# RBFA Raiffeisenstraße
Angebotsaufforderung (GAEB DA XML 3.2, DA83)
Projekt: 1438-01
Währung: EUR
Erstellt mit: GXML Toolbox V3.3 R20210630, ORCA AVA 24.1.3 - Professional Edition 24.01.03, 23.09.2026

## Anlagenverzeichnis
Anlage 01 - TA - RÜB und Trennbauwerk
Anlage 02 - TA - Entlastungsbauwerk
Anlage 03 - TA - Beschickungspumpwerk
Anlage 04 - TA - Auslaufbauwerk BG und Grundwasserbrunnen
Anlage 05 - TA - MID-Schacht und Hochwasserpumpwerk
Anlage 06 - RBFA Raiffeisenstraße Leistungstabelle und Planungsdaten
Anlage 07 - 1001283-01 NgfdA Blatt 03 Lageplan-Versorgungsanlagen mit Messtellen und Verbrauchern
Anlage 08 - ET - Musterschaltplan SBW-BEISPIEL_V2.0
Anlage 09 - Allgemeine Hinweise Besondere Vertragsbedingungen Infrastruktur Neuss AöR
Anlage 10 - ZTV Elektrotechnik ISN 20.11.2023
Anlage 11 - Bauteileliste (verbindliche Fabrikate und Typen) Muster_2024_09
Anlage 12 - Vordruck 9.0.70.02
Anlage 13 - Vordruck 9.0.70.03
Anlage 14 - Vordruck 9.0.70.10
Anlage 15 - R&I Schema
Anlage 16 - Erläuterungsbericht zur Ausführungsplanung/ Lastenheft

Das LV sowie die Anlagen sind Vertrags-Bestandteil der Ausschreibung und erläutern die geforderten Funktionen und Eigenschaften

## Z 1.0 Allgemeine Hinweise
Z1.0 Allgemeine Hinweise

Abkürzungen:

AG - Auftraggeber
AN - Auftragnehmer
BL - Bauleitung des AG vertreten durch Fischer Teamplan

Z1.1 Formaler Aufbau der Ausschreibung

In den Abschnitten 1.0 bis einschließlich 3.0 werden im Rahmen von allgemeinen und technischen Hinweisen grundsätzliche Bestimmungen, Forderungen und Vorschriften aufgeführt, die zu beachten sind und denen die angebotenen Gegenstände und Leistungen entsprechen müssen. Die daraus resultierenden Kosten sind in den Angebotspreisen zu berücksichtigen.

Die Baubeschreibung ist den jeweiligen Positionen des Leistungsverzeichnisses als Ausführungsbeschreibung vorangestellt. Sie beinhaltet die Beschreibung der einzelnen technischen Einrichtungen mit ihren Funktionen. Es soll deutlich werden, welche Aufgabenstellungen die Einrichtungen haben und durch welche Anordnung der einzelnen Elemente diese Aufgabenstellungen zu erfüllen sind. Ergänzend zur Baubeschreibung liegen der Ausschreibung Ausführungspläne bei bzw. können nach vorheriger Vereinbarung beim AG oder seinem Vertreter eingesehen werden.

Im Leistungsverzeichnis sind die für die Einrichtungen erforderlichen Gegenstände und Leistungen mit Massen-, Daten- und Ausführungsangaben aufgeführt. Hier hat der Bieter seine Angebotspreise und die angefragten Angaben anzugeben. Dabei ist für jede Position der jeweilige Einheitspreis und der Gesamtpreis an der dafür vorgesehenen Stelle einzutragen.
Z 1.2 Grundsätzliches zum formalen Aufbau der Ausschreibung

In den Abschnitten Z 1.0 bis einschließlich Z 3.0 werden im Rahmen von allgemeinen und technischen Hinweisen grundsätzliche Bestimmungen, Forderungen und Vorschriften aufgeführt, die zu beachten sind und denen die angebotenen Gegenstände und Leistungen entsprechen müssen. Die daraus resultierenden Kosten sind in den Angebotspreisen zu berücksichtigen.

Die Baubeschreibung ist den jeweiligen Positionen des Leistungsverzeichnisses als Ausführungsbeschreibung vorangestellt. Sie beinhaltet die Beschreibung der einzelnen technischen Einrichtungen mit ihren Funktionen. Es soll deutlich werden, welche Aufgabenstellungen die Einrichtungen haben und durch welche Anordnung der einzelnen Elemente diese Aufgabenstellungen zu erfüllen sind. Ergänzend zur Baubeschreibung liegen der Ausschreibung Ausführungspläne bei bzw. können nach vorheriger Vereinbarung beim AG oder seinem Vertreter eingesehen werden.

Im Leistungsverzeichnis sind die für die Einrichtungen erforderlichen Gegenstände und Leistungen mit Massen-, Daten- und Ausführungsangabenaufgeführt. Hier hat der Bieter seine Angebotspreise und die angefragten Angaben anzugeben. Dabei ist für jede Position der jeweilige Einheitspreis und der Gesamtpreis an der dafür vorgesehenen Stelle einzutragen.

Z 1.3 Grundsätzliches zur Kalkulation der Angebotspreise

Die vom Bieter anzugebenden Preise umfassen die Lieferung und betriebsfertige Montage der angefragten Gegenstände und Leistungen, einschließlich aller Klein- und Zubehörteile sowie der Nebenkosten. In den Preisen zu berücksichtigen sind alle Prüfarbeiten am Leitungsnetz, der Anschluss aller Geräte sowie das Auflegen aller Kabel in den Verteilern. In den Einheitspreisen der Rohrleitungsteile, Kabel und Leitungen sowie der Geräte sind die Zuschläge der entsprechenden Metallpreisnotierungen einzurechnen. Kosten für Befestigungsteile wie Rohrschellen, Konsolen, Kabelbühnen usw. sind in die Einheitspreise der Rohrleitungen/Kabel einzurechnen, sofern im Leistungsverzeichnis nicht ausdrücklich anders bestimmt.

Die angebotenen Einheitspreise für alle Lieferungen und Leistungen sind Festpreise für die gesamte Bauzeit. Kosten, die sich aus den allgemeinen und technischen Hinweisen und den Planungsvorgaben der Baubeschreibung ergeben, sind bei der Preisfindung zu berücksichtigen. Die Lieferungen und Leistungen sind in solcher Vollständigkeit auszuführen, dass ein ordnungsgemäßer, störungsfreier und leicht zu überwachender Betrieb der zu erstellenden Anlagen mit den angebotenen technischen Einrichtungen bei allen vorkommenden Betriebsverhältnissen möglich ist.

Werden Anlageteile vom Auftraggeber beigestellt, so sind diese ebenfalls betriebsfertig zu montieren. Es ist dann Aufgabe des Auftragnehmers, eventuelle Unklarheiten mit dem Zulieferanten bzw. mit den beteiligten Fachfirmen auszuräumen.

Der Auftragnehmer ist dafür verantwortlich, dass alle erbrachten Leistungen rechtzeitig aufgemessen und nachgeprüft werden können. Dies gilt besonders für später nicht mehr zugängliche Teile. Die Einzelaufmaße sind nach Vorgaben des Auftraggebers bzw. seines Vertreters übersichtlich und in der Reihenfolge der Positionen des Leistungsverzeichnisses zu erstellen. In der Regel stellt der Auftraggeber hierzu entsprechende Vordrucke zur Verfügung, in die der Auftragnehmer die aufgemessenen Massen einzutragen hat.

Z 1.4 Alternativ- und Nebenangebote

Sind Alternativ- und Nebenangebote zulässig, sind diese unbedingt als solche zu kennzeichnen und mit Preisangaben sowie umfassender Beschreibung separat aufzuführen. Andernfalls können sie keine Berücksichtigung finden. Alternativ- und Nebenangebote werden nur berücksichtigt, wenn sie zusätzlich zu einem vollständigen Hauptangebot abgegeben werden.

Alternativ- und Nebenangebote müssen den gleichen technischen und wirtschaftlichen Standard aufweisen wie das Hauptangebot. Ein Nachweis hierüber ist vom Bieter ohne besondere Aufforderung bereits mit der Abgabe des Hauptangebotes vorzulegen. Der Bieter hat eine ausführliche, aussagekräftige Gegenüberstellung aller technischen und wirtschaftlichen Daten des Hauptangebotes und der Alternativ- bzw. Nebenangebote zu erstellen und bereits zusammen mit dem Hauptangebot vorzulegen.

Die Kosten für die Erstellung aller für die Alternativ- und Nebenangebote erforderlichen Planunterlagen, statischen Berechnungen usw. trägt der Bieter.

Z 1.5 Nebenleistungen

Außer den in der Baubeschreibung und im Leistungsverzeichnis genannten Leistungen sind alle notwendigen Leistungen und Nebenleistungen zur bedingungsgemäßen Fertigstellung der ausgeschriebenen Arbeiten mit den Angebotspreisen abgegolten, insbesondere:

- Kosten für gesetzlich vorgeschriebene Sicherheits- und Abnahmeprüfungen einschließlich Gestellung der hierzu notwendigen Hilfskräfte und Geräte.

- Kosten für die gesamte Auftragsabwicklung bis zum Ende der Gewährleistung, einschließlich Ortsbesichtigungen und Besprechungen mit dem Auftraggeber, anderen beteiligten Unternehmern und den zuständigen Behörden.

- Patent- und Lizenzgebühren für alle eingesetzten Ausrüstungsteile und Verfahrenstechniken, insbesondere für die Anwendersoftware aller Geräte zum Messen, Steuern, Regeln, Erfassen und Verwalten von Daten.

- Fertigung der Unterlagen für eine evtl. notwendige öffentlich-rechtliche Genehmigung (Erlaubnis, Abnahme usw.) soweit sie den Leistungsumfang betreffen.

Z 1.6 Nachtragsangebote

Eventuell erforderliche Nachtragsangebote sind entsprechend dem Hauptangebot zu kalkulieren. Dem Nachtragsangebot ist eine Kalkulation beizufügen, die auf der Grundlage der Urkalkulation aufgestellt sein muss.

Z 1.7 Beachtung von Vorschriften und Qualifikation des eingesetzten Personals

Der Auftragnehmer ist verpflichtet, seine Lieferungen und Leistungen nach den allgemein anerkannten Regeln der Technik und den gegebenen örtlichen Verhältnissen zu erbringen, wobei die in ähnlichen Anlagen gewonnenen Erfahrungen in Abstimmung mit dem Auftraggeber bzw. seines Vertreters auf diese Anlage anzuwenden sind.

Für die Erstellung der Anlagen und alle damit im Zusammenhang auftretenden Leistungen, wie zum Beispiel Konstruktion, Berechnung und Auslegung der Lieferteile und für die Auftragsabrechnung gelten die Baubeschreibung, das Leistungsverzeichnis und alle für die jeweiligen zu erbringenden Leistungen relevanten technischen Richtlinien sowie die gesetzlichen und behördlichen Bestimmungen.

Die Vorschriften der zuständigen Versorgungsunternehmen sind zu beachten, sofern Leistungen zu erbringen sind, die einer Absprache mit den Versorgungsunternehmen bedürfen.

Die ständige Überprüfung aller Arbeiten im Sinne eines schnellen und gefahrlosen Fortgangs durch erfahrene Führungskräfte des Auftragnehmers ist inbegriffen. Es sind nur fachkundige Montageleiter und Arbeitskräfte einzusetzen, deren Qualifikation auf Verlangen nachzuweisen ist. Der Montageleiter darf während der Bauzeit nicht ohne Genehmigung des Auftraggebers von der Baustelle abgezogen oder gewechselt werden.

Z 1.2 Grundsätzliches zum formalen Aufbau der Ausschreibung

In den Abschnitten Z 1.0 bis einschließlich Z 3.0 werden im Rahmen von allgemeinen und technischen Hinweisen grundsätzliche Bestimmungen, Forderungen und Vorschriften aufgeführt, die zu beachten sind und denen die angebotenen Gegenstände und Leistungen entsprechen müssen. Die daraus resultierenden Kosten sind in den Angebotspreisen zu berücksichtigen.

Die Baubeschreibung ist den jeweiligen Positionen des Leistungsverzeichnisses als Ausführungsbeschreibung vorangestellt. Sie beinhaltet die Beschreibung der einzelnen technischen Einrichtungen mit ihren Funktionen. Es soll deutlich werden, welche Aufgabenstellungen die Einrichtungen haben und durch welche Anordnung der einzelnen Elemente diese Aufgabenstellungen zu erfüllen sind. Ergänzend zur Baubeschreibung liegen der Ausschreibung Ausführungspläne bei bzw. können nach vorheriger Vereinbarung beim AG oder seinem Vertreter eingesehen werden.

Im Leistungsverzeichnis sind die für die Einrichtungen erforderlichen Gegenstände und Leistungen mit Massen-, Daten- und Ausführungsangaben aufgeführt. Hier hat der Bieter seine Angebotspreise und die angefragten Angaben anzugeben. Dabei ist für jede Position der jeweilige Einheitspreis und der Gesamtpreis an der dafür vorgesehenen Stelle einzutragen.

Z 1.3 Grundsätzliches zur Kalkulation der Angebotspreise

Die vom Bieter anzugebenden Preise umfassen die Lieferung und betriebsfertige Montage der angefragten Gegenstände und Leistungen, einschließlich aller Klein- und Zubehörteile sowie der Nebenkosten. In den Preisen zu berücksichtigen sind alle Prüfarbeiten am Leitungsnetz, der Anschluss aller Geräte sowie das Auflegen aller Kabel in den Verteilern. In den Einheitspreisen der Rohrleitungsteile, Kabel und Leitungen sowie der Geräte sind die Zuschläge der entsprechenden Metallpreisnotierungen einzurechnen. Kosten für Befestigungsteile wie Rohrschellen, Konsolen, Kabelbühnen usw. sind in die Einheitspreise der Rohrleitungen/Kabel einzurechnen, sofern im Leistungsverzeichnis nicht ausdrücklich anders bestimmt.

Die angebotenen Einheitspreise für alle Lieferungen und Leistungen sind Festpreise für die gesamte Bauzeit. Kosten, die sich aus den allgemeinen und technischen Hinweisen und den Planungsvorgaben der Baubeschreibung ergeben, sind bei der Preisfindung zu berücksichtigen. Die Lieferungen und Leistungen sind in solcher Vollständigkeit auszuführen, dass ein ordnungsgemäßer, störungsfreier und leicht zu überwachender Betrieb der zu erstellenden Anlagen mit den angebotenen technischen Einrichtungen bei allen vorkommenden Betriebsverhältnissen möglich ist.

Werden Anlageteile vom Auftraggeber beigestellt, so sind diese ebenfalls betriebsfertig zu montieren. Es ist dann Aufgabe des Auftragnehmers, eventuelle Unklarheiten mit dem Zulieferanten bzw. mit den beteiligten Fachfirmen auszuräumen.

Der Auftragnehmer ist dafür verantwortlich, dass alle erbrachten Leistungen rechtzeitig aufgemessen und nachgeprüft werden können. Dies gilt besonders für später nicht mehr zugängliche Teile. Die Einzelaufmaße sind nach Vorgaben des Auftraggebers bzw. seines Vertreters übersichtlich und in der Reihenfolge der Positionen des Leistungsverzeichnisses zu erstellen. In der Regel stellt der Auftraggeber hierzu entsprechende Vordrucke zur Verfügung, in die der Auftragnehmer die aufgemessenen Massen einzutragen hat.

Z 1.4 Alternativ- und Nebenangebote

Sind Alternativ- und Nebenangebote zulässig, sind diese unbedingt als solche zu kennzeichnen und mit Preisangaben sowie umfassender Beschreibung separat aufzuführen. Andernfalls können sie keine Berücksichtigung finden. Alternativ- und Nebenangebote werden nur berücksichtigt, wenn sie zusätzlich zu einem vollständigen Hauptangebot abgegeben werden.

Alternativ- und Nebenangebote müssen den gleichen technischen und wirtschaftlichen Standard aufweisen wie das Hauptangebot. Ein Nachweis hierüber ist vom Bieter ohne besondere Aufforderung bereits mit der
Abgabe des Hauptangebotes vorzulegen. Der Bieter hat eine ausführliche, aussagekräftige Gegenüberstellung aller technischen und wirtschaftlichen Daten des Hauptangebotes und der Alternativ- bzw. Nebenangebote zu erstellen und bereits zusammen mit dem Hauptangebot vorzulegen.

Die Kosten für die Erstellung aller für die Alternativ- und Nebenangebote erforderlichen Planunterlagen, statischen Berechnungen usw. trägt der Bieter.

Z 1.5 Nebenleistungen

Außer den in der Baubeschreibung und im Leistungsverzeichnis genannten Leistungen sind alle notwendigen Leistungen und Nebenleistungen zur bedingungsgemäßen Fertigstellung der ausgeschriebenen Arbeiten mit den Angebotspreisen abgegolten, insbesondere:

- Kosten für gesetzlich vorgeschriebene Sicherheits- und Abnahmeprüfungen einschließlich Gestellung der hierzu notwendigen Hilfskräfte und Geräte.

- Kosten für die gesamte Auftragsabwicklung bis zum Ende der Gewährleistung, einschließlich Ortsbesichtigungen und Besprechungen mit dem Auftraggeber, anderen beteiligten Unternehmern und den zuständigen Behörden.

- Patent- und Lizenzgebühren für alle eingesetzten Ausrüstungsteile und Verfahrenstechniken, insbesondere für die Anwendersoftware aller Geräte zum Messen, Steuern, Regeln, Erfassen und Verwalten von Daten.

- Fertigung der Unterlagen für eine evtl. notwendige öffentlich-rechtliche Genehmigung (Erlaubnis, Abnahme usw.) soweit sie den Leistungsumfang betreffen.

Z 1.6 Nachtragsangebote

Eventuell erforderliche Nachtragsangebote sind entsprechend dem Hauptangebot zu kalkulieren. Dem Nachtragsangebot ist eine Kalkulation beizufügen, die auf der Grundlage der Urkalkulation aufgestellt sein muss.

Z 1.7 Beachtung von Vorschriften und Qualifikation des eingesetzten Personals

Der Auftragnehmer ist verpflichtet, seine Lieferungen und Leistungen nach den allgemein anerkannten Regeln der Technik und den gegebenen örtlichen Verhältnissen zu erbringen, wobei die in ähnlichen Anlagen gewonnenen Erfahrungen in Abstimmung mit dem Auftraggeber bzw. seines Vertreters auf diese Anlage anzuwenden sind.

Für die Erstellung der Anlagen und alle damit im Zusammenhang auftretenden Leistungen, wie zum Beispiel Konstruktion, Berechnung und Auslegung der Lieferteile und für die Auftragsabrechnung gelten die Baubeschreibung, das Leistungsverzeichnis und alle für die jeweiligen zu erbringenden Leistungen relevanten technischen Richtlinien sowie die gesetzlichen und behördlichen Bestimmungen.

Die Vorschriften der zuständigen Versorgungsunternehmen sind zu beachten, sofern Leistungen zu erbringen sind, die einer Absprache mit den Versorgungsunternehmen bedürfen.

Die ständige Überprüfung aller Arbeiten im Sinne eines schnellen und gefahrlosen Fortgangs durch erfahrene Führungskräfte des Auftragnehmers ist inbegriffen. Es sind nur fachkundige Montageleiter und Arbeitskräfte einzusetzen, deren Qualifikation auf Verlangen nachzuweisen ist. Der Montageleiter darf während der Bauzeit nicht ohne Genehmigung des Auftraggebers von der Baustelle abgezogen oder gewechselt werden.

Z1.9 Beachtung von Vorschriften und Qualifikation des eingesetzten Personals

Der AN ist verpflichtet, nach den allgemein anerkannten Regeln der Technik und den gegebenen örtlichen Verhältnissen entsprechende Konstruktionen zu liefern.

Für die Erstellung der Anlagen und alle damit im Zusammenhang auftretenden Leistungen, wie zum Beispiel Konstruktion, Berechnung und Auslegung der Lieferteile und für die Auftragsabrechnung gelten die Baubeschreibung, das Leistungsverzeichnis und alle für die jeweiligen zu erbringenden Leistungen relevanten technischen Richtlinien sowie die gesetzlichen und behördlichen Bestimmungen neuester Ausgabe.

Die Vorschriften der zuständigen Versorgungsunternehmen sind zu beachten, sofern Leistungen zu erbringen sind, die einer Absprache mit den Versorgungsunternehmen bedürfen.

Die ständige Überprüfung aller Arbeiten im Sinne eines schnellen und gefahrlosen Fortgangs durch erfahrene Führungskräfte des AN ist inbegriffen. Es sind nur fachkundige Montageleiter und Arbeitskräfte einzusetzen, deren Qualifikation auf Verlangen nachzuweisen ist. Der Montageleiter darf während der Bauzeit nicht ohne Genehmigung des AG von der Baustelle abgezogen oder gewechselt werden.

## Z 1.10 Ausführungsunterlagen und Technische Dokumentation
Z 1.10 Ausführungsunterlagen und Technische Dokumentation

Z 1.10.1 Ausführungsunterlagen

Der Auftragnehmer stimmt nach Auftragsvergabe mit der Bauleitung des Auftraggebers einen Terminplan für den gesamten Auftragsumfang, der Vertragsbestandteil wird und den Fertigstellungstermin sicherstellt, zur Vorlage der folgenden Ausführungsunterlagen ab. Insbesondere sind kritische Liefer- und Montagetermine zu benennen. Dabei sind die in den Vertragsbedingungen genannten Rahmentermine, insbesondere der Fertigstellungstermin zu, berücksichtigen.

Folgende Ausführungsunterlagen sind zur Verfügung zu stellen:

Übersichtspläne, -listen und Beschreibungen zur elektrotechnischen Ausrüstung

- Liefer- und Montageablaufplan

- Energieverteilungsschema mit 1-poliger Darstellung des Energieflusses von der EVU-Einspeisung bis zum Endverbraucher mit allen wesentlichen Bauteilen.

- Anlagen- und Funktionsbeschreibung - Beschreibung der elektro- und maschinentechnischen Ausrüstung mit Kurzbeschreibung der steuer- und regeltechnischen Funktion in Anlehnung an die Aufgabenstellung bzw. der Baubeschreibung und dem Leistungsverzeichnis.

- Verbraucherliste - Antriebs- und Motorenliste mit Angaben zu allen elektrischen
  Kenngrößen, Motorüberwachungen, Anlassverfahren, etc.
- Messstellenliste - mit Angaben zu Messbereichen, Messverfahren, etc.

- Checklisten zur Technischen Ausrüstung (Kopiervorlage siehe Anlage)

Elektrotechnische Ausrüstung

- Auf- und Einbauzeichnung - Zeichnung mit der Anordnung der Schaltanlage im Bauwerk/Gelände als Drauf-, Seiten- und Frontansicht.

- Frontansichtszeichnungen der Schaltschranktüren - Zeichnung mit maßstäblicher Darstellung (z.B. 1:10) aller Einbauten mit Gerätekennzeichen und Auflistung der eingebauten Geräte mit Gerätekennzeichen und Klartext in einer Legende.

- Aufbauzeichnungen der Montageplatten - Zeichnung mit maßstäblicher Darstellung (z.B. 1:10) aller Einbauten mit Gerätekennzeichen und Auflistung der  eingebauten Geräte mit Gerätekennzeichen und Klartext in einer Legende.

- Stromlaufpläne - erstellt nach DIN, mit einem gängigem E-CAD System, mit Klemmleisten und -nummern, Kabelnummern, Bereich und Einstellwerte der Motorschutzgeräte, Zeitglieder, etc., Sicherungsnennströme sowie die Motorleistung und -strom.

- Klemmenpläne - Ausführung nach DIN, mit Kabelbezeichnung, generiert aus dem E- CAD System.

- Stücklisten - Gerätelisten aller Einbauteile mit Fabrikat/Typ, Bestell-Nr., Einbauort und Kennzeichnung im Stromlauf- bzw. Schaltplan, generiert aus dem E- CAD System.

- Kabellisten - Ausführung nach DIN, mit Ziel- und Quellbezeichnung, generiert aus dem E- CAD System. Automatisierung (SPS) und Bedien- und Beobachtungsgerät

- Pflichtenheft - auf Grundlage der Anlagen- und Funktionsbeschreibung. Für das Gesamt-Projekt hat der AN ein Pflichtenheft, nach den Vorgaben und Anforderungen des Auftraggebers oder dessen Beauftragten zu erstellen. Im Rahmen von technischen Klärungsgesprächen und in der Baubeschreibung werden die Vorgaben und Anforderungen des Auftraggebers oder dessen Beauftragten an die einzelnen technischen Einrichtungen dargelegt. Das Pflichtenheft beinhaltet die Erstellung eines R&I-Schemas der verfahrenstechnischen Ausrüstung.

Weiterhin sind Unterlagen zur Verfügung zu stellen, aus denen alle Abmessungen, auftretende Lasten und erforderlichen Aussparungen im Bauwerk verbindlich hervorgehen.

Die Planunterlagen und sonstigen Unterlagen sind auf Grundlage der tatsächlichen örtlichen Gegebenheiten vom AN zu erstellen und vor Ausführungsbeginn vom AG bzw. dessen Vertreter genehmigen zu lassen. Der AN hat daher die örtlichen Gegebenheiten nach Fertigstellung des Rohbaues vor Ort selbst aufzunehmen und mit den ihm vorliegenden Plänen zu vergleichen, insbesondere im Hinblick auf die erforderlichen Mauerdurchführungen. Findet er andere als die vereinbarten Verhältnisse vor und werden dadurch seine Montagearbeiten wesentlich behindert, so hat er umgehend den AG bzw. seinen Vertreter darüber zu informieren. Der AN kann nicht damit rechnen, nur eine einzige Überprüfung der baulichen Gegebenheiten vornehmen zu können. Vielmehr sind die Überprüfungen entsprechend des Baufortschrittes der Bauwerke durchzuführen. Leistungen, bei deren Ausführung die örtlichen Gegebenheiten nicht berücksichtigt wurden oder die auf der Grundlage nicht genehmigter Dokumente erbracht wurden, haben keinen Anspruch auf Vergütung.

Die Kosten für die Überprüfung der örtlichen Gegebenheiten sind in die Einheitspreise einzurechnen. Ferner sind alle für die statische Berechnung der Bauwerke erforderlichen Lastangaben sowie eventuell zusätzlich auftretende Lasten während der Montage (zum Beispiel durch Autokran) mitzuteilen. Die Lastangaben sind in die Montagepläne der Größe und Richtung nach einzutragen. Werden bei der Ausführung der angebotenen Leistungen Stemm- und sonstige Nacharbeiten am Bauwerk erforderlich, die auf falsche Angaben durch den AN zurückzuführen sind, so gehen diese zu seinen Lasten.

Z 1.10.2 Technische Dokumentation

Für den kompletten Umfang der elektrotechnischen Ausrüstung ist vom Auftragnehmer die technische Dokumentation entsprechend den nachfolgend beschriebenen Vorgaben und Anforderungen zu erstellen. Werden nach den Klärungsgesprächen Änderungen und Ergänzungen an der Anlage notwendig,  die sich durch den Baufortschritt ergeben und nicht mit der ursprünglichen Planung übereinstimmen, ist dies bei der Dokumentation entsprechend zu berücksichtigen. Die Unterlagen sind durch den AN so aufzubereiten, dass sie den tatsächlichen Lieferungen und Leistungen entsprechen.

Die Technische Dokumentation dient dem AG bzw. dessen Vertreter u.a. als Grundlage für die Erstellung einer Anweisung für den Betrieb der Anlage.

Die in allen Einzelheiten fertiggestellte Dokumentation ist 3 Wochen vor der VOB-Abnahme, in dreifacher Ausfertigung spätestens jedoch mit Beginn des Probebetriebes zur Prüfung vorzulegen.

Die Vorlage der geprüften und durch den Auftraggeber genehmigten Dokumentation ist Voraussetzung für den Antrag auf VOB-Abnahme.

Die Nutzungsrechte für alle Dokumente gehen an den AG über. Die Erstellung der Dokumentation ist unter separaten LV-Positionen anzubieten.

Formaler Aufbau der Dokumentation:

Die zur Dokumentation gehörenden Unterlagen sind übersichtlich und geordnet in DIN A4 Aktenordnern zusammenzustellen und 3-fach dem Auftraggeber zu übergeben. Hiervon mindestens 1 Satz mit Originaldokumenten.

Alle vom Auftragnehmer selbst zu erstellenden Dokumente (z. B. Funktionsbeschreibungen, Schalt- und Steuerpläne, Stücklisten, Checklisten, Zeichnungen usw.) sind mit einem, vom Auftraggeber zugelassenen CAD-System bzw. elektronischen Textprogramm zu erstellen.

Die Dokumentationsunterlagen der gelieferten Gegenstände sind mindestens als DIN A4-Listen bzw. Datenblätter zu liefern. Stehen diese Unterlagen vom Lieferanten in dieser Größe nicht zur Verfügung, hat der Auftragnehmer die Unterlagen entsprechend zu vergrößern. Es sind nur Unterlagen der tatsächlich gelieferten und montierten Gegenstände in der Dokumentation einzuheften. Beschmutzte, unvollständige oder beschädigte Dokumente hat der Auftragnehmer vom Lieferanten des betreffenden Gegenstandes neu zu beschaffen. Alle Bestandteile der Dokumentationsunterlagen müssen in deutscher Sprache verfasst sein.

Die selbst erstellten Dokumente und die der gelieferten Gegenstände sind neben der gedruckten Form auch auf einem elektronischen, mit dem Auftraggeber abgestimmten Massenspeicher (z.B. CD) als PDF-Datei (Adobe Acrobat) zur Verfügung zu stellen. Die selbst erstellten Dokumente sind zusätzlich als Original-Datei zur Verfügung zu stellen. Pro Register der ausgedruckten Form ist auf dem elektronischen Massenspeicher ein Ordner anzulegen und entsprechend zu bezeichnen, so dass die Dokumente analog der ausgedruckten Form auf dem elektronischen Massenspeicher angeordnet werden.

ORDNER
Es wird unterschieden zwischen maschinen- bzw. elektrotechnischer Dokumentation.

Für die maschinentechnische Dokumentation werden blaue Ordner zu verwendet.

Für die elektrotechnische Dokumentation sind rote Ordner zu verwenden.

Für alle Ordner gilt eine maximale Füllung von 80%, damit eine Reserve für ein nachträgliches Hinzuheften von Dokumenten erhalten bleibt.
REGISTER
Als Hauptdeckblatt je Ordner dient eine verstärkte Prospekthülle:
Als Register für die Hauptgruppen werden Spezial-Prospekthüllen mit beschriftbaren Register-Taben eingesetzt.

Für die weitere Unterteilung in Untergruppen innerhalb der vorgenannten Register sind selbstgefertigteTrennblätter zu verwenden:
-Größe: 225 x 105 mm

Als weitere Unterteilung sind innerhalb dieser Untergruppen selbstgefertigte Trennblätter zu verwenden:
Größe: 220 x 105 mm
Für die zu erstellenden Ausführungs- und Werkstattzeichnungen in CAD-Anwendungen wird der einzufügende Stempel mit der festgelegten Projektbezeichnung ebenfalls zur Verfügung gestellt.

Inhalt und Umfang der Dokumentation:

Der nachfolgend aufgeführte Inhalt der Dokumentation ist in der aufgeführten Reihenfolge einzuheften. Eine Übersichtsliste, die entsprechend dem aktuellen Projekt vom Auftragnehmer anzupassen ist, kann zur besseren Übersicht vor Erstellung der Dokumentation zur Verfügung gestellt werden. In dieser Liste ist u.a. die Registereinteilung besser erkennbar.

Die Dokumentation, die in der o. g. Art und Weise zu erstellen und vorzulegen ist, gliedert sich wie folgt auf:
I. Anlagenüberblick
II. Elektrotechnik
III. Maschinentechnik

I. Anlagenüberblick

- Anlagenschaubild
Darstellung der Gesamtanlage als Verfahrensfließbild in Anlehnung an DIN 28004 Teil 1. Abweichend von dieser DIN ist die Anlage grundsätzlich in der Draufsicht und mit den tatsächlichen Bauwerksgrundrissen darzustellen. Für Rohrleitungen, Armaturen, Pumpen usw. sind graphische Symbole nach DIN 28004 Teil 3 zu verwenden.
Behälter und Apparate sind abweichend hiervon vereinfacht mit ihren realen Umrissen einzuzeichnen. MSR-Stellen sind gemäß DIN 19227 Teil 1 darzustellen. In das Anlagenschaubild ist eine Parameterliste für sämtliche Messstellen mit Angabe der Messbereiche, Schaltpunkte, Solldurchflüsse u.s.w., eine Legende für die im Fließbild dargestellten maschinen- und elektrotechnischen Ausrüstungsteile sowie die Frontansicht des Schalt- und Steuerschrankes zu integrieren.

- Anlagen- und Funktionsbeschreibung
Es ist zu beschreiben, wozu die Anlage dient. Anschließend ist mit einem Verweis auf das Anlagenschaubild der Funktionsablauf mit den wichtigsten Bauteilen der elektro- und maschinentechnischen Ausrüstung mit Kurzbeschreibung der steuer- und regel-technischen Funktion in Anlehnung an die Aufgabenstellung bzw. der Baubeschreibung und dem Leistungsverzeichnis zu beschreiben.

- Energieverteilungsschema
Schema mit 1-poliger Darstellung des Energieflusses von der EVU-Einspeisung bis zum Endverbraucher mit allen wesentlichen Bauteilen.

- Verbraucherliste
Auflistung aller Aggregate mit Angaben zu allen elektrischen Kenngrößen, Motorüberwachungen, Anlassverfahren, etc..

- Messstellenliste
Auflistung aller Messstellen mit Angaben zu Messbereichen, Messverfahren, etc.

- Das AKZ-System ist mit dem AG vor Erstellung der Schaltpläne abzustimmen.

II. Elektrotechnik

Schalt- und Steuerschaltschrank (Schaltplan, Zeichnungen, Listen generiert aus dem E- CAD System)

- Auf- und Einbauzeichnung
Zeichnung mit der Anordnung der Schaltanlage im Bauwerk/Gelände als Drauf-, Seiten- und Frontansicht.

- Frontansichtszeichnungen der Schaltschranktüren
Zeichnung mit maßstäblicher Darstellung (z.B. 1:10) aller Einbauten mit Gerätekennzeichen und Auflistung der eingebauten Geräte mit Gerätekennzeichen und Klartext in einer Legende.

- Aufbauzeichnungen der Montageplatten
Zeichnung mit maßstäblicher Darstellung (z.B. 1:10) aller Einbauten mit Gerätekennzeichen und Auflistung der eingebauten Geräte mit Gerätekennzeichen und Klartext in einer Legende.

- Stromlaufpläne
Erstellt nach DIN, mit einem gängigem E-CAD System, mit Klemmleisten und -nummern, Kabelnummern, Bereich und Einstellwerte der Motorschutzgeräte, Zeitglieder, etc., Sicherungsnennströme sowie die Motorleistung und -strom.

Mit durchgängiger Seitennummerierung.

- Klemmenpläne
Ausführung nach DIN, mit Kabelbezeichnung, generiert aus dem E- CAD System.

- Stücklisten
Gerätelisten aller Einbauteile mit Fabrikat/Typ, Bestell-Nr., Einbauort und Kennzeichnung im Stromlauf- bzw. Schaltplan, generiert aus dem E-CAD System.

- Kabellisten
Ausführung nach DIN, mit Ziel- und Quellbezeichnung, generiert aus dem E- CAD System.

Schalt- und Steuerschrank (weitere Beschreibungen)

- Signalisierung und Verarbeitung aller Störungs- und Betriebsmeldungen
Zusammenfassende Darstellung der Signalisierung und Verarbeitung aller Störungs- und Betriebsmeldungen

- Bedienungsanleitungen und Gerätebeschreibungen
Für alle Bauteile der elektrotechnischen Ausrüstung.

- Wartungsanweisungen
Nach Erfordernis für alle Bauteile der elektrotechnischen Ausrüstung.

- Parametrier- und Einstelllisten
Für Frequenzumrichter, Sanftanlaufgeräte, Zeitrelais, etc.

Hardware für die Automatisierung (SPS) und das Bedien- und Beobachtungsgerät

- Baugruppenübersichtsplan mit Hardware Konfiguration und Geräteliste (Stückliste).

- Wartungsanweisungen
Nach Erfordernis für alle wesentlichen Bauteile der Automatisierung.

- Bedienungsanleitungen und Gerätebeschreibungen
Gerätehandbücher der Zulieferer für alle Automatisierungskomponenten.

Software für die Automatisierung (SPS) und das Bedien- und Beobachtungsgerät
- Datenpunktlisten
Schnittstellenbeschreibung in Tabellenform mit allen E/A's, einschließlich der Merker, Schaltbefehle und Rückmeldungen, sowie die Messbereiche der Analogsignale und Aktivität der Digitalsignale.

- Pflichtenheft
Revidierte Ausführung, mit dem Hinweis "Bestandsplan"

- Symbolik
E/A-Listen mit Kommentar.
Die ausgedruckten Seiten mit der Symbolik sind einzulaminieren und neben der SPS im Schaltschrank zu hinterlegen.

- Anwenderprogramm
Mit Programmstruktur, SPS-Programmausdruck OB, SPS-Programmausdruck FB/FC, SPS-Programmausdruck DB, Belegungsplan, Zuordnungs- Querverweisliste.

- Programmbeschreibungen
Beschreibung der gelieferten Standardsoftware, einschließlich Kommunikations-, Reglersoftware, sowie Tools für die Bedien- und Beobachtungsgeräte.

- Kurzanleitung
Der Bedienung des Bedien- und Beobachtungsgerät, sowie der Parameterliste.

- Elektronische Datenträger
Nach Vorgabe des AG' s mit dem gesamten Programm einschließlich des Quellprogramms, als Original mit 2 Sicherungskopien.

Datenfernübertragungssystem (DFÜ-Unterstation)

- Datenpunktliste mit Prozessvariablen und Funktionszuordnung sortiert nach der Belegung.

- Bauteilliste mit Kurzbeschreibung, Fabrikatsangabe, Typenbezeichnung und Bestellnummer der Bauteile.

- Zusammenstellung der anlagenspezifischen Parameter (z.B. Einstellparameter für die Erstellung von Ereignisprotokollen).

- Ausdruck der Prozessbilder

- Ausdruck der Protokolle

- Ausdruck der Berichte

- Dokumentation der Erweiterung/Anpassung der DFÜ-Zentrale

- Kurzanleitung
Zur Bedienung und Funktion der DFÜ Unterstation, sowie eine Anweisung zur turnusmäßigen Funktionskontrolle.

- Handbuch

Messtechnik

- Anordnung- bzw. Einbauzeichnung der Messaufnehmer
  Zeichnung (Höhenkotenplan) mit Angabe der Einbauhöhenlage auf m NN und m, des Messbereichs sowie die Schaltpunkte.

- Bedienungsanleitungen und Gerätebeschreibungen für die gesamte Messtechnik.

- Wartungsanweisungen nach Erfordernis für die gesamte Messtechnik.

- Parametrier- und Einstelllisten
  Parametrierungslisten aller Messgeräte (z.B. Füllstands- und Durchflussmessgeräte).

- Kalibrierprotokolle z.B. der Durchflussmessgeräte

- Ermittlung von Funktionen
  z.B Q/h Kurven als Stützpunktkurven zur Umrechnung von Teilfüllungen in  Gerinneprofilen bzw. Überströmungshöhen von Überlaufschwellen und Wehren in Wassermengen.

Elektroinstallation

- Außenkabeltrassenplan
  Auf bauseits beigestellter Zeichnung sind die Trassen mit Außenbeleuchtung,  Steckdosen, mit Eintragung aller Kabel (Kabelnummer) pro Leerrohr einzutragen.

- Innentrassenplan

- Installationsplan
  Mit allen Geräteeintragungen wie Schalter, Beleuchtung, Motore, Messungen, etc.(Maßstab 1:50).

- Potenzialausgleichs- / Erdungsplan
  Auf bauseits beigestellter Zeichnung sind die Erder, Verbindungsstellen und die Potenzialausgleichsleitungen sowie die Erdungsmesswerte einzutragen.

- Blitzschutzplan für den äußeren Blitzschutz der Gebäude.

Protokolle, Bescheinigungen und Prüfzeugnisse

- Checklisten
  Technische Angaben zu wesentlichen Bauteilen unter Verwendung der  beiliegenden Checklisten.

- Inbetriebnahmeprotokoll der Aggregate
  Über die gemeinsame maschinen- und elektrotechnische Inbetriebnahme ist ein Protokoll zu erstellen. Das Protokoll ist von allen Beteiligten zu unterschreiben.

- Inbetriebnahmeprotokoll der Messtechnik
  Über die Inbetriebnahme ist ein Protokoll zu erstellen. Das Protokoll ist zu unterschreiben.

- Inbetriebnahmeprotokoll mit Datenpunkliste des DFÜ-Systems
  Über die Inbetriebnahme ist ein Protokoll zu erstellen. Das Protokoll, mit Datenpunktliste ist zu unterschreiben. Es müssen alle Datenpunkte geprüft werden!

- Prüfprotokoll für den Schalt- und Steuerschrank
  Nach VDE 0113-1 (EN60204 Teil 1) und 0660 Teil 500

- Prüfprotokolle der Schutzmaßnahmen
  Nach VDE 0100 Teil 600 (Erstprüfung)

- Errichterbescheinigung nach BGV A3

- Prüfbericht der Erstabnahme
  Gutachterliche Stellungnahme durch einen unabhängigen Sachverständigen
  (z.B. TÜV).

- EG Konformitätserklärung
  Für die gesamte elektrische - und maschinentechnische Anlage auf Grundlage  der Niederspannungsrichtlinie, EMV- Richtlinie, ggf. Maschinenrichtlinie und Ex- Richtlinie.

- Prüfbescheinigung über die ausgeführte Installation (Ex) nach BetrSichV  (Elex V § 12).

- Nachweis der Kurzschlussfestigkeit durch Prüfung, Ähnlichkeitsnachweis oder Rechnung (CE) der dynamischen und thermischen Kurzschlussfestigkeit der  Anlage, nach 0660 Teil 500, Abschnitt 8-Prüfungen.

- Nachweis über die Einhaltung der Grenztemperatur durch Prüfung oder Rechnung (CE) der Abwärme des Schalt- und Steuerschranks mit allen Einbauten, nach 0660 Teil 500, Abschnitt 8-Prüfungen.

- Protokoll über Einstellung und Prüfung aller Auslösegeräte (CE) für Leistungsschalter, Motorschutzschalter, Schutzrelais, etc.

- Zulassungs-/ PTB-Bescheinigungen zum Beispiel Ex-Schutz-Zulassung für alle betroffenen Bauteile.

-Berechnungen zum Nachweis der Ex-i Eigensicherheit, sofern entsprechende Bauteile eingebaut wurden

- Prüfprotokoll der Potenzialausgleichs- / Erdungsanlage und Fachbauleiterbescheinigung.

- Prüfprotokoll der Blitzschutzanlage mit Erstellung eines Blitzschutzbuches.

- Einweisungsprotokoll
  Über die Einweisung des Betriebspersonal ist ein Protokoll zu erstellen. Das Protokoll ist von allen Beteiligten zu unterschreiben.

- Maßnahmen zur Behebung von möglichen Störfällen
  Beschreibung der Maßnahmen zur Behebung von möglichen Störfällen.

III. Maschinentechnik

-Aufbau- und Aufstellungspläne

-Übersichtsbestandspläne

-Rohrleitungsbestandspläne

-Kabelanschlusspläne für alle elektrisch betriebenen Maschinen und Bauteile

-Datenblätter für alle Maschinen und Bauteile mit Angabe der Fabrikats- und Typenbezeichnung, Bestellnummer und Einbauort in der Anlage

-Stücklisten für alle Maschinen und Bauteile

-Zulassungsbescheinigungen (z.B. Ex-Schutz-Zulassung, TÜV-Abnahmen)

-Betriebs- und Wartungsanleitungen für alle Maschinen und Bauteile

-Ersatzteillisten für alle Maschinen und Bauteile

-Checklisten für alle Stör- und Betriebsmeldungen mit Angabe der Ursachen und Hinweisen zur Fehlerbeseitigung

-Checklisten mit technischen Angaben zu allen elektrisch betriebenen Maschinen und Bauteilen der Anlage. Diese Checklisten werden vom Auftraggeber zur Verfügung gestellt. Sie dienen u. a. als Vorgabe für die elektrische Schalt- und Steueranlage

Z 1.11 Baustelleneinrichtung und -räumung

Zum Leistungsumfang des AN gehört das Einrichten, Vorhalten und Abräumen der Baustelle mit allen für die nachstehend beschriebenen Leistungen benötigten Arbeitsgeräten, Maschinen, Rüst- und Hebezeugen, Unterkünften, Versorgungsanschlüssen und dergleichen.

Die Baustelle ist nach Abschluss der Arbeiten in einem ordnungsgemäßen Zustand zu hinterlassen. Dazu gehört unter anderem das Reinigen und Aufräumen der Baustelle, die Entfernung von Mörtelresten auf allen Metallteilen und die Beseitigung von Verpackungsmaterial sowie Abfall jeglicher Art.

Die Baustelleneinrichtung und -räumung und das anschließende Reinigen aller von den Arbeiten des AN betroffenen Räumlichkeiten werden durch zwei separate Positionen des Leistungsverzeichnisses vergütet.

Z 1.12 Versand, Transport und Haftpflichtversicherung

Die Lieferungen der Einrichtungsteile erfolgen frei Verwendungsstelle auf die Baustelle auf Kosten des AN und haben nur auf Abruf zu erfolgen. Die BL des AG ist mindestens 14 Tage vor Versand der Teile zu verständigen. Mit den Lieferungen darf erst begonnen werden, wenn die Baustelle durch Personal des AN besetzt ist.

Der AN hat eine geeignete Verpackung zu wählen. Die Verpackung bleibt Eigentum des ANs.

Die auf der Baustelle lagernden Materialien und Einrichtungen lagern dort auf Kosten und Gefahr des AN, auch wenn sie in vom AG zur Verfügung gestellten Räumen untergebracht sind.

Die dem Bauunternehmen zur Verfügung zu stellenden Einbau- und sonstigen Teile sind in der Regel vor der Hauptlieferung auszuliefern. Mehrkosten für die gesonderte Lieferung können nicht geltend gemacht werden.

Die Kosten für eine ausreichend bemessene Transport-, Diebstahl-, Bruch- und Haftpflichtversicherung bis zur Übergabe der zu erbringenden Leistungen an den AG sind durch den AN zu berücksichtigen und in die Einheitspreise einzurechnen.

Z 1.13 Vergussarbeiten

Wenn in der Baubeschreibung oder im LeistungsverzeichnisVergussarbeiten gefordert werden, gilt folgendes:
Die anfallenden Vergussarbeiten an den mit dem Bauwerk zu verbindenden Lieferteilen (zum Beispiel Wanddurchführungen, Vorwandschütze, Grundrahmen usw.) sind einschließlich der notwendigen Einschalungen in Eigenverantwortung des AN auszuführen.

Der AN trägt die Verantwortung für die richtige Lage, ausreichende Aussteifung und Befestigung der zu vergießenden Teile, deren fachmännische Einschalung und den Verguss in der erforderlichen Betonqualität. Ist der AN selbst nicht in der Lage diese Arbeiten auszuführen, so hat er sich eines qualifizierten Fachunternehmens zu bedienen. Die Dichtigkeit der Vergussarbeiten und die einwandfreie Beschaffenheit der Betonoberfläche ist durch den AN zu gewährleisten. Alle zu vergießenden Öffnungen und Aussparungen sind gasdicht und wasserdicht bis zu den maximal auftretenden Wasserständen auszuführen.

Folgeschäden zum Beispiel durch Überflutung von Schachtbauwerken aufgrund mangelhafter oder verspäteter Verguss- und Abdichtungsarbeiten gehen zu Lasten des AN.

Z 1.14 Fundamente, Aussparungen und Wanddurchführungen

Die in den Zeichnungen eingetragenen Fundamente, Aussparungen, Wanddurchführungen und Ankerschienen sind für die Ausführung verbindlich. Sämtliche Konstruktionen sind auf diese Angaben hin abzustimmen und so auszuführen, dass sie unverändert übernommen werden können. Eventuell notwendige Änderungen bedürfen der Genehmigung durch die örtliche BL des AG. Fundamente und Aussparungen sind nach Fertigstellung vom AN auf planmäßige Ausführung zu prüfen. Hierzu werden vom AG bzw. seines Vertreters Höhenkoten und die Lage der Hauptachsen angegeben. Etwaige Unstimmigkeiten sind sofort dem AG mitzuteilen, welcher die Behebung der Mängel veranlasst. Eigenmächtige Eingriffe des AN in das bestehende Bauwerk sind nicht statthaft. Änderungen an Aussparungen, Nacharbeiten an Fundamenten usw. und die daraus resultierenden Folgeschäden gehen zu Lasten des AN, wenn er diese Arbeiten durch verspätete, falsche, unklare oder unvollständige Lieferungen bzw. Angaben verschuldet hat.

Z 1.15 Montagen

Vor Anlieferung hat der Auftragnehmer sich über die Verhältnisse auf der Baustelle zu unterrichten und sich über die Abwicklung der Anlieferung und Montage mit allen am Bau Beteiligten zu verständigen. Die durch Nichtbeachtung dieser Vorschrift entstehenden Kosten gehen zu Lasten des Auftragnehmers. Der Auftragnehmer ist verpflichtet, alle vereinbarten Zwischentermine einzuhalten. Entstehen durch sein Verschulden weiteren Projektbeteiligten Kosten (zum Beispiel Wartestunden), so sind sie von ihm zu übernehmen.

Sollten besondere vom Auftragnehmer zu vertretende Umstände Überstunden, Sonntags- oder Feiertagsarbeit erforderlich machen, so hat der Auftragnehmer für die Einholung der behördlichen Genehmigung zu sorgen und die Kosten zu übernehmen.

Zur Koordination der Arbeiten während der Montagezeit finden regelmäßige Gespräche mit allen Beteiligten auf der Baustelle statt, die durch den Auftraggeber bzw. seinen Vertreter einberufen werden. Der Auftragnehmer ist zur Teilnahme an diesen Gesprächen verpflichtet. Seine Anwesenheit wird durch das vom Auftraggeber bzw. dessen Vertreter erstellte Besprechungsprotokoll dokumentiert. Die Kosten für diese Gespräche sind einschließlich der Fahrkosten in den Angebotspreisen zu berücksichtigen.

Z 1.16 Funktionskontrolle, Parametrierung und Datenpunkttest

Nach der Montage aller Anlagenbauteile und deren elektrotechnischen Anschluss hat der Auftragnehmer vor dem ersten Einschalten in eigener Verantwortung die fachlich notwendigen Prüfungen und anschließend die Funktionskontrolle (interner Funktionstest der Maschinen- und Elektrotechnik) vorzunehmen und zu dokumentieren.

Maschinentechnische Bauteile sind z. B. auf Standfestigkeit und sichere Befestigung zu überprüfen. Die Dichtheit von Rohrleitungssystemen ist durch eine Druckprobe nach DIN 4279, Teil 8 nachzuweisen und durch einen Prüfbericht nach DIN 4279, Teil 9 zu dokumentieren. Die Drehrichtungskontrolle von Antrieben und die Einstellung und Prüfung von Endlagen- und Drehmomentschaltern sind in Zusammenarbeit der Auftragnehmer für die Maschinentechnik und Elektrotechnik vorzunehmen.

Für elektrotechnische Bauteile sind z. B. die Einstellungen an den Schutzgeräten vorzunehmen bzw. zu überprüfen. Bei Not- und Sicherheitseinrichtungen ist deren sichere Funktion zu gewährleisten und zu überprüfen. Die Funktionskontrolle beinhaltet den internen Funktionstest aller Komponenten, aufgegliedert in Hand- und Automatiksteuerung. Es sind alle Verbraucherabgänge, Motorsteuerungen und übergeordnete Steuerungen mit allen Bauteilen zu prüfen.

Elektronische Bauteile wie z. B. Höhenstands- und Mengenmessgeräte, SPS und alle Elemente eines Datenfernübertragungs- bzw. Leitstellensystems sind zu parametrieren und neben der Funktionskontrolle einem detaillierten Datenpunkttest zu unterziehen.

Zur Dokumentation des Datenpunkttests sind vom Auftragnehmer unter Mitwirkung bzw. nach Vorgabe des Auftraggebers oder dessen Vertreter Datenpunktlisten mit Angaben zu den einzelnen elektronischen Bauteilen zu erstellen, nach denen der Datenpunkttest vorzunehmen ist. Dabei hat der Auftragnehmer in eigener Verantwortung die Funktion, Plausibilität und Durchgängigkeit jedes einzelnen Datenpunktes von der Klemme des jeweiligen elektronischen Bauteils bis zum Endpunkt (z.B. Anzeigegerät, SPS, MMI, Datenerfassungsanlage, Bildschirm der Leitstelle, Protokollausdruck usw.) zu prüfen und auf der Datenpunktliste mit Prüfungsdatum und Unterschrift zu bestätigen.

Die Übergabe dieser vollständig ausgefüllten Datenpunktlisten an den Auftraggeber ist Voraussetzung für die stichpunktartige Überprüfung der Datenpunkte durch den Auftraggeber oder dessen Vertreter. Sind bei der Überprüfung mehr als 5% der Datenpunkte mit Mängel behaftet, wird die Überprüfung abgebrochen und der Auftragnehmer erhält eine angemessenen Frist zur Beseitigung dieser Mängel. Sollten nach dieser Frist bei der zweiten Überprüfung weitere Mängel festgestellt werden, so trägt der Auftragnehmer die  nachgewiesenen Kosten, die dem Auftraggeber durch die zweite Überprüfung entstanden sind und die ihm gegebenenfalls durch weitere Überprüfungen entstehen, in voller Höhe.

Die Kosten für die Funktionskontrolle und Parametrierung sowie den Datenpunkttest werden nicht gesondert vergütet und sind in die jeweiligen Angebotspreise der Bauteile einzurechnen, sofern dafür im Leistungsverzeichnis keine eigene Positionen vorgesehen sind.

Z 1.17 Probebetrieb, Inbetriebnahme und Abnahme

Nach Abschluss der Montage und betriebsbereiter Fertigstellung aller gelieferten Anlagenteile erfolgt, sobald die betrieblichen Umstände es zulassen und die Funktionskontrolle aller Bauteile (bei elektronischen Bauteilen einschließlich Parametrierung und Datenpunkttest) erfolgreich durchgeführt wurde, ein Probebetrieb der Anlage. Während des Probebetriebs auftretende und vom Auftragnehmer zu vertretende Mängel hat dieser ohne besondere Vergütung schnellstens zu beseitigen. Während des Probebetriebes ist die Unterweisung des Betriebspersonals des Anlagenbetreibers vorzunehmen. Die Unterweisung ist aktenkundig zu machen.

Die Inbetriebnahme unter realen Betriebsbedingungen erfolgt nach mangelfreiem Probebetrieb und Fertigstellung der gesamten Maßnahme. Die Inbetriebnahme muss zeitlich nicht unmittelbar nach dem Ende des Probebetriebes erfolgen.

Die VOB-Abnahme der Lieferungen und Leistungen ist durch den Auftragnehmer beim Auftraggeber schriftlich zu beantragen, sobald die Inbetriebnahme erfolgreich abgeschlossen ist und die Technische Dokumentation in revidierter Ausführung dreifach an den Auftraggeber übergeben wurde. Der Abnahmetermin wird dann durch den Auftraggeber rechtzeitig bekannt gegeben.

Die für den Probebetrieb, die Inbetriebnahme und VOB-Abnahme notwendigen Maßnahmen sind in Verantwortung des Auftragnehmers durchzuführen. Die Kosten für diese Leistungen, einschließlich der dadurch zusätzlich anfallenden Reisekosten, sind in den Angebotspreisen zu berücksichtigen, sofern dafür im Leistungsverzeichnis keine eigenen Positionen vorgesehen sind.

Z 2.0 Technische Hinweise zur Maschinentechnik

Z 2.1 Materialausführung

Alle Rohrleitungen, Formstücke und Rohrleitungszubehör wie Flanschen, Rohrschellen, Konsolen usw. sind, soweit im Leistungsverzeichnis nicht ausdrücklich anders bestimmt, aus nichtrostendem Edelstahl, Werkstoff-Nr. 1.4571, im Vollbad gebeizt und passiviert auszuführen. Das Beizen und Passivieren ist nach den Schweißarbeiten auszuführen. Die Kosten hierfür sind in den entsprechenden Positionen zu berücksichtigen.

Schraubverbindungen für Flansche (Schrauben, Muttern und Unterlegscheiben) sind in passenden Abmessungen und in der Werkstoffkombination Edelstahl 1.4571/1.4301 vorzusehen, um ein "Kaltverschweißen" auszuschließen.

An allen Rohrleitungsteilen, die aus elektrisch leitendem Material gefertigt und vom Auftragnehmer geliefert werden, sind Gewindeanschlussbolzen M 8 x 30 mm für den Potentialausgleich vorzusehen. Die Kosten für diese Bolzen sind in die jeweiligen Positionen einzurechnen.

Druckrohre für Pumpendruckleitungen aus Edelstahl 1.4571, längsnahtgeschweißt, Außendurchmesser nach EN ISO 1127, Reihe 1.

NW Außendurchmesser (mm) Wandstärke (mm)
DN 50 DA 60,3  S 3,0
DN 65 DA 76,1  S 3,0
DN 80 DA 88,9  S 3,0
DN 100 DA 114,3  S 4,0
DN 125 DA 139,7  S 4,0
DN 150 DA 168,3  S 4,0
DN 200 DA 219,1  S 5,0
DN 250 DA 273,0  S 5,0
DN 300 DA 323,9  S 6,0
DN 350 DA 355,6  S 6,0
DN 400 DA 406,4  S 7,0
DN 500 DA 508,0  S 7,0
DN 600 DA 610,0  S 8,0
DN 700 DA 711,0  S 8,0
DN 800 DA 813,0  S 9,0

Drucklose Rohre aus Edelstahl 1.4571, längsnahtgeschweißt, Außendurchmesser nach EN ISO 1127, Reihe 1.

NW Außendurchmesser (mm) Wandstärke (mm)
DN 50 DA 60,3  S 2,6
DN 65 DA 76,1  S 2,6
DN 80 DA 88,9  S 2,6
DN 100 DA 114,3  S 3,0
DN 125 DA 139,7  S 3,0
DN 150 DA 168,3  S 3,0
DN 200 DA 219,1  S 3,0
DN 250 DA 273,0  S 3,0
DN 300 DA 323,9  S 4,0
DN 350 DA 355,6  S 4,0
DN 400 DA 406,4  S 4,0
DN 500 DA 508,0  S 5,0
DN 600 DA 610,0  S 5,0
DN 700 DA 711,0  S 5,0
DN 800 DA 813,0  S 5,0

Normalstahlrohre aus St 37, längsnahtgeschweißt, Abmessungen nach DIN 2458. (nur für im Leistungsverzeichnis vorgegebene Ausnahmen)

NW Außendurchmesser (mm) Wandstärke (mm)
DN 100 DA 114,3  S 6,3
DN 125 DA 139,7  S 6,3
DN 150 DA 168,3  S 6,3
DN 200 DA 219,1  S 6,3
DN 250 DA 273,0  S 6,3
DN 300 DA 323,9  S 6,3
DN 350 DA 355,6  S 6,3
DN 400 DA 406,4  S 8,0
DN 500 DA 508,0  S 8,0
DN 600 DA 610,0  S 8,0
DN 700 DA 711,0  S 8,0
DN 800 DA 813,0  S 10,0

Rohrbögen

Rohrbögen ähnlich DIN 2605. Rohranschlussmaße wie die entsprechenden Rohrleitungen.
Radius = 1,5 x DA, ab DN 600 als Segmentrohrbogen.

Flansche

Alle Flansche sind wegen der Einheitlichkeit der Anschlussmaße nach DIN 2501 PN 10 gebohrt, auch wenn die Druckstufe geringer als PN 10 sein sollte.

Vorschweißflansche

Vorschweißflansche nach DIN 2632, Dichtleiste Form "C".

Bördel mit Losflanschen

Bördel mit Losflanschen nach DIN 2642. Wandstärke des Bördels entsprechenden der Wandstärke der Rohrleitung.

Glatte Flansche

Glatte Flansche nach DIN 2576, Dichtfläche Form "B".

Z 2.2 Schweißnähte und Schweißnahtprüfung

Nachfolgend aufgeführte Vorschriften gelten sowohl für Leistungen, die in der Werkstatt des Auftragnehmers als auch für Leistungen, die auf der Baustelle ausgeführt werden. Alle Schweißarbeiten sind von einem Schweißfachingenieur zu überwachen.

Schweißnähte für Edelstahlrohre (Austenit)

Für alle Schweißarbeiten dürfen nur Schweißer eingesetzt werden, die die für ihren Arbeitseinsatz zutreffenden Prüfungen gem. EN 287-1 abgelegt haben und eine gültige Prüfbescheinigung vorweisen können. Der Auftragnehmer muss für jedes Schweißverfahren eine gültige Verfahrensprüfung nach EN 288, Teil 3, vorlegen. Für die Schweißfugenform sind die Angaben der DIN 8551, Teil 1, Kennzahl 3.1 (I-Naht) und 4. (V-Naht) anzuwenden. In den Fällen, in denen Rohre und Rohrleitungsteile mit gleichem Außendurchmesser und verschiedenen Wanddicken zu verschweißen sind, müssen die Rohrenden nach DIN 2559, Teil 2, ausgeführt werden. In keinem Fall darf eine Schwächung des Materiales entstehen. Der Kantenversatz ist bei gleicher und ungleicher Wanddicke der EN 25817, Bild B, Bewertungsgruppe C, Nr. 18 zu ersehen. Das Trennen, Entgraten und Anarbeiten und die Fugenvorbereitung darf nur mit einem für den jeweiligen Edelstahl geeigneten Werkzeug durchgeführt werden. Schweißnähte werden außen mit einem geeignetem Schwamm oder Pinsel und einer geeigneten Beizpaste gereinigt, Reste der Beizpaste sind mit Wasser oder Passivierungsmittel gründlich zu entfernen. Reste werden aufgefangen und fachgerecht entsorgt. Alle Rohrleitungen und Formteile sind metallisch blank zu übergeben.  Die Schweißnähte sind nach der EN 25817, Bewertungsgruppe C auszuführen. Alle Schweißnähte werden visuell geprüft. Der Auftraggeber lässt auf seine Kosten eine stichprobenhafte (ca. 10 % aller Schweißnähte) zerstörungsfreie Prüfung (Durchstrahlung) durchführen. Wird bei der vorgenannten Prüfung mindestens eine fehlerhafte Schweißnaht festgestellt, so ist der Auftraggeber berechtigt, 100% aller Schweißnähte auf Kosten des Auftragnehmers prüfen zu lassen. Die festgestellten Mängel sind vom Auftragnehmer für den Auftraggeber kostenlos zu beseitigen. Nach der Beseitigung der festgestellten Mängel lässt der Auftraggeber auf Kosten des Auftragnehmers 100% aller Schweißnähte zerstörungsfrei prüfen (Durchstrahlung), um die Mängelbeseitigung zu überprüfen. Die Durchstrahlungsprüfung erfolgt nach der DIN 54111, Teil 1, Prüfklasse A, die Bildgüte nach DIN 54109, Teil 1.

Für das Schweißen von Edelstahl-Werkstoffen ist das 141 (WIG) Wolfram-Inertgas-Schweißen einzusetzen mit der Maßgabe, dass bei Großrohren, die innen und außen zugänglich sind und auf einer Drehvorrichtung verschweißt werden können, das 111 (E) Lichtbogenhandschweißen eingesetzt wird.

Es dürfen nur Schweißzusatzwerkstoffe und Hilfsstoffe für die Schweißstäbe nach DIN 8556, für die Stabelektroden nach DIN 8556 und Schutzgase nach DIN 32526 verwendet werden. Jede Schweißnaht ist innen mit Formiergas zu schützen.

Die Schweißarbeiten sind in der Regel im Werk vorzunehmen. Schweißarbeiten auf der Baustelle sind nur nach schriftlicher Vereinbarung mit der Bauleitung des Auftraggebers möglich und auch dann nur in geringem Umfang. Bei Schweißarbeiten im Freien ist für einen geeigneten Wetterschutz zu sorgen. Zur Vermeidung von Korrosion ist DIN 50930 zu berücksichtigen.

Schweißnähte für Normalstahlrohre (Ferrit)

Hier gelten die obigen Ausführungen analog mit dem Zusatz, dass hier auch das 311 (G) Gasschweißen zugelassen ist und nur Schweißzusatzwerkstoffe für WIG-Schweißen (DIN 8559), für E-Schweißen (DIN 1913) und für G-Schweißen (DIN 8554) verwendet werden dürfen.

Z 2.3 Korrosionsschutz

Grundsätzlich ist die "Weiße Fertigung" von der "Schwarzen Fertigung" innerhalb des Betriebes des Auftragnehmers zu trennen, damit nicht durch Flugrost die Korrosionsbeständigkeit vor allem der austenitischen Materialien beeinträchtigt wird. Die Materialien sind mit der entsprechenden Sorgfalt und geeigneten Hilfsmitteln bzw. Werkzeugen gelagert, bearbeitet und transportiert werden.

Z 2.3.1 Korrosionsschutz für Edelstahlteile

Alle Edelstahlteile sind, sofern in der Baubeschreibung oder im Leistungsverzeichnis nicht ausdrücklich anders erwähnt, nach dem Schweißen im Vollbad zu beizen und zu passivieren. Sie bleiben außen und innen ohne Anstrich. Oberflächenschäden durch Flugrost, Schleifpartikel etc. sind abzubeizen.

2.3.2 Korrosionsschutz für Normalstahlteile

Alle Anlagenbauteile und das Zubehör aus Stahl, mit Ausnahme der Teile, die aus nichtrostendem Material hergestellt oder bereits im Herstellerwerk mit dem geforderten Korrosionsschutz versehen wurden (zum Beispiel Pumpen, Motore), sind alternativ mit einer der beiden folgenden, im Leistungsverzeichnis vorgegebenen Varianten allseitig wie folgt vor Korrosion zu schützen:

Z 2.3.2.1 Feuerverzinkung

Nach den eventuellen Schweißarbeiten und entsprechender Vorbehandlung zur Schaffung einer einwandfreien Oberfläche erfolgt eine Feuerverzinkung im Tauchbad. Entlüftungsbohrungen in Hohlprofilen sind nach der Verzinkung mit Kunststoffstopfen zu verschließen. Die Verzinkung ist sauber und tränenfrei auszuführen. Schichtdicke nach DIN EN ISO 1461.

## Z 3.0 Technische Hinweise zur Elektrotechnik
Z 3.0 Technische Hinweise zur Elektrotechnik

Z 3.1 Explosionsschutzbestimmungen

Misch- und Abwasseranlagen werden in der Regel der Explosionsschutzzone 1 zugeordnet. Dies erfordert die Beachtung der entsprechenden Vorschriften. Für alle elektrischen Geräte in Räumen, Schächten und Kanälen, die unmittelbar von Misch- oder Abwasser durchflossen werden können, sind Explosionsschutzmaßnahmen zu treffen. Dies gilt vor allem für Messeinrichtungen, Beleuchtungsanlagen und elektrische Antriebe. Die entsprechenden Explosionsschutzbescheinigungen der eingebauten Geräte sind spätestens bei der Inbetriebnahme der Anlage vorzulegen. Beim Aufbau des Schaltschrankes ist zu beachten, dass Geräte und Leitungen, die zu eigensicheren Stromkreisen gehören, räumlich getrennt von nicht eigensicheren Stromkreisen anzuordnen sind. Die eigensichere blaue Verdrahtung (doppelte Isolation oder ex(i)-Kabel) ist in Kabelkanälen mit blauen Abdeckungen zu verlegen. Die ex(i)-Messumformer/Speisegeräte sind so zu installieren, dass keinesfalls versehentlich nicht-eigensichere Signale angeschlossen oder bei Kabelschäden durch Berührung in den eigensicheren Stromkreis eingeschleift werden können. In Zone 1 sind grundsätzlich alle Maßnahmen des "zusätzlichen Potentialausgleichs" durchzuführen. Die Bereiche, in denen nicht eigensichere Bauteile verwendet werden, dürfen keine Verbindung zu den Räumen irgendeiner Zone haben, da die Bauteile in diesen Räumen sonst selbst in einer entsprechenden Zündschutzart installiert werden müssten. Alle Öffnungen, insbesondere Kabel- und Rohrdurchführungen, sind daher gas- und wasserdicht abzuschotten. Der ausführende Betrieb muss die Zulassung zur Installation eigensicherer Anlagen haben.

Z 3.2 Messtechnik

Die Anbringung aller Messwertaufnehmer hat so zu erfolgen, dass eine gefahrlose Wartung möglich ist. Die Füllstandsmessgeräte sind als kontinuierlich arbeitende, mikroprozessorgesteuerte Geräte mit Füllstandsanzeige im Schalt- und Steuerschrank zu montieren und anzuschließen. Sie stellen den analogen Höhenstandsmesswert in Form von 4-20 mA für die Anzeige und Übertragung zur Verfügung. Ultraschallaufnehmer sind mit Temperaturkompensation auszustatten und an einer Edelstahlkonsole, nach Angaben des Herstellers, so zu befestigen, dass der Schallaustrittskegel des Sensors nicht durch Rohrleitungsteile oder sonstige Einbauteile gestört wird. Nach der Montage der Sensoren ist der exakte Messbereich festzustellen und die Anzeige und der Analogausgang entsprechend zu kalibrieren. Das Einmessen der Ultraschall-Sensoren auf die erforderliche Blockdistanz über dem maximalen Wasserspiegel ist entsprechend den Angaben des Herstellers vorzunehmen. Alle Messgeräte und Sensoren sind durch Überspannungsschutzgeräte zu schützen, sofern dieses nicht vom Hersteller der Messgeräte abgelehnt wird. Die Ableiter aller Überspannungsschutzgeräte im Schaltschrank sind mit der PE-Schiene des Schaltschrankes zu verbinden. Alle Messleitungen für analoge Signale im Schaltschrank und außerhalb werden als abgeschirmte Kabel verlegt. Die Abschirmungen der Kabel sind mit Schrumpfschläuchen zu versehen und einseitig auf Erdungsreihenklemmen zu legen. Der AN hat die Mess- und Schaltgeräte und die Sensoren für die Höhenstandsmessungen zu liefern, mit den erforderlichen Kleinteilen und dem Befestigungszubehör aus rostfreiem Edelstahl, Werkstoff-Nr. 1.4571 zu montieren und betriebsfertig anzuschließen.

Z 3.3 Schalt- und Steueranlage

Z 3.3.1 Stromversorgung

Der AN hat den Elektroanschluss über einen konzessionierten Elektroinstallateur beim zuständigen Energie-Versorgungs-Unternehmen (EVU) zu beantragen, den Zähler und die eventuell notwendigen Wandler beim EVU zu besorgen, einzubauen und die elektrische Verbindung herzustellen.

Z 3.3.2 Schutzmaßnahmen

Als Schutzmaßnahme ist für die Maschinen und Anlagen in der Regel Nullung vorzusehen. In Abstimmung mit dem zuständigen EVU ist jedoch zu prüfen, ob dies das Stromnetz zulässt (TT-Netz oder TN-Netz). In Abhängigkeit der vom EVU gewählten Netzform sind vom Bieter entsprechende Maßnahmen zu ergreifen. Die Abgänge für Licht und Steckdosen sind mit Fehlerstromschutzschaltern, Nennfehlerstrom 0,03 A auszustatten.

Z 3.3.3 Überspannungsschutz

Aufgrund der hohen Überspannungsgefährdung von Abwasseranlagen durch Blitzeinschlag wird ein dreistufiges Schutzkonzept für die Stromversorgung vorgesehen. Dieses besteht aus Blitzstromableiter, Überspannungsableiter und Geräteschutz. Für diese Schutzstufen sind Entkopplungsmaßnahmen zu treffen. Die Ableiter dieser Geräte sind ohne weitere Zwischenklemmen an der Potentialausgleichsschiene anzuschließen. Dabei dürfen die Ableiter nicht zusammen mit anderen Leitungen im Kabelkanal geführt werden.

Z 3.3.4 Schutz der Elektronik vor Schaltungs-Spannungsspitzen

Alle Schützspulen sind mit Löschgliedern (zum Beispiel RC-Glieder bei Wechselspannung) zur Begrenzung der Abschaltspannungsspitzen zu versehen. Leitungen, die durch ein Überspannungsschutzgerät geschützt sind, werden getrennt von den ungeschützten Leitungen verlegt. Um dieses sicherzustellen, sind zum Beispiel die Leitungen, die von der Montageplatte zur Tür gehen, in zwei getrennten Türschläuchen zu verlegen.

Z 3.3.5 Aufbau des Signalsystems

Pro Antrieb sind Betriebs- und Störmeldeleuchten einzubauen. Ein gemeinsamer Lampenprüftaster ist vorzusehen. Störmeldungen sind nach dem Ruhestromprinzip auszuführen. Der Automatikbetrieb aller Einrichtungen der gesamten Anlage wird überwacht. Stehen ein oder mehrere Schalter nicht auf Automatik, so wird eine Meldung zeitverzögert (vom Betreiber jederzeit frei wählbar im Bereich von ca. 1 bis 10 Stunden) abgesetzt und am Schaltschrank direkt signalisiert. Pro Schaltschrankfeld ist eine Meldeleuchte vorzusehen, die den Ausfall der Steuerspannung im jeweiligen Feld meldet. Alle Störmeldungen sind als Blinkleuchten auszuführen. Nach Quittierung gehen die Störleuchten in Dauerleuchten über und nach Behebung der Störung erlischt die zugehörige Leuchte. Die jeweilige Betriebsmeldeleuchte für Schieber blinkt während des Betriebes und leuchtet ständig, wenn die Endlage (Stellungsanzeige Auf-Zu) erreicht ist.

Sind Antriebe im Ex-Bereich montiert, müssen sie zwei unterschiedliche Temperaturüberwachungsstufen haben. Beim Ansprechen der 1. Stufe soll eine Störleuchte auch noch blinken, wenn der Temperaturschalter/ -fühler wieder abgekühlt ist und der Antrieb zwischenzeitlich selbstständig angelaufen ist. Die Leuchte ist durch einen Taster zu quittieren. Beim Ansprechen der 2. Stufe schaltet der Antrieb auf Dauer ab, bis das Thermistorrelais zurückgesetzt wird. Die Meldekontakte der Überspannungsschutzgeräte sind über Koppelrelais auf das Meldesystem zu schalten. Die Spannungsversorgung des Schaltschrankes wird mit einem Asymmetrierelais überwacht. Die Steuerspannung wird über den Schaltkontakt des Asymmetrierelais auf ein statisches Zeitrelais geführt (Ruhestrom). Wenn das Asymmetrierelais einen Spannungsausfall bzw. eine Asymmetrie erkennt, wird dieses über das Zeitrelais verzögert nach zehn Minuten gemeldet, sofern der Fehler noch vorhanden ist.

Z 3.3.6 Ausstattung der Steuerung elektrischer Antriebe (zum Beispiel Pumpenmotoren)

Jede Steuerung für einen elektrischen Antrieb ist neben den sonst für seine Funktion und den aufgrund von Vorschriften erforderlichen Bauteilen mit folgenden Geräten auszustatten:
- Motorschutzschalter, nach der Richtlinie 94/9/EG ( ATEX 100a) mit  Kurzschlussschnellauslösung und Überlastauslösung, mit Hilfskontakt
  1 Öffner + 1 Schließer
- Motorschütz-Kombination; Stern-Dreieck-Anlauf ab 5 kW
- Hilfsschütze
- Zeitrelais
- Hand-0-Automatikschalter
- Taster Ein - Aus
- Amperemeter
- Stromwandler
- Betriebsstundenzähler
- Betriebsleuchte
- Störmeldeleuchten
- Warnleuchten
- autom. Vertauschung nach jedem Schaltvorgang (bei Betriebs- und
  Reserveantrieben)
- autom. Störumschaltung (bei Betriebs- und Reserveantrieben)
- separater Sicherungsautomat mit Meldekontakt für die Steuerspannung
- Auslösegerät für PT-100 zur Lagertemperaturüberwachung
- Auslösegerät für Feuchtefühler zur Überwachung des
Wellendichtungsraums
- Auslösegeräte zur thermischen Motorüberwachung
Die Auslösegeräte kommen nur zum Einsatz, sofern der Motor hierfür ausgelegt ist. In diesem Fall ist eine Testfunktion am Gerät vorzusehen.

Es ist sicherzustellen, dass die Antriebe nach kurzzeitigem Netzausfall zeitverzögert nacheinander - nicht gleichzeitig - selbsttätig wieder anlaufen, sofern der Einschaltbefehl der Steuerung noch anliegt. Erdschluss oder Drahtbruch darf weder zum unbeabsichtigten Anlaufen eines Antriebes führen noch dessen Stillsetzen verhindern. Für Antriebe, die mit Trockenlaufschutzeinrichtungen (Schwimmerschalter, Elektrodenrelais und so weiter) ausgestattet sind, ist ein gemeinsamer Taster in die Schaltschranktüre einzubauen, der alle Trockenlaufschutzeinrichtungen überbrückt, damit für die Zeit der Tasterbetätigung ein Handbetrieb der Aggregate möglich ist.

Z 3.3.7 Ausstattung der Steuerungen für die Armaturen-Antriebe

Die Steuerungen elektrischer Antriebe für Armaturen (Schieber, Klappen usw.) sind neben den sonst für ihre Funktion und den aufgrund von Vorschriften erforderlichen Bauteilen mit folgenden Geräten auszustatten:

- Motorschutzschalter mit Kurzschlussschnellauslösung und Überlastauslösung,
  mit Hilfskontakt 1 Öffner + 1 Schließer
- Motorschütz-Kombination (Wendeschützsteuerung)
- Hilfsschütze
- Zeitrelais
- Kaltleiterüberwachung
- separater Sicherungsautomat mit Meldekontakt für die Steuerspannung
- Betriebsleuchte Auf, Zu, Vorort
- Störmeldeleuchten
- Warnleuchten
- Handschalter Hand-0-Automatik
- Taster Auf - Halt - Zu
- Stellungsanzeige (0 - 100 %), sofern der Schieber damit ausgestattet

Beim Ansprechen der Drehmomentschalter im Automatikbetrieb fährt der Schieber in Gegenrichtung, um die Störungsursache zu beseitigen. Anschließend geht er wieder in den Regelbetrieb über. Dieser Vorgang ist maximal 3 mal zu wiederholen. Beim Ansprechen der Drehmomentschalter im Handbetrieb muss der Schieber in Gegenrichtung fahrbar sein, um die Störungsursache zu beseitigen. Danach ist zu entriegeln.

Z 3.3.8 Beschriftung

Die äussere Beschriftung des Schaltschrankes, dessen Klemmleisten, Messgeräte, Schaltgeräte und so weiter ist nach Angaben des AGs durch den AN durchzuführen. Die Beschriftung ist mit gravierten Kunststoffschildern vorzunehmen, die aufgeschraubt werden. Die Schriftgröße soll mindestens 5 mm betragen. Sämtliche Geräte im Schaltschrank sind 2-fach mit dauerhaft befestigten Aufklebern zu kennzeichnen, die die Bezeichnungen in den Stromlauf- und Schaltplänen tragen. Ein Schild ist auf das Gerät zu kleben, das 2. Schild ist auf der Montageplatte zu befestigen. Sicherungen sind zusätzlich mit Klartextbezeichnung zu versehen. Die Kennzeichnung der elektrischen Betriebsmittel erfolgt entsprechend dem Standard des AGs. Kabel erhalten an beiden Enden eine Kabelnummer.

Z 3.3.9 Klemmleisten

Die gesamten Klemmleisten sind mit kriechstromfesten Reihenklemmen auszurüsten. Dies gilt auch für Nullleiter-Trennklemmen und Schutzleiter- Anschlussklemmen. Die Montageschienen sind für Erweiterungen in der Länge mindestens 20 % größer als erforderlich zu bemessen. Alle Klemmen sind eine Nummer größer zu wählen, als für das aufzulegende Kabel erforderlich. Alle analogen Signale sind über Messtrennklemmen zu führen. Die Anordnung der Klemmleisten in den Schalt- und Steuerschränken ist nach Erfordernis zu wählen und vor der Ausführung mit der BL abzusprechen.

Z 3.3.10 Aufbau und Funktion der Schalt- und Steueranlage

Die Schalt- und Steueranlage kann aus mehreren Einzelschränken bestehen. Die Anzahl der Schränke bleibt dem Bieter überlassen, jedoch ist der beschriebene Standard genau einzuhalten. Auch wenn im weiteren nur von einem Schaltschrank die Rede ist, so gelten die Ausführungen doch für die gesamte Schalt- und Steueranlage. Bei der Bestimmung der Gehäusegröße ist eine Platzreserve von 20 % zu berücksichtigen. Die Be- und Entlüftung der Schaltschrankgehäuse ist entsprechend der Verlustleistungen der eingebauten Geräte auszulegen. Eine Wärmeverlustrechnung ist auf Anforderung vorzulegen.

Die Türen sind rechts bzw. links mit Scharnieren zu versehen und mit Schlössern gleicher Schließung auszustatten. Die Schließung des EVU-Teiles ist mit dem zuständigen EVU abzustimmen. Alle Geräte, mit Ausnahme der Türeinbaugeräte, sind auf Montageplatten zu montieren. Die Gerätebelastung darf max. 80 % der Nennbelastung betragen. Sicherungen sind grundsätzlich komplett mit Schmelzeinsatz zu liefern. Nach Möglichkeit ist auf den Einsatz von Schmelzsicherungen zu verzichten. Stattdessen sind Automaten zu verwenden. Taster sind dem Einbaumaß der Leuchtmelder anzupassen. Der Steuerstromtrafo ist mit galvanisch getrennten Wicklungen zu versehen und separat abzusichern.

Die elektrische Installation, Verdrahtung und Prüfung erfolgt nach VDE 0660, Teil 500. Das Leitungsmaterial muss IEC-geprüft sein. Alle Leitungsenden sind mit Hülsen bzw. Kabelschuhen auszurüsten. Verdrahtungsfarben nach Angabe des AGs. Die Türverdrahtung erfolgt mit flexiblen Leitungen. Die Leitungen, mit denen die Einbauteile in den Schranktüren angeschlossen werden, sind von der Montageplatte des Schaltschrankes bis zu den Kabelkanälen der Türen in flexiblen Schutzschläuchen zu führen. Ein Zugdraht ist einzulegen.

Z 3.4 Elektroinstallationsarbeiten

Z 3.4.1 Beleuchtung

Die aufgeführten Beleuchtungskörper müssen das VDE-F-Zeichen tragen. Dies bezieht sich sowohl auf die Konstruktion der Leuchten als auch auf die Zubehörteile wie Drosseln, Starter, Fassungen, Verdrahtungen und Kondensatoren.

Die Erstausstattung der Beleuchtungskörper mit den dazu passenden Glüh- und Leuchtstofflampen ist in die Einheitspreise einzukalkulieren.

Zwei- bzw. vierlampige Leuchten sind in Duo-Schaltung anzubieten, bei einlampigen Leuchten erfolgt die Schaltung hälftig induktiv, hälftig kapazitiv. Sie sind mit den erforderlichen Klemmen für Durchgangsverdrahtung auszustatten. Auf Wunsch des AG sind sämtliche Leuchten kostenlos zu bemustern.

Z 3.4.2 Kabel, Leitungen und Anschlüsse

Die im Leistungsverzeichnis aufgeführten Kabellängen und Anschlüsse gelten nur als Anhaltswerte. Die tatsächlichen Längen und Anschlüsse müssen vom AN vor der Fertigung und Verlegung örtlich vermessen werden. Die Kosten hierfür sind in die Einheitspreise der Kabel einzurechnen. Werden beim örtlichen Vermessen durch den AN oder beim späteren gemeinsamen Aufmaß Mehr- oder Mindermengen ermittelt, so bleibt für die Abrechnung der im Leistungsverzeichnis aufgeführte Einheitspreis auch für die Differenzlängen bindend.

Das Aufmaß der Kabel und Leitungen erfolgt gemeinsam. Dabei wird nur das fertig verlegte und montierte Kabel aufgemessen. Über Kabelmuffen wird hinweggemessen, sie werden nicht besonders vergütet. Das Kabelzubehör wie Schellen, Verschraubungen, Blindstopfen, Kabelendverschlüsse, Muffen, Erkennungsstreifen sind in die Einheitspreise einzurechnen. Werden Kabelmuffen erforderlich, so sind für alle Kabelquerschnitte geräumige Gießharzmuffen zu verwenden. Ihre Konstruktion muss sicherstellen, dass beim Montieren und Vergießen kein Gießharz aus der Form auslaufen kann. Die Leiter sind durch Quetschhülsen zu verbinden und auf ausreichenden Abstand auseinander zu biegen. Der Einsatz von Kabelmuffen ist nur nach Freigabe durch den AG zulässig. Im Normalfall ist die maximale Lieferlänge zu verlegen.

Die Verlegung von Außenkabeln und -leitungen erfolgt in einer Tiefe von ca. 0,80 m. Energiekabel dürfen nicht gehäuft werden, sondern müssen fachgerecht nebeneinander verlegt sein. Alle Arten von Kabel müssen, sofern sie nicht in Kabelleerrohre einzuziehen sind, fachgerecht in Feinsand eingebettet sein. Mit dem Verlauf der Kabeltrassen sind entsprechende Kabelmarkierungsbänder einzulegen. Inwieweit Kabelmarkierungssteine zu setzen sind, ist vor Ausführung mit der örtlichen BL abzustimmen. Die Kabeltrassen sind fachgerecht einzumessen. Alle Materialien für die ordnungsgemäße Verlegung von Kabeln und Leitungen im Erdreich sind vom AN zu liefern und fachgerecht einzubauen. Die Kosten hierfür sind in die Angebotspreise der Kabel und Leitungen einzurechnen. Die Erdaushub- und Erdverfüllarbeiten im Rahmen der Verlegung von Außenkabeln und -leitungen werden bauseits ausgeführt. Aus dem Erdreich austretende Kabel und Leitungen müssen oberhalb einer Verlegetiefe von 30 cm in entsprechende Schutzrohre eingezogen werden. Es ist überwiegend flexibles Kunststoffpanzerrohr oder verzinktes Stahl-Panzer-Rohr (vor Ausführung Abstimmung mit der BL erforderlich), durchgehend bis zum Klemmenanschluss zu verwenden. Das Schutzrohr ist mit dauerelastischem Kitt abzudichten. Die Befestigung, insbesondere im Abwasser- oder Schlammbereich, erfolgt mit Schellen und Schrauben aus 1.4571.

Alle Kabel und Leitungen sind an beiden Enden mit einem dauerhaften und lichtfesten Kabelbeschriftungssystem zu kennzeichnen. Die Bezeichnungen müssen mit denen der Kabelliste übereinstimmen.

Der Kabelanschluss ist in die einzelnen Positionen mit einzurechnen, sofern keine separate Position im Leistungsverzeichnis aufgeführt ist und beinhaltet das erforderliche Zubehör.

Sofern die Kabel und Leitungen nicht auf Bühnen und Wannen verlegt werden oder in Leerrohre einzuziehen sind, sind sie innerhalb der Gebäude in dickwandige Kabelschutzrohre aus Kunststoff, befestigt mit entsprechenden Schellen, oder in Kunststoffkanälen zu verlegen. Schutzrohre sind mit Endkappen zu versehen. Zum Liefer- und Montageumfang gehören die erforderlichen Bögen, Muffen, Verschraubungen, Schellen und Befestigungsmaterialien.

Verlegung in Kunststoffkanäle:

Kanäle mit geschlossenem Ober- und Unterteil (Rastdeckel), schwer entflammbar, Trennsteg, Klammern für Leitungshalterung, einschließlich der erforderlichen Eck- und Kreuzstücke sowie der Endkappen. Seitliche Kabelaustritte nur über Würgenippel.

In offener Rohrverlegung:

Für Einzelleitungen in nicht mechanisch gefährdeten Bereichen, Ausführung ACF nach DIN VDE 0605, Isolierschellenabstand max. 50 cm, Schrauben Werkstoff Nr. 1.4571.

In geschlossener Rohrverlegung:

In mechanisch gefährdeten Bereichen, Ausführung ACF nach DIN VDE 0605, einschl. anteiligen Bögen, teilweise auch ASCF (flexibel), bei Stahl-Panzer-Rohr Ausführung AS, Befestigung wie vor.

Auf Bügelschellen (ab ca. 20 mm Kabel-Durchmesser):

Mit Register- bzw. Profilschienen, sämtliche Materialien feuerverzinkt, Bügelschellen mit Druckwanne und Gegenwanne, bei Einleiterkabel aus nichtmagnetischem Werkstoff (ggf. Kunststoff).

Die Belegungsdichte innerhalb von Kabelkanälen und Schutzrohren oder auf Kabelbühnen darf maximal 70 % betragen. Es ist darauf zu achten, dass gegenseitige kapazitive oder induktive Beeinflussungen sowie Erdschleifen, insbesondere bei Anschluss an elektronische Geräte, vermieden werden. Leistungs- und Mess- bzw. Steuerkabel sind auch auf Kabelbühnen und in Kabelgräben mit ausreichendem Abstand zu verlegen.

Die Kabel sind nach Spannungsabfall und Strombelastbarkeit entsprechend den VDE-Vorschriften zu dimensionieren. Eventuelle Erweiterungen, die bei der Detailplanung festgelegt werden, sind bei der Dimensionierung zu berücksichtigen.

Zusätzlich zu den bauseits bereits vorhandenen Öffnungen in Wänden, Fundamenten und Decken für die Durchführung von Kabeln, sind im Leistungsverzeichnis Kernbohrungen ausgeschrieben, die der AN nur auf Anweisung der BL vorzunehmen hat. Mauerdurchbrüche, Kernbohrungen und andere Gebäudeöffnungen, unabhängig ob bauseitig oder durch den AN erstellt, sind nach dem Einbringen der Kabel und Leitungen gas- und wasserdicht zu verschließen.

Das gesamte Kleinmaterial und Befestigungszubehör in korrosionsgeschützter Ausführung gehört zum Lieferumfang und muss dem derzeit technischen Stand entsprechen.

Alle Befestigungspunkte zur Installation von Geräten, Lampen und so weiter sind mit der örtlichen BL abzuklären.

Z 3.5 Erdung, Potentialausgleich und Überspannungsschutz

An die Erdung, den Potentialausgleich, den Blitz- und Überspannungsschutz der Anlage werden erhöhte Anforderungen gestellt. Da es sich bei Misch- und Abwasseranlagen um weiträumige Außenanlagen mit großen Wasserflächen handelt, sind die Schutzmaßnahmen, insbesondere für die Messtechnik und die elektronischen Steuersysteme darauf abzustimmen, dass sich ein weitgehender Schutz dieser Anlagenteile vor Überspannungen ergibt. Alle erforderlichen Erdarbeiten werden bauseits nach Angaben des AN durchgeführt, sofern nicht im Leistungsverzeichnis ausdrücklich anders erwähnt. Bauseits sind bei Neubauten bereits folgende Maßnahmen getroffen:

- In den Beton-Boden- und Deckenplatten der Bauwerke sind am äußeren Rand Bandeisen aus Edelstahl 1.4571 als geschlossener Ringerder verlegt. Darüber hinaus sind alle Betonarmierungen und Stahlbewehrungen in den Bauwerken durch Schweißverbinder miteinander verbunden

- Die einzelnen Fundamenterdungsanlagen sind untereinander mit Bandeisen verbunden.

- Mit dem Fundamenterder sind an mehreren Stellen im Inneren der Bauwerke Erdungspunkte verbunden. Durch diese können Metallteile (Leitern, Schachtdeckel, Reinigungseinrichtungen, Rohrleitungen, Tauchwände usw.) mit dem Erdungsband verbunden werden.

Allgemeine Leistungsanforderungen:

Die Erdung, der Potentialausgleich, der Blitz- und Überspannungsschutz sind nach den geltenden DIN und VDE-Vorschriften, sowie dem ATV Hinweis H 261, "Überspannungsschutz auf Kläranlagen" auszuführen. Die Kabelquerschnitte der Potentialausgleichsleitungen sind vom AN entsprechend der jeweiligen Erfordernis auszuführen. Bei der Projektierung hat der AN die verschiedenen Erdungsmaßnahmen sorgfältig zu planen und mit dem AG abzustimmen. Es sind an geeigneten Stellen Potentialausgleichsschienen nach VDE 0185 nach Abstimmung mit der BL des AG zu montieren. An diese sind die Erdungsbänder und durch Erdungskabel alle Gegenstände aus Metall, wie Rohrleitungen, Kabelbühnen, Anschlussgehäuse mit Überspannungsschutzeinrichtungen, Halterungen von Messungen, die PE-Schiene der Einspeisung, Gitter, Abdeckungen, Geländer, Treppen, Leitern, Fallrohre und die Erde der Fernmeldekabel anzuschließen. Isolierungen, zum Beispiel Flanschverbindungen, sind elektrisch leitend zu überbrücken. Dabei ist zu beachten, dass keine elektrochemische Korrosion auftreten kann.

Die Überprüfung der Erdung, des Potentialausgleichs, des Blitz- und Überspannungsschutzes durch eine anerkannte Stelle gehört zum Lieferumfang. Es ist ein Abnahmeprotokoll vorzulegen. Erbringt diese Überprüfung unzureichenden Messergebnisse, so sind vom AN Tiefenerder vorzusehen.

## Hinweis zum Leistungsverzeichnis
Es wird dringend empfohlen, den eventuell vorgesehenen Subunternehmern als Kalkulationsgrundlage für die jeweiligen Positionen nicht nur den folgenden Text des Leistungsverzeichnisses, sondern auch die Texte der Positionen Z1.0 bis einschließlich Z3.0 zur Verfügung zu stellen. Eine Kalkulation, die nur auf den Ausführungen der Teilleistungen des Leistungsverzeichnisses basiert, führt zu einem preislich nicht auskömmlichen Angebot.

Die im Leistungsverzeichnis angegebenen Stückzahlen, Abmessungen und Größen sind Planungsdaten. Vor Bestellung oder Anfertigung der Bauteile sind die exakten Bauwerksmaße und sonstigen Gegebenheiten vom AN an Ort und Stelle zu entnehmen und mit den vorgegebenen Planungsdaten zu vergleichen. Werden Abweichungen festgestellt, die die vorgesehene Ausführung behindern, so sind diese dem AG oder seinem Vertreter mitzuteilen.

Die als Planungsdaten angegebenen Stückzahlen, Abmessungen und Größen haben die im Leistungsverzeichnis genannten Fabrikate und Größen/Typen als Grundlage. Werden zu den genannten Fabrikaten und Größen/Typen gleichwertige Alternativen angeboten, so hat der Bieter die dadurch eventuell bedingten Abweichungen von den angegebenen Stückzahlen, Abmessungen und Größen der damit in Zusammenhang stehenden Positionen technisch und preislich zu berücksichtigen.

Jede Änderung von Massen, Stückzahlen, Abmessungen und Fabrikaten gegenüber dem Leistungsverzeichnis des Auftrages bedarf der schriftlichen Genehmigung durch den AG.

Alle Materialien, die mehrfach benötigt werden, sind in Form, Farbe und Konstruktion gleich zu wählen. Die in den Zeichnungen angegebenen Größen der Öffnungen in den Gebäuden und Schächten sind fest vorgegeben. Die zu montierenden Bauteile sind auf die angegebenen Öffnungsmaße abzustimmen.

Alle Teile sind zu liefern, zu montieren und betriebsfertig anzuschließen, sofern nicht ausdrücklich darauf hingewiesen wird, dass sie bauseits beigestellt oder unter anderen Positionen dieses Leistungsverzeichnisses zu liefern sind. Dazu gehören auch alle Klein- und Zubehörteile sowie das erforderliche Installationsmaterial.

## Hinweis zu Fabrikats- und Typangaben
In einigen Positionen sind feste Fabrikats- und Typangaben aus Gründen der durchgängigen und vereinheitlichten Ersatzteilversorgung der ISN verbindlich vorgegeben.

siehe Bauteilliste

## Ex-Bereiche
MW-MID Schacht: keine Ex-Zone
Von Mischwasser durchflossene Bereich vor dem RÜB: Ex-Zone 1
RÜB: Ex-Zone 1
RÜB Entleerungspumpwerk: Ex-Zone 1
Entlastungsbauwerk Norfbach: Ex-Zone 1
Ablaufbauwerk Norfbach: Ex-Zone 1
Ablaufkanal zum Norfbach: Ex-Zone 1
Zulaufkanal zum Beschickungspumpwerk: Ex-Zone 1
Beschickungspumpwerk Pumpensumpf: Ex-Zone 1
Betriebsgebäude: keine Ex-Zone
Freiluftschaltschränke: keine Ex-Zone
RBF Zulaufbauwerk: Ex-Zone 2 an Austritt der Druckrohrleitung im Bereich von 1m Wolken-förmig
RBF: keine Ex-Zone
Vorschacht RBF Mess- und Drosselstrecke: Ex-Zone 1
RBF Mess- und Drosselschacht: keine Ex-Zone
Nachschacht RBF Mess- und Drosselstrecke: Ex-Zone 1
RBF-HW-Pumpwerk: Ex-Zone 1
Ablaufkanal zum Norfbach: Ex-Zone 1
Brücke über Norfbach: keine Ex-Zone

## 01 Technische Ausrüstung AP

### Titel 01 Maschinentechnik

#### Bereich 01.01 Betriebsgebäude mit Brauchwasserzisterne

##### Abschnitt 01.01.01 Be- und Entlüftung

*Hinweis: ---Zuluftventilator VE01---*

*Hinweis: Be- und Entlüftungsanlage*
Der Schaltraum erhält eine technische Be- und Entlüftungsanlage, die mit einem Ventilator auszurüsten ist, damit ein ausreichender Luftaustausch zur Abführung von Wärme erreicht wird.

Die Belüftung erfolgt über einen Wandeinbauventilator

Im Normalbetrieb saugt der Ventilator die Zuluft an und bläst sie in das Bauwerk. Die Entlüftung erfolgt über eine gegenüberliegende Öffnung.

Die Steuerung des Ventilators erfolgt vom Schaltschrank über HAND-0-AUTO-Schalter. Im Schaltschrank werden die Betriebs- und Störmeldungen angezeigt. Im Automatikbetrieb soll der Ventilator feuchteabhängig gesteuert in Betrieb gehen.

**01.01.01.0001 VE01 Zuluftventilator NS-Schaltraum**
Liefern, montieren und anschlussfertig herstellen eines direkt angetriebenen Axial-Wandventilators zum Wandeinbau, vorgesehen als Zuluftventilator

Ausführung:

Wandeinbauring aus verzinktem Stahlblech, zweifach lackiert, mit angeformter Einströmdüse.
Laufrad mit profilierten Kunststoffschaufeln
dynamisch gewuchtet in Gütestufe G 6,3
nach DIN ISO 1940-1 / VDI 2060.
Antrieb über direkt gekuppelten Drehstrom-Kurzschlussläufermotor, geschlossene, wartungsfreie Bauweise, geräuscharme Kugellager mit Langzeitschmierung.
Drehzahlsteuerbar durch Spannungsabsenkung.
Motorwicklung mit integrierten Thermokontakten zur Auswertung über ein bauseitiges Motorschutzgerät.
Berührungsschutzgitter saugseitig an der Einströmdüse gemäß DIN EN ISO 13857.
Anschlusskasten am Motor; reversierbar.

Technische Daten:

Nennweite: DN 315
Volumenstrom bei 0 Pa: 1.960 m³/h
max. Druckerhöhung: 55 Pa
Bemessungsspannung: 3~ 400 V, 50 Hz
Schutzart: IP 55

Die Wandöffnung und Einbaulage sind so herzustellen, dass außenseitig ein Wetter-/Außenschutzgitter gemäß Fogleposition bündig vorgesetzt werden kann. Einschließlich aller Befestigungs- und Dichtungsmittel, elektrischem Anschluss bis Klemmkasten, Funktionsprüfung und Übergabe der Herstellerunterlagen.

Fabrikat Bieter: '....................................................' vom Bieter
einzutragen

Typ Bieter: '....................................................' vom Bieter
einzutragen
Menge: 1,000 St

**01.01.01.0002 Wetterschutzgitter Zuluft**
Liefern und außenseitig bündig vorsetzen eines Wetter-/Außenschutzgitters zur fassadenseitigen Abdeckung der Zuluftöffnung, zum Schutz gegen Eindringen von Regenwasser, Schnee und Tieren.
Ausführung:

Stabile Konstruktion aus stranggepressten Aluminium-Profilen, naturfarben eloxiert.
Feststehende, regenabweisende Lamellen, Lamellenabstand ca. 65 mm.
Dahinterliegendes Maschengitter aus verzinktem Stahldraht, Maschenweite ca. 16 mm.
Maßlich auf Nennweite Wandventilator abgestimmt.

Technische Daten:

Nennweite: DN 315
Frontmaß: ca. 386 × 386 mm
Einbautiefe: ca. 60 mm

Einschließlich Befestigungsmaterial und Montage.
Menge: 1,000 St

**01.01.01.0003 Wetterschutzgitter Abluft**
Liefern und außenseitig bündig vorsetzen eines Wetter-/Außenschutzgitters zur fassadenseitigen Abdeckung der Zuluftöffnung, zum Schutz gegen Eindringen von Regenwasser, Schnee und Tieren.
Ausführung:

Stabile Konstruktion aus stranggepressten Aluminium-Profilen, naturfarben eloxiert.
Feststehende, regenabweisende Lamellen, Lamellenabstand ca. 65 mm.
Dahinterliegendes Maschengitter aus verzinktem Stahldraht, Maschenweite ca. 16 mm.
Maßlich auf Nennweite Zuluft abgestimmt

Technische Daten:

Nennweite: DN 315
Frontmaß: ca. 386 × 386 mm
Einbautiefe: ca. 60 mm

Einschließlich Befestigungsmaterial und Montage.
Menge: 1,000 St

##### Abschnitt 01.01.02 Brauchwasserversorgung

*Hinweis: Ausführungshinweis*
Die Wasserversorgung auf dem Betriebspunkt ist ein Brauchwassernetz.

Die bauseitige Zisterne mit 1,2 m³ für das Brauchwassernetz wird über einen externen Schlauch bei Bedarf gefüllt.
Als sanitäre Einrichtungen werden ein WC mit Aufputz-Spülkasten und ein Handwaschbecken mit Zubehör im Toilettenraum des Betriebsgebäudes montiert. Die gesamte Installation erfolgt "Aufputz".

In der Zisterne wird eine Brauchwasserpume installiert, welche einen Druck von ca. 3 bar an der Zapfstelle bereitstellen soll.

Das Brauchwassernetz besteht aus der bauseitigen Betonzisterne, welche durch die bauseitig als erdverlegte PE-Druckleitung (PE 100 DA 63 SDR 17, PN 10, s = 3,8 mm) bis durch die Außenwand in den Kabelkeller des Betriebsgebäudes geführt und abgedichtet wird. Dort wird sie mittels Rohr- und Formstücken bis zum Sanitärraum geführt.

Alle im Rahmen dieser Ausschreibung zu liefernden Rohrleitungen und Rohrleitungsteile im Bauwerk und Schacht wie Fittings, Flanschen, Rohrschellen usw. für die Brauchwasseranlage ab Nennweite DN 50 / 2" sind aus rostfreiem Edelstahl 1.4571 zu fertigen. Die kleineren Versorgungsverbindungen im Betriebsgebäude werden als Kupferleitungen verlegt.

Die Wasserversorgung des Sanitärraums (WC + Handwaschbecken) wird als Kupferleitung ausgeführt.

Für die Befestigung auf den Konsolen sind stabile Edelstahl-Bügelschellen oder Rohrschellen 1.4517 nach Wahl des Bieters unter Berücksichtigung der Zugkräfte der gefüllten Leitung zu berücksichtigen.

Dem AN steht es frei, Gewindefittings, Schweißfittings
mit der entsprechenden Nachbehandlung (beizen +
passivieren) oder Pressfittings zu verwenden. Der AN
ist angehalten, immer möglichst kurze Wege mit
möglichst langen Rohrlängen zu wählen, damit möglichst
wenige Rohrverbindungen notwendig werden. Der genaue
Verlauf der Rohrleitungen ist mit der Bauleitung
abzustimmen und genehmigen zu lassen.

Die Preise verstehen sich betriebsfertig montiert
einschließlich aller Nebenkosten und Montagehilfen. Die
Abrechnung erfolgt nach Aufmaß, wobei über die
Rohrformteile hinweggemessen wird und die Formteile
selbst als Zulagepositionen aufgemessen werden. Die
Kosten für die Rohrverbindungen sind in den
Einheitspreisen zu berücksichtigen.

*Hinweis: Hinweis zu Komponenten der Brauchwasserversorgung*
Sie sind seitlich vom Waschbecken auf der Wand anzuordnen.

**01.01.02.0001 PW01 Brauchwasserpumpe**
Liefern, einbauen und betriebsfertig anschließen einer mehrstufigen, selbststeuernden Tauchmotorpumpe zur Förderung von Betriebswasser aus der Zisterne, hängend in der Zisterne aufgestellt.

Bauart und Einsatz:

Mehrstufige Kreiselpumpe in Tauchmotor-Bauweise (Tauchdruckpumpe) für sauberes Wasser/Betriebswasser, für senkrechten Dauerbetrieb getaucht.
Geeignet für den Einbau in einer flachen Beton-Zisterne; vollständig untergetaucht, mediumgekühlter Motor.

Bemessungsgrundlagen der Anlage (vom Bieter zu berücksichtigen):

Geforderter Druck an der ungünstigsten Zapfstelle: 3 bar.
Geodätische Förderhöhe ca. 2,58 m (Sohle 38,19 mNN bis Hahn 40,77 mNN).
Druckleitung PE-HD DA63 SDR17, ca. 11 m horizontal, zzgl. Steig- und Verteilleitungen.
Erforderliche Förderhöhe am maßgebenden Betriebspunkt ca. 38-40 m.

Geforderte hydraulische Leistung:

Maximale Förderhöhe (bei Q = 0) = ca. 50 m.
Förderstrom bis mindestens ca. 1 m³/h.
Am Bemessungs-Betriebspunkt ist die erforderliche Förderhöhe so sicherzustellen, dass an der ungünstigsten Zapfstelle dauerhaft = 3 bar anstehen.
Maximale Eintauchtiefe = 5 m.

Antrieb und Elektroausrüstung:

Wechselstrommotor 230 V / 50 Hz (1~),
Motorleistung ca. 0,55-0,75 kW.
Dauerbetrieb (Betriebsart S1), Schutzart Motor IP68.
Integrierter thermischer Motorvollschutz (Wicklungsschutz).
Anschlusskabel = 10 m mit Schutzkontaktstecker; Elektroanschluss über FI-/RCD-Schutzschalter (bauseits, durch Elektrofachkraft) nach DIN VDE 0100.

Werkstoffe (korrosionsbeständig für Dauereinsatz im Wasser):

Mantel-/Druckrohr, Welle und Pumpenstutzen aus nichtrostendem Stahl (z. B. 1.4301/1.4404).
Laufräder und Leitstufen aus nichtrostendem Stahl oder hochwertigem, hydrolysebeständigem Kunststoff.
Gleitringdichtung; Elastomere EPDM/NBR.

Integrierte Steuerung und Schutzfunktionen:

Integrierte Druckschaltautomatik: selbsttätiger Start bei Druckabfall (Zapfung) und Abschaltung bei Strömungsende; kein separater Druckschalter erforderlich.
Integrierter elektronischer Trockenlaufschutz (Erkennung über Motorstrom/Leistungsaufnahme), der die Pumpe bei fehlender Wasserförderung abschaltet; selbsttätige Wiederanlauf-/Antiblockierfunktion.
Betriebs-/Störanzeige (LED).
Rückschlagventil am Druckstutzen integriert (sonst separat, siehe Pos. 01.01.0002).

Lieferumfang und Zubehör:

Schwimmende Entnahme (Länge = 1 m) mit Edelstahl-Saugkorb, Wasserentnahme nahe der Oberfläche.
Halteseil-/Revisionsset: Polypropylen-Seil = 4 m, Ösenschraube und Dübel zur Aufhängung am Schacht-/Zisternenrand.

Aufstellung und Einbau:

Horizontal hängend am Halteseil, mit ausreichendem Abstand zum Zisternenboden (nicht im Schlammsumpf); Pumpenkörper im tiefsten Betriebspegel ausreichend wasserbedeckt (Mediumkühlung).
Druckanschluss je nach Pumpenwahl mit ca. 3m flexiblem Druckschlauch vor Anschluss an Rohrleitung DA63 mit z.B. Übergangsverschraubung;

jederzeit an Halteseil herausziehbar zur Wartung.

Fabrikat: '...................................' (Bieterangabe)
Typ: '...................................' (Bieterangabe)
Menge: 1,000 St

**01.01.02.0002 Rückschlagventil**
Liefern und montieren eines federbelasteten Rückschlagventils am Druckstutzen der Tauchmotorpumpe bzw. in der senkrechten Steigleitung:

Bauart: federbelastet, weichdichtend, selbstschließend, Funktion nach DIN EN 13959 (Familie E); öffnet nur in Fließrichtung, schließt bei Druckabfall/Strömungsumkehr selbsttätig.
Funktion: Druckhaltung nach Pumpenstillstand, Verhindern des Leerlaufens der Steigleitung in die Zisterne, Rücklaufschutz für die Pumpe; geräuscharm und ohne Wasserschlag (Druckstoß).
Einordnung: funktionales Rückschlagventil - keine Trinkwasser-Sicherungsarmatur nach DIN EN 1717 (z. B. Typ EA) erforderlich, da keine Verbindung zum Trinkwassernetz besteht.
Anschluss: passend zum Pumpendruckstutzen bzw. zur DA63-Leitung (z. B. R 1¼" / G 1¼", DN 32), reduzierbar.
Druckstufe: PN 16 (geeignet für den Anlagendruck ~5 bar).
Betriebstemperatur: Kaltwasser, < 30 °C.
Werkstoffe: korrosionsbeständige Ausführung für den nassen Einbau in der Zisterne - Gehäuse aus Edelstahl/Kunststoff, Feder aus Edelstahl (1.4404/1.4571), Dichtung EPDM/NBR.
Öffnungsdruck: gering (ca. 0,02-0,05 bar), geringer Druckverlust bei Betriebsdurchfluss. Der Öffnungsdruck muss zum Öffnen überwunden werden.
Einbau: am Druckstutzen bzw. unmittelbar in der senkrechten Steigleitung; Durchflussrichtung (Pfeil) beachten; für nasse Einbaulage geeignet.
Wartung: Sicht- und Funktionskontrolle in Anlehnung an DIN EN 806-5 (Inspektion/Wartung mindestens jährlich); bei Verschmutzung oder Undichtigkeit reinigen bzw. tauschen.

Hinweis: Entfällt, sofern die gewählte Tacuhmotorpumpe bereits ein integriertes Rückschlagventil am Druckstutzen besitzt.
Menge: 1,000 St

**01.01.02.0003 Brauchwasserleitungen DN 50, bis 500 mm lang**
60,3 x 3,65 mm, aus rostfreiem Edelstahl 1.4571.
Menge: 8,000 St

**01.01.02.0004 Brauchwasserleitungen DN 50, bis 1000 mm lang**
60,3 x 3,65 mm, aus rostfreiem Edelstahl 1.4571.
Menge: 2,000 St

**01.01.02.0005 Brauchwasserleitungen DN 50, bis 2000 mm lang**
60,3 x 3,65 mm, aus rostfreiem Edelstahl 1.4571.
Menge: 3,000 St

**01.01.02.0006 Feinfilter**
Liefern und montieren eines mechanisch wirkenden, rückspülbaren Feinfilters in der Betriebswasserleitung (Druckseite), zum Schutz der nachgeschalteten Armaturen und Geräte:

Bauart: rückspülbarer Feinfilter nach DIN EN 13443-1, Reinigung ohne Werkzeug (Filtereinheit nach Rückspülung wieder voll wirksam).
Filterfeinheit: 100 µm (Filtereinsatz aus Edelstahl-Filtergewebe).
Alternativ Kerzenfilter mit auswechselbarem Einsatz bei höherer geforderter Feinheit.
Anschlussnennweite: R 1" (DN 25), Reduzierungen passend zur Leitung (Cu 22 mm) bauseits.
Druckstufe: PN 16, geeignet für den max. Anlagendruck (Pumpenenddruck ~5 bar).
Betriebstemperatur: Kaltwasser, < 30 °C.
Werkstoffe: Gehäuse aus entzinkungsbeständigem Messing oder glasfaserverstärktem Kunststoff;
Filtereinsatz Edelstahl;
mediumbeständig (Betriebswasser, keine Trinkwasserzulassung erforderlich).
Ausstattung: Rückspüleinrichtung mit Ablaufanschluss, Manometer (optional Differenzdruckanzeige), Durchflussrichtungspfeil.
Einbau: nach Pumpe und Rückschlagventil, vor der Verteilung zu WC und Waschplatz; beidseitige Absperrung zur Wartung; Einbaurichtung und Einbaulage nach Herstellerangabe; gut zugänglich.
Rückspülwasser-Ableitung: über Schlauch/Trichter an die Entwässerung (kein freier Auslauf ins Erdreich).
Kennzeichnung: als Bestandteil der Betriebswasseranlage "Kein Trinkwasser".
Menge: 1,000 St

**01.01.02.0007 Kugelhahn**
Liefern und montieren eines handbetätigten Kugelhahns als Hauptabsperrung der Betriebswasserleitung, im Sanitärraum nach dem Übergang von der PE-Leitung DA63 auf Innengewinde:

Bauart: 2-Wege-Kugelhahn mit vollem Durchgang (Vollkugelhahn), Vierteldrehung; Gehäuse und Kugel aus Messing, PTFE-Kugeldichtung, nachziehbare Stopfbuchse, mit Handhebel. Anforderungen in Anlehnung an DIN EN 13828.

Funktion: dichtes Auf/Zu-Absperren (nicht zum Drosseln/Regeln). Voller Durchgang = minimaler Druckverlust
Werkstoffe: Edelstahl; Kugel verchromt bzw. Edelstahl; Dichtung PTFE, Schaltspindel mit O-Ring (EPDM/FKM).
Für Betriebswasser ohne Trinkwasserzulassung erforderlich.
Anschluss: passend zur Leitung, voller Durchgang, z. B. R 1¼" (DN 32) bis R 1½" (DN 40), beidseitig Innengewinde nach DIN EN 10226.

Druck-/Temperaturstufe: PN 16, Kaltwasser (< 30 °C).
Stellung: eindeutige Auf/Zu-Anzeige über Hebelstellung; Hebel abschließbar/abnehmbar lieferbar (Schutz vor unbefugtem Betätigen, passt zur Nichttrinkwasser-Sicherung).
Einbau: gut zugänglich, mit ausreichend Platz für die Hebelschwenkung; Durchflussrichtung beliebig; bei selten betätigter Armatur gelegentlich durchschalten, damit die Kugel nicht festsetzt.
Menge: 1,000 St

**01.01.02.0008 Schneckengeruchsverschluss**
zur Gebäudeentwässerung

Eigenschaften
- Mit Langmuffe
- Mit Serviceöffnung 50 mm
- Verschlusskappe aus PP
- Mit Dichtung aus EPDM

Lieferumfang - Schutzdeckel

Anschlussgröße Ablauf: DN100
Menge: 1,000 St

**01.01.02.0009 Cu-Rohrleitung 15 mm**
aus Kupfer, DVGW zugelassen, Außendurchmesser 15 mm,
Wanddicke min. 1,5 mm, mit Rohrschellen und
Befestigungsmaterial.
Menge: 5,000 m

**01.01.02.0010 Sortimente Fittings 15 mm**
für Rohrleitung aus Kupfer, nach DIN 2856, bestehend
aus:

Bogen 90°, Winkel 90°, Winkel 45°, T-Stück,
Schiebemuffe, Überbogen, Gewindenippel und
Reduzierstück, einschließlich Lötmaterial. Für jedes
Teil wird 1/8 des Sortimentpreises bei der Abrechnung
berücksichtigt.
Menge: 3,000 St

**01.01.02.0011 Cu-Rohrleitung 22 mm**
aus Kupfer, DVGW zugelassen, Außendurchmesser 22 mm,
Wanddicke min. 1,5 mm, mit Rohrschellen und
Befestigungsmaterial.
Menge: 15,000 m

**01.01.02.0012 Sortimente Fittings 22 mm**
für Rohrleitung aus Kupfer, nach DIN 2856, bestehend
aus:

Bogen 90°, Winkel 90°, Winkel 45°, T-Stück,
Schiebemuffe, Überbogen, Gewindenippel und
Reduzierstück, einschließlich Lötmaterial. Für jedes
Teil wird 1/8 des Sortimentpreises bei der Abrechnung
berücksichtigt.
Menge: 3,000 St

**01.01.02.0013 Wandscheiben T-Stück**
mit Muffe aus Rotguss,

DN 20 / 3/4"

als Abgang von der Brauchwasserleitung an das WC
und den Waschplatz.
Menge: 1,000 St

**01.01.02.0014 Druckprobe und Spülung der Wasserleitung**
*** Pauschalposition
Nach der betriebsbereiten Fertigstellung sind alle
Brauchwasserleitungen nach der Spülung einer
Druckprobe nach DIN 4279, Teil 8 zu unterziehen. Für
die Druckprobe ist nach DIN 4279, Teil 9 ein
Prüfbericht zu erstellen.

Die erforderlichen Anschlussschläuche, ein Manometer,
ein Druckschreiber, eine eventuell benötigte Handpumpe
zur Druckerhöhung sind mit allem erforderlichen
Zubehör vom AN bereitzustellen und anzuschließen. Das
für die Druckprobe erforderliche Wasser ist vom AN zu
beschaffen.

Die Druckprobe ist unter Beteiligung der Bauleitung
des AG durchzuführen.
Menge: 1,000 psch

##### Abschnitt 01.01.03 Ausstattung Sanitär

*Hinweis: Hinweis zu den Sanitärkomponenten*
Komponenten der Sanitärausstattung im Betriebsgebäude, wie unter Ausührungshinweis der Brauchwasserversorgung beschrieben und in der Zeichnungsanlage dargestellt.

**01.01.03.0001 Brauchwasser-Zapfstelle R 3/4"**
bestehend je aus:

- verchromten Zapfhahn R 3/4" mit Wandscheibe und
Löt-Anschlussmuffe
  für CU-Rohr 22 mm

- Geka-Kupplung 3/4 "

- 5 m gewebeverstärktem Kunststoffschlauch mit
Halterung aus rostfreiem
  Edelstahl für Wandmontage.
Menge: 1,000 St

**01.01.03.0002 Waschplatz**
bestehend aus:

1 Waschtisch aus Sanitärporzellan, 560 x 405 mm breit,
weiß, mit:

- Mischbatterie

- Seifenablage und Überlauf
- Befestigung durch Gewindedübel
- Stopfenablaufventil 1 1/4" (Univentil)
- Röhrensiphon 1 1/4", Messing verchromt

1 Eckventil, Messing verchromt 1/2", mit Rosette
1 Wandscheibe aus Rotguss, 15 x 1/2",
1 Dosierspender für Wandmontage, Gestell verchromt,
mit Glasbehälter,
  Dosiereinrichtung mit Arm zu betätigen, für
Flüssigseife, einschließlich
  einer Füllung Flüssigseife
1 Dosierspender wie vor, jedoch für Desinfektionsmittel
1 Papierhandtuchspender, geschlossene Ausführung,
Farbe weiß,
  emailliertes Stahlblech, für Wandmontage, für
Papierhandtücher
  25 x 23 cm, Fassungsvermögen 500 Stück, einschl.
5.000 Blatt
  Papierhandtücher
1 Korb für gebrauchte Papierhandtücher, Material
kunststoffbeschichtetes
  Drahtgeflecht Farbe: weiß Größe: L = 400 mm, B =
300 mm, T = 200 mm
  für Wandmontage
1 Kristallspiegel 600 x 400 mm einschließlich
Befestigung mit
  Spiegelklammern

Einschließlich Zubehör, Kleinteile und
Installationsmaterial im WC-Raum des Betriebsgebäudes
montieren und anschließen.
Menge: 1,000 St

**01.01.03.0003 Membran-Druckbehälter**
Liefern und montieren eines geschlossenen Membran-Druckgefäßes auf der Druckseite, unter dem Waschbecken, als Pendel-/Taktschutz der Tauchmotorpumpe:

Bauart: geschlossenes, durchströmtes Membran-Druckgefäß (Durchströmungssystem/T-Stück); eine Gummimembran trennt den Wasserraum vom gasseitigen Stickstoffpolster, der Vordruck ist über ein Ventil am Gefäß einstellbar. Durchströmte Bauweise zur Vermeidung von Stagnation.
Funktion: Aufnahme kleiner, getakteter Abnahmemengen, Druckhaltung zwischen den Zapfungen und Reduzierung der Schalthäufigkeit der Pumpe; keine Festlegung der Schaltpunkte (erfolgt über die Pumpenelektronik).
Nennvolumen: ca. 8 l
Druckstufe: max. Betriebsüberdruck = 10 bar (PN 10), passend zum Anlagendruck ~5 bar.
Anschluss: G 3/4" (DN 20), durchströmt über T-Stück angeschlossen; passend zur Cu-22-Verteilung.

Werkstoffe: Stahlbehälter innen/außen korrosionsgeschützt beschichtet; Membran aus Butylkautschuk (IIR) oder EPDM; Anschlussteile/Flansch aus Edelstahl oder Messing. Membran-Druckausdehnungsgefäße mit austauschbarer Membran und Anschlussflansch aus Edelstahl haben eine besonders lange Lebensdauer. Eine Trinkwasserzulassung (KTW/W 270) ist für Betriebswasser nicht erforderlich.

Gasvordruck: werkseitig vorgespannt; vor Inbetriebnahme am wasserentleerten Gefäß auf ca. 0,2-0,5 bar unter dem Einschaltdruck der Pumpe einstellen. Auf der Druckseite einer Druckerhöhungsanlage ist der Vordruck rund 0,5 bis 1 bar unter dem Einschaltdruck einzustellen, damit stets eine ausreichende Wasservorlage und ein verschleißarmer Betrieb gegeben sind.

Betriebstemperatur: Kaltwasser, ca. 2-40 °C.
Einbau: stehend mit Wandkonsole/Aufhängezarge unter dem Waschbecken, auf der Druckseite zwischen Verteilung und Zapfstellen; absperrbar und entleerbar; Manometer empfohlen; durchströmt anschließen.
Normen/Zulassung: konstruiert und geprüft nach DIN EN 13831, geprüft nach DIN 4807-5, mit Zulassung gemäß Druckgeräterichtlinie 2014/68/EU (für Betriebswasser ohne DVGW/KTW-Anforderung).
Wartung: Gasvordruck mindestens jährlich am entleerten Gefäß prüfen und ggf. nachfüllen; Membran bei Defekt tauschen; Funktionskontrolle in Anlehnung an DIN EN 806-5.

Kennzeichnung: Bestandteil der Betriebswasseranlage "Kein Trinkwasser".
Menge: 1,000 St

**01.01.03.0004 Euro-Tiefspül-WC**
aus Kristallporzellan, weiß, mit:

- Spülkasten aus Hart-PVC, tiefhängend, mit Spülrohr
und verchromtem
  Eckventil 1/2"
- Fertig-Ablaufbogen für Euro-WC, aus PVC-weiß
- WC-Sitz und Deckel, Material Hart-PVC, Farbe weiß
- Klosettpapierrollenhalter, verchromt

einschließlich Zubehör, Kleinteile und
Installationsmaterial im WC-Raum des Betriebsgebäudes
montieren und anschließen.
Menge: 1,000 St

**01.01.03.0005 Kanalrohr DN 50**
mit Steckmuffe, in verschiedenen Baulängen,
einschließlich Dichtungen und Zubehör
Menge: 2,000 m

**01.01.03.0006 Kanalrohr DN 100**
mit Steckmuffe, in verschiedenen Baulängen,
einschließlich Dichtungen und Zubehör
Menge: 2,000 m

**01.01.03.0007 Sortimente Formstücke für Kanalrohr DN 100**
bestehend aus Bogen 90°, Bogen 45°, Abzweigstück, und
Übergangsstück auf DN 50. Für jedes Teil wird 1/4 des
Sortimentpreises bei der Abrechnung berücksichtigt.
Menge: 1,000 St

**01.01.03.0008 Sortiment Formstücke für Kanalrohr DN 50**
bestehend aus Bogen 90°, Bogen 45° und Abzweigstück.
Für jedes Teil wird 1/3 des Sortimentpreises bei der
Abrechnung berücksichtigt.
Menge: 4,000 St

##### Abschnitt 01.01.04 Entwässerung

*Hinweis: Hinweis zur Entwässerung*
Die Entwässerung aus dem Sanitärbereich wird bauseitig bis in das Entleerungspumpwerk des RÜBs geführt..

Die technische Ausrüstung besteht darin, den Waschtisch- und den WC Ablauf zusammenzufassen und an die bauseits gelegte Gefälleleitung DN/OD 160 PP anzuschließen.

**01.01.04.0001 Kanalrohr DN 160 PP**
nach DIN EN 1852 in Teillängen, einschließlich Muffenverbindungen und Halterungen für die Konsolen
Menge: 5,000 m

#### Bereich 01.02 Umbau RÜB (Rundbecken+MID Schacht)

##### Abschnitt 01.02.01 Demontagen

*Hinweis: -- Demontagen Maschinentechnik --*

**01.02.01.0001 Demontagen Maschinentechnik**
*** Pauschalposition
Im Vorfeld der Ertüchtigungen sind folgende Ausrüstungen zu demontieren:

Im Rundbecken
-Wirbeljet 1
-Wirbeljet 2

Im MID Schacht:
-Mess- und Drosselleitung DN 250, Länge ca 2,50 m mit Handabsperrschieber, MID, Drosselschieber mit E-Antrieb
-Kellerentwässerungspumpe mit Rohrleitung DA40 in Teillängen bis zum Auslauf, Länge ca. 5,00 m
Menge: 1,000 psch

*Hinweis: ---Ausführungshinweis Demontage Elektrotechnik Freiluftschrank---*
Nach der Inbetriebsetzung der neuen Schaltanlage im neuen Betriebshaus wird Zug um Zug die alte Schalt- und Steuertechnik außer Betrieb gesetzt und zum Schluss der Stromanschluss deaktiviert und alle das Freiluftgehäuse vollständig demontiert.

Es ist einzurechnen, dass die Schalt- und Steuertechnik nur in dem Tempo zurückgebaut werden kann, wie sie von der neuen Schaltanlage abgedeckt werden kann

**01.02.01.0002 Demontage Elektrotechnik**
*** Pauschalposition
Demontage der alten Freiluftschaltanlage

bestehend aus
-2 Kunststoffschaltschrankgehäusen, jeweils bxhxt ca. 1,20 m x 1,40 m x 0,50 m
-2 Sockeln aus Beton, Wegstemmen bis auf eine Tiefe von 0,30 m unter GOK oder vollständig demontieren

Abklemmen und Zurückziehen aller Kabel für:
-2 Wirbeljets
-2 Tauchmotorpumpen (Stern-/ Dreieck Ansteuerung)
-1 E-Schieber (Wendeschützsteuerung)
-1 Kellerentwässerung
-1 MID
-1 Stabsonde Überflutung
-1 Drucksonde Füllstand Pumpensumpf LI_01
-1 Ultraschallmessung Abschlag F02/S02/L_02

Kabellängen bis zu 30 m
Menge: 1,000 psch

##### Abschnitt 01.02.02 Provisorium für den MID Schacht

**01.02.02.0001 Blase DN 250 setzen Zu- und Ablaufseitig**
Vor der Demontage der Drosselstrecke ist die Zu- und Ablaufseite mit je einer Blase für die Dauer der Umbauarbeiten abzudichten.

Die Dauer des Umbaus liegt in der Hand des Auftragnehmers. Es ist von ca. 10 Tagen auszugehen. Eine deutlich kürzere Umbauphase ist wünschenswert.
Menge: 2,000 St

**01.02.02.0002 Pumpenprovisorium betriebsfertig bereitstellen**
*** Pauschalposition
ausgeführt als Tauchmotorpumpe geeignet für Mischwasser für eine mittlere Drosselmenge von 44 l/s

Ein bei 37,50 mNN

Hman mittel ca. 3,60m

-Auslegen der provisorischen Druckleitung in Teillängen fliegend incl. notwendiger Bögen, Kupplungen, Fixierungen, z.B. als Perrot Schlauchleitung DN 125/DN150 vom Vorschacht bis in den ca. 4,30 m entfernten Nachschacht, Gesamtlänge ca. 11 m
Menge: 1,000 psch

##### Abschnitt 01.02.03 M/D St Armaturen Mess- und Drosselstrecke DN 250

*Hinweis: ---Ausführungshinweise---*
die genauen Abmessungen und eventuelle Bögen sind nach öffentlichem Aufmaß zu bestimmen.

**01.02.03.0001 Absperrschieber DN 250 mit Handrad**
Flanschanschluss nach EN 1092-2, PN 10, mit unverengtem Durchgang, als
Zwischenflansch-Plattenarmatur, Handrad mit nicht steigender Spindel.
Querdichtung im Betrieb nachstellbar ohne Ausbau der Armatur
Gehäuseteile GG 25
Schieberplatte 1.4301
Spindel 1.4021
Spindelmutter Messing
Dichtungen NBR
Epoxidbeschichtung
Sonderausführung Handrad: aus VA-Stahlblech 1.4301

Fabrikat:  VAG
Typ:  ZETA

oder gleichwertig

Fabrikat: '...................................' (Bieterangabe)
Typ: '...................................' (Bieterangabe)
Menge: 1,000 St

**01.02.03.0002 Kompensator DN 250 als FF-Stück**
DN 250
PN 10
l= 200 mm

Gummikompensatoren für Wasser, Trinkwasser (Zulassungen DVGW W 270 sowie ACS, FDA konform), kaltes und warmes Brauchwasser, Seewasser, Kühlwasser, auch mit Chemikalien-Zusätzen zur Wasseraufbereitung, schwache Säuren u. Laugen, Salzlösungen, technische Alkohole, Ester und Ketone. Einsetzbar in ölhaltiger Umgebungsluft (z.B. Maschinenraum). Temperaturbereich (medienabhängig) -40° C bis +100° C, kurzzeitig bis +120° C. Elektrisch ableitfähig.
Nicht geeignet für Mineralölprodukte aller Art, Kühlwasser mit Zusatz von ölhaltigen Korrosionsschutzmitteln, ölhaltige Kompressorluft. Außenschicht: EPDM, ozonfest, wärmebeständig Innenschicht: Butyl (IIR) / EPDM, nahtlos, diffusionsarm Kennzeichnung: Roter Ring, ERV DN 250, PN 10

Baulänge 200 mm
2 Flansche DIN, PN 10, Edelstahl 1.4571

Fabrikat:  ELAFLEX HIBY
Typ:  ERV-R 250.10 SS

oder gleichwertig

Fabrikat: '...................................' (Bieterangabe)
Typ: '...................................' (Bieterangabe)
Menge: 2,000 St

**01.02.03.0003 FF-Stück DN 250 mit 2 Anschlüssen**
bestehend aus:

1 Glattflansch DN 100, PN 10, DIN EN 1092-1, Typ 01
1 Rohrstück DN 250, 273 x 5,0 mm, ca. 450 mm lang,
DIN EN 10217-7
1 Losflansch mit Vorschweißbördel DN 250, PN 10, DIN EN 1092-1, Typ 02+33

mit folgenden Spzifikationen:

Anschluss für Drucksonde am Hochpunkt, bestehend aus
- 1/2" Rohrnippel auf der Oberseite
- 1/2" Kugelhahn mit vollem Durchgang
- 1/2" Manometer

- 2" Rohrnippel
- 2" Kugelhahn mit vollem Durchgang
- 2" Schlauchtülle mit passendem Schlauchstück
ca. 1.000mm lang (Entleerung Richtung Kellerentwässerung)
Menge: 1,000 St

**01.02.03.0004 FF-Stück DN 250 (zw. Absperrschieber und MID)**
bestehend aus:

1 Glattflansch DN 100, PN 10, DIN EN 1092-1, Typ 01
1 Rohrstück DN 250, 273 x 5,0 mm, ca. 450 mm lang,
DIN EN 10217-7
1 Losflansch mit Vorschweißbördel DN 250, PN 10, DIN EN 1092-1, Typ 02+33
Menge: 1,000 St

*Hinweis: ---MB03 MID---*

**01.02.03.0005 MB03 MID**
Magnetisch-Induktiver-Durchflussmesser für Vollfüllungsbetrieb mit Mikroprozessor-Messumformer, bestehend aus:

Messwertaufnehmer:

Messstoff:  Mischwasser

Messstofftemperatur: max. zul. 80°C

max. Betriebsdruck: 2 bar

Durchfluss:  0 - 60 l/s

Nennweite:  DN 250

Druckstufe:  PN 10

Anschlüsse:  Flansche nach DIN 2501

Auskleidung:  Hartgummi

Elektroden:  CrNiSt 1.4571

Flansche:  Normalstahl mit
  Korrosionsschutzbeschichtung

Baulänge:  450 mm

Schutzart:  IP 67

Ex-Schutz:  ohne Ex-Zulassung

Korrosionsschutz:  entsprechend Herstellervorgaben
  geeignet für Einsatz im
  Abwasserbereich

Farbton:  nach Werksstandard des Herstellers

Messaufnehmer geeignet für maximal zur Verfügung stehende Beruhigungsstrecken:
Einlauf:  3 x DN
Auslauf:  2 x DN

Messumformer:

Als Wandaufbaugehäuse

Schutzart:  IP 67

Ex-Schutz:  ohne Ex-Zulassung

Hilfsenergie:  24 V DC

Analogausgang:  1x 4-20 mA

eingestellt auf:  20 mA = 60 l/s

Impulsausgang:  24 V DC, 1 Impuls = 0,25 m3

Störmeldekontakt:  24 V DC

Messbereich:  kontinuierlich programmierbar

Display:  beleuchtet, zur Anzeige von
  Durchfluss in physikalischen
  Einheiten, Zählerstand
  Durchfluss, Fließgeschwindigkeit

Messumformer nur liefern und an den AN der Elektrotechnik übergeben.

Zu dieser Position gehört auch die Lieferung von 20 m Spezial-Verbindungskabel zwischen Messwertaufnehmer und Messumformer.
Das Kabel ist an den AN der Elektrotechnik zu übergeben.

Fabrikat: Krohne
Typ:  Optiflux

oder gleichwertig

Fabrikat: '...................................' (Bieterangabe)
Typ: '...................................' (Bieterangabe)
Menge: 1,000 St

*Hinweis: ---SR01 Drosselschieber---*

**01.02.03.0006 SR01 Drosselschieber 01**
mit Elektro-Regelantrieb, Schieber als
Zwischenflansch-Plattenarmatur. Schieber mit
steigender Spindel, Flanschbohrungen nach DIN 2501-PN
10. Schieber mit steigender Spindel, geeignet zum
Einklemmen, zur Montage zwischen Rohrleitungsflansche
nach DIN 2501-PN 10.
Durch Rechtsdrehen der Spindel wird die Armatur
geschlossen.

Medium  Mischwasser

Nennweite  DN 250

Gehäuseteile GG 25
Schieberplatte 1.4301
Spindel  1.4021
Spindelmutter  Messing
Dichtungen  NBR

Epoxidbeschichtung

Berührungsschutz für den Hubbereich der Schieberplatte

Schieber zwischen dem Pass- und Ausbaustück und der
witerführenden Leitung in die Mess- und Drosselleitung
einbauen.

Armaturenangaben:

Fabrikat: '...................................' (Bieterangabe)
Typ: '...................................' (Bieterangabe)

Drehantrieb für Regelbetrieb mit integrierter Steuerung

- Betriebsart Aussetzbetrieb S4 25% mit bis zu 1200 Schaltungen/Stunde
- Abtriebsdrehzahlen bei 50 Hz - Netzen von 4 bis 90 1/min
- Drehstrommotor in Isolierstoffklasse F, mit Motorvollschutz durch drei in die Ständerwicklung eingebaute Thermoschalter
- Motor ohne Klemmenkasten, Anschluss intern über Steckverbinder
- Anti-Kondensat-Heizung im Schaltwerkraum intern versorgt
- elektronischer Absolutwertgeber zur Stellungs- und Drehmomenterfassung
- kontinuierliche, mechanische Stellungsanzeige
- bei Motorbetrieb stillstehendes Handrad mit Meldekontakt für manuellen Betrieb
- Armaturenanschluss nach EN ISO 5210
- Verbindung Antrieb - Steuerung über Steckverbinder
- Thyristorwendeeinheit zur kontaktlosen Motoransteuerung
- Ortssteuerstelle mit Betriebsartenschalter, 4 Bedientaster, 6 Meldeleuchten, Bluetooth-Schnittstelle und Display mit Klartext für Parametrierung, Zustands-, Stellungs- und Störungsanzeige
- fünf über Optokoppler potentialgetrennte Eingänge AUF-HALT-ZU-NOT-MODE 24VDC
- sechs frei parametrierbare Relais für Ausgangssignale für Zustand und Störung
- parametrierbare Taktgeberfunktion
- parametrierbares Not-Verhalten
- parametrierbare Anfahrüberbrückung der Drehmomentüberwachung
- adaptiver Stellungsregler mit Sollwerteingang 0/4 - 20 mA
- potentialgetrenntes, elektronisches Stellungssignal 0/4 - 20 mA
- potentialgetrenntes, elektronisches Drehmomentsignal 0/4 - 20 mA
- elektronischer Gerätepass, Ereignisprotokoll, Betriebsdatenerfassung und Statussignale in Anlehnung an NAMUR NE 107 über Display
- Steuerung bzw. Ortssteuerstelle um jeweils 90° drehbar
- zulässige Umgebungstemperatur -30 °C bis +70 °C, Schutzart IP 68, Korrosionsschutz KS
- Decklack: Zweifach Pulverbeschichtung, Farbton: silbergrau (ähnlich RAL 7037)

Fabrikat: Auma
Typ: Aumatic SAR 07.6

oder gleichwertig

Fabrikat: '...................................' (Bieterangabe)
Typ: '...................................' (Bieterangabe)
Menge: 1,000 St

**01.02.03.0007 Flanschverbindung DN 250**
Flanschverbindung PN 10, Schrauben, Muttern und U-Scheiben aus Edelstahl
V2A/V4A, Gewinde vor dem Verschrauben mit Gleitmittel versehen, Dichtring mit formstabiler Stahleinlage
Menge: 4,000 St

**01.02.03.0008 Flanschverbindungen DN 250, PN 10 für Plattenschieber**
Flanschverbindungen PN 10 für Plattenschieber, Länge und Anzahl der Schrauben und Muttern auf den Einbau von Plattenschiebern zwischen 2 Flansche abgestimmt, Schrauben, Muttern und U.-Scheiben aus Edelstahl V2A/V4A,
Gewinde vor dem Verschrauben mit Gleitmittel versehen, 2 Dichtringe mit formstabiler Stahleinlage.
Menge: 2,000 St

**01.02.03.0009 Rohrstütze DN 250**
Stütze mit einer Länge von ca. 950 mm anfertigen, positionieren und auf dem Schachtboden mit Flanschplatten befestigen.

Rohrstütze komplett aus Edelstahl, WS-Nr. 1.4571, im Bereich von +/- 50 mm höhenverstellbar, mit angeschweißter Flanschplatte ca. 100 mm x 100 mm x 6 mm zum Verdübeln auf dem Schachtboden und oben angebrachter Rohrauflage als Viertelschale, dem Außenradius des Mediumrohres DN 200 angepasst.

Zwischen Mediumrohr und Viertelschale ist eine 3 mm dicke Gummiplatte mit Gewebeeinlage vorzusehen.

Rohrstütze ausgelegt für das Gewicht der vollgefüllten Rohrleitung mit Armaturen und MID unter Beachtung der auftretenden dynamischen Belastungen, einschließlich des kompletten Montage- und Befestigungsmaterials in Edelstahlausführung.

Die Verantwortung für die statische Auslegung der Rohrstütze liegt beim Auftragnehmer.
Menge: 1,000 St

**01.02.03.0010 Aufstellungs- und Rohrleitungsplan**
Der AN hat einen Ausführungsplan für die von ihm zu liefernden Ausrüstungsteile im Mess- und Drosselbauwerk zu erstellen und der Bauleitung des AG's zur Genehmigung vorzulegen. Der Plan muss alle Abmessungen (Baulängen und Achsmaße) der Pumpen, Armaturen und Rohrleitungsteile enthalten. Sämtliche Ausrüstungsteile sind in Vollansicht zusammen mit dem Bauwerk darzustellen. Das Bauwerk mit den technischen Ausrüstungsteilen ist im Grundriss und mindestens zwei Schnitten darzustellen. Vom AN zu fertigende Schweißkonstruktionen, wie FF-Stücke, Rohrstützen usw. sind zusätzlich separat darzustellen und zu vermaßen. Für die sonstigen Ausrüstungsteile (Schieber, MID usw.) sind detaillierte Maßblätter im DIN A4-Format hinzuzufügen. Zum Ausführungsplan gehört weiterhin eine ausführliche Zeichnungslegende, die sämtliche Bauteile enthält.

Nach Inbetriebnahme der Anlage ist dieser Plan mit den genannten Anlagen vom AN durch eventuelle Änderungen, die sich während der Bauphase ergeben haben, zu ergänzen und als Bestandsplan der Dokumentation beizufügen.
Menge: 1,000 St

##### Abschnitt 01.02.04 M/D St Kellerentwässerung

*Hinweis: ---Entwässerung für den Drosselschacht---*
Der Drosselschacht erhält eine Entwässerungspumpe einschließlich Druckleitungen und Armaturen. Das Aggregat ist im Sumpf des Drosselschachts aufzustellen und entwässert in den Vorschacht.

Die Pumpe fördert in eine Edelstahl Druckleitung DN 50, die senkrecht nach oben führt und über eine vorhandene Aussparung in der Bauwerkswand in den Vorschacht geführt wird.

Die Druckleitung erhält einen Kugelrückflussverhinderer und einen Kugelhahn.

**01.02.04.0001 Kernbohrung D= 76mm**
*** Pauschalposition
für Kellerentwässerung:
Überbohren der Wanddurchführung mit Bohrkrone bis D= 76 mm, passend zur späteren Paarung von Kernbohrung und neuer Druckleitung DN 32 der Kellerentwässerung für die Abdichtung zur Wand mit einer gängigen Ringraumdichtung.
Menge: 1,000 psch

**01.02.04.0002 Ringraumdichtung bis D=100 mm**
Ringraumdichtung, zur Abdichtung einzelner, durch Bauwerkswände und -decken geführter Rohrleitungen mittels einer Gliederkettendichtung aus elastomeren Dichtelementen, System Link-Seal oder gleichwertig, liefern und gemäß Einbauvorschriften des Herstellers druckdicht montieren.

Der Hersteller hat den Nachweis der Druckdichtheit über ein neutrales Prüfinstitut (z. B. TÜV) zu erbringen.

Außendurchmesser Medienrohr: DN 32, 42,4 mm

Innendurchmesser der Mauerhülse oder Kernbohrung: 76 mm (Wahl des Bieters) mm

Werkstoff der elastomeren Dichtelemente

(EPDM, Nitril- oder Silikon-Kautschuk ohne DOP-/DEHP-Weichmacher):

Ausführung der Schrauben: Edelstahl A4
Menge: 2,000 St

**01.02.04.0003 PK01 Kellerentwässerungspumpe 01**
Fördermedium Schmutz- und Leckagewasser

passend in bauseitige Sumpfgröße ca. 250 x 250 mm (L x B)

Förderguttemperatur max. 40° C, max.

Leistungsdaten:

Pumpe nach EN 12050 mit Abgangskrümmer 90 Grad, 1 1/4 Zoll Innengewinde mit integrierter Selbstentlüftung, Leitung und
Sollbetriebspunkt bei :Hgeo = 4,0 m:
Förderstrom Q ca. 3,0 l/s
man. Förderhöhe H ca. 5,2 m

Technische Daten:

Pumpe vertikal einstufig
Freier Durchgang 10 mm
Lager Kugellager, fettgeschmiert
Dichtung motorseitig Wellendichtring
Ölkammer ja
Dichtung mediumseitig 2-fach Wellendichtring
Trockenlaufsicher
Welle Edelstahl
Laufrad Freistromrad, GFK
Motorgehäuse Edelstahl
Pumpengehäuse GFK
Überflutbar ja
Druckabgang 1 1/4 Zoll"

Spannung 1/N/PE~230 V
Schutzart IP 68
Isolierstoffklasse F
Wicklungsthermostat ja
Motorschutz integriert
Stecker Schuko
Kabellänge 10 m
ohne Schwimmerschalter

Der Füllstand wird über eine 4-Stabmessonde gemessen

Dem Angebot sind die Pumpenkennlinie mit dem eingetragenen Betriebspunkt und die technischen Datenblätter beizufügen.
Menge: 1,000 Stk

**01.02.04.0004 Kugelrückschlagventil DN 32**
Kugelrückschlagventil DN 32 mit 100% freiem Kugeldurchgang, sinkende Kugel mit NBR-Beschichtung, Baulänge nach EN 558-1, Grundreihe 48., mit verschraubtem Revisionsdeckel. Kugelrückschlagventil beidseitig mit Innengewinde Rp 1 1/4 Zoll.

Medium Schmutz- und Leckagewasser

Nenndruck 10 bar

Gehäuse GG 25 oder höherwertig

Schrauben rostfreier Edelstahl

Einbaulage senkrecht

Durchflussrichtung von unten nach oben

Korrosionsschutz EKB-Beschichtung

Kugelrückschlagventil innerhalb des Schachtes in die Entwässerungsdruckleitung DN 32 einbauen.
Menge: 1,000 Stk

**01.02.04.0005 Rohrverschraubung 1 1/4 Zoll IG/AG aus Rotguss**
Rohrverschraubung 1 1/4 Zoll, flachdichtend, Innen- und Außengewinde Rp 1 1/4 Zoll/R 1 1/4 Zoll, aus Rotguss.

Rohrverschraubung innerhalb des Pumpenraumes zusammen mit dem Doppelnippel der nachfolgenden Position zwischen dem Kugelrückschlagventil und dem Kugelhahn in die Entwässerungsdruckleitung DN 32 einbauen.
Menge: 1,000 Stk

**01.02.04.0006 Doppelnippel R 1 1/4 Zoll**
Doppelnippel beidseitig mit Außengewinde R 1 1/4", aus Stahl feuerverzinkt.

Doppelnippel R 1 1/4 Zoll zusammen mit der Verschraubung der Vorposition innerhalb des Pumpenraumes zwischen dem Kugelrückschlagventil und dem Kugelhahn in die Entwässerungsdruckleitung DN 32 einbauen.
Menge: 1,000 Stk

**01.02.04.0007 Kugelhahn G 1 1/4 Zoll**
Kugelhahn G 1 1/4", PN 10 mit vollem Durchgang, Gehäuse Messing verchromt, beidseitig G 1 1/4 Zoll-Innengewinde ISO 228-1, mit Handhebel.

Kugelhahn innerhalb des Pumpenraumes nach der Verschraubung in die Entwässerungsdruckleitung DN 32 einbauen.
Menge: 1,000 Stk

**01.02.04.0008 Entwässerungsdruckleitung DN 32**
*** Pauschalposition
Entwässerungsdruckleitung DN 32 aus Edelstahl 1.4301 42,4 mm x 2 mm, Einzelrohre beidseitig mit R 1 1/4 Zoll-Außengewinde, einschließlich der erforderlichen Gewindemuffenverbindungen, Gewindeflansche und Formteile.

Gesamtlänge Druckleitung: rd. 3 m

Flexible Schlauchverbindung auf einer Länge von ca 0,50 m mit Schnellkupplung zwischen Pumpendruckseite und Druckrohrleitung. Kupplungen sind in die Position einzurechnen.

Rohre und Muffen aus Edelstahl 1.4301.

Entwässerungsdruckleitung im Schacht in bis zu 4 m über Bodenniveau senkrecht an der Innenwand nach oben führen, durch die vorhandene Wandöffnung führen, so dass anschließend eine Ringraumdichtung in die Wandöffnung eingebaut werden kann.

Die genauen Rohrlängen und die Leitungsführung sind örtlich aufzumessen.
Menge: 1,000 psch

**01.02.04.0009 Rohrhalterung für Rohr DN 32**
Rohrhalterung für Rohr DN 32, zur Befestigung der Entwässerungsdruckleitung DN 32 an der Innenwand des Betriebsgebäudes, aus U-Profilen mindestens 30 x 30 x 5 mm oder gleichwertigem Material, ausgelegt für das Gewicht der Rohrleitung unter Beachtung der auftretenden dynamischen Belastungen. An das U-Profil der Halterung ist einseitig eine Hälfte einer 2-teiligen Flachstahl-Vollschelle DIN 3567 - Form A zu verschweißen. Zum Lieferumfang gehört die zweite Schellenhälfte einschließlich Sechskantschrauben und Muttern. Halterung mit angeschweißter Kopfplatte, Dicke mindestens 8 mm mit Bohrungen für die Befestigungsanker.

Alle Elemente der Rohrhalterung aus St 37 feuerverzinkt.

Abstand Wand bis Achse
Rohrleitung DN 32 ca. 120 mm

Die Rohrhalterungen sind mit feuerverzinkten Ankerstangen und Verbundanker-Mörtelpatronen an der Wand des Betriebsgebäudes in bis zu 3,5 m Höhe über Bodenniveau zu montieren und mit den Vollschellen an die Rohrleitung anzuschließen. Die Verantwortung für die statische Auslegung der Rohrhalterungen liegt beim AN.
Menge: 2,000 Stk

**01.02.04.0010 Rohrkupplung DN 32**
-Zugfeste Rohrverbindung
-für Edelstahlrohr DA 42,4 mm
-komplett aus Edelstahl W2 (V2A)
-Dichtmanschette geeignet für häusliches Abwasser
-PN 10
-Dichtbreite mindestens 61 mm

Zwischen dem Spitzende und dem Rohrbogen  im Trennbauwerk montieren.
Menge: 1,000 St

**01.02.04.0011 FQ-Stück DN 32**
als Schweißkonstruktion für die Druckleitung im Ablaufbauwerk, bestehend aus:

1 Losflansch mit Vorschweißbördel DN 32, PN 10,
DIN EN 1092-1, Typ 02+33
90°-Rohrbogen DN 32, R = 1,5 x D, 42,4 x 2,0 mm, EN 10253-4

Das FQ-Stück ist im Ablaufbauwerk an die bauseitige Flanschwanddurchführung
anzuschließen über dem Fallrohr der Folgeposition.
Menge: 1,000 St

##### Abschnitt 01.02.05 Rundbecken Reinigung

*Hinweis: Ausführungsbeschreibung Regenbeckenreinigung*
Die Reinigung im Regenbecken mit mittigen Abläufen erfolgt durch die Erzeugung des sogenannten Teetassen-Effektes. Dies bedeutet, dass das Medium in Rotation versetzt und somit die Schmutzfracht aufgrund des Gefälles

(ca. 9 %)

in die Mitte des Beckens zum zentrischen Ablauf transportiert wird.

Es sind 3 Rührwerke vorgesehen. Alle 3 Rührwerke sind auf dem Radius verteilt angeordnet. Dabei werden sie um 30 Grad gedreht zum Radius angeordnet.

Durch die Rührwerke werden die mitgeführten Feststoffe im Becken aufgewirbelt und mobilisiert. Die Reinigungswirkung der Tauchmotor-Rührwerke setzt bereits bei hohen Wasserständen ein. Dadurch beginnt früh eine Vergleichmäßigung der Schmutzfracht, so dass eine Verstopfungsgefahr der Tauchmotor Entleerungspumpen gering bleibt.

Bereits bei einem niedrigen Wasserstand von ca. 0,50 - 0,60 m (bezogen auf den Bezugssohlpunkt des Rührwerks) sind etwa 70 - 80% der Feststoffe ausgetragen. Das Rührwerk arbeitet noch wirkungsvoll bis zu einem Wasserstand von ca. 0,30 m (an der Position des Aggregates).

Nach Abschaltung der Aggregate bleiben die Rotationsbewegung und auch die Reinigungswirkung aufgrund der Trägheit der Wassermassen noch einige Zeit wirksam.

Die Rührwerke werden aufgrund der geringen Leistungsaufnahme mit der Anlassart Direktanlauf angesteuert.

Betriebsweise:
Die Auswertung der Schaltpunkte erfolgt in der SPS anhand der Füllstandsmessung im RundbeckenPumpensumpf.

Bei steigendem Wasserstand werden/sind die Rührwerke abgeschaltet.

Bei gleichbleibendem Wasserstand oder durch den Entleerungsbetrieb fallendem Wasserstand schalten Rührwerk Nr.1, -2, -3 zeitverzögert (ca. 30s zeitlich versetzt) ein. Dabei wird ein Intervallbetrieb gefahren (10 min Laufzeit, 20 min Pause).

Ab einem Füllstand von ca. 1,0 m über Sohle werden die Rührwerke in den Dauerbetrieb geschaltet.

Die Füllstandsollwerte für die Umschaltung in den Dauerbetrieb sind separat im SPS wählbar.

Bei einem Füllstand von 0,30 m über Sohle am jeweiligen Rührwerk RW 01 (auf höher liegendem Außenradius des Beckens)
wird das entsprechende Rührwerk abgeschaltet (Kurz vor Auftauchen des Propellers).

Die tiefer positionierten Rührwerke RW 02 und -03 werden etwas später, ebenfalls bei einem Füllstand von 0,30 m über Sohle, abgeschaltet (Kurz vor Auftauchen des Propellers).

Die Anordnung erfolgt gedreht um 30 Grad außerhalb der Beckentangente nach innen (Siehe Anordnungszeichnung).

Die Rührwerke können ohne maßliche Einschränkungen durch Montageöffnungen in das oben offene Rundbecken eingebracht werden.

*Hinweis: ---Rührwerke---*

**01.02.05.0001 RW01-03 Rührwerk 01-03**
zum gleichmäßigen Durchmischen des teil, bzw. voll gefüllten Regenbeckens, um Feststoffe aus den Sink- und Schwimmschichten zu suspendieren und eine  weitestgehend ablagerungsfreien Betrieb gewährleisten.

Wartungsarmes Blockaggregat im Baukastenprinzip stationär einsetzbar
Druckdicht bis 2 bar
Antrieb: mehrpoliger Drehstrom-Asynchron-Motor mit je einem Temperaturfühler je Phase.
Lagerung: Wartungsfreie Wälzlager, rechnerische Lebensdauer > 100.000 h
Lager-Ölgehäuse: Direkt angeflanscht mit dem Motor eine Einheit bildend als Sicherheit bei Dichtungsleckagen.
Wellenabdichtung: Zwei Gleitringdichtungen in Tandemanordnung im Ölgehäuse jeweils zum Motor und zum Rührgut dichtend, aus korrosionsbeständigem Hartmetall / Hartmetall (WCCR).

Rührwelle: Komplett zum Rührgut abgedichtet.

Rührorgan: Selbstreinigender Propeller in Schweißkonstruktion, mit nach hinten gekrümmten Anströmkanten, formschlüssig auf der Rührwelle leicht auswechselbar befestigt.

Werkstoffe:
Motor- u. Pumpengehäuse: Edelstahl WSt.-Nr. 1.4404
Motor-/Pumpenwelle: Edelstahl WSt.-Nr. 1.4021
Ölgehäuse, Einführungsdeckel Vinylester
Propeller: Edelstahl WSt.-Nr. 1..4404
Schrauben, Muttern und Scheiben: Edelstahl WSt.-Nr. 1.4404

Technische Daten:
Spannung / Frequenz: 400 V / 50 Hz
Motornennleistung: 1,5 kW
Motordrehzahl: 1385 min/1
Nennstrom: 3,8 A
Anlassart: direkt
Schutzart: IP 68/EX (Ex-Zone 1 Abwasserbereich)
Betriebsart: S1
Isolierklasse: F, 155° C

inkl. 20 m elektrischer Anschlussleitung 4G1,5+2x1,5
mm2, Kabeldurchmesser:  15,5 - 16,5

Anzahl Propellerflügel: 2
Propellerdurchmesser: 211 mm
Propellerdrehzahl: 1.385 min-1
Drehrichtung als Druckpropeller, Richtung des Rührmediums vom Motor zum Propeller

Einschließlich Zubehör:
- Bodenhalter für den festen Einbau (verdübeln) auf der Beckensohle, Ausführung sowie Befestigungsmaterial im Werkstoff 1.4571
- Strömungsblech zum Schutz des Tauchmotorteils gegen Anhängen von faserigen Stoffe in Form eines liegenden Halbkegels bodenbündig,  Ausführung sowie Befestigungsmaterial im Werkstoff 1.4301, Höhe des liegenden Halbkegels max. Höhe OK Propeller über Sohle zzgl. ca. 30 mm

Gewicht des Rührwerks ca. 23 kg

Die Position beinhaltet Lieferung, betriebsfertige Montage und Inbetriebnahme sowie alle evtl. notwendigen Anpassarbeiten zur Erreichung eines abnahmefähigen Reinigungsergebnisses.

Planungsfabrikat:

Fabrikat:  Xylem/Flygt
Typ:  S 4620-R

oder gleichwertig

Fabrikat: '...................................' (Bieterangabe)
Typ: '...................................' (Bieterangabe)
Menge: 3,000 St

**01.02.05.0002 Einbau- und Montagezeichnung**
*** Pauschalposition
Der AN hat eine Einbau- und Montagezeichnung für die von ihm zu liefernden Ausrüstungen das Regenbecken (Rührwerke, Pendelklappe, Rückstauklape zu erstellen und der Bauleitung des AGs zur Genehmigung vorzulegen.

Der Plan muss alle Abmessungen und Einbaumaße der Einbauten enthalten. Sämtliche Ausrüstungsteile sind in Vollansicht zusammen mit dem Bauwerk darzustellen. Das Bauwerk mit den technischen Ausrüstungsteilen ist im Grundriss und mindestens drei Schnitten darzustellen. Zum Ausführungsplan gehört weiterhin eine ausführliche Zeichnungslegende. Nach Inbetriebnahme der Anlage ist dieser Plan mit den genannten Anlagen vom AN durch eventuelle Änderungen, die sich während der Bauphase ergeben haben, zu ergänzen und als Bestandsplan der Dokumentation beizufügen.
Menge: 1,000 psch

*Hinweis: Hinweis zu Gerüst zur Montage im Regenbecken*
Für die sichere Montage der Kabel der Rührwerke sowie der zugehörigen Abdeckbleche an der Bauwerkwand, für die Montage der Rückstauklappe am Klärüberlauf.

**01.02.05.0003 Gerüst im Regenbecken**
*** Pauschalposition
als Fahr-, Treppen- oder Rollgerüst

Ausführung/ Anforderungen sie Hinweis "Gerüst zur
Montage von Rohrhalterungen im Regenbecken unter der
Decke"
Menge: 1,000 psch

*Hinweis: ---Pendelklappe vor Gerinne in Rundbecken---*

**01.02.05.0004 Pendelklappe**
Formsteife, rechteckige Klappe mit Trapezquerschnitt als Rückstausicherung für Entlastungsbauwerke bei hohen Sperrdrücken und großen Durchflüssen. Die Dichtlippe ist umlaufend konfektioniert. Bei hohem Sperrdruck stützt sich der Klappenkörper metallisch ab. Dichtheitsklasse 3 nach DIN 19569 Teil 4. Zum Andübeln vor eine Bauwerksöffnung gewässerseitig an eine ebene, senkrechte Wand.

Stauhaut, Spanten, Aufhängung und Rahmen aus Edelstahl 1.4301, Dichtungsfläche aus PVC-U, umlaufende Dichtlippe aus EPDM, Befestigungsteile aus Edelstahl 1.4301.

Spezifischer Abfluss q: keine Angabe
max. Sperrdruck hs: 0,45 mWS, 37,49 (HQ100)
Länge L der Öffnung: 750 mm
Höhe H der Öffnung: .750 mm
Lieferung des einbaufertigen Gerätes ab Werk einschließlich hydraulischer Bemessung und Datenblatt.
Bezugshorizont für die genannten Druckhöhen ist die Unterkante der Bauwerksöffnung

Planungsfabrikat:

Fabrikat:  UFT
Typ:  FluidPend Typ PK

oder gleichwertig

Fabrikat: '...................................' (Bieterangabe)
Typ: '...................................' (Bieterangabe)
Menge: 1,000 St

##### Abschnitt 01.02.06 Leit- und Abdeckbleche

**01.02.06.0001 Einlauftrichter und Leitblech im Bereich der Pendelklappe**
*** Pauschalposition
siehe beiliegende Zeichnung

alle Komponenten aus rostfreiem Edelstahl 1.4301, Blechstärke min. 3 mm, incl. Versteifungen für den Lasteintrag durch rotierendes Wasser im Rundbecken.

1)
Ein Einlauftrichter vor der Pendelklappe, um das rotierende Wasser in die Pendelklappe zu führen und den senkrechten Aufprall auf die Wände/die Decke des Einlauflanals zu vermeiden.

2)
Leitblech oberhalb der Pendelklappe bis zum Deckenniveau des Einlaufkanals auf 60 Grad bezogen auf die Fläche der Pendelklappe.

einschliesslich der erforderlichen Halter, Flanschplatten und Ankerschrauben.

Ausführung nach Wahl des Bieters in Absprache mit der Bauleitung
Menge: 1,000 psch

*Hinweis: ---Hinweis Abdeckbleche--*
die Abdeckbleche für die Kabel sind im Gewerk Bau enthalten

##### Abschnitt 01.02.07 Entleerung Klärüberlauf in Rundbecken

**01.02.07.0001 Rückstauklappe für DN 100**
leichtgängige, weichdichtende gehäuselose Rückstauklappe mit sehr geringem hydraulischen Widerstand in Fließrichtung, die wegen der hohen Flächenpressung der weichen Gummilasche auf dem schmalen Dichtrand auch beim Betrieb mit Abwasser in Sperrrichtung zuverlässig abdichtet. Dichtheitsklasse 4 nach DIN 19 569 Teil 4. Zum Andübeln an eine ebene, senkrechte Wand. Wandplatte mit Moosgummi- dichtung und Grundkörper aus Edelstahl 1.4301, weichdichtende, abwasserbeständige und lose auf poliertem Dichtrand aufliegende Gummilasche aus Neoprene, Befestigungsteile aus Edelstahl.

Druckdifferenz delta h bei freiem Ausfluss: 0 - 1,22 mWS

Nennweite: vor Kernbohrung D=100 mm
Montage auf gerade Wand

max. Sperrdruck hs: 0,93 mWS

Lieferung des einbaufertigen Gerätes ab Werk einschließlich hydraulischer Bemessung, Abflusskurve und Montage- und Wartungsanleitung. Bezugshorizont für die genannten Druckhöhen ist die Unterkante der Durchgangsöffnung.

mit Herstellerbescheinigung zum unbedenklichen Einsatz in Ex-Zone 1 Gas oder mit Ex-Zertifikat (ATEX)

Planungsfabrikat:

Fabrikat:  UFT
Typ:  FluidSwing Typ RW

oder gleichwertiger Art

Fabrikat: '...................................' (Bieterangabe)
Typ: '...................................' (Bieterangabe)
Menge: 1,000 St

#### Bereich 01.03 Entlastungsbauwerk, Absperrbauwerk, RBF Beschickungsbauwerk

*Hinweis: ---RÜB-Entlastungsbauwerk---*

##### Abschnitt 01.03.01 Rückstausicherung gegen Hochwassereintritt

*Hinweis: Ausführungsbeschreibung Rückstausicherung*
Im Hochwasserfall wird das Kanalnetz gegen einströmendes Hochwasser geschützt.

**01.03.01.0001 Pendelklappe lxb 3.500 x 500 mm**
Formsteife, rechteckige Klappe mit Trapezquerschnitt als Rückstausicherung für Entlastungsbauwerke bei hohen Sperrdrücken und großen Durchflüssen. Die Dichtlippe ist umlaufend konfektioniert. Bei hohem Sperrdruck stützt sich der Klappenkörper metallisch ab. Dichtheitsklasse 3 nach DIN 19 569 Teil 4. Zum Andübeln vor eine Bauwerksöffnung gewässerseitig an eine ebene, senkrechte Wand. Stauhaut, Spanten, Aufhängung und Rahmen aus Edelstahl 1.4301, Dichtungsfläche aus PVC-U, umlaufende Dichtlippe aus EPDM, Befestigungsteile aus Edelstahl.
Oberwasserstand h über OK Schwelle: 40 cm
Spezifischer Abfluss q: 4.000 l/s für alle drei Öffnungen, je Öffnung ca. 1.333 l/s bzw. 381 l/(s.m)
max. Sperrdruck hs: 0,45 mWS, 37,49 (HQ100)
Länge L der Öffnung: 3.500 mm
Höhe H der Öffnung: .500 mm
Lieferung des einbaufertigen Gerätes ab Werk einschließlich hydraulischer Bemessung und Datenblatt.
Bezugshorizont für die genannten Druckhöhen ist die Unterkante der Bauwerksöffnung

Fabrikat:  UFT
Typ:  FluidPend Typ PK

oder gleichwertig

Fabrikat: '...................................' (Bieterangabe)
Typ: '...................................' (Bieterangabe)
Menge: 3,000 St

*Hinweis: -- Ablaufseite im Entlastungsbauwerk --*

**01.03.01.0002 SB02 Betriebsschieber 02**
Gewindeschieber DN 700, elektrisch betätigt, für
wechselseitige Druckbeaufschlagung, mit
nichtsteigender Spindel, bestehend aus Schieberplatte
mit verschraubter vierseitiger Notenprofildichtung, im
eingebauten Zustand austauschbar, Führungsrahmen aus
U-Profil mit einstellbarer mechanischer Keilung,
Verstärkungen aus Winkel- oder U-Profil nach
statischen Erfordernissen. Der Einbau ist an einer ebenen Bauwerkswand vorzusehen..

Durch Rechtsdrehen der Spindel wird die Armatur
geschlossen.

Antriebseinheit für den Gewindeschieber, bestehend aus:

1 Wandkonsole als stabile und robuste
Stahlkonstruktion, Mat.: Edelstahl 1.4571,
ausgelegt für die auftretenden statischen und dynamischen
Belastungen, zur Aufnahme des Axiallagers oberhalb des Schiebers,
Konsole rd. 450 mm unterhalb der Bauwerksoberkante an die Stahlbetonwand montieren.

1 Axiallager zur Aufnahme der Zug- und Druckkräfte,
Mat.: Edelstahl 1.4571 oder Guss/Stahl mit abwasserbeständigem Korrosionsschutz für extrem
belastete Atmosphäre mit hoher Luftfeuchtigkeit,
überflutbar, vorbereitet für den Aufbau auf eine Wandkonsole, einseitig mit Anschlussflansch F10 nach EN ISO 5210 und einseitig mit Gewindebohrungen Anschlussmaß F10
 nach EN ISO 5210, Axiallager auf der vorstehend
beschriebenen Wandkonsole montieren und
an die Schieberspindel anschließen

1 Satz Klein- und Verbindungsteile, inkl. Schrauben,
Muttern und Kuppelstücken, Mat.: Edelstahl 1.4301 / 1.4571

1 Satz Dichtungen

Antriebseinheit gemäß beiliegender Ausführungszeichnung montieren. Die Antriebseinheit ist so einzubauen, dass der volle Hub des Gewindeschiebers gefahren werden kann.

Für die Befestigung der Ausrüstungen an den
Stahlbetonwänden des Bauwerks sind ausschließlich
A4-Ankerstangen und Verbundanker-Mörtelpatronen
einzusetzen.

Gewindeschieber - Einbaubedingungen und Werkstoffe:
Durchflussmedium: kommunales Regen- und Oberflächenwasser

Form der Schiebersohle mit Bodenradius, Sohle zum
Verdübeln und nachträglichem sohlgleichen Vergießen

Sohle Betongerinne DN 700  39,70 mNHN
OK Bauwerk  39,95 mNHN
max. Bemessungswasserstand
Vorderseite  37,81 mNHN
max. Bemessungswasserstand
Rückseite  37,81 mNHN
Rahmen  Edelstahl, 1.4571
Schieberplatte  Edelstahl, 1.4571
Hülsrohr  Edelstahl, 1.4571
Dichtung  NBR
Spindel  Edelstahl, 1.4104
Spindelmutter  Ms 58 oder Rg 7
Zwischenlagerhalter  Edelstahl, 1.4571

Schieber gemäß beiliegender Ausführungszeichnung vor der
Ablauföffnung zum Pumpwerk an die Stahlbetonwand montieren und mit der Spindel an die Antriebseinheit anschließen. Zum Lieferumfang gehören das komplette Befestigungszubehör aus rostfreiem Edelstahl und alle Dichtungen.
Zur Befestigung der Armatur an der Stahlbetonwand des
Bauwerks sind ausschließlich A4-Ankerstangen und
Verbundanker-Mörtelpatronen einzusetzen.

Die Aussparung für die Montage des Schiebers ist nachträglich zu vergießen und anzuformen.

Bieterangaben:

Fabrikat: '.....................'
Typ '.....................'

Elektro-Drehantrieb für Steuerbetrieb in überflutbarer
Ausführung, Antriebsgehäuse mit erhöhtem
Korrosionsschutz KS.

Betriebsspannung  230/400 V / 50 Hz
Heizung  230 V / 50 Hz
Kurzzeitbetrieb  S 2 - 15 min.
Schutzart  IP 68
Stellgeschwindigkeit  ca. 50 mm/s

Der Drehantrieb ist auszustatten mit:

- Explosionsgeschützt II2G EEx de IIC T4
entspr. EN 50 014, 50 018, 50 019
- Betriebsart Kurzzeitbetrieb S2-15 min
- Abtriebsdrehzahlen bei 50 Hz - Netzen
von 4 bis max. 180 1/min je nach Baugröße
- Drehstrommotor in Isolierstoffklasse F, mit Motorvollschutz durch drei in die Ständerwicklung eingebaute Kaltleiter
- Motor ohne Klemmenkasten, Anschluss intern über Steckverbinder
- Anti-Kondensat-Heizung im Schaltwerkraum
- Elektronischer Absolutwertgeber zur Stellungs- und Drehmomenterfassung
- Bei Motorbetrieb stillstehendes Handrad für manuellen Betrieb
- Armaturenanschluss nach EN ISO 5210
- Verbindung Antrieb - externe Steuerung über Steckverbinder
- Wendeschütze mechanisch und elektrisch verriegelt
- Ortssteuerstelle mit Betriebsartenschalter, 4 Bedientaster, 6 Meldeleuchten, Bluetooth-Schnittstelle und Display mit Klartext für Parametrierung, Zustands-, Stellungs- und Störungsanzeige
- Vier über Optokoppler potentialgetrennte Eingänge AUF-HALT-ZU-NOT 24VDC
- Sechs frei parametrierbare Relais für Ausgangssignale für Zustand und Störung
- Parametrierbare Funktionen für Not-Verhalten, Taktfahrt, Anfahrüberbrückung des Drehmoments und Kommunikationsausfall
- Potentialgetrenntes, elektr. Stellungssignal 4 - 20 mA
- Potentialgetrenntes, elektr. Drehmomentsignal 4 - 20 mA
- Elektronischer Gerätepass, Ereignisprotokoll, Betriebsdatenerfassung und Statussignale in Anlehnung an NAMUR NE 107 über Display
- Steuerung bzw. Orts-Steuerstelle um jeweils 90° drehbar
- Zulässige Umgebungstemperatur -30 °C bis +40 °C/+60 °C, Schutzart IP 68, Korrosionsschutz KS
- Decklack: Zweifach Pulverbeschichtung, Farbton: silbergrau (ähnlich RAL 7037)

Elektro-Drehantrieb im Antriebschacht betriebsfertig
aschließen, einschließlich
Elektroanschluss und Einstellung der Weg- und
Drehmomentschalter.

Bieterangaben:

Fabrikat: '.....................'
Typ '.....................'
Menge: 1,000 St

**01.03.01.0003 Schutzhaube**
passend zu vorheriger Position

Niederschlagsdichte Schutzhaube komplett aus rostfreiem Edelstahl (CRC III) gegen Witterungseinflüsse, Benutzung von Unbefugten und Schutz vor Vandalismus.
Gewichtsoptimierte, verwindungssteife Konstruktion
Bodenblech min. 5mm dick, verstärkt durch allseitige Umformung, incl. F10 Flanschbohrbild. Halbrund,
gewalzte Schutzhaube aus mindestens 2mm Blech, die über ein verschraubtes Stangenschanier um maximal 135 Grad zu
öffnen ist. Bei geschlossener Schutzhaube ist das Handrad gegen verdrehen gesichert und incl. Stellungsanzeige, Ballenoder Zylindergriff, vollständig abgedeckt. Vorbereitet für ein Bügelschloss mit Bügeldurchmesser max. 12mm.
Mit Gasfederhebestützen verschließbar, zur Vermeidung von Unfallgefahr.
In Position "Geschlossen" darf die Haube durch die Gasfedern nicht von allein wieder öffnen.
Menge: 1,000 Stk

*Hinweis: Ausführungsbeschreibung Dammbalkenverschluss*
Der Ablauf des Klärüberlauf zum RBF Beschickungspumpwerk wird während der Anwuchsphase mit Dammbalken verschlossen.

Die Dammbalken werden auf dem Betriebsgelände abschliessbar oder im künftigen Betriebshaus gelagert.

Die Dammbalken werden auf der Sohle stehend von 2 Personen ohne weitere Hebezeuge manuell in die Führungsschienen eingesetzt und verspannt.

Es ist darauf zu achten dass die Größe und Material des einzelnen Dammbalkens so gewählt ist, dass das Gewicht eines Dammbalkens 35 kg nicht überschreitet.

Die senkrechten Führungsschienen werden nur so weit nach oben geführt, wie es für die Verspannung der Dammbalken notwendig ist. Die Führungsschienen werden in die vorgehsehenen Aussparungen in die Bauwerkwand gedübelt und anschließend vergossen.
Die Bodenschiene wird auf der Sohle angedübelt und nachträglich vergossen.

**01.03.01.0004 Dammbalkenverschluss**
*** Pauschalposition
Dammbalkenverschluss zum Absperren von Gerinnen, Dichtheit ausgelegt nach DIN 19569-4

Zweiseitiger Rahmen aus gekanteten Edelstahl-Dammbalkenführungsprofilen, ausgelegt zur Aufnahme mehrerer Absperrbalken. Mit eingeschraubter Gleitschiene aus PE und auswechselbarer, abwasserbeständiger Doppellippendichtung aus EPDM.

Vertikaldichtung und Gleitleiste rahmenmontiert

Dammbalken mit beidseitigen EPDM Zwischendichtungen in offener Ausführung. Auslegung nach statischer Berechnung unter Berücksichtigung einer max. Durchbiegung von 1/150 der Spannweite. Auswechselbare Bodendichtung zum Ausgleich von Bodenunebenheiten bis zu 15 mm.

Edelstahl-Spannsystem zum Feststellen der Dammbalken und zur zusätzlichen Sicherung gegen Auftrieb.

Alle Dichtungen in Eindruck- oder Klemmtechnik. Leichter  Austausch auch vor Ort ohne Werkzeug.

Die EPDM Zwischendichtungen zwischen den Alu- Hohlkammerprofilen sind im geschützten Bereich auf der Oberkante des Dammbalkens angebracht und beidseitig vorhanden.

Für einseitigen Wasserdruck wird der U-förmig gekantete Edelstahlrahmen mit je einer  PE Kunststoffgleitleiste, sowie einer abwasserbeständigen Dichtung auswechselbar angeschraubt.

Zwei Aushebevorrichtungen bestehend aus Edelstahlrohr am oberen Ende mit Handgriff und unten mit angepasstem Verriegelungsmechanismus für die einzelnen Dammbalkenquerschnitte, Länge auf die Rahmenhöhe angepasst.

Druckrichtung: einseitig (aus dem RÜB)
Lichte Gerinnenbreite: ca. 3362 mm
Gerinnentiefe: ca. 1.800 mm
Einstauhöhe max WSP: 38,07 mNN (ca. 1.200 mm über Sohle)

Dammbalkenlänge effektiv ca. 3.500 mm

Sohle 36,95 mNN
OK Dammbalken 38,75 mNN

Material Rahmen: 1.4301
Material Dammbalken: Aluminium EN AW - 6063 T-66
Bodendichtung: auswechselbare acrylatgetränkte PUR- Formschaumdichtung mit Polyethylenschaum Klemmteil
Profilstärke: 100 mm
Einzelelementhöhe: 200 mm
Anzahl der Elemente: 10 Stück
Montagesituation: Rahmen in Aussparung mit bauseitigem Verguss oder Erstbeton
Sohlsituation: Ausführung mit Bodenschiene

Ausführung nach DIN 19569-4: 2000-11
Leckrate gemäß DIN 19569-4 Tabelle 1
-Dammbalkenverschlüsse gemäß Klasse 1
-Schieber/Schützen gemäß Klasse 4

Fabrikat: IBS GmbH
Typ: DBV-AL-FM 100
  DBAL 100x200-3.7

oder gleichwertiger Art

Fabrikat: '...................................' (Bieterangabe)
Typ: '...................................' (Bieterangabe)
Menge: 1,000 psch

*Hinweis: ---RÜB-Absperrbauwerk---*

##### Abschnitt 01.03.02 RÜB-Absperrbauwerk

**01.03.02.0001 SB01 Absperrschieber 01**
als Gewinde-Plattenarmatur für wechselseitige Druckbeaufschlagung, mit Bedienvierkant und nicht steigender Spindel, bestehend aus Schützplatte mit verschraubter vierseitiger Notenprofildichtung, im eingebauten Zustand austauschbar, Führungsrahmen aus U-Profil mit einstellbarer mechanischer Keilung, Verstärkungen aus Winkel- oder U-Profil nach statischen Erfordernissen. Die Montage erfolgt durch Dübeln. Durch Rechtsdrehen der Spindel wird die Armatur geschlossen.

Mauer- und Zwischenlager im Abstand von max. 1 m, verstellbare Zwischenhalter mit Lagern aus PE oder Rotguss Abdichtungs- und Befestigungsmaterial Spindelverlängerung mit Kuppelmuffe, komplett aus Edelstahl 1.4571
Querjoch zur Aufnahme des Antriebs
Durchflussmedium Mischwasser
Wand schließt ab mit Rechtecköffnung bxh 1.500 x 1.000
Form der Schützsohle gerade, Sohle zum Verdübeln und nachträglichen sohlgleichen Vergießen

max. Bemessungswasserstand
-Vorderseite 37,70 mNN
-max. Bemessungswasserstand Rückseite 37,49 (HQ100)

Schützplatte Edelstahl, 1.4571
Spindel Edelstahl, WS 1.4104
Spindelmutter Ms 58
Mauerlagerhalter Edelstahl, 1.4571
Zwischenlagerhalter Edelstahl, 1.4571
Schütz vor die Ablauföffnung im Bauwerk montieren. Die Montage erfolgt durch Dübeln und anschließendem Verguss. Zum Lieferumfang gehören das komplette Befestigungszubehör aus rostfreiem Edelstahl und alle Dichtungen.

Fabrikat: Weco Armaturen GmbH
Typ:  S 2302

oder gleichwertig

Fabrikat: '...................................' (Bieterangabe)
Typ: '...................................' (Bieterangabe)
Menge: 1,000 St

**01.03.02.0002 Antrieb für Absperrschieber**
Elektro-Stellantrieb für Ex-Zone 1

ausgelegt zur Betätigung des bauseitigen Kanalspindelschütz des Herstellers:

Fabrikat: Weco Armaturen GmbH
Typ: S 2302

Elektro-Drehantrieb für Stellbetrieb mit integrierter Motorsteuerung und abgesetzter Ortsteuerstelle, vorgerüstet zur Montage auf dem Schieber.
-Antrieb selbsthemmend
-Gehäuse mit erhöhtem Korrosionsschutz KS.
-Betriebsspannung  230/400 V / 50 Hz
-Schalthäufigkeit  min 1.200 c/h
Aussetzbetrieb  S 4 - 25 % ED
Schutzart  IP 68
Betätigungsdifferenzdruck
  der Armatur:  0,7 bar
Stellzeit (Planung)  100 s

Der Drehantrieb ist auszustatten mit:
-Drehstrommotor Isolierstoffklasse F
-3 in die Wicklungen eingebaute Thermoschalter
-Motor ohne Klemmenkasten, Anschluss intern über Steckverbinder
-Handrad zur Notbetätigung, bei elektrischem Betrieb stillstehend,
-abschließbar, mit Schloss
-Getriebe für mechanische Stellungsanzeige vor Ort
-kontinuierliche mechanische Stellungsanzeige
-Heizung im Schaltwerkraum, selbstregulierend
-Blinkgeber
-elektronischer Absolutwertgeber zur Stellungs- und Drehmomenterfassung (MWG)
-Kabeleinführungen IP 68

Abgesetzte Vorortsteuerung ausgerüstet mit:

Kabellänge bis zum Standort
der Orststeuerstelle: 60 m
Die Entfernung ist vor Bestellung zu überprüfen

-Netzteil zur internen Spannungsversorgung
-Standardschnittstelle (24 V DC/115 V AC, 0/4 bis 20 mA) mit fünf über Optokoppler potentialgetrennte Eingänge AUF-HALT-ZU-NOT-MODE
-Fünf frei programmierbare Relais für Ausgangssignale
-Ein parametrierbares Relais für Störmeldungen
-Microcontroller (Logik)
-Parametrierbare Taktgeberfunktion
-Parametrierbare Not-Fahrfunktion
-Parametrierbare Anfahrüberbrückung der Drehmomentabschaltung

-Adaptiver Stellungsregler mit Sollwerteingang
0/4 bis 20 mA
-Potentialgetrenntes Stellungssignal 0/4 bis 20 mA
-Elektronisches Typenschild und Betriebsdatenerfassung
-integrierter Motorsteuerung mit Thyristorwendeeinheit
-integriertem Motorschutz
-Orts-Steuerstelle mit Betriebsartenschalter
-Ort-Aus-Fern einschließlich Schloss in allen 3 Stellungen abschließbar
-4 Bedientaster
-5 Meldeleuchten,
-Infrarot-Schnittstelle und Display mit Klartext für Einstellung, Parametrierung,
-Zustands-, Stellungs- und Störungsanzeige
-Profibus DP
-für Ex-Zone 1

Elektro-Drehantrieb betriebsfertig auf dem Drosselschieber aufgebaut, einschließlich Einstellung der Endlagen- und Drehmomentschalter und einschließlich dem Elektroanschluss.

Planungsfabrikat:

Fabrikat: AUMA
oder gleichwertiger Art

Fabrikat: '...................................' (Bieterangabe)
Typ: '...................................' (Bieterangabe)
Menge: 1,000 St

**01.03.02.0003 Schutzhaube**
für den Schieberantrieb auf Flursäule der Vorposition.

Niederschlagsdichte Schutzhaube komplett aus 1.4301 gegen Witterungseinflusse, Benutzung von Unbefugten und Schutz vor Vandalismus. Bodenblech 5mm dick, verstärkt durch allseitige Umformung, vier Aufnahmebohrungen und den notwendigen PG-Verschraubungsbohrungen.

Halbrund, gewalzte oder gekantete Schutzhaube aus mindestens 2mm Blech, die über ein verschraubtes Stangenschanier um maximal 180 Grad zu öffnen ist. Mit Rastgestänge für einen Bedienungsöffnungswinkel von 30 Grad.

Bei geschlossener Schutzhaube ist der gesamte Stellantrieb incl. Nothandrad vollständig abgedeckt.

Vorbereitet für ein Bügelschloss mit Bügeldurchmesser max. 12mm.
Menge: 1,000 St

*Hinweis: ---RBF-Beschickungspumpwerk---*

##### Abschnitt 01.03.03 Besch-PW: Beschickungspumpen, Rohrleitungen und Armaturen

*Hinweis: ---Im Pumpensumpf des RBF Beschickungspumpwerks---*

**01.03.03.0001 Prallteller DN 700**
Material: 1.4571

Prallteller vor die Zulauföffnung DN 700 im Pumpensumpf auf die gerade Schachtinnenwand montieren.

Zum Lieferumfang gehören das komplette Befestigungszubehör in Form von Verbundankern aus rostfreiem Edelstahl.

Plaungsfabrikat

Fabrikat: ABS-Armaturen
Typ/Größe: PTA0700

oder gleichwertiger Art

Fabrikat: '...................................' (Bieterangabe)
Typ: '...................................' (Bieterangabe)
Menge: 1,000 St

*Hinweis: ---Im Maschinenraum des Beschickungspumpwerks---*

**01.03.03.0002 FF-Stück DN 500**
zum Einbau in bauseitige Wanddurchführung

1 Losflansch mit Vorschweißbördel DN 500, PN 10, DIN EN 1092-1, Typ 02+33
1 Rohrstück DN 500, 508 x 7,0 mm, ca. 200 mm lang, DIN EN 10217-7
1 Glattflansch DN 500, PN 10, DIN EN 1092-1, Typ 01
Menge: 3,000 St

**01.03.03.0003 Zulauf-Absperrschieber DN 500 mit Handrad**
Weichdichtender Absperrschieber nach EN 1074
Baulänge DIN EN 558-1, Grundreihe 14 (DIN 3202, F4)

Gummierter Absperrkeil mit Gleitschuhen zur Verringerung von Verschleiß und Betätigungsmomenten dadurch Verlängerung der Lebensdauer;
Deutlich geringere Betätigungsmomente als EN 1072-2 Forderung
Wartungsfreie und korrosionssichere verlängerte Spindelabdichtung mit dreifacher O-Ring Abdichtung;
Mit durchgehender Rohrinnensohle;
Voller Durchgang, ohne Einschnürung;
Dichtheit nach DIN EN 12 266-1, Leckrate A;
Auch für Vakuum bis 90 % geeignet;
Flanschanschlussmaße nach EN 1092-2;
Gehäuse, Deckel und Absperrkeil aus Gusseisen EN-JS 1030 (GGG-40);
Keil allseitig mit NBR gummiert;
Spindel aus Edelstahl 1.4057
Spindelmutter aus zinkfreier Bronze
DN 500 und 600 mit Bypass DN 40

Variante: mit Handrad

Korrosionsschutz:
innen und außen mit Epoxid-Beschichtung in GSK-Ausführung "Schwerer Korrosionsschutz" nach
DIN 30 677-2, Schichtdicke >250 µm, Farbton blau, RAL 5005

z.B. Fabrikat: VAG GmbH

Typ/Größe:  VAG BETA 300

oder gleichwertiger Art
Menge: 3,000 St

**01.03.03.0004 FFR-Stück, Saugleitung**
bestehend aus je:

1 Losflansch mit Vorschweißbördel
- DN 500, PN 10, DIN EN 1092-1, Typ 02+33
1 Red. exzentrisch DN 500/DN 350, min 570 mm lang
1 Glattflansch DN 350, PN 10, DIN EN 1092-1, Typ 01

mit folgenden Modifikationen

1 Reinigungsöffnung DN 300
- an den Rohrscheitel angeglichenes Deckelprofil, um die Bildung eines Luftsacks zu vermeiden
1 Druckmessungsanschluss 1/2" auf Reinigungsöffnung
- mit Stopfen verschlossen
1 Entleerungshahn auf Rohrnippel G3/4"
- am untersten Punkt der Saugleitung, für eine mögliche Entleerung der Saugleitung bei geschlossenem Absperrschieber
1 Schlauchtülle für 3/4" mit passendem Schlauchstück
- ca. 1.000mm lang (Entleerung in Richtung Kellerentwässerung)

zu montieren zwischen Schieber und Saugstutzen Pumpe
Menge: 3,000 St

*Hinweis: ---RBF-Beschickungspumpen PB01/-02/-03---*

*Hinweis: ---Zusätzliche Beschreibung Pumpen---*
Die drei Abwasserpumpen werden in einem Zyklus als ein Betriebs- und Reserveaggregat betrieben. Im Detail werden die drei Pumpen als Pumpe 1, Pumpe 2 und Pumpe 3 (Reservepumpe) abwechselnd definiert. Die Anlaufreihenfolge der Pumpen wird durch eine zyklische Vertauschung definiert.

**01.03.03.0005 PB01-03 RBF Beschickungspumpe 01-03**
Trocken aufgestellte Abwasserpumpe

Förderstrom : 270 l/s
Förderhöhe : 6,72 m
Wirkungsgrad : ca. 68%
Leistungsbedarf : ca. 26 kW
Max. Leistungsbedarf : ca. 33 kW
Drehzahl : max. 1.500 1/min

Mindestförderstrom : ca. 140 l/s
Nullförderhöhe: 13,5 m

Aufstellungsart : E Pumpe auf Grundplatte mit Normalkupplung / Standard Lagerträger
Laufradform : Kanalrad
Freier Durchgang : min. 100 mm
Saugstutzen
Nennweite : DN 350
Nenndruckstufe : PN 10
Norm : EN 1092-2
Druckstutzen
Nennweite : DN 350
Nenndruckstufe : PN 10
Norm : EN 1092-2

Werkstoffkombination : Varianten-Ausführung
Gehäuseteile : EN-GJL-250 / EN-JL 1040
Laufrad : EN-GJL-200 / EN-JL 1030
Lagerträger : EN-GJL-200 / EN-JL 1030
Pumpenwelle : X20Cr13 / 1.4021

Gleitring: Siliziumkarbid
Gegenring: Siliziumkarbid
Nebendichtung: Viton
Feder: 1.4571

Baugröße 225 M
Nennleistung/Polzahl 30 kW/6
Nennspannung/Frequenz 400 V/50 Hz
Isolationsklasse F
Schutzart IP 55
Bemessungsstrom ca. 56 A
Einschaltart Stern-Dreieck
Temperaturüberwachung Kaltleiter

Fundamentrahmen für Pumpe und Motor
 Werkstoff Stahl, bestehend aus: 1 Fundamentrahmen --

-Nebenstromfilter zur Spülung der Gleitringdichtung
-Kupplungsschutz aus Stahl zur Kupplung B160

Typ: Serie SD39 SD 350-420.Z/E+30/6

Fabrikat: '...................................' (Bieterangabe)
Typ: '...................................' (Bieterangabe)
Menge: 3,000 St

*Hinweis: ---Ausführungsbeschreibung Pumpenfundament---*
Die Pumpen sind auf einem Grundrahmen zu montieren. Die Grundrahmen sind mit Gewindestangen im Konstruktionsbeton der Schachtbodenplatte zu verankern und zur spannungsfreien Montage der Pumpen und Rohrleitungen exakt auszurichten. Erst danach erfolgt die Einschalung sowie das Einbringen und Glätten des Betons zur Erstellung eines durchgehenden Fundamentes.

**01.03.03.0006 Pumpenfundament**
wie zuvor beschrieben nach erfolgter Pumpenmontage gemäß Vorgabe des Pumpenherstellers erstellen.

ca. 0,5 m³

Beton für Pumpenfundament liefern, einbringen, verdichten und nachbehandeln.
Die Oberfläche ist vollständig waagerecht abzuziehen.
Maße des Fundamentes: L x B x T = 2,0 x 1,1 x 0,2 m
Betonqualität nach DIN EN 1992-1-1:
Festigkeitsklasse: C 30 / 37
Expositionsklasse: XC 3, XA 1
Größtkorn: 8 mm
Nachweis des Betons durch Lieferschein.

einschl. Herstellen der Schalung
Menge: 3,000 St

**01.03.03.0007 FF-Stück DN 350 mit Entlüftungsanschluß**
bestehend aus

1 Losflansch mit Vorschweißbördel DN 350, PN 10, DIN EN 1092-1, Typ 02+33
1 Rohrstück DN 350, 355,6 x 6,0 mm, ca. 820 mm lang, DIN EN 10217-7
1 Glattflansch DN 350, PN 10, DIN EN 1092-1, Typ 01

mit Abgang zur Entlüftung
1 Anschweißmuffe mit 2" Innengewinde, unterhalb des oberen Flansches
Menge: 3,000 St

**01.03.03.0008 Entlüftungsleitung**
an vorgenanntem FF-Stück

1 90°-Rohrbogen 2"
1 Rohrstück 2", ca. 400mm lang
1 Kugelhahn 2"
1 Doppelnippel 2"
1 Kugelrückschlagventil
1 Rohrstück 2", ca. 1.000mm lang
1 90°-Rohrbogen 2"
1 Rohrstück 2", ca. 700mm lang
1 90°-Rohrbogen 2"
1 Rohrstück 2", ca. 1.400mm lang
1 90°-Rohrbogen 2"
1 Gewindeflansch 2" auf DN 50

Mit zugehörigen Schellen und Kleinmaterial betriebsfertig
Menge: 3,000 St

**01.03.03.0009 Rückschlagklappe DN 350 mit Hebel und Gewicht**
Weichdichtende Rückschlagklappe nach EN 12334
mit Hebel und Gewicht - vertikaler Einbau
Baulänge DIN EN 558-1, Grundreihe 48 (DIN 3202, F6)

Mit einseitig herausgeführtem Hebel und Gewicht (in Durchflussrichtung rechts angeordnet);
Welle-/Nabe-Verbindung mittels Passfeder;
Für vertikale Rohrleitungen (Durchfluss von unten nach oben);
Mit funktionellem großem Revisionsdeckel, wartungsfreundlich;
Flanschanschlussmaße nach EN 1092-2, PN 10;
Gehäuse und Klappenscheibe aus duktilem Gusseisen EN-JS 1030 (GGG-40);
Deckelschrauben aus Edelstahl A4;
Gehäusesitz aus zinkfreier Bronze (abwasserbeständig);
Klappenscheibendichtung aus NBR;
Klappenwelle aus Edelstahl, Werkstoffnummer 1.4057;
Wellenlager aus zinkfreier Bronze (abwasserbeständig);
Wartungsfreie Wellendurchführung: O-Ringe aus NBR;
Deckelschrauben und Unterlegscheiben aus Edelstahl A4

Korrosionsschutz:
innen und außen mit Epoxid-Beschichtung, Schichtdicke 250 µm, Farbton blau, RAL 5005

- mit Schutzkorb aus Edelstahl 1.4571
- mit Endlagenmeldung für Offenstellung

Fabrikat: VAG
Typ:  AW Rückschlagklappe

oder gleichwertig

Fabrikat '...................................' (Bieterangabe):
Typ: '...................................' (Bieterangabe)
Menge: 3,000 St

**01.03.03.0010 Pass- und Ausbaustück, feststellbar DN 350 für Einzeldruckleitung**
- Flanschanschlussmaße beidseits nach EN 1092-1 oder -2
- Druckstufe PN 10
- Gehäuse aus Stahl S235 JRG2 oder duktilem Gusseisen EN-GJS-400-15 oder EN-GJS-500-7 (GGG-40/GGG-50)
- Gewindestangen, Muttern und Unterlegscheiben aus rostfreiem Edelstahl der Gruppe A4 (CRC III)
- Verstellbereich min. +/- 20 bzw. 25 mm
- geeignet, um Rohrleitungskräfte zu übertragen
- Dichtung NBR bzw. Perbunan
- alle Schweißnähte ausgeführt nach DIN EN ISO 15614-1
- Korrosionsschutz (innen/außen): Vorbehandlung Sa 2½, EKB Epoxidharz-Pulverbeschich-tung innen und außen, Soll-/Regelschichtdicke = 300 µm (vollflächig, nahtlos) - C5
- Farbton blau, RAL 5015 o. ä.

Baulänge: min. 230 mm
Menge: 3,000 St

**01.03.03.0011 Absperrschieber DN 350 mit Handrad**
Weichdichtender Absperrschieber nach EN 1074
Absperrarmatur für Abwasser bis 50°C
Baulänge DIN EN 558-1, Grundreihe 14 (DIN 3202, F4)

Gummierter Absperrkeil mit Gleitschuhen zur Verringerung von Verschleiß und Betätigungsmomenten dadurch Verlängerung der Lebensdauer;
Deutlich geringere Betätigungsmomente als EN 1072-2 Forderung
Wartungsfreie und korrosionssichere verlängerte Spindelabdichtung mit dreifacher O-Ring Abdichtung;
Mit durchgehender Rohrinnensohle;
Voller Durchgang, ohne Einschnürung;
Dichtheit nach DIN EN 12 266-1, Leckrate A;
Auch für Vakuum bis 90 % geeignet;
Flanschanschlussmaße nach EN 1092-2;
Gehäuse, Deckel und Absperrkeil aus Gusseisen EN-JS 1030 (GGG-40);
Keil allseitig mit NBR gummiert;
Spindel aus Edelstahl 1.4057
Spindelmutter aus zinkfreier Bronze

Variante: mit Handrad

Korrosionsschutz:
innen und außen mit Epoxid-Beschichtung in GSK-Ausführung "Schwerer Korrosionsschutz" nach
DIN 30 677-2, Schichtdicke >250 µm, Farbton blau, RAL 5005

Fabrikat: VAG
Typ:  VAG BETA 300

oder gleichwertiger Art

Fabrikat: '...................................' (Bieterangabe)
Typ: '...................................' (Bieterangabe)
Menge: 3,000 St

**01.03.03.0012 MID DN 350 Vollfüllung mit Messumformer in Wandgehäuse**
für vollgefüllte Rohrleitungen mit Messsystem "getaktetes Gleichfeld". Messung erfolgt unabhängig von Druck, Dichte, Viskosität, Leitfähigkeit (> 1 µS/cm bei Flüssigkeiten außer Wasser; > 20 µS/cm bei Wasser), Durchflussrichtung und Konsistenz der Flüssigkeit. Geeignet für die exakte Durchflussmessung von Wasser, Abwasser, Schlamm, Dickschlamm und Additiven.
Nasskalibrierung mit einem zertifizierten Prüfstand entsprechend
EN 17025 und EN 29104 (Genauigkeit des Prüfstands um den Faktor 3 besser als Genauigkeit des Prüflings).
Baulänge des Messwertaufnehmers nach DIN und/oder ISO 13359. Vollverschweißtes stahlveredeltes Spulengehäuse mit Schutzlack.
Bis zu 20 Stunden werkseitige Funktions-/Qualitätskontrolle des Messwertaufnehmers im Klimaschrank.
Mit Diagnosefunktionen nach VDI/VDE/NAMUR Empfehlung 2650, d. h. automatische Überwachung des Betriebszustands des kompletten Messgeräts, der Einbaubedingungen und des Mediums.

  Bi-direktionale Durchflussmessung

  Inklusive Kalibrierzertifikat
  Validierbare Messgenauigkeit im installierten Zustand

  Auskleidung des Messrohrs: Hartgummi
  (entsprechend KTW als auch DVGW W270 Empfehlungen)

  Prozesstemperatur: -5 - +80°C I +23 - +176°F

  Nennweite: DN 350 I 14”

  DN 25-80 = Druckstufe PN 40
  DN 65 + 100-150 = Druckstufe PN 16
  DN 200-1000 = Druckstufe PN 10
  DN 1200-2000 = Druckstufe PN 6
  DN 2200-3000 = Druckstufe PN 2,5

  Messelektroden: Hastelloy C

  Flanschwerkstoff: Edelstahl

  Max. Durchfluss: 300 l/s

  Messstoff: Wasser

  Messgenauigkeit: ±0,2 % vom Messwert ±1 mm/s
  Leerlauferkennungs-Warnung: Leerlauferkennung Standard
  Inklusive Diagnosefunktionen:
  Leitfähigkeitsmessung
  Erkennung von Elektrodenbelag/-korrosion
  Temperaturanzeige
  Erkennung von Gasblasen/Feststoffen
  Genauigkeits-Check
  Überprüfung des Strömungsprofils
  Teilfüllungserkennung
  Inklusive integrierter Temperatur- und Leitfähigkeitsmessung
  Anzeige LCD - 2 Messwertseiten, 1 Statusseite, 1 Grafikseite,
  Bedienung über optische Tasten

  Explosionsschutz: Keine Ex-Zulassung

  Zulassung für den eichpflichtigen Verkehr: Ohne

  Erdungsringe / -elektrode: Ohne

  Hilfsenergie: 12-24 V DC

  Signalausgang/Kommunikation:
  Ethernet-basierte PROFINET Kommunikation

  Schalter: mit integriertem PROFINET-Schalter für
  Linien- oder Ringtopologie, einschl. zwei M12-Stecker

  Bauform: Getrennte Bauweise,
  Wandgehäuse aus Polyamid-Polycarbonat

  Kabelanschluss: M20 x 1,5

  Kabel Aufnehmer/Messumformer: Standardlänge: 5m ǀ 16,4ft

  Schutzart: nach EN 60529, Messwertaufnehmer IP 68 I NEMA 6P
  und Messumformer IP 66/67 ǀ NEMA 4/4X/6 Anschlussdose aus Edelstahl
  und 2-fach abgeschirmtes Signal- und Feldstromkabel inclusive,
  für Wasser- und Erdverlegung geeignet
  werkseitig angeschlossen, vergossen und geprüft

Eignung für Ein- und Auslaufstrecke = 0xDN

Fabrikat: Krohne
Typ:  Optiflux

oder gleichwertiger Art

Fabrikat: '...................................' (Bieterangabe)
Typ: '...................................' (Bieterangabe)
Menge: 3,000 St

**01.03.03.0013 Einzeldruckleitungen FFQR-Stück DN 350 in Teilstücken**
bestehend aus

1 Losflansch mit Vorschweißbördel DN 350, PN 10, DIN EN 1092-1, Typ 02+33
1 Rohrstück DN 350, 355,6 x 6,0 mm, ca. 200 mm lang, DIN EN 10217-7
1 90°-Rohrbogen DN 350, R = 1,5 x D, 355,6 x 6,0 mm, EN 10253-4
1 Rohrstück DN 350, 355,6 x 6,0 mm, ca. 700 mm lang, DIN EN 10217-7
1 Glattflansch DN 350, PN 10, DIN EN 1092-1, Typ 01

---------------------------------------------------------------------------------

1 Losflansch mit Vorschweißbördel DN 350, PN 10, DIN EN 1092-1, Typ 02+33
1 45°-Rohrbogen DN 350, R = 1,5 x D, 355,6 x 6,0 mm, EN 10253-4
1 Rohrstück DN 350, 355,6 x 6,0 mm, ca. 300 mm lang, DIN EN 10217-7
1 Glattflansch DN 350, PN 10, DIN EN 1092-1, Typ 01

zu montieren zwischen MID und FF-Stück DN 350/DN 400
Menge: 3,000 psch

**01.03.03.0014 FFR-Stück DN 350/400**
bestehend aus

1 Losflansch mit Vorschweißbördel
- DN 350, PN 10, DIN EN 1092-1, Typ 02+33
1 Red. exzentrisch DN 350/DN 400, min 570 mm lang
1 Rohrstück DN 400, 406,4 x 7,0 mm, ca. 1.560 mm lang, DIN EN 10217-7
1 Glattflansch DN 400, PN 10, DIN EN 1092-1, Typ 01
Menge: 3,000 St

**01.03.03.0015 Rohrhalterung für horizontale Sammeldruckleitung DN 400**
Rohrhalterung für Rohr DN 400 zur Befestigung der horizontalen Druckleitung DN 400 an der Stahlbetondecke des Bauwerks, aus Normprofilen, ausgelegt für das Gewicht der Rohrleitung einschließlich der vollen Wasserfüllung unter Beachtung der auftretenden dynamischen Belastungen.

Zum Lieferumfang gehört die zweite Schellenhälfte einschließlich Sechskantschrauben und Muttern.

Material:  Rostfreier Edelstahl der CRC III

Abstand von Decke bis Achse
Rohrleitung DN 500 ca. 620 mm

Die Rohrhalterung ist mit Verbundankern an der Stahlbetonwanddecke des Bauwerks zu montieren und mit den Vollschellen an die Rohrleitung anzuschließen. Die Verantwortung für die statische Auslegung der Rohrkonsole liegt beim AN.
Menge: 3,000 St

**01.03.03.0016 Flanschverbindung DN 500 für Wanddurchführung**
PN 10, incl. Muttern, Schraubenlänge passend für Anschluss an die einbetonierte bauseits vorhandene feste Wanddurchführung, Schrauben, Muttern und U-Scheiben aus Stahl galvanisch verzinkt, Gewinde vor dem Verschrauben mit Gleitmittel versehen, Dichtringsatz abwasserbeständig passend für bauseitige Wanddurchführung.

incl. betriebsfertiger Montage.
Menge: 3,000 St

**01.03.03.0017 Flanschverbindung DN 400 für Wanddurchführung**
PN 10, incl. Muttern, Schraubenlänge passend für Anschluss an die einbetonierte bauseits vorhandene feste Wanddurchführung, Schrauben, Muttern und U-Scheiben aus Stahl galvanisch verzinkt, Gewinde vor dem Verschrauben mit Gleitmittel versehen, Dichtringsatz abwasserbeständig passend für bauseitige Wanddurchführung.

incl. betriebsfertiger Montage.
Menge: 3,000 St

**01.03.03.0018 Flanschverbindungen für Plattenschieber DN 500**
PN 10, Länge und Anzahl der Schrauben und Muttern auf den Einbau von Plattenschiebern zwischen 2 Flansche abgestimmt, Schrauben, Muttern und U.-Scheiben aus rostfreiem Edelstahl CRC II / CRC III, Gewinde vor dem Verschrauben mit Gleitmittel versehen, 2 Dichtringe mit formstabiler Stahleinlage.
Menge: 3,000 Stk

**01.03.03.0019 Flanschverbindungen DN 350**
für PN 10, Schrauben und Muttern aus rostfreiem Edelstahl CRC II / CRC III, Gewinde vor dem Verschrauben mit Gleitmittel versehen, Dichtring mit Gewebeeinlage.
Menge: 15,000 Stk

##### Abschnitt 01.03.04 Besch-PW Kellerentwässerung

*Hinweis: ---Entwässerung für den Pumpenraum---*
Der Pumpenraum erhält eine Entwässerungspumpe einschließlich Druckleitungen und Armaturen. Das Aggregat ist im Sumpf des Pumpenraums aufzustellen und entwässert in den Sumpf des Pumpwerks.

Die Pumpe fördert in eine Edelstahl Druckleitung DN 65, die senkrecht nach oben führt und an eine FF-Wanddurchführung DN 65 angeschlossen.

Die Druckleitung erhält einen Kugelrückflussverhinderer und einen Kugelhahn.

**01.03.04.0001 PK02 Kellerentwässerungspumpe 02**
Entwässerungspumpe als Schmutzwasserpumpe, kompaktes Blockaggregat für vertikale, transportable Nassaufstellung. Pumpe mit überflutbarem Drehstrom-Asynchronmotor mit eingebauten Temperaturschaltern.

Bei der Motordimensionierung ist zu beachten, dass ein Abfahren der kompletten Pumpenkennlinie gewährleistet sein muss.

Fördermedium Schmutz- und Leckagewasser

Förderguttemperatur max. 40° C, max.

Sumpfgröße ca. 1.000 x 500 mm (L x B)

Leistungsdaten:

Sollbetriebspunkt bei :Hgeo = 6,00 m
Förderstrom Q ca. 6,0 l/s
man. Förderhöhe H ca. 7,8 m

Technische Daten:

Nenndrehzahl <= 2.800 U/min
Druckstutzen DN 50/ DN 65
Laufrad Kanalrad oder Freistromrad
Wellenabdichtung drehrichtungsunabhängige GLRD
in Tandemanordnung mit
Ölzwischenkammer, mediumseitige
Werkstoffpaarung SiC/SiC

Gussteile EN-GJL-250 (GG 25)
Länge der elektr. Anschlussleitung 10 m
Nennspannung 400 V, 50 Hz
Einschaltart direkt
Schutzart IP 68

Daten der angebotenen Pumpen (vom Bieter einzutragen):

Betriebspunkt bei Hgeo = 6 m:

Förderstrom Q [l/s]:
Erzeugnis: '....................................................' vom Bieter
einzutragen

man. Förderhöhe H [m]:
Erzeugnis: '....................................................' vom Bieter
einzutragen

Aufstellungszubehör :
1 elektrisches Anschlusskabel, ca 10 m
1 Motorschutzstecker mit Phasenwender, CEE 16 A mit therm. Auslöser

Der Füllstand wird über eine 4-Stabmessonde gemessen

Das Pumpenaggregat ist im Sumpf des Pumpenraums betriebsfertig aufzustellen und an die weiterführende Druckleitung anschließen.

Bieterangaben

Fabrikat: '...................................' (Bieterangabe)
Typ: '...................................' (Bieterangabe)

Dem Angebot sind die Pumpenkennlinie mit dem eingetragenen Betriebspunkt und die technischen Datenblätter beizufügen.
Menge: 1,000 Stk

**01.03.04.0002 Kugelrückschlagventil 2 1/2"**
Kugelrückschlagventil mit 100% freiem Kugeldurchgang, sinkende Kugel mit NBR-Beschichtung, Baulänge nach EN 558-1, Grundreihe 48., mit verschraubtem Revisionsdeckel. Kugelrückschlagventil beidseitig mit Innengewinde Rp 2 1/2".

Medium Schmutz- und Leckagewasser

Nenndruck 10 bar

Gehäuse GG 25 oder höherwertig

Schrauben rostfreier Edelstahl

Einbaulage senkrecht

Durchflussrichtung von unten nach oben

Korrosionsschutz EKB-Beschichtung
Menge: 1,000 Stk

**01.03.04.0003 Rohrverschraubung 2 1/2 "**
Rohrverschraubung 2 1/2", flachdichtend, Innen- und Außengewinde 2 1/2", aus Rotguss.

Rohrverschraubung innerhalb des Pumpenraumes zusammen mit dem Doppelnippel der nachfolgenden Position zwischen dem Kugelrückschlagventil und dem Kugelhahn in die Entwässerungsdruckleitung einbauen.
Menge: 1,000 Stk

**01.03.04.0004 Doppelnippel 2 1/2"**
Doppelnippel beidseitig mit Außengewinde 2 1/2", aus Stahl feuerverzinkt.

Doppelnippel 2 1/2" zusammen mit der Verschraubung der Vorposition innerhalb des Pumpenraumes zwischen dem Kugelrückschlagventil und dem Kugelhahn in die Entwässerungsdruckleitung einbauen.
Menge: 1,000 Stk

**01.03.04.0005 Kugelhahn 2 1/2**
Kugelhahn 2 1/2", PN 10 mit vollem Durchgang, Gehäuse Messing verchromt, Innengewinde ISO 228-1, mit Handhebel.

Kugelhahn innerhalb des Pumpenraumes nach der Verschraubung in die Entwässerungsdruckleitung DN 65 einbauen.
Menge: 1,000 Stk

**01.03.04.0006 Entwässerungsdruckleitung 2 1/2"**
*** Pauschalposition
bestehend aus:

Einzelrohre beidseitig mit R 2 1/2"-Außengewinde, einschließlich der erforderlichen Gewindemuffenverbindungen, Gewindeflansche und Formteile.

Gesamtlänge Druckleitung: rd. 6 m

Rohre und Muffen aus Stahl feuerverzinkt.

Entwässerungsdruckleitung im Pumpenraum in bis zu 6 m über Bodenniveau senkrecht an der Innenwand nach oben führen und an die FF-Wanddurchführung DN65 anschließen.

Die genauen Rohrlängen und die Leitungsführung sind örtlich aufzumessen.
Menge: 1,000 psch

**01.03.04.0007 Rohrhalterung für Rohr 2 1/2"**
Rohrhalterung für Rohr 2 1/2", zur Befestigung der Entwässerungsdruckleitung 2 1/2" an der Innenwand des Betriebsgebäudes, aus U-Profilen mindestens 30 x 30 x 5 mm oder gleichwertigem Material, ausgelegt für das Gewicht der Rohrleitung unter Beachtung der auftretenden dynamischen Belastungen. An das U-Profil der Halterung ist einseitig eine Hälfte einer 2-teiligen Flachstahl-Vollschelle DIN 3567 - Form A zu verschweißen. Zum Lieferumfang gehört die zweite Schellenhälfte einschließlich Sechskantschrauben und Muttern. Halterung mit angeschweißter Kopfplatte, Dicke mindestens 8 mm mit Bohrungen für die Befestigungsanker.

Alle Elemente der Rohrhalterung aus St 37 feuerverzinkt.

Abstand Wand bis Achse: ca. 130 mm

Die Rohrhalterungen sind mit feuerverzinkten Ankerstangen und Verbundanker-Mörtelpatronen an der Wand des Betriebsgebäudes in bis zu 6 m Höhe über Bodenniveau zu montieren und mit den Vollschellen an die Rohrleitung anzuschließen. Die Verantwortung für die statische Auslegung der Rohrhalterungen liegt beim AN.
Menge: 4,000 Stk

**01.03.04.0008 FQ-Stück DN 65**
als Schweißkonstruktion für die Druckleitung im Pumpensumpf, bestehend aus:

1 Losflansch mit Vorschweißbördel DN 65, PN 10, DIN EN 1092-1, Typ 02+33
1 90°-Rohrbogen DN 65, R = 1,5 x D, 76,1 x 3,0 mm, EN 10253-4

Das FQ-Stück ist im Pumpensumpf an die bauseitige Flanschwanddurchführung
anzuschließen über dem Fallrohr der Folgeposition.
Menge: 1,000 St

**01.03.04.0009 Fallrohr DN 100**
bestehend aus:

1 Rohrstück DN 100, 114,3 x 4,0 mm, ca. 4.000 mm lang, DIN EN 10217-7
2 Rohrwandhalterungen

Unterhalb des Krümmers der DN 65Druckleitung so montiert, dass eine geführte Entwässerung in den Pumpesumpf erfolgen kann.
Menge: 1,000 St

**01.03.04.0010 Flanschverbindungen DN 65**
Flanschverbindungen DN 65, PN 10, Schrauben, Muttern und U-Scheiben aus Stahl galvanisch verzinkt, Gewinde vor dem Verschrauben mit Gleitmittel versehen, Dichtring mit formstabiler Stahleinlage.

zwischen

-FQ-Stück DN 65 und FF-Wanddurchführung

incl. betriebsfertiger Montage
Menge: 2,000 St

##### Abschnitt 01.03.05 Besch-PW Be- Entlüftung

*Hinweis: ---Zuluftventilator VE02---*

*Hinweis: Be- und Entlüftungsanlage*
Der Pumpenschacht erhält eine technische Be- und Entlüftungsanlage, die mit einem Ventilator auszurüsten ist, damit ein ausreichender Luftaustausch zur Abführung von Feuchtigkeit erreicht wird.

Die Belüftung erfolgt über einen außen an die bauseitige FF-Wanddurchführung DN 200 montierten Edelstahl-Lüftungskamin mit Überbogen und Insektenschutzgitter. Auf der Schachtinnenseite wird die Belüftungsleitung als PE-DA200 bis in die Tiefebene des Pumpenschachtes geführt. Der Ventilator ist mittels einer elastischen Übergangsmanschette im Tiefpunkt des Schachtes an die Belüftungsleitung anzuschließen.

Im Normalbetrieb saugt der Ventilator die Zuluft über das Belüftungsrohr an und bläst sie in das Bauwerk. Die Entlüftung erfolgt über den bauseitigen Dunsthut.

Die Steuerung des Ventilators erfolgt vom Schaltschrank über HAND-0-AUTO-Schalter. Im Schaltschrank werden die Betriebs- und Störmeldungen angezeigt. Im Automatikbetrieb soll der Ventilator feuchteabhängig gesteuert in Betrieb gehen.

**01.03.05.0001 VE02 Zuluftventilator RBF Besch.-PW**
Rohrventilator, drehzahlgesteuert
Schutzart IP 55, Motor mit thermischem Überlastschutz.

Technische Daten:

Volumenstrom 1.100 m³/h
externer Bauteilverlust ca. 300 Pa

mit Insektenschutzgitter

inkl. Montage, Befestigungsmaterial und Anschlussteilen für Einbau in Lüftungsleitung / Wickelfalzrohr DN 200 (ggfl. Aufweitung auf Nennweite Ventilator)

Ventilator einschließlich Zubehör im Pumpwerk in die Zuluftleitung montieren.

Fabrikat Bieter: '....................................................' vom Bieter
einzutragen

Typ Bieter: '....................................................' vom Bieter
einzutragen
Menge: 1,000 St

**01.03.05.0002 Flanschstutzen DN200**
Liefern, montieren und dicht anschließen eines Übergangs-/Flanschstutzens DN 200 als Verbindung zwischen der bauseits vorhandenen, einbetonierten FF-Wanddurchführung und dem Wickelfalzrohrsystem DN 200.

Ausführung: Flanschanschluss nach DIN EN 1092-1; Lochbild und Druckstufe (PN) passend zum Flansch der vorhandenen Wanddurchführung, Maße bauseits bzw. aus dem Datenblatt der Durchführung zu übernehmen. Stirnseitig angeschweißter Anschlussnippel (Steckende) für Wickelfalzrohr DN 200.

Werkstoff: Nichtrostender Stahl 1.4404 (V2A).

Einschließlich: Anpassen, Ausrichten und Verschrauben, aller Befestigungs- und Dichtmittel sowie Flanschdichtung und notwendigen Schrauben

Befestigungsmaterial wie Schrauben aus V4A
Menge: 1,000 St

**01.03.05.0003 Wickelfalzrohr Edelstahl DN 200**
Rundes Wickelfalzrohr nach DIN EN 1506 mit Steckmuffenverbindung; Dichtheitsklasse mindestens Klasse C nach DIN EN 12237. Blechdicke nennweitengerecht.

mehrteilig, insgesamte Länge ca. 5m

genaue Länge nach Aufmaß

Werkstoff: Nichtrostender Stahl 1.4404 (V2A).

Einschließlich: Anpassen, Ausrichten und Verschrauben, aller Befestigungs- und Dichtmittel sowie Flanschdichtung und notwendigen Schrauben

Befestigungsmaterial wie Schrauben aus V4A
Menge: 5,000 m

**01.03.05.0004 Rohrbogen 90 Grad Edelstahl DN 200**
Segment- oder Pressbogen 90° nach DIN EN 1506 mit Steckenden passend zum Wickelfalzrohrsystem; strömungsgünstiger Krümmungsradius.

Werkstoff: Nichtrostender Stahl 1.4404 (V2A).

Einschließlich: Anpassen, Ausrichten und Verschrauben, aller Befestigungs- und Dichtmittel sowie Flanschdichtung und notwendigen Schrauben

Befestigungsmaterial wie Schrauben aus V4A
Menge: 2,000 St

**01.03.05.0005 Rohrschellen DN 200**
Zweiteilige Rohrschelle mit dauerelastischer Gummi-/EPDM-Einlage zur Körperschallentkopplung, mit Anschlussgewinde für Gewindestange.

Werkstoff: Nichtrostender Stahl; Einlage EPDM.
Einschließlich: Befestigungsmaterial
Menge: 2,000 Stk

**01.03.05.0006 Wandkonsole mit Gewindestange**
Liefern und Einbauen einer Wandkonsole mit Gewindestange zur eigenständigen Abtragung der Rohr- und Ventilatorlast in das Bauwerk, sodass die vorhandene Wanddurchführung nicht durch das Gewicht des Strangs belastet wird.

Konsole/Montageschiene mit Gewindestange, tragfähig für den Rohrstrang einschließlich Ventilatorgewicht und dynamischer Lasten. Verankerung mit für den Untergrund (Beton, Feuchtbereich) zugelassenen Dübeln/Ankern.

Werkstoff: Nichtrostender Stahl; Verankerungsmittel A4.

Einschließlich: Befestigung und aller Nebenleistungen. Statischer Nachweis der Befestigung bauseits bzw. durch Fachplaner.
Menge: 2,000 St

##### Abschnitt 01.03.06 Besch-PW Bedienplattform

**01.03.06.0001 Plattformtreppe, fahrbar**
Senkrechte Höhe 1500 mm
Neigung 60Grad
Ausladung 1963 mm
Anzahl Stufen 6
Stufenbelag Alu gerieft R 10
Stufen- und Plattformbreite 600 mm
Stufentiefe 175 mm
Plattformlänge 1000 mm
Handlauf Treppe beidseitig
Handlauf fest montiert
Geländer Plattform beidseitig, fest montiert
Geländer Plattform-Stirnseite fest montiert
Geländer Plattform-Aufstiegseite : offen
Fahrwerkstyp Schmales Fahrwerk
Fahrwerksbreite 900 mm Fahrwerksbreite zzgl. 20mm, 2 Lenk- und 2 Bockrollen
Elektrisch ableitfähig nein
Norm Angewandte Norm DIN EN ISO 14 122
Max. Stufenbelastung 150 KG
Max. Gesamtbelastung 300 KG

Fabrikat: Zarges
Typ: Plattformtreppe fahrbar
oder gleichwertig

Fabrikat '...................................' (Bieterangabe):
Typ: '...................................' (Bieterangabe)
Menge: 1,000 St

##### Abschnitt 01.03.07 Gerüste

*Hinweis: Gerüste*
Technische Spezifikationen (Gerüstbauarbeiten)

Maßgebend für alle Ausführungen, Lieferungen und Bauleistungen der Gerüstbauarbeiten sind insbesondere nachfolgend aufgeführte Vorschriften:

- DIN 4420 Arbeitsschutzgerüste Teil 1-4
- Sicherheitsregeln für Arbeitsschutzgerüste
  ZH 1/534.0-10
- DIN 18 299 Allgemeine Regelungen für Bauarbeiten jeder Art
- DIN 18 451 Gerüstarbeiten
- DIN EN 12811 Arbeitsgerüste
- DIN EN 1004 Fahrbare Arbeitsbühnen aus vorgefertigten Bauteilen
- DIN 4421 Traggerüste
- UVV Unfallverhütungsvorschriften,
- BGI 663 Handlungsanleitung für den Umgang mit Arbeits- und Schutzgerüsten
- BGG 927 Grundsätze für die Prüfung von Belagteilen in Fang- und Dachfanggerüsten und Schutzwänden in Dachfanggerüsten.
- Zusätzlich sind die Aufbau- und Verwendungsanleitungen der Gerüsthersteller zu beachten.
- Arbeits- und Traggerüste nach DIN EN 12811-1/DIN EN 12812

Die vorgenannten Vorschriften sind bei der Angebotskalkulation zu berücksichtigen. Eine gesonderte Vergütung hierfür erfolgt nicht.

**01.03.07.0001 Arbeitsgerüste im Tiefgeschoss**
*** Pauschalposition
Arbeitsgerüste im Tiefgeschoss für die Montage der neuen technsichen Ausrüstung

Lieferung, Montage, Umsetzen und Demontage je nach Montagefortschritt der Gerüsttürme, Arbeitsgerüste (Flächen-, Raum-, Hänge-, Ausleger-, Schutz-, Fahrgerüste, Auffangnetze etc.) für die gesamten maschinentechnischen Ausrüstungen (Pumpen, Rohrleitungen, Armaturen, Hydraulikleitungen) innerhalb des Tiefgeschosses.

Fußbodenhöhe Pumpwerk  ca. 33,050 mNN
UK Decke Pumpwerk  ca. 39,300 mNN
UK Unterzüge Decke Pumpwerk  ca. 38,900 mNN
Achse druckseitige Rohrleitung  ca. 38,175 mNN
Achse der Entlüftungsleitungen  ca. 38,250 mNN

Folgende Mindestanforderungen für die Gerüste sind einzuhalten:

- Lastklasse 3 (q = 2 KN/m²) gemäß DIN EN 12811-1
- Breitenklasse W 09, Belagbreite mindestens 0,90 m
- Höhenklasse 1
- Fangerüste gemäß DIN EN 4420-1
- Gerüstreppentürme gemäß DIN EN 12811-1

Bei der Auslegung der Gerüste sind die Gewichte der zu montierenden Ausrüstungsteile (Armaturen, Rohrleitungsteile usw.) zu berücksichtigen.
Reichen die vorgegebenen Last- und Breitenklassen der Gerüste für die vorgesehenen Arbeiten nicht aus, sind diese entsprechend anzupassen und zu berücksichtigen.

Bei der Einbringung und Aufstellung der Arbeitsgerüste sind die Erschwernisse durch die unterschiedlichen Fußbodenhöhen, Lage der vorhandenen Montageöffnungen, geneigte Flächen, Treppenanlagen, Treppenpodeste, vorhandene Maschinen und Rohrleitungen usw. zu berücksichtigen. Diese Erschwernisse sind den aus den beiliegenden Zeichnungen ersichtlich.

Komplette Arbeitsgerüste aufstellen, vorhalten, umsetzen und demontieren, einschließlich Herstellung der erforderlichen Verankerungen (Bohrungen inkl. Befestigungsmaterial usw.) sowie dem Verschließen von erstellten Ankerlöchern im Zuge der Gerüstdemontage.

Hinweis:
Die einzelnen Gerüstebenen sind über Treppen begehbar. Die gemäß UVV geforderten höhenabhängigen Ein- und Ausstiege bei Raumgerüsten sind zu berücksichtigen.

Einzurechnen ist das ggf. mehrfache Umsetzen und Umbauen der Gerüste entsprechend des Montagefortschritts. Weiterhin muss bei gestellten Gerüsten die Zugänglichkeit zum Maschinenraum und zu den einzelnen Pumpen für das Betriebspersonal gewährleistet sein.
Menge: 1,000 psch

**01.03.07.0002 Arbeitsgerüste im Tiefgeschoss vorhalten**
Verlängerung der Gebrauchsüberlassung/Vorhaltung der Arbeitsgerüste über die 4-Wöchige Grundeinsatzzeit hinaus.
Menge: 12,000 Wo

#### Bereich 01.04 RBF Retentionsbodenfilterbecken

*Hinweis: ---RBF Notentleerung---*
EInbau in Schacht S6

##### Abschnitt 01.04.01 RBF Notentleerung

*Hinweis: Ausführungshinweis zu Straßenkappe*
die Straßenkappe zur Abdeckung des Bedienvierkants des in der Folgeposition beschrieben Schiebers wird bauseits beigestellt. Die Montage-Position ist mit dem Gewerk Bau abzustimmen.

**01.04.01.0001 Vorwandschieber NW 300 mit gerader Sohlschwelle, Antrieb mit Bedienvierkant unter Straßenkappe**
als Armatur mit gerader Sohlschwelle zum Andübeln an gerade, ebene Betonwand mit Öffnung Ø277,6 mm (ankommender Zufluss über Rohr PE100 DA315 SDR17), geeignet für den Einsatz und Betrieb im / unter Abwasser, Ausführung mit Spindelverlängerung, Stellungsanzeige und Handrad.

Folgende Daten sind bei der Auslegung zu beachten oder anzugeben:

Nennweite:  300x300 mm
Sohle Zulauf:  37,65 mNN
Sohle Bauwerk:  37,45 mNN
Sohle Ablauf:  37,35 mNN
UK Decke Bauwerk  39,70 mNN
Werkstoff Rahmen:  1.4401, alt.1.4571 (CRC III)
Werkstoff Platte:  1.4404, alt. 1.4571 (CRC III)
Dichtung:  vierseitig dichtend aus NBR
Spindelverlängerung:  1.4404, alt. 1.4571 (CRC III)
Spindelmutter:  Ms
Verbindungsteile:  rostfreier Edelstahl CRC III
Festspindel:  1.4404, alt. 1.4571 (CRC III)

Max. WSP zu:  39,70 mNN
Max. WSP ab:  37,43 mNN

- Führungsrahmen aus gekanteten U-Profilen, mit Bodenradius und rundum angebrachten Befestigungslaschen für Schrauben mindestens M 12.

- kammerartige Schieberplatte, Aussteifungen als gekantete U-Profile nach statischen Erfordernissen, mit einstellbarer mechanischer Gleitführung mittels Gleitleisten.

- Dichtheit nach DIN 19569-4, Dichtheits-Klasse 4, unabhängig von der Richtung der Druckbelastung.

- Gegenhalter im Bereich der oberen Querdichtung, demontierbar am seitlichen Führungsrahmen befestigt.

- stabile Wandkonsole, inkl. Spindellagerung aus 1.4404 (CRC III) zur Montage an der Betonwand.

Der Gewindeschieber ist zu liefern und betriebsfertig und sohlgleich an die vorhandene Betonwand / vor die Wandöffnung NW 300 im Schacht mit zugelassenen Schrauben und Klebeanker aus Edelstahl zu befestigen.

Die Befestigungslaschen sind so vorzusehen, dass ein Mindestabenstand der Bohrungen eingehalten wird, um ein Ausbrechen der Betonwand zu verhindern.

Der entsprechende geprüfte statische Nachweis ist vor der Montage 2-fach unaufgefordert vorzulegen.

Betongüte C30/37/Betonstahl B500B

Größe der Öffnung zum Einbringen des Schiebers:
ca. 1.500x1.500 mm

Fabrikat: '...................................' (Bieterangabe)
Typ: '...................................' (Bieterangabe)
Menge: 1,000 St

*Hinweis: ---RBF Mess- und Drosselstrecke---*

##### Abschnitt 01.04.02 RBF M/D St Armaturen Mess- und Drosselstrecke DN 150

*Hinweis: ---Mess- und Drosslstrecke---*

**01.04.02.0001 FF-Kniestück DN 150 - ca. 230 mm lang**
FF-Kniestück DN 150 als Schweißkonstruktion in
ungleichschenkliger Ausführung, bestehend aus:

2 Losflansche mit Vorschweißbördeln DN 150, PN 10 DIN EN 1092-1, Typ 02+33 (vormals DIN 2642)
1 Rohrstück DN 150, ca. 95 mm lang, mit Schrägschnitt
entsprechend der Rohrleitungsneigung
1 Rohrstück DN 150, ca. 180 mm lang, mit Schrägschnitt
entsprechend der Rohrleitungsneigung

Rohrleitungsneigung ca. 9°

Wandstärke 4 mm

In dieser Position sind ein Rohr-Trennschnitt und eine
Baustellenschweißnaht zur Anpassung des FF-Kniestücks
an die einbetonierte Rohr-Wanddurchführung zu
berücksichtigen. Das Beizen und Passivieren der
Baustellennaht hat im Tauchbad zu erfolgen.

Die FF-Kniestücke sind im Mess- und Drosselschacht
zwischen den zulaufseitigen Wanddurchführungen und den Absperrschiebern in die Mess- und Drosselleitungen einzubauen.
Menge: 2,000 St

*Hinweis: ---Hand-Absperrschieber Drosselstrecke---*

**01.04.02.0002 Absperrschieber DN 150 mit Handrad**
Flanschanschluss nach EN 1092-2, PN 10, mit unverengtem Durchgang, als
Zwischenflansch-Plattenarmatur, Handrad mit nicht steigender Spindel.
Querdichtung im Betrieb nachstellbar ohne Ausbau der Armatur
Gehäuseteile GG 25
Schieberplatte 1.4301
Spindel 1.4021
Spindelmutter Messing
Dichtungen NBR
Epoxidbeschichtung
Sonderausführung Handrad: aus VA-Stahlblech 1.4301

Fabrikat: VAG-Armaturen
Typ: ZETA

oder gleichwertig

Fabrikat: '...................................' (Bieterangabe)
Typ: '...................................' (Bieterangabe)
Menge: 1,000 St

**01.04.02.0003 FF-Stück DN 150, ca. 800 mm lang**
FF-Stück DN 150, ca. 800 mm lang als
Schweißkonstruktion, bestehend aus:

2 Losflansche mit Vorschweißbördeln DN 250, PN 10 DIN EN 1092-1, Typ 02+33 (vormals DIN 2642)
1 Rohrstück DN 150, ca. 750 mm lang

FF-Stück mit seitlichem, tangential in der Rohrsohle eingeschweißtem Spülanschluss bestehend aus
Rohr 60,3 mm x 3,0 mm, ca. 150 mm lang mit
Gewindenippel R 2", Kugelhahn R 2" sowie
Storz-Festkupplung C-52/G mit R 2"-Außengewinde,
Storz-Kupplung einschließlich Kette und Kappe 2"A.
Sämtliche Teile aus Edelstahl 1.4571.

Wandstärke 4 mm

Das FF-Stück ist im Mess- und Drosselschacht
zwischen den zulaufseitigen Absperrschiebern und den
MID in die Mess- und Drosselleitungen einzubauen.
Menge: 1,000 St

*Hinweis: ---M09 MID---*

**01.04.02.0004 M09 MID**
Magnetisch-Induktiver-Durchflussmesser für Vollfüllungsbetrieb mit Mikroprozessor-Messumformer, bestehend aus:

Messwertaufnehmer:

Messstoff:  Drainagewasser

Messstofftemperatur: max. zul. 80°C

max. Betriebsdruck: 2 bar

Durchfluss:  0 - 50 l/s

Nennweite:  DN 150

Druckstufe:  PN 10

Anschlüsse:  Flansche nach DIN 2501

Auskleidung:  Hartgummi

Elektroden:  CrNiSt 1.4571

Flansche:  Normalstahl mit
  Korrosionsschutzbeschichtung

Baulänge:  300 mm

Schutzart:  IP 67

Ex-Schutz:  ohne Ex-Zulassung

Korrosionsschutz:  entsprechend Herstellervorgaben
  geeignet für Einsatz im
  Abwasserbereich

Farbton:  nach Werksstandard des Herstellers

Messaufnehmer geeignet für maximal zur Verfügung stehende Beruhigungsstrecken:
Einlauf:  3 x DN
Auslauf:  2 x DN

Messumformer:

Als Wandaufbaugehäuse

Schutzart:  IP 67

Ex-Schutz:  ohne Ex-Zulassung

Hilfsenergie:  24 V DC

Analogausgang:  1x 4-20 mA

eingestellt auf:  20 mA = 40 l/s

Impulsausgang:  24 V DC, 1 Impuls = 0,25 m3

Störmeldekontakt:  24 V DC

Messbereich:  kontinuierlich programmierbar

Display:  beleuchtet, zur Anzeige von
  Durchfluss in physikalischen
  Einheiten, Zählerstand
  Durchfluss, Fließgeschwindigkeit

Messumformer nur liefern und an den AN der Elektrotechnik übergeben.

Zu dieser Position gehört auch die Lieferung von 20 m Spezial-Verbindungskabel zwischen Messwertaufnehmer und Messumformer.
Das Kabel ist an den AN der Elektrotechnik zu übergeben.

Fabrikat: Krohne
Typ:  Optiflux 2300

oder gleichwertig

Fabrikat: '...................................' (Bieterangabe)
Typ: '...................................' (Bieterangabe)
Menge: 1,000 St

**01.04.02.0005 Sonder-Pass- und Ausbaustück DN 150, nicht feststellbar**
aus Edelstahl 1.4571, beidseitig Flansch DN 150, PN 10, als bewegliche
Rohrverbindung, nicht feststellbar, zur Aufnahme von Längenänderungen von 50
mm in beiden Richtungen und Abwinklungen von 4°.
Sonderbaulänge ca.: 350 mm.
Pass- und Ausbaustück zwischen dem MID und dem Drosselschieber in die Mess-
und Drosselleitung einbauen. Beim Einbau ist zu beachten, dass das Degenrohr
auf der Einströmseite angeordnet wird.
Menge: 1,000 St

*Hinweis: ---SR02 Drosselschieber---*

**01.04.02.0006 SR02 Drosselschieber 02**
mit Elektro-Regelantrieb, Schieber als
Zwischenflansch-Plattenarmatur. Schieber mit
steigender Spindel, Flanschbohrungen nach DIN 2501-PN
10. Schieber mit steigender Spindel, geeignet zum
Einklemmen, zur Montage zwischen Rohrleitungsflansche
nach DIN 2501-PN 10.
Durch Rechtsdrehen der Spindel wird die Armatur
geschlossen.

Medium  Regenwasser aus RBF

Nennweite  DN 150

Gehäuseteile GG 25
Schieberplatte 1.4301
Spindel  1.4021
Spindelmutter  Messing
Dichtungen  NBR

Epoxidbeschichtung

Berührungsschutz für den Hubbereich der Schieberplatte

Schieber zwischen dem Pass- und Ausbaustück und der
witerführenden Leitung in die Mess- und Drosselleitung
einbauen.

Armaturenangaben:

Fabrikat: '...................................' (Bieterangabe)
Typ: '...................................' (Bieterangabe)

Drehantrieb für Regelbetrieb mit integrierter Steuerung

- Betriebsart Aussetzbetrieb S4 25% mit bis zu 1200 Schaltungen/Stunde
- Abtriebsdrehzahlen bei 50 Hz - Netzen von 4 bis 90 1/min
- Drehstrommotor in Isolierstoffklasse F, mit Motorvollschutz durch drei in die Ständerwicklung eingebaute Thermoschalter
- Motor ohne Klemmenkasten, Anschluss intern über Steckverbinder
- Anti-Kondensat-Heizung im Schaltwerkraum intern versorgt
- elektronischer Absolutwertgeber zur Stellungs- und Drehmomenterfassung
- kontinuierliche, mechanische Stellungsanzeige
- bei Motorbetrieb stillstehendes Handrad mit Meldekontakt für manuellen Betrieb
- Armaturenanschluss nach EN ISO 5210
- Verbindung Antrieb - Steuerung über Steckverbinder
- Thyristorwendeeinheit zur kontaktlosen Motoransteuerung
- Ortssteuerstelle mit Betriebsartenschalter, 4 Bedientaster, 6 Meldeleuchten, Bluetooth-Schnittstelle und Display mit Klartext für Parametrierung, Zustands-, Stellungs- und Störungsanzeige
- fünf über Optokoppler potentialgetrennte Eingänge AUF-HALT-ZU-NOT-MODE 24VDC
- sechs frei parametrierbare Relais für Ausgangssignale für Zustand und Störung
- parametrierbare Taktgeberfunktion
- parametrierbares Not-Verhalten
- parametrierbare Anfahrüberbrückung der Drehmomentüberwachung
- adaptiver Stellungsregler mit Sollwerteingang 0/4 - 20 mA
- potentialgetrenntes, elektronisches Stellungssignal 0/4 - 20 mA
- potentialgetrenntes, elektronisches Drehmomentsignal 0/4 - 20 mA
- elektronischer Gerätepass, Ereignisprotokoll, Betriebsdatenerfassung und Statussignale in Anlehnung an NAMUR NE 107 über Display
- Steuerung bzw. Ortssteuerstelle um jeweils 90° drehbar
- zulässige Umgebungstemperatur -30 °C bis +70 °C, Schutzart IP 68, Korrosionsschutz KS
- Decklack: Zweifach Pulverbeschichtung, Farbton: silbergrau (ähnlich RAL 7037)

Fabrikat:  Auma
Typ:  Aumatic SAR 07.6

oder gleichwertig

Fabrikat Antrieb: '...................................' (Bieterangabe)
Typ Antrieb: '...................................' (Bieterangabe)
Menge: 1,000 St

**01.04.02.0007 Flanschverbindung DN 150 für Wanddurchführung**
Flanschverbindung für Wanddurchführung, ohne Muttern, Schraubenlänge
passend für Anschluss an die einbetonierte bauseits vorhandene feste
Wanddurchführung, Schrauben aus Edelstahl V2A, Gewinde vor dem Verschrauben mit Gleitmittel versehen, Dichtring mit formstabiler Stahleinlage.
Menge: 2,000 St

**01.04.02.0008 Flanschverbindung DN 150**
Flanschverbindung PN 10, Schrauben, Muttern und U-Scheiben aus Edelstahl
V2A/V4A, Gewinde vor dem Verschrauben mit Gleitmittel versehen, Dichtring mit formstabiler Stahleinlage
Menge: 2,000 St

**01.04.02.0009 Flanschverbindungen DN 150, PN 10 für Plattenschieber**
Flanschverbindungen PN 10 für Plattenschieber, Länge und Anzahl der Schrauben und Muttern auf den Einbau von Plattenschiebern zwischen 2 Flansche abgestimmt, Schrauben, Muttern und U.-Scheiben aus Edelstahl V2A/V4A,
Gewinde vor dem Verschrauben mit Gleitmittel versehen, 2 Dichtringe mit formstabiler Stahleinlage.
Menge: 2,000 St

**01.04.02.0010 Rohrstütze DN 150**
Stütze mit einer Länge von ca. 915/1.065 mm anfertigen, positionieren und auf dem Schachtboden mit Flanschplatten befestigen.

Rohrstütze komplett aus Edelstahl, WS-Nr. 1.4571, im Bereich von +/- 50 mm höhenverstellbar, mit angeschweißter Flanschplatte ca. 100 mm x 100 mm x 6 mm zum Verdübeln auf dem Schachtboden und oben angebrachter Rohrauflage als Viertelschale, dem Außenradius des Mediumrohres DN 150 angepasst.

Zwischen Mediumrohr und Viertelschale ist eine 3 mm dicke Gummiplatte mit Gewebeeinlage vorzusehen.

Rohrstütze ausgelegt für das Gewicht der vollgefüllten Rohrleitung mit Armaturen und MID unter Beachtung der auftretenden dynamischen Belastungen, einschließlich des kompletten Montage- und Befestigungsmaterials in Edelstahlausführung.

Die Verantwortung für die statische Auslegung der Rohrstütze liegt beim Auftragnehmer.
Menge: 2,000 St

**01.04.02.0011 Aufstellungs- und Rohrleitungsplan**
Der AN hat einen Ausführungsplan für die von ihm zu liefernden Ausrüstungsteile im Mess- und Drosselbauwerk zu erstellen und der Bauleitung des AG's zur Genehmigung vorzulegen. Der Plan muss alle Abmessungen (Baulängen und Achsmaße) der Pumpen, Armaturen und Rohrleitungsteile enthalten. Sämtliche Ausrüstungsteile sind in Vollansicht zusammen mit dem Bauwerk darzustellen. Das Bauwerk mit den technischen Ausrüstungsteilen ist im Grundriss und mindestens zwei Schnitten darzustellen. Vom AN zu fertigende Schweißkonstruktionen, wie FF-Stücke, Rohrstützen usw. sind zusätzlich separat darzustellen und zu vermaßen. Für die sonstigen Ausrüstungsteile (Schieber, MID usw.) sind detaillierte Maßblätter im DIN A4-Format hinzuzufügen. Zum Ausführungsplan gehört weiterhin eine ausführliche Zeichnungslegende, die sämtliche Bauteile enthält.

Nach Inbetriebnahme der Anlage ist dieser Plan mit den genannten Anlagen vom AN durch eventuelle Änderungen, die sich während der Bauphase ergeben haben, zu ergänzen und als Bestandsplan der Dokumentation beizufügen.
Menge: 1,000 Stk

##### Abschnitt 01.04.03 RBF M/D St Kellerentwässerung

*Hinweis: ---Entwässerung für den Drosselschacht---*
Der Drosselschacht erhält eine Entwässerungspumpe einschließlich Druckleitungen und Armaturen. Das Aggregat ist im Sumpf des Drosselschachts aufzustellen und entwässert in den Vorschacht.

Die Pumpe fördert in eine Edelstahl Druckleitung DN 50, die senkrecht nach oben führt und über eine vorhandene Aussparung in der Pumpenraumdecke in das Zwischengeschoss eintritt.

Hier ist die Leitung rd. 1,5 m über Bodenniveau an die vorhandene Wanddurchführung zum Pumpensumpf anzuschließen.

Die Druckleitung erhält einen Kugelrückflussverhinderer und einen Kugelhahn.

**01.04.03.0001 PK03 Kellerentwässerungspumpe 03**
Entwässerungspumpe DN 50 als Schmutzwasserpumpe, kompaktes Blockaggregat für vertikale, transportable Nassaufstellung. Pumpe mit überflutbarem Drehstrom-Asynchronmotor mit eingebauten Temperaturschaltern.

Bei der Motordimensionierung ist zu beachten, dass ein Abfahren der kompletten Pumpenkennlinie gewährleistet sein muss.

Fördermedium Schmutz- und Leckagewasser

Förderguttemperatur max. 40° C, max.

Sumpfgröße ca. 500 x 500 mm (L x B)

Leistungsdaten:

Sollbetriebspunkt bei :Hgeo = 2,15 m:
Förderstrom Q ca. 5,0 l/s
man. Förderhöhe H ca. 2,4 m

Technische Daten:

Nenndrehzahl <= 2.800 U/min
Druckstutzen DN 50
Laufrad Kanalrad oder Freistromrad
Wellenabdichtung drehrichtungsunabhängige GLRD
in Tandemanordnung mit
Ölzwischenkammer, mediumseitige
Werkstoffpaarung SiC/SiC

Gussteile EN-GJL-250 (GG 25)
Länge der elektr.
Anschlussleitung 10 m
Nennspannung 400 V, 50 Hz
Einschaltart direkt
Schutzart IP 68

Daten der angebotenen Pumpen (vom Bieter einzutragen):

Förderstrom Q [l/s]:
Erzeugnis: '....................................................' vom Bieter
einzutragen
man. Förderhöhe H [m]:

Erzeugnis: '....................................................' vom Bieter
einzutragen

Aufstellungszubehör :
1 elektrisches Anschlusskabel in der angegebenen Länge
1 Motorschutzstecker mit Phasenwender, CEE 16 A mit therm. Auslöser

Der Füllstand wird über eine 4-Stabmessonde gemessen

Das Pumpenaggregat ist im Sumpf des Pumpenraums betriebsfertig aufzustellen und an die weiterführende Druckleitung anschließen.

Fabrikat des Bieters:
Erzeugnis: '....................................................' vom Bieter
einzutragen

Typ des Bieters:
Erzeugnis: '....................................................' vom Bieter
einzutragen

Dem Angebot sind die Pumpenkennlinie mit dem eingetragenen Betriebspunkt und die technischen Datenblätter beizufügen.
Menge: 1,000 Stk

**01.04.03.0002 Kugelrückschlagventil DN 50**
Kugelrückschlagventil DN 50 mit 100% freiem Kugeldurchgang, sinkende Kugel mit NBR-Beschichtung, Baulänge nach EN 558-1, Grundreihe 48., mit verschraubtem Revisionsdeckel. Kugelrückschlagventil beidseitig mit Innengewinde Rp 2".

Medium Schmutz- und Leckagewasser

Nenndruck 10 bar

Gehäuse GG 25 oder höherwertig

Schrauben rostfreier Edelstahl

Einbaulage senkrecht

Durchflussrichtung von unten nach oben

Korrosionsschutz EKB-Beschichtung

Kugelrückschlagventil innerhalb des Pumpenraums in die Entwässerungsdruckleitung DN 50 einbauen.

Fabrikat des Bieters:
Erzeugnis: '....................................................' vom Bieter
einzutragen

Typ des Bieters:
Erzeugnis: '....................................................' vom Bieter
einzutragen
Menge: 1,000 Stk

**01.04.03.0003 Rohrverschraubung 2" IG/AG aus Rotguss**
Rohrverschraubung 2", flachdichtend, Innen- und Außengewinde Rp 2"/R 2", aus Rotguss.

Rohrverschraubung innerhalb des Pumpenraumes zusammen mit dem Doppelnippel der nachfolgenden Position zwischen dem Kugelrückschlagventil und dem Kugelhahn in die Entwässerungsdruckleitung DN 50 einbauen.
Menge: 1,000 Stk

**01.04.03.0004 Doppelnippel R 2"**
Doppelnippel beidseitig mit Außengewinde R 2", aus Stahl feuerverzinkt.

Doppelnippel R 2" zusammen mit der Verschraubung der Vorposition innerhalb des Pumpenraumes zwischen dem Kugelrückschlagventil und dem Kugelhahn in die Entwässerungsdruckleitung DN 50 einbauen.
Menge: 1,000 Stk

**01.04.03.0005 Kugelhahn G 2´´**
Kugelhahn G 2", PN 10 mit vollem Durchgang, Gehäuse Messing verchromt, beidseitig G 2"-Innengewinde ISO 228-1, mit Handhebel.

Kugelhahn innerhalb des Pumpenraumes nach der Verschraubung in die Entwässerungsdruckleitung DN 50 einbauen.
Menge: 1,000 Stk

**01.04.03.0006 Entwässerungsdruckleitung DN 50**
*** Pauschalposition
Entwässerungsdruckleitung DN 50 aus schwerem Gewinderohr 60,3 mm x 4,5 mm EN 10255-H, Einzelrohre beidseitig mit R 2"-Außengewinde, einschließlich der erforderlichen Gewindemuffenverbindungen, Gewindeflansche und Formteile.

Gesamtlänge Druckleitung: rd. 1,5 m

Rohre und Muffen aus Stahl feuerverzinkt.

Entwässerungsdruckleitung im Mess- und Drosselschacht in bis zu 2 m über Bodenniveau senkrecht an der Innenwand nach oben führen und die vorhandene Wanddurchführung zum Pumpensumpf anschließen.

Die genauen Rohrlängen und die Leitungsführung sind örtlich aufzumessen.
Menge: 1,000 psch

**01.04.03.0007 Rohrhalterung für Rohr DN 50**
Rohrhalterung für Rohr DN 50, zur Befestigung der Entwässerungsdruckleitung DN 50 an der Innenwand des Betriebsgebäudes, aus U-Profilen mindestens 30 x 30 x 5 mm oder gleichwertigem Material, ausgelegt für das Gewicht der Rohrleitung unter Beachtung der auftretenden dynamischen Belastungen. An das U-Profil der Halterung ist einseitig eine Hälfte einer 2-teiligen Flachstahl-Vollschelle DIN 3567 - Form A zu verschweißen. Zum Lieferumfang gehört die zweite Schellenhälfte einschließlich Sechskantschrauben und Muttern. Halterung mit angeschweißter Kopfplatte, Dicke mindestens 8 mm mit Bohrungen für die Befestigungsanker.

Alle Elemente der Rohrhalterung aus St 37 feuerverzinkt.

Abstand Wand bis Achse
Rohrleitung DN 50 ca. 110 mm

Die Rohrhalterungen sind mit feuerverzinkten Ankerstangen und Verbundanker-Mörtelpatronen an der Wand des Betriebsgebäudes in bis zu 1,5 m Höhe über Bodenniveau zu montieren und mit den Vollschellen an die Rohrleitung anzuschließen. Die Verantwortung für die statische Auslegung der Rohrhalterungen liegt beim AN.
Menge: 2,000 Stk

**01.04.03.0008 FQ-Stück DN 50**
als Schweißkonstruktion für die Druckleitung im Ablaufbauwerk, bestehend aus:

1 Losflansch mit Vorschweißbördel DN 50, PN 10,
DIN EN 1092-1, Typ 02+33
90°-Rohrbogen DN 50, R = 1,5 x D, 60,3 x 3,0 mm,
EN 10253-4

Das FQ-Stück ist im Filterablaufbauwerk an die bauseitige FF-Wanddurchführung DN 50
anzuschließen.
Menge: 1,000 St

##### Abschnitt 01.04.04 RBF M/D St Be- und Entlüftung Mess- und Drosselschacht

*Hinweis: Die Be- und Entlüftung des Mess- und Drosselschachtes*
Die Be- und Entlüftung des Mess- und Drosselschachtes
erfolgt über eine bis in den Tiefpunkt des Schachtes
geführte Belüftungsleitung DN 200 mit Rohrventilator
am Leitungsende.

Die Entlüftung erfolgt über die Lüftungshaube der
Monatgeabdeckung.

Die Steuerung des Ventilators erfolgt vom
Schaltschrank über HAND-0-AUTO-Schalter sowie über
Umschalter für Normalbetrieb und reversierten Betrieb.
Im Schaltschrank werden die Betriebs- und
Störmeldungen angezeigt. Im Automatikbetrieb soll der
Ventilator über ein Hygrostat in Betrieb gehen.

*Hinweis: ---VE03 Zuluftventilator---*

**01.04.04.0001 VE03 Zuluftventilator 03**
Rohrventilator, drehzahlgesteuert
Schutzart IP 55, Motor mit thermischem Überlastschutz.

Technische Daten:

Volumenstrom 1.000 m³/h
externer Bauteilverlust ca. 200 Pa

inkl. Montage, Befestigungsmaterial und Anschlussteilen für Einbau in Lüftungsleitung / Wickelfalzrohr DN 200 (ggfl. Aufweitung auf Nennweite Ventilator)

Ventilator einschließlich Zubehör im Pumpwerk in die Zuluftleitung montieren.

Fabrikat Bieter: '....................................................' vom Bieter
einzutragen

Typ Bieter: '....................................................' vom Bieter
einzutragen
Menge: 1,000 St

**01.04.04.0002 Flanschstutzen DN200**
Liefern, montieren und dicht anschließen eines Übergangs-/Flanschstutzens DN 200 als Verbindung zwischen der bauseits vorhandenen, einbetonierten FF-Wanddurchführung und dem Wickelfalzrohrsystem DN 200.

Ausführung: Flanschanschluss nach DIN EN 1092-1; Lochbild und Druckstufe (PN) passend zum Flansch der vorhandenen Wanddurchführung, Maße bauseits bzw. aus dem Datenblatt der Durchführung zu übernehmen. Stirnseitig angeschweißter Anschlussnippel (Steckende) für Wickelfalzrohr DN 200.

Werkstoff: Nichtrostender Stahl 1.4404 (V2A).

Einschließlich: Anpassen, Ausrichten und Verschrauben, aller Befestigungs- und Dichtmittel sowie Flanschdichtung und notwendigen Schrauben

Befestigungsmaterial wie Schrauben aus V4A
Menge: 1,000 St

**01.04.04.0003 Wickelfalzrohr Edelstahl DN 200**
Rundes Wickelfalzrohr nach DIN EN 1506 mit Steckmuffenverbindung; Dichtheitsklasse mindestens Klasse C nach DIN EN 12237. Blechdicke nennweitengerecht.

mehrteilig, insgesamte Länge ca. 3m

genaue Länge nach Aufmaß

Werkstoff: Nichtrostender Stahl 1.4404 (V2A).

Einschließlich: Anpassen, Ausrichten und Verschrauben, aller Befestigungs- und Dichtmittel sowie Flanschdichtung und notwendigen Schrauben

Befestigungsmaterial wie Schrauben aus V4A
Menge: 3,000 m

**01.04.04.0004 Rohrbogen 90 Grad Edelstahl DN 200**
Segment- oder Pressbogen 90° nach DIN EN 1506 mit Steckenden passend zum Wickelfalzrohrsystem; strömungsgünstiger Krümmungsradius.

Werkstoff: Nichtrostender Stahl 1.4404 (V2A).

Einschließlich: Anpassen, Ausrichten und Verschrauben, aller Befestigungs- und Dichtmittel sowie Flanschdichtung und notwendigen Schrauben

Befestigungsmaterial wie Schrauben aus V4A
Menge: 1,000 St

**01.04.04.0005 Rohrschellen DN 200**
Zweiteilige Rohrschelle mit dauerelastischer Gummi-/EPDM-Einlage zur Körperschallentkopplung, mit Anschlussgewinde für Gewindestange.

Werkstoff: Nichtrostender Stahl; Einlage EPDM.
Einschließlich: Befestigungsmaterial
Menge: 2,000 Stk

**01.04.04.0006 Wandkonsole mit Gewindestange**
Liefern und Einbauen einer Wandkonsole mit Gewindestange zur eigenständigen Abtragung der Rohr- und Ventilatorlast in das Bauwerk, sodass die vorhandene Wanddurchführung nicht durch das Gewicht des Strangs belastet wird.

Konsole/Montageschiene mit Gewindestange, tragfähig für den Rohrstrang einschließlich Ventilatorgewicht und dynamischer Lasten. Verankerung mit für den Untergrund (Beton, Feuchtbereich) zugelassenen Dübeln/Ankern.

Werkstoff: Nichtrostender Stahl; Verankerungsmittel A4.

Einschließlich: Befestigung und aller Nebenleistungen. Statischer Nachweis der Befestigung bauseits bzw. durch Fachplaner.
Menge: 2,000 St

*Hinweis: ---RBF HWPW Entleerungpumpen Rohrleitungen, Armaturen---*

##### Abschnitt 01.04.05 RBF HWPW Entleerungspumpen, Rohrleitungen und Armaturen

*Hinweis: ---PH01-02 Hochwasserpumpe 01-02---*

**01.04.05.0001 PH01-02 Hochwasserpumpe 01-02**
Tauchmotorpumpe mit IE3 Premium-Effizienz Motor
explosionsgeschützte Ausführung EExd II BT4 nach ATEX 94/9/EG ausgelegt für Dauerbetrieb bei Nass- und Trockenaufstellung ohne zusätzliche Kühlung. Pumpe gem. EMV-Richtlinie 2004/118/EG. Temperaturanstieg nach NEMA Klasse A.
Der modulare Aufbau aus druckwasserdicht gekapseltem, voll überflutbarem Motor und der Hydraulik bilden ein kompaktes und robustes Blockaggregat. Steckbare und druckwasserdichte Kabeleinführung. Überwachung der Motortemperatur durch 3 Bimetall Temperaturschalter. Stator nach Isolationsklasse H.
Doppelte, drehrichtungsunahängige Gleitringdichtung. Leckageüberwachung durch Feuchtesensor

Leistungsdaten:
Fördermedium Abwasser
Mediumtemperatur max. 40 Grad C

Hydraulik- und Motordaten:

Druckstutzen DN 150
Laufradform Einkanallaufrad
Freier hydr. Durchgang: min. 80 mm

Motornennleistung (P2) 3,0 kW
Betriebsspannung 400 Volt / 3 Ph/ 50 Hz

Nennstrom: ca. 7 A
Einschaltung Stern/Dreieck
Drehzahl: max. 1.500 min-1
Kabeltyp H07RN8-F 10G1,5
Kabellänge 10 m (freies Kabelende)
Schutzart IP 68

Werkstoffe:
Motorgehäuse GG25 / EN-GJL-250
Kreiselkammer GG25 / EN-GJL-250
Laufrad GG25 / EN-GJL-250
Bodenplatte GG25 / EN-GJL-250
Motorwelle 1.4021 (X 20 Cr 13)
Fangbügel 1.4401 (X5CrNiMo17-12)
Schrauben 1.4401 (X5CrNiMo17-12)
Gleitringdichtung (primär) SiC / SiC
Gleitringdichtung (sekundär) SiC / SiC
Elastomere NBR
Deckanstrich (RAL 9005) 120µm / 2k-Epoxidharz
Gesamtgewicht ohne Kabel ca. 187 kg
Krümmerfußstück DN 150
Ausführung für Doppelrohrführung, mit angegossenem 90 Grad Rohrbogen
Druckleitungsanschluss über Flanschverbindung DN 150, einschl. Rohrspanner für zwei Führungsrohre

Satz Bodenanker
Befestigungssatz zur Fixierung der Pumpenfußstücke auf der Pumpensumpfsohle, Mat. VA

Satz Befestigungsmittel DN 150
Schraubensatz incl. Dichtung zur Fixierung der Pumpenhalterung am Pumpen-Druckstutzen Mat. VA

Betriebspunkt Soll (bei mittl. WSP):
Förderstrom 40 l/s
Förderhöhe hman 3,10 m
Förderhöhe hgeo 0,90 m

Betriebspunkte der Pumpe der Planung:

im Ausschaltpunkt:
Q= 36,00
Hman=3,50

bei WSP mittel:
Q= 40,00
Hman=3,10

Im Einschaltpunkt:
Q= 44,00
Hman=2,70

Zubehör:
-Kupplungsklaue
-Zugkette mit Befestigungshaken aus rostfreiem Edelstahl 1.4571
-Kabelkausche (Edelstahl 1.4571) für das Anschlusskabel der Pumpe

Fabrikat: Sulzer
Typ: XFP

oder gleichwertig

Fabrikat: '...................................' (Bieterangabe)
Typ: '...................................' (Bieterangabe)

WSP mittel Q [l/s]: '...................................' (Bieterangabe)
WSP mittel Hman [m]: '...................................' (Bieterangabe)
Menge: 2,000 St

*Hinweis: Druckrohrleitung*
Die Druckleitung innerhalb des Pumpenschachtes besteht aus den senkrechten Steigleitungen DN 80 und dem Vereinigungsstück, dass in eine gemeinsame horizontale Sammeldruckleitung führt und nach einem MID an die bauseitig existierende Flanschwanddurchführung angeschlossen wird.

Nach der Zusammenführung der beiden Steigleitungen ist auf dem Vereinigungsstück ein Anschluß 1 1/2" für die Druckrohrbelüftung anzuordnen, sowie eine Anschweißmuffe 1/2" mit Kugelhahn und Stopfen vorzusehen, an der bei Bedarf ein Druckmanometer zur Überprüfung der Pumpen angeschlossen werden kann.

Weiterhin ist an der Sammeldruckleitung eine zum Schachteinstieg geführte 2" Spülleitung vorgsehen, die dort mit Kugelhahn und C-Kupplung mit Verschlußdeckel endet.

Alle Rohrleitungen sind, soweit im Leistungsverzeichnis nicht ausdrücklich anders bestimmt, aus nichtrostendem Stahl 1.4571, nach dem Schweißen im Vollbad gebeizt und passiviert, auszuführen.

Zubehörteile wie Verschraubungen, Rohrschellen, Konsolen, Schrauben und Muttern sind ebenfalls aus rostfreiem Edelstahl zu fertigen.

**01.04.05.0002 FFR-Stück DN 125/150**
zusammengeschweißt aus:

2 Losflansch mit Vorschweißbördel DN 125, PN 10, DIN EN 1092-1, Typ 02+33
1 Red.-Stück, Form K, 168,3/139,7 x 4,0 mm EN 10253-4
1 Rohrstück DN 125, 139,7 x 4,0 mm, ca. 480 mm lang,
DIN EN 10217-7
Menge: 2,000 Stk

**01.04.05.0003 Rückflusssperre DN 125**
als Kugelrückschlagventil mit Flanschanschluss nach EN
1092-2, PN 10, mit unverengtem Durchgang, GGG-40,
Prüfung nach EN 12266.

liefern und betriebsfertig montieren.
Menge: 2,000 St

**01.04.05.0004 Pass- und Ausbaustück DN 125 für Steigleitungen**
zum feststellbaren Ein- und Ausbau von Armaturen für
Längenausgleich +/- 25mm mit durchgehenden
Gewindestangen, beidseitig Flanschanschluss mit
Glattflanschen nach DIN 2576, PN 10

Material aus Edelstahl DIN 1.4571
Oberfläche  tauchbadgebeizt und passiviert
Dichtung:  Perbunan

Baulänge: 200 mm

Bei der Konstruktion ist darauf zu achten, dass das
Degenrohr in Fließrichtung in das Mantelrohr mündet.
Menge: 2,000 St

**01.04.05.0005 Absperrschieber DN 125**
Flanschanschluss nach DIN 2501, PN 10, mit unverengtem
Durchgang, als Zwischenflansch-Plattenarmatur, GG-25,
Handrad mit nicht steigender Spindel.

Schieberblatt: Edelstahl 1.4571
Spindel: Edelstahl 1.4057
Handrad: Grauguss

liefern und betriebsfertig montieren
Menge: 2,000 St

**01.04.05.0006 Vereinigungsstück DN 125**
zusammengeschweißt aus:

2 Losflansche mit Vorschweißbördel DN 125, PN 10, DIN EN 1092-1, Typ 02+33
2 90°-Rohrbögen DN 125, R = 1,5 x D, 139,7 x 4,0 mm,
EN 10253-4
1 Hosenrohr DN 125, symmetrisch 2 x DN 125, 139,7 x 4,0 mm, geschweißte Sonderkonstruktion aus Rohr n. DIN EN 10217-7, Schweißnähte n. DIN EN ISO 5817 Bew.-Gruppe C
1 Glattflansch DN 125, PN 10, DIN EN 1092-1, Typ 01
Menge: 1,000 Stk

**01.04.05.0007 FR-Stück DN 125/200 mit Spitzende**
zusammengeschweißt aus:

1 Losflansch mit Vorschweißbördel DN 125, PN 10, DIN EN 1092-1, Typ 02+33
1 Red.-Stück, Form K, 219,1/139,7 x 4,0 mm EN 10253-4
1 Rohrstück DN 200, 219,1 x 5,0 mm, ca. 700 mm lang,
DIN EN 10217-7
Menge: 2,000 Stk

**01.04.05.0008 F-Stück DN 200 mit Spitzende**
*** Pauschalposition
als erdverlegte Druckleitung DN 200 bis zum Umschluss auf PE-Druckleitung

1 Glattflansch DN 100, PN 10, DIN EN 1092-1, Typ 01
1 Rohrstück DN 200, 219,1 x 5,0 mm, ca. 250 mm lang,
DIN EN 10217-7
1 Losflansch mit Vorschweißbördel DN 125, PN 10, DIN EN 1092-1, Typ 02+33

Zwischen dem Vereinigungsstück und der erdverlegten PW-Leitung verlegen.

einschließlich notwendiges Zubehör und bitumierter Binde für die im Erdreich befindliche Edelstahlleitung.
Menge: 1,000 psch

**01.04.05.0009 Rohrkupplung DN200**
-Zugfeste Rohrverbindung
-für Edelstahlrohr DA 219,1 mm
-komplett aus Edelstahl W5 (V4A)
-Dichtmanschette geeignet für häusliches Abwasser
-PN 16
-Dichtbreite mindestens 110 mm

Zwischen dem FR-Stück mit Spitzende und dem F-Stück mit Spitzende montieren.
Menge: 1,000 St

**01.04.05.0010 Ringraumdichtung**
zur Abdichtung der Kernbohrung D=250 mm zum Edelstahlrohr DN 200.

-Dichtbreite: nach Erfordernis
-Pressplatten, Schrauben und Muttern: Edelstahl rostfrei V2A (AISI 304L)
-Gummi: EPDM
-gas- und wasserdicht gegen drückendes Wasser
Menge: 2,000 St

**01.04.05.0011 Rohrleitungsplan**
*** Pauschalposition
Der Auftragnehmer hat die genaue Ausführung und Lage der Rohre und Rohrleitungsteile mit der Bauleitung umgehend nach Auftragserhalt zu besprechen und in einem Rohrleitungsplan, der alle Abmessungen (Baulängen und Achsmaße) der Pumpen, Armaturen und Rohrleitungsteile in Vollansicht enthält, festzulegen.

Nach Abschluss der Arbeiten ist dieser Plan als Rohrleitungsbestandsplan vom Auftragnehmer durch eventuelle Änderungen, die sich während der Bauphase ergeben haben, zu ergänzen und dem Auftraggeber noch vor der Abnahme zu übergeben.
Menge: 1,000 psch

**01.04.05.0012 Innenliegender Absturz Zulauf DA 300**
*** Pauschalposition
bestehend aus:

Ausführung als Kunststoff-Formteil
mit verschraubbarer Wartungsöffnung
Befestigungsmaterial inkl. (Edelstahlschrauben und Dübeln)

Schacht DN 2.500 mm
Höhe Absturz ca. 700 mm
Rohrleitung ankommend DA 315, Rohrart PE
Absturz DA 315, Rohrart PE100 SDR17

Fabrikat: PREDL Inside Drop Typ 1

1 Rohrstücke  PE100 SDR17 DA 315
  Länge ca. 500 mm

Die Länge des Rohrstücks muss vor Einbau geprüft werden. Das Fallrohr ist so einzukürzen, dass das Rohr auf der Berme endet
Menge: 1,000 psch

**01.04.05.0013 Flanschverbindungen DN 125**
für PN 10, Schrauben und Muttern aus Edelstahl V2A/V4A, Gewinde vor dem Verschrauben mit Gleitmittel versehen, Dichtring mit Gewebeeinlage.
Menge: 6,000 St

**01.04.05.0014 Flanschverbindungen DN 150**
für PN 10, Schrauben und Muttern aus Edelstahl V2A/V4A, Gewinde vor dem Verschrauben mit Gleitmittel versehen, Dichtring mit Gewebeeinlage.
Menge: 2,000 St

**01.04.05.0015 Flanschverbindungen DN 125 für Plattenschieber**
PN 10, Länge und Anzahl der Schrauben und Muttern auf den Einbau von Plattenschiebern zwischen 2 Flanschen abgestimmt, Schrauben, Muttern und U.-Scheiben aus Edelstahl V2A/V4A, Gewinde vor dem Verschrauben mit Gleitmittel versehen, 2 Dichtringe mit formstabiler Stahleinlage.
Menge: 4,000 St

*Hinweis: ---HW-Schieber + Betriebsschieber---*

##### Abschnitt 01.04.06 HW-/Betriebsschieber

**01.04.06.0001 SH01 HW-Schieber 01**
als Gewinde-Plattenarmatur für wechselseitige Druckbeaufschlagung und nichtsteigender Spindel, bestehend aus Schützplatte mit verschraubter vierseitiger Notenprofildichtung, im eingebauten Zustand austauschbar, Führungsrahmen aus U-Profil mit einstellbarer mechanischer Keilung, Verstärkungen aus Winkel- oder U-Profil nach statischen Erfordernissen.

Zwischenlager im Abstand von max. 1 m als verstellbare Zwischenhalter
mit Lagern aus PE oder Rotguss

Spindelverlängerung/Hülsrohr mit Kuppelmuffe

Überflur Flursäule

Abdichtungs- und Befestigungsmaterial

Einbaubedingungen und Werkstoffe:

Durchflussmedium feststoffhaltiges Regen- und Oberflächenwasser

Wand schließt ab mit Öffnung mit Durchmesser 300 mm

Form der Schützsohle rund, Sohle zum Verdübeln und nachträglichem sohlgleichen Vergießen mit Gerinneanformung.
Bei der Befestigung an der ebenen Bauwerkswand ist darauf zu achten, dass die Befestigungslaschen ausreichend Abstand zur vorhandenen Ablaufleitung haben, um ein Ausbrechen zu vermeiden.

Ein Verguss erfolgt nach Montage des Schützes bauseits.

Sohle Wandöffnung 36,96 mNN

OK-Schachtdecke 39,50 mNN,
entspricht Position Flursäule OK Gelände

max. Bemessungswasserstand Vorderseite 39,70 mNN

max. Bemessungswasserstand Rückseite 37,43 mNN

Rahmen Edelstahl, 1.4571

Schützplatte Edelstahl, 1.4571

Dichtung NBR

Spindel Edelstahl, 1.4104

Spindelmutter Ms passend zu o.g. Spindel

Zwischenlagerhalter Edelstahl, 1.4571

Zum Lieferumfang gehören das komplette Befestigungszubehör aus rostfreiem Edelstahl und alle Dichtungen. Zur Befestigung sind Edelstahl-Verbundanker einzusetzen.

Ex-Zulassung: keine

Fabrikat: Weco
Typ: S 2302

oder gleichwertiger Art

Fabrikat: '...................................' (Bieterangabe)
Typ: '...................................' (Bieterangabe)

Elektro-Drehantrieb für Steuerbetrieb zur Montage auf Überflur-Konsole.

Betriebsspannung  230/400 V / 50 Hz
Heizung  230 V / 50 Hz
Kurzzeitbetrieb  S 2 - 15 min.
Schutzart  IP 68
Stellgeschwindigkeit  ca. 50 mm/s

Der Drehantrieb ist auszustatten mit:

- Explosionsgeschützt II2G EEx de IIC T4
entspr. EN 50 014, 50 018, 50 019
- Betriebsart Kurzzeitbetrieb S2-15 min
- Abtriebsdrehzahlen bei 50 Hz - Netzen
von 4 bis max. 180 1/min je nach Baugröße
- Drehstrommotor in Isolierstoffklasse F, mit Motorvollschutz durch drei in die Ständerwicklung eingebaute Kaltleiter
- Motor ohne Klemmenkasten, Anschluss intern über Steckverbinder
- Anti-Kondensat-Heizung im Schaltwerkraum
- Elektronischer Absolutwertgeber zur Stellungs- und Drehmomenterfassung
- Bei Motorbetrieb stillstehendes Handrad für manuellen Betrieb
- Armaturenanschluss nach EN ISO 5210
- Verbindung Antrieb - externe Steuerung über Steckverbinder
- Wendeschütze mechanisch und elektrisch verriegelt
- Ortssteuerstelle mit Betriebsartenschalter, 4 Bedientaster, 6 Meldeleuchten, Bluetooth-Schnittstelle und Display mit Klartext für Parametrierung, Zustands-, Stellungs- und Störungsanzeige
- Vier über Optokoppler potentialgetrennte Eingänge AUF-HALT-ZU-NOT 24VDC
- Sechs frei parametrierbare Relais für Ausgangssignale für Zustand und Störung
- Parametrierbare Funktionen für Not-Verhalten, Taktfahrt, Anfahrüberbrückung des Drehmoments und Kommunikationsausfall
- Potentialgetrenntes, elektr. Stellungssignal 4 - 20 mA
- Potentialgetrenntes, elektr. Drehmomentsignal 4 - 20 mA
- Elektronischer Gerätepass, Ereignisprotokoll, Betriebsdatenerfassung und Statussignale in Anlehnung an NAMUR NE 107 über Display
- Steuerung bzw. Orts-Steuerstelle um jeweils 90° drehbar
- Zulässige Umgebungstemperatur -30 °C bis +40 °C/+60 °C, Schutzart IP 68, Korrosionsschutz KS
- Decklack: Zweifach Pulverbeschichtung, Farbton: silbergrau (ähnlich RAL 7037)

Elektro-Drehantrieb im Antriebschacht betriebsfertig
aschließen, einschließlich
Elektroanschluss und Einstellung der Weg- und
Drehmomentschalter.

Fabrikat: Auma
Typ: Aumatic SA 07.6

oder gleichwertiger Art

Fabrikat: '...................................' (Bieterangabe)
Typ: '...................................' (Bieterangabe)
Menge: 1,000 Stk

**01.04.06.0002 SB03 Betriebsschieber 03**
als Gewinde-Plattenarmatur für wechselseitige Druckbeaufschlagung und nichtsteigender Spindel, bestehend aus Schützplatte mit verschraubter vierseitiger Notenprofildichtung, im eingebauten Zustand austauschbar, Führungsrahmen aus U-Profil mit einstellbarer mechanischer Keilung, Verstärkungen aus Winkel- oder U-Profil nach statischen Erfordernissen.

Zwischenlager im Abstand von max. 1 m als verstellbare Zwischenhalter
mit Lagern aus PE oder Rotguss

Spindelverlängerung/Hülsrohr mit Kuppelmuffe

Überflur Flursäule

Abdichtungs- und Befestigungsmaterial

Einbaubedingungen und Werkstoffe:

Durchflussmedium feststoffhaltiges Regen- und Oberflächenwasser

Wand schließt ab mit Öffnung mit Durchmesser 300 mm

Form der Schützsohle rund, Sohle zum Verdübeln und nachträglichem sohlgleichen Vergießen mit Gerinneanformung.
Bei der Befestigung an der ebenen Bauwerkswand ist darauf zu achten, dass die Befestigungslaschen ausreichend Abstand zur vorhandenen Ablaufleitung haben, um ein Ausbrechen zu vermeiden.

Ein Verguss erfolgt nach Montage des Schützes bauseits.

Sohle Wandöffnung 36,96 mNN

OK-Schachtdecke 39,50 mNN,
entspricht Position Flursäule OK Gelände

max. Bemessungswasserstand Vorderseite 39,70 mNN

max. Bemessungswasserstand Rückseite 37,43 mNN

Rahmen Edelstahl, 1.4571

Schützplatte Edelstahl, 1.4571

Dichtung NBR

Spindel Edelstahl, 1.4104

Spindelmutter Ms passend zu o.g. Spindel

Zwischenlagerhalter Edelstahl, 1.4571

Zum Lieferumfang gehören das komplette Befestigungszubehör aus rostfreiem Edelstahl und alle Dichtungen. Zur Befestigung sind Edelstahl-Verbundanker einzusetzen.

Ex-Zulassung: keine

Fabrikat: Weco
Typ: S 2302

oder gleichwertiger Art

Fabrikat: '...................................' (Bieterangabe)
Typ: '...................................' (Bieterangabe)

Elektro-Drehantrieb für Steuerbetrieb zur Montage auf Überflur-Konsole.

Betriebsspannung  230/400 V / 50 Hz
Heizung  230 V / 50 Hz
Kurzzeitbetrieb  S 2 - 15 min.
Schutzart  IP 68
Stellgeschwindigkeit  ca. 50 mm/s

Der Drehantrieb ist auszustatten mit:

- Explosionsgeschützt II2G EEx de IIC T4
entspr. EN 50 014, 50 018, 50 019
- Betriebsart Kurzzeitbetrieb S2-15 min
- Abtriebsdrehzahlen bei 50 Hz - Netzen
von 4 bis max. 180 1/min je nach Baugröße
- Drehstrommotor in Isolierstoffklasse F, mit Motorvollschutz durch drei in die Ständerwicklung eingebaute Kaltleiter
- Motor ohne Klemmenkasten, Anschluss intern über Steckverbinder
- Anti-Kondensat-Heizung im Schaltwerkraum
- Elektronischer Absolutwertgeber zur Stellungs- und Drehmomenterfassung
- Bei Motorbetrieb stillstehendes Handrad für manuellen Betrieb
- Armaturenanschluss nach EN ISO 5210
- Verbindung Antrieb - externe Steuerung über Steckverbinder
- Wendeschütze mechanisch und elektrisch verriegelt
- Ortssteuerstelle mit Betriebsartenschalter, 4 Bedientaster, 6 Meldeleuchten, Bluetooth-Schnittstelle und Display mit Klartext für Parametrierung, Zustands-, Stellungs- und Störungsanzeige
- Vier über Optokoppler potentialgetrennte Eingänge AUF-HALT-ZU-NOT 24VDC
- Sechs frei parametrierbare Relais für Ausgangssignale für Zustand und Störung
- Parametrierbare Funktionen für Not-Verhalten, Taktfahrt, Anfahrüberbrückung des Drehmoments und Kommunikationsausfall
- Potentialgetrenntes, elektr. Stellungssignal 4 - 20 mA
- Potentialgetrenntes, elektr. Drehmomentsignal 4 - 20 mA
- Elektronischer Gerätepass, Ereignisprotokoll, Betriebsdatenerfassung und Statussignale in Anlehnung an NAMUR NE 107 über Display
- Steuerung bzw. Orts-Steuerstelle um jeweils 90° drehbar
- Zulässige Umgebungstemperatur -30 °C bis +40 °C/+60 °C, Schutzart IP 68, Korrosionsschutz KS
- Decklack: Zweifach Pulverbeschichtung, Farbton: silbergrau (ähnlich RAL 7037)

Elektro-Drehantrieb im Antriebschacht betriebsfertig
aschließen, einschließlich
Elektroanschluss und Einstellung der Weg- und
Drehmomentschalter.

Fabrikat: Auma
Typ: Aumatic SA 07.6

oder gleichwertiger Art

Fabrikat: '...................................' (Bieterangabe)
Typ: '...................................' (Bieterangabe)
Menge: 1,000 Stk

##### Abschnitt 01.04.07 RBF-Einleitstelle am Norfbach

*Hinweis: ---Rückstausicherung gegen HW des Norfbachs---*
ausgelegt auf Norfbachseite HQ100 37,43 m
auf Seite des RBF OK Drainage: 37,29 m (bei freiem Auslauf delta h: 0,14 m).

**01.04.07.0001 Rohr-Rückstauventil DN300, Einbau in Rohr DN 300 B**
Rückstauventil mit tütenförmiger Gummimembran in einem dünnwandigen Rohrstück. Geringer hydraulischer Widerstand in Fließrichtung und hohe Dichtheit in Sperrrichtung.
Zum Einbau in ein vorhandenes Rohr, mit beweglichen Befestigungslaschen zum Andübeln an eine ebene Wand.
Gerätedaten

Nennweite: DN 300
Außendurchmesser des Ventils: 290 mm
für Rohre m. Innendurchmesser: 292 - 308 mm
Länge des Ventils: 600 mm
max. Sperrdruck hs: 5 mWS
Bauteile und Werkstoffe
Rohrstück: Edelstahl 1.4404 (AISI 316)
Membran: Polyurethan
Befestigungslaschen: 1.4404 (AISI 316)
Dichtung: EPDM
Befestigungsteile: 1.4404 (AISI 316)
Menge: 1,000 St

##### Abschnitt 01.04.08 GW-Brunnen

*Hinweis: ---Bewässerung-RBF---*
Der Brunnen wird zur Bewässerung eines Retentionsbodenfilters in der Anwuchsphase genutzt.

**01.04.08.0001 Brunnenkopf**
Liefern, Einbauen und lagegerechtes Aufdübeln eines Brunnenkopfes aus nichtrostendem Stahl auf die Bauwerkssohle bei 36,95 mNN, einschließlich aller Durchführungen, Anschlüsse, Dichtungen und Befestigungsmittel, betriebsfertig hergestellt.

Brunnenkopf anlehnend an DIN 4926, aus nichtrostendem Stahl, unter Schutzgas geschweißt, im Tauchbad gebeizt und passiviert. Deckelplatte unterseitig durch Rippen bzw. Knotenbleche verstärkt, mit angeschweißter Kranöse zum Ziehen von Steigleitung und Unterwasserpumpe. Deckel mit dem Schutzrohr verschraubt, umlaufende wasserdichte EPDM-Dichtung.

Schutzrohr passend zum bauseitigen Brunnenausbaurohr (Sperrohr) 127 × 3,2 mm (5") nach DIN EN ISO 1127, Werkstoff 1.4571; Abdichtung Schutzrohr-Sperrohr über umlaufende Dichtung.

Bohrdurchmesser Ø 240 mm; Ringraum mit Filterkies, Tonsperre und Dämmern bauseits.

Steigrohrdurchführung / Steigleitung: Zentrische Mediendurchführung DN 50, oben mit angebördeltem, drehbarem Losflansch, unten mit Festflansch.
Steigleitung DN 50 aus nichtrostendem Stahl, geflanscht, anlehnend an DIN 4927, aus längsnahtgeschweißtem Rohr nach DIN EN 10217-7;
Länge nach Einbautiefe der Unterwasserpumpe: ca. 6m bis Anschlussstutzen Brunnenpumpe
(Brunnengesamttiefe 12,85 m).

Abgang Druckleitung: Abgang DN 50 mit Anschlussachse auf 37,55 mNN; medien- und druckdichter Übergang auf die abgehende Druckleitung aus PE100 DA 63 SDR 17.

Ausführung mit knotenblechverstärkter Dübelplatte zur nachträglichen Montage; Aufdübeln auf die Bauwerkssohle bei 36,95 m NN mit Ankern/Dübeln aus nichtrostendem Stahl A4, geeignet für Beton im dauerfeuchten Bereich.
Bauwerk Ø 1,50 m, Brunnen zentrisch angeordnet.

Durchführungen im Deckel: 2 wasserdichte Kabelverschraubungen für die Stromversorgung der Unterwasserpumpe und für die Mess-/Pegelsonde (Größen passend zu den Kabeldurchmessern);
1 Peil-/Sondenrohrstutzen mit Kappe zur Aufnahme der Füllstandsmessung; abschraubbares Be-/Entlüftungsrohr mit Insektensieb.

Werkstoff: Brunnenkopf, Deckel, Schutzrohr und Steigleitung aus nichtrostendem Stahl 1.4571, verträglich mit dem Sperrohrwerkstoff 1.4571 zur Vermeidung von Kontaktkorrosion.

Schrauben und Anker A4, Dichtungen EPDM.

Einschließlich aller Dichtungen, Edelstahlschrauben, Dübel/Anker, Kleinteile sowie Ausrichten, Höhen- und Lagekontrolle und aller Nebenleistungen.
Menge: 1,000 St

**01.04.08.0002 PG01 Grundwasserpumpe 01**
für die Bewässerung des RBF, als mehrstufige Kreiselpumpe, vertikal und betriebsfertig in bauseitigem Brunnenrohr eingebaut.

Folgende Daten sind zu berücksichtigen bzw. anzugeben:

Förderstrom:  ca. 2 l/s
Förderstrom in l/s: '.........' (Bieterangabe)

Förderhöhe, man.:  ca. 18,5 m
Förderhöhe, man.
der Pumpe in m: '.........' (Bieterangabe)

Drehzahl:  2900 1/min
Spannung/Frequenz: 400 V / 50 Hz
Leistungsbedarf:  max.: 1 kW
Einschaltart:  direkt
Druckanschluss:  2"

geeignet für Dauerbetrieb S1
Anlaufe pro Stunde: ca. 20

Pumpengehäuse:  1.4301
Sauggehäuse:  1.4301
Laufräder:  1.4301
Welle:  1.4301
Motormantel:  1.4301
Lager:  NBR

Einbauart:  vertikal
Länge:  max. 1.000 mm
Gewicht:  max. 12 kg

Länge der
Anschlussleitung:  ca. 20 m

Einschließlich Kühlmantel und Befestigungsmaterial.

Die Pumpe ist mit zugelassenen Klebeankern auf dem Betonboden zu befestigen. Dabei ist die max. zulässige Bohrtiefe zu beachten!

Fabrikat: '...................................' (Bieterangabe)
Typ: '...................................' (Bieterangabe)
Menge: 1,000 St

**01.04.08.0003 Steigleitung, mehrteilig**
*** Pauschalposition
Gesamtlänge, ca. 6.000 mm lang
Aufteilung nach Wahl des AN

Gesamtlänge nach Aufmaß

Herstellen einer Verbidung zwischen 2" IG Brunnenpumpenaschluss bis zum Vorschweißflansch am Brunnenkopfsteigrohr DN 50.

Zwischenstücke verbinden mit zugfester Steckmuffenverbindung nach DIN 4945-2.
Menge: 1,000 psch

**01.04.08.0004 Zugfeste Edelstahl-Steckmuffe**
Zugfeste Steckmuffenverbindung für Edelstahl-Rohrleitungen zur kraftschlüssigen und längskraftschlüssigen Verbindung von Edelstahlrohren (Glattrohr/Spitzende).

Das System ermöglicht eine schnelle und werkzeugfreie Montage auf der Baustelle ohne Schweißarbeiten und gewährleistet dauerhafte Dichtigkeit sowie eine hohe axiale Zugfestigkeit.

Werkstoff: Edelstahl (V4A, 1.4571)

Zugfeste Steckverbindung, die Längskräfte sicher aufnimmt und ein Auseinanderrutschen der Rohrleitung verhindert.

Dichtelemente (z.B. EPDM oder FKM) sind medienbeständig auszuführen. Die Dichtungsqualität ist projektabhängig nachzuweisen.

Einfache Steckmontage, idealerweise wiederlösbar für Demontage- und Revisionsarbeiten.

Geeignet für den Einsatz in Druckleitungen bzw. Steigleitungen. Schweißarbeiten auf der Baustelle, die zu Korrosion führen können, müssen vermieden werden.

Nachweise/Zertifikate:Herstellererklärung/Prüfzeugnis über die Zugfestigkeit und Druckbeständigkeit des Stecksystems ist den Ausführungsunterlagen beizufügen.

Verbindungsstück: DN 50
Menge: 4,000 St

**01.04.08.0005 Druckrohrleitung, mehrteilig**
*** Pauschalposition
Herstellen einer Verbindung vom Abgang des Brunnenkopfsteigrohrs DN 50 bis zur abgehenden Druckrohrleitung PE100 DA63 SDR17.

bestehend aus:

1 Rohrstück 2", einseitig mit Flansch DN 50 für Abgang vom Brunnenkopfsteigrohr
1 90°-Rohrbogen 2"

Es ist ein FF-Stück einzusetzen, welches unter Umständen nachträglich durch folgende zwei Armaturen ersetzt werden kann. Die Länge ist durch den AN festzulegen.

1 Wasserzähler (Länge ca. 300 mm)
1 Kugelhahn R 2", PN 10 mit vollem Durchgang, Gehäuse Messing verchromt, beidseitig G 2"-Innengewinde ISO 228-1, mit Handhebel. (Länge ca. 140 mm)

1 Rohrstück 2", einseitig mit Flansch DN 50 für Übergang auf PE100 DA63 SDR17 Druckleitung.
Menge: 1,000 psch

*Hinweis: ---Auslaufbauwerk---*
Der Brunnen wird zur Bewässerung eines Retentionsbodenfilters in der Anwuchsphase genutzt.

**01.04.08.0006 Absperrschieber DN 50 mit Handrad und Bedienständer**
Weichdichtender Absperrschieber nach EN 1074
Baulänge DIN EN 558-1, Grundreihe 14 (DIN 3202, F4)

Gummierter Absperrkeil mit Gleitschuhen zur Verringerung von Verschleiß und Betätigungsmomenten dadurch Verlängerung der Lebensdauer;
Deutlich geringere Betätigungsmomente als EN 1072-2 Forderung
Wartungsfreie und korrosionssichere verlängerte Spindelabdichtung mit dreifacher O-Ring Abdichtung;
Mit durchgehender Rohrinnensohle;
Voller Durchgang, ohne Einschnürung;
Dichtheit nach DIN EN 12 266-1, Leckrate A;
Auch für Vakuum bis 90 % geeignet;
Flanschanschlussmaße nach EN 1092-2;
Gehäuse, Deckel und Absperrkeil aus Gusseisen EN-JS 1030 (GGG-40);
Keil allseitig mit NBR gummiert;
Spindel aus Edelstahl 1.4057
Spindelmutter aus zinkfreier Bronze

Variante: mit Handrad
mit Spindelverlängerung und passender Wandkonsole
Spindellänge insgesamt ca. 2.200mm

Mit Bedienständer auf Mauerkrone gedübelt zur Versteifung.
Prinzip in Ausführungszeichung dargestellt.

Korrosionsschutz:
innen und außen mit Epoxid-Beschichtung in GSK-Ausführung "Schwerer Korrosionsschutz" nach
DIN 30 677-2, Schichtdicke >250 µm, Farbton blau, RAL 5005

z.B. Fabrikat: VAG GmbH

Typ/Größe:  VAG BETA 300

oder gleichwertiger Art
Menge: 1,000 St

**01.04.08.0007 FQ-Stück DN 50**
bestehend aus:

1 Losflansch mit Vorschweißbördel DN 50, PN 10, DIN EN 1092-1, Typ 02+33
1 90°-Rohrbogen DN 50, R = 1,5 x D, 60,3 x 3,0 mm, EN 10253-4

Das FQ-Stück ist Zulaufbauwerk an den den Absperrschieber
anzuschließen und Richtung Boden auszurichten.
Menge: 1,000 St

### Titel 02 Messtechnik

#### Bereich 02.01 Umbau RÜB (Rundbecken+MID Schacht)

*Hinweis: --- Einbau in Freiluftschaltschrank an MW-Mess- und Drosselstrecke---*

*Hinweis: ---Hinweis, Trockenlaufschutz---*
Auf die Funktion Trockenlaufschutz mit einem Verriegelungskontakt im Strompfad der Pumpeneinschaltung wird verzichtet. Die Ausschalthöhe der Pumpen wird von ISN  so gewählt, dass sie den Vorgaben des Herstellers entsprechen.

Sollte in Betriebsart Hand tiefer abgepumpt werden ist vorher freizumessen, da die Ex-Zulassung der Pumpen einen Schlürfbetrieb nicht einbezieht.

*Hinweis: ---Funktion Messumformer der Drucksondenmessung, Funktion Erweiterungsgerät---*
Drucksondenmessung,mit Auswertegerät RMA 42 darauf
-Gerätestörung und
-MaxMax

Der Analogwert dient nur zur Überwachung und Anzeige in der Leittechnik.

Erweiterungsgeräte:

PR4116 Gerät 1, darauf zur Steuerung mit Hilfe der SPS
-VPS-Relaiskontakt für P1 Ein
-VPS-Relaiskontakt für P1 Aus

PR4116 Gerät 2 darauf, darauf zur Steuerung mit Hilfe der SPS
-VPS-Relaiskontakt für P2 Ein
-VPS-Relaiskontakt für P2 Aus

Die VPS-Steuerung SPS erfolgt nur, wenn die SPS ausgefallen ist.

Die zweite Pumpe wird über den höherliegenden VPS-Einschaltpunkt eingeschaltet. Die Ansteuerung der zweiten Pumpe dient nur der Sicherheit, falls die erste trotz Betrieb nicht fördert.

Sofern eine Pumpe gestört ist, wird die verbleibende zur Verfügung stehende Pumpe eingeschaltet.

Aufbau der Steuerung der Pumpen: Siehe Beispielplan Eppinghofener Straße.

MaxMax wird auf einem Pötteranzeiger angezeigt.

##### Abschnitt 02.01.01 MB01 Füllstand Pumpensumpf (hydrostat. Drucksonde), RÜB Entleerungs-PW (Ex)

*Hinweis: ---Hinweis, Trockenlaufschutz---*
Auf die Funktion Trockenlaufschutz mit einem Verriegelungskontakt im Strompfad der Pumpeneinschaltung wird verzichtet. Die Ausschalthöhe der Pumpen wird von ISN  so gewählt, dass sie den Vorgaben des Herstellers entsprechen.

Sollte in Betriebsart Hand tiefer abgepumpt werden ist vorher freizumessen, da die Ex-Zulassung der Pumpen einen Schlürfbetrieb nicht einbezieht.

*Hinweis: ---Funktion Messumformer der Drucksondenessung, Funktion der Erweiterungsgeräte---*
Ducksondenmessung,mit Auswertegerät RMA 42 darauf
-Gerätestörung und
-MaxMax

Der Analogwert dient nur zur Überwachung und Anzeige in der Leittechnik.

Erweiterungsgeräte:

PR4116 Gerät 1, darauf zur Steuerung mit Hilfe der SPS
-VPS-Relaiskontakt für P1 Ein
-VPS-Relaiskontakt für P1 Aus

PR4116 Gerät 2 darauf, darauf zur Steuerung mit Hilfe der SPS
-VPS-Relaiskontakt für P2 Ein
-VPS-Relaiskontakt für P2 Aus

Die VPS-Steuerung SPS erfolgt nur, wenn die SPS ausgefallen ist.

Die zweite Pumpe wird über den höherliegenden VPS-Einschaltpunkt eingeschaltet. Die Ansteuerung der zweiten Pumpe dient nur der Sicherheit, falls die erste trotz Betrieb nicht fördert.

Sofern eine Pumpe gestört ist, wird die verbleibende zur Verfügung stehende Pumpe eingeschaltet.

Aufbau der Steuerung der Pumpen: Siehe Beispielplan Eppinghofener Straße.

MaxMax wird auf einem Pötteranzeiger angezeigt.

*Hinweis: ---Hinweis bauseitige Drucksonde weiterverwenden---*
Auf Kundenwunsch verbleibt die bauseitige Drucksonde im Schacht. Alle weiteren Bauteile werden erneuert.

**02.01.01.0001 Elektronischer Geräteschutzschalter für 24V DC Stromkreise bis 2A**
-Sicherungstyp: elektronisch
-Art der Sicherung: Automat
-selektíve Absicherung von Stromkreisen hinter 24 V DC Schaltnetzteilen
-galvanische Trennung
-Fehlerstrombegrenzung auf max. 1,8 fache des Nennstroms
-Anzeige des Betriebs/-Fehlerzustands mit LED
-Schalter Ein/Aus/Reset
-dig. Ausgänge: Ein/Aus, Ausgelöst als Wechsler
Menge: 1,000 St

**02.01.01.0002 Auswertegerät für Drucksonde (Ex)**
-Bauform: Gehäuse für Hutschiene (45x115x118 mm)
-Hilfsenergie: 24 V-.230 V AC/DC 50/60 Hz (Weitbereichsnetzteil)
-Eingänge: 1 Universaleingang für Strom, Spannung, Widerstand, Widerstandsthermometer, Thermoelement
Ausgänge
-analog: 1 Analogausgang(0/4-20 mA, 0-10 V, 2-10 V, 0-5 V)
-Status: Open Collector zur Überwachung des Gerätestatus sowie Leitungsbruch
-Transmitterversorgung: 24 V DC, maximal 30 mA, kurzschluss- und überlastfest
-Linearisierung: 2 Linearisierungstabellen für Eingangssignale (bis zu 32 Stützstellen möglich)

-Anzeige: LC-Display 2-zeilig; schwarz/weiß/gelb;
-Zeile: 7 Segmente, 5-stellig
-Zeile: Dot-Matrix für Bargraph, Einheiten, Messstellenbezeichnung

-LED: 2x Gerätestatus, 2x Relaiszustand

-Software: interne Software für Berechnungen, Linearisierung, Grenzwertüberwachung, Überwachung der Sensorkabel entsprechend NAMUR NE43 Empfehlungen

-Bedienung: vor Ort über 3 Tasten, PC Konfiguration über Software Fieldcare

-Zulassung: ATEX II(1)GD [EX ia] IIC
-2 Relais (Wechsler)

Fabrikat: Endress + Hauser
Typ: RMA42
Menge: 1,000 St

**02.01.01.0003 Trennwandler**
Trennwandler AC/DC 24 V, 3-Wege-Trennung Eingang: 4-20 mA Ausgang: 4-20mA Schraubanschluss

Fabrikat: Siemens
Typ/Größe: Trennwandler AC/DC 24, 3RS7003-1DE00
Menge: 1,000 St

**02.01.01.0004 Universal Messumformer für VPS Steuerung**
Eingang für WTH, TE, Ohm, Potentiometer, mA und V
2-Draht-Versorgung > 16 V
FM-Zulassung für Installation in Div. 2
Ausgänge für Strom, Spannung, und 2 Relais
Universelle Versorgung mit AC oder DC

Fabrikat: PR electronics
Typ/Größe: 4116
Menge: 2,000 St

**02.01.01.0005 Programmierfront für Universal Messumformer**
Menge: 1,000 St

**02.01.01.0006 Überspannungsschutz, Einbau im Schaltschrank**
- geeignet für eigensichere Steuerstromkreise EEx ia IIC T6
- 12-36V DC, max 1 A
- Schutz für Geräte in Zweileitertechnik
- Einbau im Schaltschrank

passend zu vorgenannten Messungen
Menge: 1,000 St

**02.01.01.0007 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 50,000 m

**02.01.01.0008 Ex-Anschlussgehäuse**
aus glasfaserverstärktem Polyester mit Neoprene-Dichtung und V2A Deckelschrauben, Schutzart IP 67 mit Kabelverschraubungen mit Hutschiene für die Montage der Überspannungsableiter, einschl. Erdungsklemmen und Befestigungszubehör
Bei der Messstelle im Schacht montieren (Siehe Zeichnung "Prinzip Radarmessung").

geeignet für Ex-Zone 1

Montage unter dem Deckel/ der Strassenkappe
Menge: 1,000 Stk

**02.01.01.0009 Parametrieren der Füllstandsmessung**
*** Pauschalposition
Kontrolle und Justierung der vorgenannten Messungen unter Betriebsbedingungen.
Menge: 1,000 psch

##### Abschnitt 02.01.02 MB02 Abschlaghöhe/-Menge Ultraschallmessung, RÜB Trenn/-Drossel-BW (Ex)

*Hinweis: ---Hinweis bauseitige Ultraschallsonde weiterverwenden---*
Auf Kundenwunsch verbleibt die bauseitige Ultraschallsonde im Schacht. Alle weiteren Bauteile werden erneuert.

**02.01.02.0001 Elektronischer Geräteschutzschalter für 24V DC Stromkreise bis 2A**
-Sicherungstyp: elektronisch
-Art der Sicherung: Automat
-selektíve Absicherung von Stromkreisen hinter 24 V DC Schaltnetzteilen
-galvanische Trennung
-Fehlerstrombegrenzung auf max. 1,8 fache des Nennstroms
-Anzeige des Betriebs/-Fehlerzustands mit LED
-Schalter Ein/Aus/Reset
-dig. Ausgänge: Ein/Aus, Ausgelöst als Wechsler
Menge: 1,000 St

**02.01.02.0002 Auswertegerät für Ultraschallsonde (Ex)**
Ultraschallmessumformer

-Kleine Hutschienenausführung zur schnellen, Platz sparenden Montage im
Schaltschrank
-Schnelle und sichere Verdrahtung durch steckbare, beschriftete Federkraftklemmen von Frontseite
-Automatische Erkennung des angeschlossenen Sensors der Typen FDU9x
-Kostenlos mitgeliefertes Bedienprogramm FieldCare Device Setup zur vereinfachten Inbetriebnahme und Messstellendokumentation aller Gerätedaten im pdf-Format
-4..20mA Stromausgang inkl. HART-Kommunikation zur Fernparametrierung
-Schnelle und sichere Inbetriebnahme durch applikationsspezifisch vor eingestellte Geräteparameter
-Frei einstellbarer Messbereich
-Linearisierung (Höhe/Volumen) über vordefinierte Behälterformen oder für beliebige Behälterformen mit max. 32 Stützpunkten
-Für Anschluss von Ultraschallsensoren mit Ex-Zulassung geeignet
-Funktionsüberwachung der kompletten Messlinie (Störmelderelais)
-Grenzwertüberwachung mit Signalisierung (integriertes Relais frei programmierbar)
-Permanente Anzeige des Betriebszustandes und der Relais-Schaltzustände über LED
- 3 Relais mit potentialfreien Umschaltkontakten, frei programmierbar als Alarm / Diagnose, Grenzwertgeber (einstellbare Hysterese, MIN/MAX-Sicherheit), Tendenzüberwachung
-Galvanisch getrennte Stromausgänge
-fernbedienbar über integrierte HART-Kommunikation1"/>
3"/>

Ausgang:
-1 x 0/4-20 mA aktiv, galvanisch getrennt, Bürde max. 600 Ohm
-1 Relais, potentialfreier Umschaltkontakte (4A, 250VAC; 35VDC, 100W) Optional:
-3 Relais, potentialfreie Umschaltkontakte (4A, 250VAC; 35VDC, 100W)

Eingänge:
-1 Ultraschallsensor

Versorgung:
24 V DC

zur Speisung von Sensoren in Ex-Zone 1 (Gas)

Aufbau:
-Hutschienenausführung

Temperatur:-40°C .. 60°C

Fabrikat: Endress + Hauser
Typ: FMU90
Menge: 1,000 St

**02.01.02.0003 Überspannungsschutz, Einbau im Schaltschrank**
- geeignet für eigensichere Steuerstromkreise EEx ia IIC T6
- 12-36V DC, max 1 A
- Schutz für Geräte in Zweileitertechnik
- Einbau im Schaltschrank

passend zu vorgenannten Messungen
Menge: 1,000 St

**02.01.02.0004 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 50,000 m

**02.01.02.0005 Ex-Anschlussgehäuse**
aus glasfaserverstärktem Polyester mit Neoprene-Dichtung und V2A Deckelschrauben, Schutzart IP 67 mit Kabelverschraubungen mit Hutschiene für die Montage der Überspannungsableiter, einschl. Erdungsklemmen und Befestigungszubehör
Bei der Messstelle montieren

geeignet für Ex-Zone 1
Menge: 1,000 Stk

**02.01.02.0006 Parametrieren der Füllstandsmessung**
*** Pauschalposition
Kontrolle und Justierung der vorgenannten Messungen unter Betriebsbedingungen.
Menge: 1,000 psch

##### Abschnitt 02.01.03 MB03 MID, RÜB Trenn-/Drossel-BW

*Hinweis: ---Hinweis zu MID---*
Das MID und Auswertegerät sind in Maschinentechnik ausgeschrieben, hier werden nur die elektrischen Komponenten aufgeführt

*Hinweis: Ausführungsbeschreibung*
Die Versorgung des Messumformers erfolgt aus der überspannungsgeschützten Steuerspannung aus dem Batterie-gepufferten USV 24 V DC Netz.

Die Durchflussmenge wird in l/s als 4-20 mA ausgegeben. Der Mengenimpuls wird auf die SPS aufgelegt und an das Leitsystem weitergeleitet.

**02.01.03.0001 Elektronischer Geräteschutzschalter für 24V DC Stromkreise bis 2A**
-Sicherungstyp: elektronisch
-Art der Sicherung: Automat
-selektíve Absicherung von Stromkreisen hinter 24 V DC Schaltnetzteilen
-galvanische Trennung
-Fehlerstrombegrenzung auf max. 1,8 fache des Nennstroms
-Anzeige des Betriebs/-Fehlerzustands mit LED
-Schalter Ein/Aus/Reset
-dig. Ausgänge: Ein/Aus, Ausgelöst als Wechsler
Menge: 1,000 St

**02.01.03.0002 Überspannungsschutzeinrichtung Messwert 4-20mA**
-Überspannungsmodul zur Absicherung von 2-poligen Signalleitungen
-max Signalspannung 30 V
-Nennstrom 1 A
-Modulträger zur Aufnahme eines Überspannungsmoduls zum
-Aufschnappen auf Hutschiene
-Schirmerdungklemme
-Ex-Zulassung ATEX II(1)2G EEX ia IIC

Fabrikat: Endress + Hauser
Typ/Größe: HAW562-8DA+PA
Menge: 1,000 St

**02.01.03.0003 Überspannungsableiter 4-polig**
Für die Störmeldung und das Impulssignal des MID.
Liefern, im Schaltschrank montieren und anschließen.

- 2-teiliger Blitz- / Überspannungsschutz mit Basisteil als Durchgangsklemme und steckbarem Schutzelement
- Nennspannung24 VDC
- Nennlaststrom0,75 A
- Blitzstrom10 kA (10/350), gesamt
- Nennableitstrom20 kA (8/20)
- Schutzpegel<102 V (Ad-Ad)
- MontageHutprofilschiene
- ÜberwachungLifeCheck
Menge: 1,000 St

##### Abschnitt 02.01.04 MB04 Überflutung und Kellerentwässerung 4-Stab Sonde, RÜB Trenn-/Drossel-BW (nicht Ex)

**02.01.04.0001 Elektronischer Geräteschutzschalter für 24V DC Stromkreise bis 2A**
-Sicherungstyp: elektronisch
-Art der Sicherung: Automat
-selektíve Absicherung von Stromkreisen hinter 24 V DC Schaltnetzteilen
-galvanische Trennung
-Fehlerstrombegrenzung auf max. 1,8 fache des Nennstroms
-Anzeige des Betriebs/-Fehlerzustands mit LED
-Schalter Ein/Aus/Reset
-dig. Ausgänge: Ein/Aus, Ausgelöst als Wechsler
Menge: 1,000 St

**02.01.04.0002 Füllstandsgrenzschalter (nicht Ex)**
- für leitfähige Flüssigkeiten mit folgender Ausführung:
- Bauform Anreihgehäuse 22,5 mm für Tragschiene 35 mm
- zwei Relais, ein Grenzwert eine Störung
- Min Max Detektion Signalisierung
- ATEX II (1) G
- Ausgang potentialfreier Wechsler
- Hilfsenergie 85 V- 253 V (AC)

Fabrikat: Endress + Hauser
Typ/Größe: FTW 325
Menge: 2,000 St

**02.01.04.0003 Überspannungsableiter 4-polig**
Für die Meldungen der Sondenstäbe.
Liefern, im Schaltschrank montieren und anschließen.

- 2-teiliger Blitz- / Überspannungsschutz mit Basisteil als Durchgangsklemme und steckbarem Schutzelement
- Nennspannung24 VDC
- Nennlaststrom0,75 A
- Blitzstrom10 kA (10/350), gesamt
- Nennableitstrom20 kA (8/20)
- Schutzpegel<102 V (Ad-Ad)
- MontageHutprofilschiene
- ÜberwachungLifeCheck
Menge: 1,000 St

**02.01.04.0004 Erdkabel (schwarz) NYCY 3x1,5**
für die Leitung der Messverbindung zwischen Schaltanlage und Anschlusskasten, in bauseits verlegtes Kabelleerrohr einziehen, auf Beton in Schutzrohren verlegen oder in Kabelkanälen von der Messstelle bis zum Schalt- und Steuerschrank. Reservedrähte werden im Schaltschrank und an der Messstelle auf Reihenklemmen aufgelegt und mit dem Erdpotential verbunden.
Menge: 50,000 m

**02.01.04.0005 Befestigungskonstruktion für Anschlusskasten und Sonde**
für den Anschlusskasten und die Stabsonde inkl. Schutzdach für das Anschlussgehäuse. Die Befestigungskonstruktion ist am Rand der Bedienbühne zu montieren.

Die Montage muss so erfolgen, dass die Stabsonde durch Klappen des Halters mit Rückholkette/-seil von der Bedienbünhne aus gewartet werden kann, ohne sich über das Geländer beugen zu müssen.

Material: Edelstahl 1.4571
Menge: 1,000 Stk

**02.01.04.0006 konduktive Stabsonde 4-Stäbe (nicht Ex)**
Füllstandaufnehmer ausgeführt als PP-teilisolierte 4 Stabsonde zur konduktiven Grenzstanddetektion

- Leitungsüberwachung
- Einsatz im explosionsgefährdeten Bereich ATEX II 2G
- geeignet für leitfähige Flüssigkeiten
- Prozessanschluss Gewinde G 1½" A aus PPS
- Stäbe Werkstoff 1.4404 (316L) Isolation PP

Fabrikat: Endress + Hauser
Typ/Größe: FTW 31
Menge: 1,000 St

##### Abschnitt 02.01.05 MB05 Füllstandsmessung RÜB Radarmessung (Ex)

*Hinweis: ---Hinweis, Trockenlaufschutz---*
Auf die Funktion Trockenlaufschutz mit einem Verriegelungskontakt im Strompfad der Einschaltung der Rührwerke wird verzichtet. Die Ausschalthöhe der Rührwerke wird von ISN so gewählt, dass sie den Vorgaben des Herstellers entsprechen.

*Hinweis: ---Funktion Messumformer der Radarsondenessung, Funktion Erweiterungsgerät---*
Radarsondenmessung,mit Auswertegerät RMA 42 darauf
-Gerätestörung und
-MaxMax

Der Analogwert dient nur zur Überwachung und Anzeige in der Leittechnik.

Erweiterungsgeräte:

PR4116 Gerät 1, darauf zur Steuerung mit Hilfe der SPS
-VPS-Relaiskontakt für RW1 Ein
-VPS-Relaiskontakt für RW1 Aus

PR4116 Gerät 2 darauf, darauf zur Steuerung mit Hilfe der SPS
-VPS-Relaiskontakt für RW2+3 Ein
-VPS-Relaiskontakt für RW2+3 Aus

Die VPS-Steuerung SPS erfolgt nur, wen die SPS ausgefallen ist.

Das 2. und 3. Rührwerk wird über den höherliegenden VPS-Einschaltpunkt eingeschaltet.

Aufbau der Steuerung der Rührwerke: Siehe Beispielplan Eppinghofener Straße.

MaxMax wird auf einem Pötteranzeiger angezeigt.

**02.01.05.0001 Elektronischer Geräteschutzschalter für 24V DC Stromkreise bis 2A**
-Sicherungstyp: elektronisch
-Art der Sicherung: Automat
-selektíve Absicherung von Stromkreisen hinter 24 V DC Schaltnetzteilen
-galvanische Trennung
-Fehlerstrombegrenzung auf max. 1,8 fache des Nennstroms
-Anzeige des Betriebs/-Fehlerzustands mit LED
-Schalter Ein/Aus/Reset
-dig. Ausgänge: Ein/Aus, Ausgelöst als Wechsler
Menge: 1,000 St

**02.01.05.0002 Auswertegerät für Radarsonde (Ex)**
-Bauform: Gehäuse für Hutschiene (45x115x118 mm)
-Hilfsenergie: 24 V-.230 V AC/DC 50/60 Hz (Weitbereichsnetzteil)
-Eingänge: 1 Universaleingang für Strom, Spannung, Widerstand, Widerstandsthermometer, Thermoelement
Ausgänge
-analog: 1 Analogausgang(0/4-20 mA, 0-10 V, 2-10 V, 0-5 V)
-Status: Open Collector zur Überwachung des Gerätestatus sowie Leitungsbruch
-Transmitterversorgung: 24 V DC, maximal 30 mA, kurzschluss- und überlastfest
-Linearisierung: 2 Linearisierungstabellen für Eingangssignale (bis zu 32 Stützstellen möglich)

-Anzeige: LC-Display 2-zeilig; schwarz/weiß/gelb;
-Zeile: 7 Segmente, 5-stellig
-Zeile: Dot-Matrix für Bargraph, Einheiten, Messstellenbezeichnung

-LED: 2x Gerätestatus, 2x Relaiszustand

-Software: interne Software für Berechnungen, Linearisierung, Grenzwertüberwachung, Überwachung der Sensorkabel entsprechend NAMUR NE43 Empfehlungen

-Bedienung: vor Ort über 3 Tasten, PC Konfiguration über Software Fieldcare

-Zulassung: ATEX II(1)GD [EX ia] IIC
-2 Relais (Wechsler)

Fabrikat: Endress + Hauser
Typ: RMA42
Menge: 1,000 St

**02.01.05.0003 Trennwandler**
Trennwandler AC/DC 24 V, 3-Wege-Trennung Eingang: 4-20 mA Ausgang: 4-20mA Schraubanschluss

Fabrikat: Siemens
Typ/Größe: Trennwandler AC/DC 24, 3RS7003-1DE00
Menge: 1,000 St

**02.01.05.0004 Universal Messumformer für VPS Steuerung**
Eingang für WTH, TE, Ohm, Potentiometer, mA und V
2-Draht-Versorgung > 16 V
FM-Zulassung für Installation in Div. 2
Ausgänge für Strom, Spannung, und 2 Relais
Universelle Versorgung mit AC oder DC

Fabrikat: PR electronics
Typ/Größe: 4116
Menge: 2,000 St

**02.01.05.0005 Programmierfront für Universal Messumformer**
Menge: 1,000 St

**02.01.05.0006 Überspannungsschutz, Einbau im Schaltschrank**
- geeignet für eigensichere Steuerstromkreise EEx ia IIC T6
- 12-36V DC, max 1 A
- Schutz für Geräte in Zweileitertechnik
- Einbau im Schaltschrank

passend zu vorgenannten Messungen
Menge: 1,000 St

**02.01.05.0007 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 50,000 m

**02.01.05.0008 Ex-Anschlussgehäuse**
aus glasfaserverstärktem Polyester mit Neoprene-Dichtung und V2A Deckelschrauben, Schutzart IP 67 mit Kabelverschraubungen mit Hutschiene für die Montage der Überspannungsableiter, einschl. Erdungsklemmen und Befestigungszubehör
Bei der Messstelle montieren

geeignet für Ex-Zone 1
Menge: 1,000 Stk

**02.01.05.0009 Befestigungskonstruktion/ Ausleger für Radarsonde**
einschl. allem Zubehör und Befestigungsmaterial wie in der Prinzip-Zeichnung der beiliegenden Anlage dargestellt.

für den Radarsensor (Wandausleger)

bestehend im Wesentlichen aus:
- 1 x Befestigungsplatte mit Halter für Lagerbuchse mit Nut zur Arretierung in Messposition
- 1 x Ausleger l ca. 450 mm mit Halter für den Sensor
- schwenkbar zu Wartungszwecken
-Befestigung für 1 Radarsensor mit Schutzdach
-Befestigungsgrundplatte zur Befestigung der Klemmkiste mit Schutzdach
- Reaktionsanker zur Befestigung in der Wand

Die Auslegung der Befestigungskonstruktion ist für den robusten Einsatz auszulegen.

Material: Edelstahl 1.4571
Menge: 1,000 Stk

**02.01.05.0010 Radarsonde (Ex)**
Füllstand-Messwertaufnehmer und Umformer ausgeführt als Kompaktgerät zur kontinuierlichen Füllstandmessung in Pumpenschächten und Kanalsystemen. Unabhängig von wechselnden Medien, Temperaturänderungen, Gaspolstern und Dämpfen in Behältern.

-Radarmessgerät mit Bluetooth und HART Kommunikation, auch für den Ex-Bereich
-Einfacher, sicherer und verschlüsselter drahtloser Fernzugriff
-Inbetriebnahme, Bedienung und Wartung über eine iOS/Android App
-Vollständiges PVDF-Gehäuse, hermetisch dichte Verdrahtung und komplett vergossene Elektronik
-frei einstellbarer Messbereich
-Schutzart IP68/NEMA 4X/6P

mit folgender Ausrüstung:

Zulassung: ATEX II 1/2 G Ex ia IIC T4 Ga/Gb für Zone 1 Abwasser

Prozessanschluss Rückseite: Gewinde G1 ISO228
Prozessanschluss Vorderseite: Gewinde ISO228 G1-1/2
Antenne: 40mm
Werkstoff:
Sensorgehäuse: PVDF
Dichtung: EPDM
Prozessanschluss Rückseite: PVDF
Kabelverschraubung: PA
O-Ring: EPDM
Gegenmutter: PA6.6
Designring: PBT-PC
Prozessanschluss Vorderseite: PVDF
Temperatur: -40 bis 80 °C
Prozessdruck: -1 bis 3 bar
Messbereich: 20 m
Kabellänge: 5m
Schutzart: IP68/NEMA 4X/6P
Versorgung: 2-Draht
Ausgang: 2-Draht; 4-20mA HART; HART Konfiguration
Genauigkeit: 2mm
Auflösung: 1 mm, digital

Fabrikat: Endress + Hauser
Typ: FMR20

mit Zubehör:
-Überflutungsschutzhülse
-Befestigungsmutter G1-1/2

Liefern und nach Herstellerangaben mit der nachfolgend ausgeschriebenen Befestigungskonstruktion auf der Bauwerkdecke, messend durch eine Kernbohrung, installieren.
Menge: 1,000 Stk

**02.01.05.0011 Parametrieren der Füllstandsmessung**
*** Pauschalposition
Kontrolle und Justierung der vorgenannten Messungen unter Betriebsbedingungen.
Menge: 1,000 psch

#### Bereich 02.02 Entlastungsbauwerk, Absperrbauwerk, RBF Beschickungsbauwerk

*Hinweis: --- Einbau in Schaltfeld Feld xx im Betriebshaus---*

*Hinweis: ---Entlastungsbauwerk Norfbach---*

##### Abschnitt 02.02.01 M01 Füllstand Abschlagsbauwerk, Radarmessung (Ex)

*Hinweis: ---M01 Füllstand Abschlagsbauwerk, Radarmessung (Ex)---*
Montage an Schachtwand

**02.02.01.0001 Elektronischer Geräteschutzschalter für 24V DC Stromkreise bis 2A**
-Sicherungstyp: elektronisch
-Art der Sicherung: Automat
-selektíve Absicherung von Stromkreisen hinter 24 V DC Schaltnetzteilen
-galvanische Trennung
-Fehlerstrombegrenzung auf max. 1,8 fache des Nennstroms
-Anzeige des Betriebs/-Fehlerzustands mit LED
-Schalter Ein/Aus/Reset
-dig. Ausgänge: Ein/Aus, Ausgelöst als Wechsler
Menge: 1,000 St

**02.02.01.0002 Auswertegerät für Radarsonde**
-Bauform: Gehäuse für Hutschiene (45x115x118 mm)
-Hilfsenergie: 24 V-.230 V AC/DC 50/60 Hz (Weitbereichsnetzteil)
-Eingänge: 1 Universaleingang für Strom, Spannung, Widerstand, Widerstandsthermometer, Thermoelement
Ausgänge
-analog: 1 Analogausgang(0/4-20 mA, 0-10 V, 2-10 V, 0-5 V)
-Status: Open Collector zur Überwachung des Gerätestatus sowie Leitungsbruch
-Transmitterversorgung: 24 V DC, maximal 30 mA, kurzschluss- und überlastfest
-Linearisierung: 2 Linearisierungstabellen für Eingangssignale (bis zu 32 Stützstellen möglich)

-Anzeige: LC-Display 2-zeilig; schwarz/weiß/gelb;
-Zeile: 7 Segmente, 5-stellig
-Zeile: Dot-Matrix für Bargraph, Einheiten, Messstellenbezeichnung

-LED: 2x Gerätestatus, 2x Relaiszustand

-Software: interne Software für Berechnungen, Linearisierung, Grenzwertüberwachung, Überwachung der Sensorkabel entsprechend NAMUR NE43 Empfehlungen

-Bedienung: vor Ort über 3 Tasten, PC Konfiguration über Software Fieldcare

-Zulassung: ATEX II(1)GD [EX ia] IIC
-2 Relais (Wechsler)

Fabrikat: Endress + Hauser
Typ: RMA42
Menge: 1,000 St

**02.02.01.0003 Trennwandler**
Trennwandler AC/DC 24 V, 3-Wege-Trennung Eingang: 4-20 mA Ausgang: 4-20mA Schraubanschluss

Fabrikat: Siemens
Typ/Größe: Trennwandler AC/DC 24, 3RS7003-1DE00
Menge: 1,000 St

**02.02.01.0004 Überspannungsschutz, Einbau im Schaltschrank**
- geeignet für eigensichere Steuerstromkreise EEx ia IIC T6
- 12-36V DC, max 1 A
- Schutz für Geräte in Zweileitertechnik
- Einbau im Schaltschrank

passend zu vorgenannten Messungen
Menge: 1,000 St

**02.02.01.0005 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 30,000 m

**02.02.01.0006 Ex-Anschlussgehäuse**
aus glasfaserverstärktem Polyester mit Neoprene-Dichtung und V2A Deckelschrauben, Schutzart IP 67 mit Kabelverschraubungen mit Hutschiene für die Montage der Überspannungsableiter, einschl. Erdungsklemmen und Befestigungszubehör
Bei der Messstelle montieren

geeignet für Ex-Zone 1
Menge: 1,000 Stk

**02.02.01.0007 Befestigungskonstruktion/ Ausleger für Radarsonde**
einschl. allem Zubehör und Befestigungsmaterial wie in der Prinzip-Zeichnung der beiliegenden Anlage dargestellt.

für den Radarsensor (Wandausleger)

bestehend im Wesentlichen aus:
- 1 x Befestigungsplatte mit Halter für Lagerbuchse mit Nut zur Arretierung in Messposition
- 1 x Ausleger l ca. 450 mm mit Halter für den Sensor
- schwenkbar zu Wartungszwecken
- Reaktionsanker zur Befestigungin der Wand

Die Auslegung der Befestigungskonstruktion ist für den robusten Einsatz auszulegen.

Material: Edelstahl 1.4571
Menge: 1,000 Stk

**02.02.01.0008 Radarsonde Ex**
Füllstand-Messwertaufnehmer und Umformer ausgeführt als Kompaktgerät zur kontinuierlichen Füllstandmessung in Pumpenschächten und Kanalsystemen. Unabhängig von wechselnden Medien, Temperaturänderungen, Gaspolstern und Dämpfen in Behältern.

-Radarmessgerät mit Bluetooth und HART Kommunikation, auch für den Ex-Bereich
-Einfacher, sicherer und verschlüsselter drahtloser Fernzugriff
-Inbetriebnahme, Bedienung und Wartung über eine iOS/Android App
-Vollständiges PVDF-Gehäuse, hermetisch dichte Verdrahtung und komplett vergossene Elektronik
-frei einstellbarer Messbereich
-Schutzart IP68/NEMA 4X/6P

mit folgender Ausrüstung:

Zulassung: ATEX II 1/2 G Ex ia IIC T4 Ga/Gb für Zone 1 Abwasser

Prozessanschluss Rückseite: Gewinde G1 ISO228
Prozessanschluss Vorderseite: Gewinde ISO228 G1-1/2
Antenne: 40mm
Werkstoff:
Sensorgehäuse: PVDF
Dichtung: EPDM
Prozessanschluss Rückseite: PVDF
Kabelverschraubung: PA
O-Ring: EPDM
Gegenmutter: PA6.6
Designring: PBT-PC
Prozessanschluss Vorderseite: PVDF
Temperatur: -40 bis 80 °C
Prozessdruck: -1 bis 3 bar
Messbereich: 20 m
Kabellänge: 5m
Schutzart: IP68/NEMA 4X/6P
Versorgung: 2-Draht
Ausgang: 2-Draht; 4-20mA HART; HART Konfiguration
Genauigkeit: 2mm
Auflösung: 1 mm, digital

Fabrikat: Endress + Hauser
Typ: FMR20

mit Zubehör:
-Überflutungsschutzhülse
-Befestigungsmutter G1-1/2

Liefern und nach Herstellerangaben mit der nachfolgend ausgeschriebenen Befestigungskonstruktion auf der Bauwerkwand installieren.
Menge: 1,000 Stk

**02.02.01.0009 Parametrieren der Füllstandsmessung**
*** Pauschalposition
Kontrolle und Justierung der vorgenannten Messungen unter Betriebsbedingungen.
Menge: 1,000 psch

*Hinweis: ---Beschickungspumpwerk---*

##### Abschnitt 02.02.02 M02+M03 Füllstandsmessung PW-Sumpf Radarmessung (Ex)

*Hinweis: ---M02+M03 Füllstandsmessung PW-Sumpf Radarmessung (Ex)---*

*Hinweis: ---Hinweis, Trockenlaufschutz---*
Auf die Funktion Trockenlaufschutz mit einem Verriegelungskontakt im Strompfad der Pumpeneinschaltung wird verzichtet. Die Ausschalthöhe der Pumpen wird von ISN  so gewählt, dass sie den Vorgaben des Her-stellers entsprechen.

Da die Pumpen in einer Ex-Zone installiert sind muss freigemessen werden, bevor in Betriebsart Hand tiefer abgepumpt werden soll, da herstellerseitig einen Schlürfbetrieb nicht vorgesehen ist.

*Hinweis: ---Funktion Messumformer der Radarsondenmessung, Funktion Erweiterungsgerät, redundante Ausführung---*
Radarsondenmessung,mit Auswertegerät RMA 42 darauf
-Gerätestörung und
-MaxMax

Der Analogwert dient nur zur Überwachung und Anzeige in der Leittechnik.

Erweiterungsgeräte:

PR4116 Gerät 1, darauf zur Steuerung mit Hilfe der SPS
-VPS-Relaiskontakt für P1 Ein
-VPS-Relaiskontakt für P1 Aus

PR4116 Gerät 2 darauf, darauf zur Steuerung mit Hilfe der SPS
-VPS-Relaiskontakt für P2 Ein
-VPS-Relaiskontakt für P2 Aus

Die VPS-Steuerung SPS erfolgt nur, wen die SPS ausgefallen ist.

Die zweite Pumpe wird über den höherliegenden VPS-Einschaltpunkt eingeschaltet. Die Ansteuerung der zweiten Pumpe dient nur der Sicherheit, falls die erste trotz Betrieb nicht fördert.

Sofern eine Pumpe gestört ist, wird die verbleibende zur Verfügung stehende Pumpe eingeschaltet.

Aufbau der Steuerung der Pumpen: Siehe Beispielplan Eppinghofener Straße.

MaxMax wird auf einem Pötteranzeiger angezeigt.

DIe Radarsonden sind redundant ausgeführt. Die Messwerte sind in der SPS auf Abweichungen zu kontrollieren und bei Überschreitung eines Grenzwertes ist eine Plausibilitätsstörung auszugeben

*Hinweis: ---Kabelführung---*
die Kabel für die beiden Radarmessungen werden als ein Kabel bis zur Klemmstelle im Klemmkasten gezogen.

Bauseits ist eine Kernbohrung/ ein Futterrohr D=80 mm vorgesehen. Daher soll nur 1 Kabel durch diese Engstelle zu den Sonden gezogen werden.

**02.02.02.0001 Elektronischer Geräteschutzschalter für 24V DC Stromkreise bis 2A**
-Sicherungstyp: elektronisch
-Art der Sicherung: Automat
-selektíve Absicherung von Stromkreisen hinter 24 V DC Schaltnetzteilen
-galvanische Trennung
-Fehlerstrombegrenzung auf max. 1,8 fache des Nennstroms
-Anzeige des Betriebs/-Fehlerzustands mit LED
-Schalter Ein/Aus/Reset
-dig. Ausgänge: Ein/Aus, Ausgelöst als Wechsler
Menge: 2,000 St

**02.02.02.0002 Auswertegerät für Radarsonde (Ex)**
-Bauform: Gehäuse für Hutschiene (45x115x118 mm)
-Hilfsenergie: 24 V-.230 V AC/DC 50/60 Hz (Weitbereichsnetzteil)
-Eingänge: 1 Universaleingang für Strom, Spannung, Widerstand, Widerstandsthermometer, Thermoelement
Ausgänge
-analog: 1 Analogausgang(0/4-20 mA, 0-10 V, 2-10 V, 0-5 V)
-Status: Open Collector zur Überwachung des Gerätestatus sowie Leitungsbruch
-Transmitterversorgung: 24 V DC, maximal 30 mA, kurzschluss- und überlastfest
-Linearisierung: 2 Linearisierungstabellen für Eingangssignale (bis zu 32 Stützstellen möglich)

-Anzeige: LC-Display 2-zeilig; schwarz/weiß/gelb;
-Zeile: 7 Segmente, 5-stellig
-Zeile: Dot-Matrix für Bargraph, Einheiten, Messstellenbezeichnung

-LED: 2x Gerätestatus, 2x Relaiszustand

-Software: interne Software für Berechnungen, Linearisierung, Grenzwertüberwachung, Überwachung der Sensorkabel entsprechend NAMUR NE43 Empfehlungen

-Bedienung: vor Ort über 3 Tasten, PC Konfiguration über Software Fieldcare

-Zulassung: ATEX II(1)GD [EX ia] IIC
-2 Relais (Wechsler)

Fabrikat: Endress + Hauser
Typ: RMA42
Menge: 2,000 St

**02.02.02.0003 Trennwandler**
Trennwandler AC/DC 24 V, 3-Wege-Trennung Eingang: 4-20 mA Ausgang: 4-20mA Schraubanschluss

Fabrikat: Siemens
Typ/Größe: Trennwandler AC/DC 24, 3RS7003-1DE00
Menge: 1,000 St

**02.02.02.0004 Universal Messumformer für VPS Steuerung**
Eingang für WTH, TE, Ohm, Potentiometer, mA und V
2-Draht-Versorgung > 16 V
FM-Zulassung für Installation in Div. 2
Ausgänge für Strom, Spannung, und 2 Relais
Universelle Versorgung mit AC oder DC

Fabrikat: PR electronics
Typ/Größe: 4116
Menge: 2,000 St

**02.02.02.0005 Programmierfront für Universal Messumformer**
Menge: 1,000 St

**02.02.02.0006 Überspannungsschutz, Einbau im Schaltschrank**
- geeignet für eigensichere Steuerstromkreise EEx ia IIC T6
- 12-36V DC, max 1 A
- Schutz für Geräte in Zweileitertechnik
- Einbau im Schaltschrank

passend zu vorgenannten Messungen
Menge: 2,000 St

**02.02.02.0007 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 80,000 m

**02.02.02.0008 Ex-Anschlussgehäuse**
aus glasfaserverstärktem Polyester mit Neoprene-Dichtung und V2A Deckelschrauben, Schutzart IP 67 mit Kabelverschraubungen mit Hutschiene für die Montage der Überspannungsableiter, einschl. Erdungsklemmen und Befestigungszubehör
Bei der Messstelle montieren

geeignet für Ex-Zone 1
Menge: 2,000 Stk

**02.02.02.0009 Befestigungskonstruktion/ Ausleger für 1 Radarsonde**
einschl. allem Zubehör und Befestigungsmaterial wie in der Prinzip-Zeichnung "Prinzip Radarmessung"der beiliegenden Anlage dargestellt.

für den Radarsensor (Wandausleger)

aus Vierkantrohr 30 x 30 mm

bestehend im Wesentlichen aus:
- Flanschfuß mit 4 Bohrungen für die Befestigungsanker
- senkrechter Stab l=ca. 1.200 mm
- 1 x Ausleger l ca. 800 mm, schwenkbar mit Arretierung

Die Auslegung der Befestigungskonstruktion ist für den robusten Einsatz auszulegen.

Material: Edelstahl 1.4301
Menge: 2,000 Stk

**02.02.02.0010 Radarsonde (Ex)**
Füllstand-Messwertaufnehmer und Umformer ausgeführt als Kompaktgerät zur kontinuierlichen Füllstandmessung in Pumpenschächten und Kanalsystemen. Unabhängig von wechselnden Medien, Temperaturänderungen, Gaspolstern und Dämpfen in Behältern.

-Radarmessgerät mit Bluetooth und HART Kommunikation, auch für den Ex-Bereich
-Einfacher, sicherer und verschlüsselter drahtloser Fernzugriff
-Inbetriebnahme, Bedienung und Wartung über eine iOS/Android App
-Vollständiges PVDF-Gehäuse, hermetisch dichte Verdrahtung und komplett vergossene Elektronik
-frei einstellbarer Messbereich
-Schutzart IP68/NEMA 4X/6P

mit folgender Ausrüstung:

Zulassung: ATEX II 1/2 G Ex ia IIC T4 Ga/Gb für Zone 1 Abwasser

Prozessanschluss Rückseite: Gewinde G1 ISO228
Prozessanschluss Vorderseite: Gewinde ISO228 G1-1/2
Antenne: 40mm
Werkstoff:
Sensorgehäuse: PVDF
Dichtung: EPDM
Prozessanschluss Rückseite: PVDF
Kabelverschraubung: PA
O-Ring: EPDM
Gegenmutter: PA6.6
Designring: PBT-PC
Prozessanschluss Vorderseite: PVDF
Temperatur: -40 bis 80 °C
Prozessdruck: -1 bis 3 bar
Messbereich: 20 m
Kabellänge: 5m
Schutzart: IP68/NEMA 4X/6P
Versorgung: 2-Draht
Ausgang: 2-Draht; 4-20mA HART; HART Konfiguration
Genauigkeit: 2mm
Auflösung: 1 mm, digital

Fabrikat: Endress + Hauser
Typ: FMR20

mit Zubehör:
-Befestigungsmutter G1-1/2
Menge: 2,000 Stk

**02.02.02.0011 Parametrieren der Füllstandsmessungen**
*** Pauschalposition
Kontrolle und Justierung der vorgenannten Messungen unter Betriebsbedingungen.

2 Stück Radarmessungen
Menge: 1,000 psch

##### Abschnitt 02.02.03 M04 Max-Alarm Schwimmschalter (Ex)

*Hinweis: ---M04 Max Alarm---*
Für den Max-Alarm wird ein Schwimmschalter vorgesehen.

**02.02.03.0001 Leitungsschutzschalter, 1-pol. 230 VAC, 6A**
jeweils mit Hilfsschalter (Schließer)
Menge: 1,000 Stk

**02.02.03.0002 Trennschaltverstärker (Ex)**
Für die Ex ia eigensichere Speisung des Schwimmerschalters im explosionsgefährdeten Bereich.

Im Schaltschrank montieren und anschließen.

Füllstandgrenzschalter für NAMUR Kontakte mit folgender Ausführung:

-Füllstandauswertegerät, Grenzstand.
-zwei Relais, ein Grenzwert eine Störung
-Min Max Detektion Signalisierung
-Bauform: Hutschiene
ATEX II (1) GD EEx ia
Ausgang: 1/3-Kanal, 2-Leiter NAMUR.
Zulassung: ATEX II (1)GD (EEx ia) IIC
Gehäuse: Schienen Montage, 22.5mm, 1-Kanal
Hilfsenergie: 85-253VAC
Schaltausgang: 1x SPDT Füllstand + 1x SPST Alarm

Fabrikat: Endress + Hauser, 79576 Weil am Rhein, Tel. 0800-3434732

Typ/Größe: Nivotester FTL 325 N
Menge: 1,000 St

**02.02.03.0003 Ex-Überspannungsableiter**
für die oben aufgeführten Schwimmschalter

- Nennspannung24 VDC
- maximaler Betriebsspannung28 VDC
- maximaler Betriebsstrom0,5 A
- Schutzniveau Ader-Ader<36 V
- Nennableitstrom 8/2020 kA
- Grenzableitstrom 8/2030 kA
- maximaler Ableitwechselstrom50 A
- Ex-Zulassung: Zone 1
- BefestigungTragschiene

Montage im Schaltschrank.
Menge: 1,000 St

**02.02.03.0004 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 350,000 m

**02.02.03.0005 Ex-Anschlussgehäuse**
aus glasfaserverstärktem Polyester mit Neoprene-Dichtung und V2A Deckelschrauben, Schutzart IP 67 mit Kabelverschraubungen mit Hutschiene für die Montage der Überspannungsableiter, einschl. Erdungsklemmen und Befestigungszubehör
Bei der Messstelle montieren

geeignet für Ex-Zone 1
Menge: 1,000 Stk

**02.02.03.0006 Schwimmerschalter (Ex)**
Schwimmschalter, Grenzstanddetektion.
Anwendung: Flüssigkeiten.
2-Leiter nach EN60947-5-6 (NAMUR).
Einsatz mit Trennschaltverstärker.
ATEX II 2G EEx ia IIB T5.
Hülsenform für Montage durch G1.
Schwimmkörper: PP (Polypropylen).
Kabel: PVC.
Kabellänge: 5m.

Fabrikat: Endress+Hauser, 79576 Weil am Rhein, Tel. 0800-3434732

Typ/Größe: Liquifloat T FTS20 NAMUR PP/PVC, 5m

einschließlich Zubehör:

-Haken/Öse aus Edelstahl1.4571 in der Laibung der Montageöffnung befestigen
-Abspannklemme Edelstahl1.4571 zur Fixierung des Schwimmschalterkabels, zur unverlierbaren Befestigung am vorgenannten Haken/Öse
Menge: 1,000 St

**02.02.03.0007 Justierung Schwimmerschalter**
*** Pauschalposition
und Kontrolle der Messstelle unter Betriebsbedingungen für alle zuvor aufgeführten Schwimmschalter.
Menge: 1,000 psch

##### Abschnitt 02.02.04 M05 Überflutung und Kellerentwässerung 4-Stab Sonde (nicht Ex)

*Hinweis: ---M05 Überflutung und Kellerentwässerung 4-Stab Sonde---*
Die Kellerentwässerungspumpe wird mit Hilfe einer
Vierstabsonde angesteuert.

Zwei Sondenstäbe bilden den Ein- und Ausschaltpunkt für die Kellerentwässerungspumpe.

Ein weiterer Stab bildet den Max-Alarm (Wassereinbruch
Alarm bei 0,2 m WSP unter den Motoren der Pumpen PE01/-02/-03).

Ein seperater Stab bildet die Masseverbindung.

**02.02.04.0001 Elektronischer Geräteschutzschalter für 24V DC Stromkreise bis 2A**
-Sicherungstyp: elektronisch
-Art der Sicherung: Automat
-selektíve Absicherung von Stromkreisen hinter 24 V DC Schaltnetzteilen
-galvanische Trennung
-Fehlerstrombegrenzung auf max. 1,8 fache des Nennstroms
-Anzeige des Betriebs/-Fehlerzustands mit LED
-Schalter Ein/Aus/Reset
-dig. Ausgänge: Ein/Aus, Ausgelöst als Wechsler
Menge: 1,000 St

**02.02.04.0002 Füllstandsgrenzschalter (nicht Ex)**
- für leitfähige Flüssigkeiten mit folgender Ausführung:
- Bauform Anreihgehäuse 22,5 mm für Tragschiene 35 mm
- zwei Relais, ein Grenzwert eine Störung
- Min Max Detektion Signalisierung
- ATEX II (1) G
- Ausgang potentialfreier Wechsler
- Hilfsenergie 85 V- 253 V (AC)

Fabrikat: Endress + Hauser
Typ/Größe: FTW 325
Menge: 2,000 St

**02.02.04.0003 Überspannungsableiter 4-polig**
Für die Meldungen der Sondenstäbe.
Liefern, im Schaltschrank montieren und anschließen.

- 2-teiliger Blitz- / Überspannungsschutz mit Basisteil als Durchgangsklemme und steckbarem Schutzelement
- Nennspannung24 VDC
- Nennlaststrom0,75 A
- Blitzstrom10 kA (10/350), gesamt
- Nennableitstrom20 kA (8/20)
- Schutzpegel<102 V (Ad-Ad)
- MontageHutprofilschiene
- ÜberwachungLifeCheck
Menge: 1,000 St

**02.02.04.0004 Erdkabel (schwarz) NYCY 3x1,5**
für die Leitung der Messverbindung zwischen Schaltanlage und Anschlusskasten, in bauseits verlegtes Kabelleerrohr einziehen, auf Beton in Schutzrohren verlegen oder in Kabelkanälen von der Messstelle bis zum Schalt- und Steuerschrank. Reservedrähte werden im Schaltschrank und an der Messstelle auf Reihenklemmen aufgelegt und mit dem Erdpotential verbunden.
Menge: 50,000 m

**02.02.04.0005 Befestigungskonstruktion für Anschlusskasten und Sonde**
für den Anschlusskasten und die Stabsonde inkl. Schutzdach für das Anschlussgehäuse. Die Befestigungskonstruktion ist am Rand der Bedienbühne zu montieren.

Die Montage muss so erfolgen, dass die Stabsonde durch Klappen des Halters mit Rückholkette/-seil von der Bedienbünhne aus gewartet werden kann, ohne sich über das Geländer beugen zu müssen.

Material: Edelstahl 1.4571
Menge: 1,000 Stk

**02.02.04.0006 konduktive Stabsonde 4-Stäbe (nicht Ex)**
Füllstandaufnehmer ausgeführt als PP-teilisolierte 4 Stabsonde zur konduktiven Grenzstanddetektion

- Leitungsüberwachung
- Einsatz im explosionsgefährdeten Bereich ATEX II 2G
- geeignet für leitfähige Flüssigkeiten
- Prozessanschluss Gewinde G 1½" A aus PPS
- Stäbe Werkstoff 1.4404 (316L) Isolation PP

Fabrikat: Endress + Hauser
Typ/Größe: FTW 31
Menge: 1,000 St

#### Bereich 02.03 RBF Retentionsbodenfilterbecken

*Hinweis: --- Einbau in Schaltfeld Feld xx im Betriebshaus---*

##### Abschnitt 02.03.01 M06 Füllstandsmessung RBF Radarmessung

*Hinweis: ---M06 Füllstand RBF Retentionsraum---*
an Ausleger neben der Treppe

**02.03.01.0001 Elektronischer Geräteschutzschalter für 24V DC Stromkreise bis 2A**
-Sicherungstyp: elektronisch
-Art der Sicherung: Automat
-selektíve Absicherung von Stromkreisen hinter 24 V DC Schaltnetzteilen
-galvanische Trennung
-Fehlerstrombegrenzung auf max. 1,8 fache des Nennstroms
-Anzeige des Betriebs/-Fehlerzustands mit LED
-Schalter Ein/Aus/Reset
-dig. Ausgänge: Ein/Aus, Ausgelöst als Wechsler
Menge: 1,000 St

**02.03.01.0002 Auswertegerät für Radarsonde**
-Bauform: Gehäuse für Hutschiene (45x115x118 mm)
-Hilfsenergie: 24 V-.230 V AC/DC 50/60 Hz (Weitbereichsnetzteil)
-Eingänge: 1 Universaleingang für Strom, Spannung, Widerstand, Widerstandsthermometer, Thermoelement
Ausgänge
-analog: 1 Analogausgang(0/4-20 mA, 0-10 V, 2-10 V, 0-5 V)
-Status: Open Collector zur Überwachung des Gerätestatus sowie Leitungsbruch
-Transmitterversorgung: 24 V DC, maximal 30 mA, kurzschluss- und überlastfest
-Linearisierung: 2 Linearisierungstabellen für Eingangssignale (bis zu 32 Stützstellen möglich)

-Anzeige: LC-Display 2-zeilig; schwarz/weiß/gelb;
-Zeile: 7 Segmente, 5-stellig
-Zeile: Dot-Matrix für Bargraph, Einheiten, Messstellenbezeichnung

-LED: 2x Gerätestatus, 2x Relaiszustand

-Software: interne Software für Berechnungen, Linearisierung, Grenzwertüberwachung, Überwachung der Sensorkabel entsprechend NAMUR NE43 Empfehlungen

-Bedienung: vor Ort über 3 Tasten, PC Konfiguration über Software Fieldcare

-Zulassung: ATEX II(1)GD [EX ia] IIC
-2 Relais (Wechsler)

Fabrikat: Endress + Hauser
Typ: RMA42
Menge: 1,000 St

**02.03.01.0003 Trennwandler**
Trennwandler AC/DC 24 V, 3-Wege-Trennung Eingang: 4-20 mA Ausgang: 4-20mA Schraubanschluss

Fabrikat: Siemens
Typ/Größe: Trennwandler AC/DC 24, 3RS7003-1DE00
Menge: 1,000 St

**02.03.01.0004 Überspannungsschutz, Einbau im Schaltschrank**
- geeignet für eigensichere Steuerstromkreise EEx ia IIC T6
- 12-36V DC, max 1 A
- Schutz für Geräte in Zweileitertechnik
- Einbau im Schaltschrank

passend zu vorgenannten Messungen
Menge: 1,000 St

**02.03.01.0005 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 80,000 m

**02.03.01.0006 Ex-Anschlussgehäuse**
aus glasfaserverstärktem Polyester mit Neoprene-Dichtung und V2A Deckelschrauben, Schutzart IP 67 mit Kabelverschraubungen mit Hutschiene für die Montage der Überspannungsableiter, einschl. Erdungsklemmen und Befestigungszubehör
Bei der Messstelle montieren

geeignet für Ex-Zone 1
Menge: 1,000 Stk

**02.03.01.0007 Befestigungskonstruktion/ Ausleger für Radarsonde**
einschl. allem Zubehör und Befestigungsmaterial wie in der Prinzip-Zeichnung der beiliegenden Anlage dargestellt.

für den Radarsensor (Ständer mit Ausleger)

-1 Stück Befestigungsflansch zur Montage an der Stützwand am Geländerende der Treppe zum RBF.
-Reaktionsanker zur Befestigungin der Wand

aus Rechteckrohr 30x30
-senkrecht ca 1,80 m lang
-Ausleger ca 0,50 m lang
-Befestigung für 1 Radarsensor mit Schutzdach
-Befestigungsgrundplatte zur Befestigung der Klemmkiste mit Schutzdach

Die Sonde misst auf der Oberfläche des Filters und soll von der Treppe aus erreichbar sein.

Es ist darauf zu achten, dass die UK Sonde ca. 0,80 m oberhalb des max. WSP installiert wird.

Die Auslegung der Befestigungskonstruktion ist für den robusten Einsatz auszulegen.

Material 1.4301
Menge: 1,000 Stk

**02.03.01.0008 Beton-Gehwegplatte 50 x 50 cm x 5 (Nullpunktfläche)**
unterhalb der Radarmessung auf die Filteroberfläche legen, so dass an der Messtelle eine definierte Fläche ohne Bewuchs entsteht.
Menge: 1,000 St

**02.03.01.0009 Radarsonde (nicht Ex)**
Füllstand-Messwertaufnehmer und Umformer ausgeführt als Kompaktgerät zur kontinuierlichen Füllstandmessung in Pumpenschächten und Kanalsystemen. Unabhängig von wechselnden Medien, Temperaturänderungen, Gaspolstern und Dämpfen in Behältern.

-Radarmessgerät mit Bluetooth und HART Kommunikation, auch für den Ex-Bereich
-Einfacher, sicherer und verschlüsselter drahtloser Fernzugriff
-Inbetriebnahme, Bedienung und Wartung über eine iOS/Android App
-Vollständiges PVDF-Gehäuse, hermetisch dichte Verdrahtung und komplett vergossene Elektronik
-frei einstellbarer Messbereich
-Schutzart IP68/NEMA 4X/6P

mit folgender Ausrüstung:

Zulassung: ohne

Prozessanschluss Rückseite: Gewinde G1 ISO228
Prozessanschluss Vorderseite: Gewinde ISO228 G1-1/2
Antenne: 40mm
Werkstoff:
Sensorgehäuse: PVDF
Dichtung: EPDM
Prozessanschluss Rückseite: PVDF
Kabelverschraubung: PA
O-Ring: EPDM
Gegenmutter: PA6.6
Designring: PBT-PC
Prozessanschluss Vorderseite: PVDF
Temperatur: -40 bis 80 °C
Prozessdruck: -1 bis 3 bar
Messbereich: 20 m
Kabellänge: 5m
Schutzart: IP68/NEMA 4X/6P
Versorgung: 2-Draht
Ausgang: 2-Draht; 4-20mA HART; HART Konfiguration
Genauigkeit: 2mm
Auflösung: 1 mm, digital

Fabrikat: Endress + Hauser
Typ: FMR20

mit Zubehör:
-Überflutungsschutzhülse
-Befestigungsmutter G1-1/2

Liefern und nach Herstellerangaben mit der nachfolgend ausgeschriebenen Befestigungskonstruktion auf der Bauwerkwand installieren.
Menge: 1,000 Stk

**02.03.01.0010 Parametrieren der Füllstandsmessung**
*** Pauschalposition
Kontrolle und Justierung der vorgenannten Messungen unter Betriebsbedingungen.
Menge: 1,000 psch

*Hinweis: ---RBF-Mess- und Drosselstrecke---*

*Hinweis: --- Einbau in Freiluftschaltschrank an MW-Mess- und Drosselstrecke---*

##### Abschnitt 02.03.02 M07 Füllstandsmessung Vorschacht Drainage Radarmessung (ex)

*Hinweis: ---M07 Füllstand Vorschacht Drainage---*
an Ausleger im Vorschacht unter der Gitterrostebene. Über der Messung ist in der Gitterrostebene eine Wartungsöffnung vorgesehen.

**02.03.02.0001 Elektronischer Geräteschutzschalter für 24V DC Stromkreise bis 2A**
-Sicherungstyp: elektronisch
-Art der Sicherung: Automat
-selektíve Absicherung von Stromkreisen hinter 24 V DC Schaltnetzteilen
-galvanische Trennung
-Fehlerstrombegrenzung auf max. 1,8 fache des Nennstroms
-Anzeige des Betriebs/-Fehlerzustands mit LED
-Schalter Ein/Aus/Reset
-dig. Ausgänge: Ein/Aus, Ausgelöst als Wechsler
Menge: 1,000 St

**02.03.02.0002 Auswertegerät für Radarsonde (Ex)**
-Bauform: Gehäuse für Hutschiene (45x115x118 mm)
-Hilfsenergie: 24 V-.230 V AC/DC 50/60 Hz (Weitbereichsnetzteil)
-Eingänge: 1 Universaleingang für Strom, Spannung, Widerstand, Widerstandsthermometer, Thermoelement
Ausgänge
-analog: 1 Analogausgang(0/4-20 mA, 0-10 V, 2-10 V, 0-5 V)
-Status: Open Collector zur Überwachung des Gerätestatus sowie Leitungsbruch
-Transmitterversorgung: 24 V DC, maximal 30 mA, kurzschluss- und überlastfest
-Linearisierung: 2 Linearisierungstabellen für Eingangssignale (bis zu 32 Stützstellen möglich)

-Anzeige: LC-Display 2-zeilig; schwarz/weiß/gelb;
-Zeile: 7 Segmente, 5-stellig
-Zeile: Dot-Matrix für Bargraph, Einheiten, Messstellenbezeichnung

-LED: 2x Gerätestatus, 2x Relaiszustand

-Software: interne Software für Berechnungen, Linearisierung, Grenzwertüberwachung, Überwachung der Sensorkabel entsprechend NAMUR NE43 Empfehlungen

-Bedienung: vor Ort über 3 Tasten, PC Konfiguration über Software Fieldcare

-Zulassung: ATEX II(1)GD [EX ia] IIC
-2 Relais (Wechsler)

Fabrikat: Endress + Hauser
Typ: RMA42
Menge: 1,000 St

**02.03.02.0003 Überspannungsschutz, Einbau im Schaltschrank**
- geeignet für eigensichere Steuerstromkreise EEx ia IIC T6
- 12-36V DC, max 1 A
- Schutz für Geräte in Zweileitertechnik
- Einbau im Schaltschrank

passend zu vorgenannten Messungen
Menge: 1,000 St

**02.03.02.0004 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 150,000 m

**02.03.02.0005 Ex-Anschlussgehäuse**
aus glasfaserverstärktem Polyester mit Neoprene-Dichtung und V2A Deckelschrauben, Schutzart IP 67 mit Kabelverschraubungen mit Hutschiene für die Montage der Überspannungsableiter, einschl. Erdungsklemmen und Befestigungszubehör
Bei der Messstelle montieren

geeignet für Ex-Zone 1
Menge: 1,000 Stk

**02.03.02.0006 Befestigungskonstruktion/ Ausleger für Radarsonde**
einschl. allem Zubehör und Befestigungsmaterial wie in der Prinzip-Zeichnung der beiliegenden Anlage dargestellt.

für den Radarsensor (Wandausleger)

bestehend im Wesentlichen aus:
- 1 x Befestigungsplatte mit Halter für Lagerbuchse mit Nut zur Arretierung in Messposition
- 1 x Ausleger l ca. 450 mm mit Halter für den Sensor
- entnehmnbar, schwenkbar zu Wartungszwecken
-Befestigung für 1 Radarsensor mit Schutzdach
-Befestigungsgrundplatte zur Befestigung der Klemmkiste mit Schutzdach
- Reaktionsanker zur Befestigung in der Wand

Die Auslegung der Befestigungskonstruktion ist für den robusten Einsatz auszulegen.

Material: Edelstahl 1.4571
Menge: 1,000 Stk

**02.03.02.0007 Radarsonde (Ex)**
Füllstand-Messwertaufnehmer und Umformer ausgeführt als Kompaktgerät zur kontinuierlichen Füllstandmessung in Pumpenschächten und Kanalsystemen. Unabhängig von wechselnden Medien, Temperaturänderungen, Gaspolstern und Dämpfen in Behältern.

-Radarmessgerät mit Bluetooth und HART Kommunikation, auch für den Ex-Bereich
-Einfacher, sicherer und verschlüsselter drahtloser Fernzugriff
-Inbetriebnahme, Bedienung und Wartung über eine iOS/Android App
-Vollständiges PVDF-Gehäuse, hermetisch dichte Verdrahtung und komplett vergossene Elektronik
-frei einstellbarer Messbereich
-Schutzart IP68/NEMA 4X/6P

mit folgender Ausrüstung:

Zulassung: ATEX II 1/2 G Ex ia IIC T4 Ga/Gb für Zone 1 Abwasser

Prozessanschluss Rückseite: Gewinde G1 ISO228
Prozessanschluss Vorderseite: Gewinde ISO228 G1-1/2
Antenne: 40mm
Werkstoff:
Sensorgehäuse: PVDF
Dichtung: EPDM
Prozessanschluss Rückseite: PVDF
Kabelverschraubung: PA
O-Ring: EPDM
Gegenmutter: PA6.6
Designring: PBT-PC
Prozessanschluss Vorderseite: PVDF
Temperatur: -40 bis 80 °C
Prozessdruck: -1 bis 3 bar
Messbereich: 20 m
Kabellänge: 5m
Schutzart: IP68/NEMA 4X/6P
Versorgung: 2-Draht
Ausgang: 2-Draht; 4-20mA HART; HART Konfiguration
Genauigkeit: 2mm
Auflösung: 1 mm, digital

Fabrikat: Endress + Hauser
Typ: FMR20

mit Zubehör:
-Überflutungsschutzhülse
-Befestigungsmutter G1-1/2

Liefern und nach Herstellerangaben mit der nachfolgend ausgeschriebenen Befestigungskonstruktion auf der Bauwerkdecke, messend durch eine Kernbohrung, installieren.
Menge: 1,000 Stk

**02.03.02.0008 Parametrieren der Füllstandsmessung**
*** Pauschalposition
Kontrolle und Justierung der vorgenannten Messungen unter Betriebsbedingungen.
Menge: 1,000 psch

##### Abschnitt 02.03.03 M08 Überflutung und Kellerentwässerung 4-Stab Sonde (nicht ex)

*Hinweis: M08 Überflutung und Kellerentwässerung 4-Stab Sonde (nicht ex)*

**02.03.03.0001 Füllstandsgrenzschalter (nicht ex)**
- für leitfähige Flüssigkeiten mit folgender Ausführung:
- Bauform Anreihgehäuse 22,5 mm für Tragschiene 35 mm
- zwei Relais, ein Grenzwert eine Störung
- Min Max Detektion Signalisierung
- ohne Ex-Zulassung
- Ausgang potentialfreier Wechsler
- Hilfsenergie 85 V- 253 V (AC)

Fabrikat: Endress + Hauser
Typ/Größe: FTW 325
Menge: 2,000 St

**02.03.03.0002 Überspannungsableiter 4-polig**
Für die Meldungen der Sondenstäbe.
Liefern, im Schaltschrank montieren und anschließen.

- 2-teiliger Blitz- / Überspannungsschutz mit Basisteil als Durchgangsklemme und steckbarem Schutzelement
- Nennspannung24 VDC
- Nennlaststrom0,75 A
- Blitzstrom10 kA (10/350), gesamt
- Nennableitstrom20 kA (8/20)
- Schutzpegel<102 V (Ad-Ad)
- MontageHutprofilschiene
- ÜberwachungLifeCheck
Menge: 1,000 St

**02.03.03.0003 konduktive Stabsonde 4-Stäbe (nicht ex)**
Füllstandaufnehmer ausgeführt als PP-teilisolierte 4 Stabsonde zur konduktiven Grenzstanddetektion

- Leitungsüberwachung
- ohne Ex-Zulassung
- geeignet für leitfähige Flüssigkeiten
- Prozessanschluss Gewinde G 1½" A aus PPS
- Stäbe Werkstoff 1.4404 (316L) Isolation PP

Fabrikat: Endress + Hauser
Typ/Größe: FTW 31
Menge: 1,000 St

**02.03.03.0004 Befestigungskonstruktion für Anschlusskasten und Sonde**
für den Anschlusskasten und die Stabsonde inkl. Schutzdach für das Anschlussgehäuse. Die Befestigungskonstruktion ist am Rand der Bedienbühne zu montieren.

Die Montage muss so erfolgen, dass die Stabsonde durch Klappen des Halters mit Rückholkette/-seil von der Bedienbünhne aus gewartet werden kann, ohne sich über das Geländer beugen zu müssen.

Material: Edelstahl 1.4571
Menge: 1,000 Stk

**02.03.03.0005 Erdkabel (schwarz) NYCY 3x1,5**
für die Leitung der Messverbindung zwischen Schaltanlage und Anschlusskasten, in bauseits verlegtes Kabelleerrohr einziehen, auf Beton in Schutzrohren verlegen oder in Kabelkanälen von der Messstelle bis zum Schalt- und Steuerschrank. Reservedrähte werden im Schaltschrank und an der Messstelle auf Reihenklemmen aufgelegt und mit dem Erdpotential verbunden.
Menge: 350,000 m

##### Abschnitt 02.03.04 M09 MID Abflussmenge aus RBF

*Hinweis: ---M09 Abflussmenge aus RBF---*

*Hinweis: ---Hinweis zu MID---*
Das MID und Auswertegerät sind in Maschinentechnik ausgeschrieben, hier werden nur die elektrischen Komponenten aufgeführt

*Hinweis: ---Ausführungsbeschreibung---*
Die Versorgung des Messumformers erfolgt aus der überspannungsgeschützten Steuerspannung aus dem Batterie-gepufferten USV 24 V DC Netz.

Die Durchflussmenge wird in l/s als 4-20 mA ausgegeben. Der Mengenimpuls wird auf die SPS aufgelegt und an das Leitsystem weitergeleitet.

**02.03.04.0001 Elektronischer Geräteschutzschalter für 24V DC Stromkreise bis 2A**
-Sicherungstyp: elektronisch
-Art der Sicherung: Automat
-selektíve Absicherung von Stromkreisen hinter 24 V DC Schaltnetzteilen
-galvanische Trennung
-Fehlerstrombegrenzung auf max. 1,8 fache des Nennstroms
-Anzeige des Betriebs/-Fehlerzustands mit LED
-Schalter Ein/Aus/Reset
-dig. Ausgänge: Ein/Aus, Ausgelöst als Wechsler
Menge: 1,000 St

**02.03.04.0002 Überspannungsschutzeinrichtung Messwert 4-20mA**
-Überspannungsmodul zur Absicherung von 2-poligen Signalleitungen
-max Signalspannung 30 V
-Nennstrom 1 A
-Modulträger zur Aufnahme eines Überspannungsmoduls zum
-Aufschnappen auf Hutschiene
-Schirmerdungklemme
-Ex-Zulassung ATEX II(1)2G EEX ia IIC

Fabrikat: Endress + Hauser
Typ/Größe: HAW562-8DA+PA
Menge: 1,000 St

**02.03.04.0003 Überspannungsableiter 4-polig**
Für die Störmeldung und das Impulssignal des MID.
Liefern, im Schaltschrank montieren und anschließen.

- 2-teiliger Blitz- / Überspannungsschutz mit Basisteil als Durchgangsklemme und steckbarem Schutzelement
- Nennspannung24 VDC
- Nennlaststrom0,75 A
- Blitzstrom10 kA (10/350), gesamt
- Nennableitstrom20 kA (8/20)
- Schutzpegel<102 V (Ad-Ad)
- MontageHutprofilschiene
- ÜberwachungLifeCheck
Menge: 1,000 St

##### Abschnitt 02.03.05 Probennehmer

*Hinweis: ---Ausführungsbeschreibung Probennehmer---*
Neben dem Drosselbauwerk wird ein Probennehmer aufgestellt, der zyklisch, während der Entleerung des RBFs, angesteuert von der SPS Proben aus dem Nachschacht zieht.

Im Schaltschrank im Betriebsgebäude und am Probennehmer werden ein Überspannungsschutz für die Steuerspannung und die Signal/Meldekabel installiert.

Signale SPS zum Probennehmer:
-Anforderung 1x Probe ziehen (1 Flasche)

Signale vom Probennehmer an SPS:
-Betriebsbereit
-Sammelstörung
-Vollmeldung

**02.03.05.0001 Probennehmer, selbstentleerend**
automatischer Probenehmer
-mit automatischer Entleer- und Spülvorrichtung.
-Edelstahlisolierzelle V2A mit thermostatgeregelter Kühlung/Heizung und Aufsatz
-Mikroprozessorsteuerung, Vakuumdosier-System aus Kunststoff 20 x 350 ml. komplett betriebsbereit mit -Anschlusskabel 5m
-ca. 13,50 m Saugschlauch 1/2 Zoll, Di=10 mm (geodätische Saughöhe ca. 5 m)
-Verteilersystem mit motorischem Antrieb, Einschiebeplatte für Flaschenpositionierung.
-Inkl. 2 x 10 l PE Flaschen

Zubehör:
-I/O Steuererweiterung ohne Ethernet
-5 Melderelais mit potentialfreien Kontakten

-Befestigung neben der Betondecke des Drosselschachts (Befestigungsmaterial Edelstahl 1.4301) auf dewr dafür vorgesehen Fläche
-Verlegen des Saugschlauchs bis zur Entnahmeposition im Nachschacht des Drosselbauwerks
-Betriebsfertige Parametrierung
-Inbetriebnahme einschliesslich der Schnittstelle zur SPS zusammen mit dem Programmierer der SPS
-Einweisung vor Ort
-incl. 2 x 10 l PE Ersatzflaschen
Menge: 1,000 St

**02.03.05.0002 Leitungsschutzschalter, 1-polig 230 V, 16A**
für
-den Abgang zum Probennehmer

mit Hilfsschallter
Menge: 2,000 St

*Hinweis: Ausführungshinweis überspannungsschutz Stromversorgung und Meldungen*
Leistungskabel und Meldekabel werden beidseitig auf Abgangsseite im Betriebshaus und am Probennehmer geschützt.

**02.03.05.0003 Blitzstrom- und Überspannungsableiterkombination 1 phasig Typ 1 +2**
Steckbarer Blitzstromableiter, gem. Typ 1 / Class I, für 1-phasige Stromversorgungsnetze mit separatem N und PE (L1, PE, N).

Ausstattung:
Blitzstromableiter Typ 1 FLASHTRAB SEC PLUS für 3-Leiter-Systeme (L1, N, PE) bestehend aus Schutzsteckern und Basiselement für die Tragschienenmontage. Optische rot/grün Statusanzeige und Fernmeldekontakt zur Fehlersignalisierung. Netzfolgestromfreie Technologie, einsetzbar für die Ableitung von Blitzströmen bis 25 kA pro Pol durch gekapselte Funkenstrecken mit Zündmechanismus zur Triggerung der Ansprechspannung. Für den Blitzschutz-Potenzialausgleich in Blitzschutzanlagen Klasse III. Leckstromfreier Ableiter, geeignet für den Einsatz im Vorzählerbereich. Zusätzlich für Typ 2 geprüft (Kombiableiter). Basiselement anschlussvariabel montierbar (Außenleiter von oben oder unten). Schutzstecker lassen sich wahlweise um 180° gedreht in das Basiselement stecken und sind durch mechanische Kodierung gegen Fehlbestückung geschützt. Stecker mit individueller Beschriftungsfläche und werkzeuglos steck- und ziehbar. Schutzstecker sind ohne Unterbrechung des Stromkreises mit dem CHECKMASTER 2 Testgerät auf Vorschädigung und Defekt prüfbar und die Testergebnisse sind dokumentierbar.

Technische Daten:
IEC-Prüfklasse: I / II, T1 / T2, T1, I
EN Type: T1 / T2, T1
Nennspannung UN: 240 V AC (TN-S), 240 V AC (TT)
Blitzprüfstrom (10/350) µs Iimp (L-N): 25 kA
Blitzprüfstrom (10/350) µs Iimp (N-PE): 100 kA
Höchste Dauerspannung UC: 350 V AC
Schutzpegel Up (L-N): <= 1,5 kV
Schutzpegel Up (N-PE): <= 1,5 kV
Folgestromlöschfähigkeit Ifi (L-N): 50 kA
Folgestromlöschfähigkeit Ifi (N-PE): 100 A
Folgestromlöschfähigkeit Ifi (L-N) zusätzlich geprüft:
 100 kA (264 V AC)
Kurzschlussfestigkeit ISCCR: 50 kA
Kurzschlussfestigkeit ISCCR (zusätzlich geprüft):100 kA (264 V AC)
Maximale Vorsicherung bei Stichleitungsverdrahtung: 315 A (gG)
Maximale Vorsicherung bei V?Durchgangsverdrahtung:
 125 A (gG)
Meldung Überspannungsschutz defekt:
 optisch, Fernmeldekontakt
Reiheneinbaugerät: 4 TE
Prüfnorm: EN 61643-11

(z.B. Fabrikat: Phoenix GmbH, 32825 Blomberg
Tel. 05235/550

Typ/Größe: FLT-SEC-P-T1-1S-350/25-FM, 2905415
Menge: 2,000 St

**02.03.05.0004 Überspannungsableiter 4-polig**
Liefern, im Schaltschrank montieren und anschließen.

- 2-teiliger Blitz- / Überspannungsschutz mit Basisteil als Durchgangsklemme und steckbarem Schutzelement
- Nennspannung 24 VDC
- Nennlaststrom 0,75 A
- Blitzstrom 10 kA (10/350), gesamt
- Nennableitstrom 20 kA (8/20)
- Schutzpegel <102 V (Ad-Ad)
- Montage Hutprofilschiene
- Überwachung LifeCheck
Menge: 2,000 Stk

**02.03.05.0005 Überspannungsschutzgerät 230 V AC**
2-poliger Überspannungsableiter Typ 3 nach EN 61643-11 zum Schutz von Endgeräten der Industrieelektronik mit Fernmeldekontakt für Überwachungseinrichtung (potentialfreier Wechsler) als zweiteiliger Aufbau mit Stecker und Basiselement.

Technische Daten:

- optische Funktionsanzeige:  grün
- optische Defektanzeige:  rot
- Nennspannung:  230 V AC
- Nennstrom:  26 A
- Höchste Dauerspannung:  253 V ac/dc
- Nennableitstoßstrom (8/20):  3 kA
- Schutzpegel L-N:  < 1100 V
- Schutzpegel L/N-PE:  < 600 V

z.B. Fabrikat: Phoenix GmbH, 32825 Blomberg
Typ/Größe:  PT 2-PE/S-230AC-ST, mit PT-BE/FM
oder gleichwertig
Menge: 1,000 St

**02.03.05.0006 Anschlusskasten 260 x 160 x 90 für Probennehmer**
Anschlusskasten für Pumpe

Material Polyesterharz
Schutzart IP 66/67
Größe ca. 260 x 160 x 90 mm
einschließlich Klemmen und Kabeleinführungen

Zum Anschluss des Probennehmers incl. der Überspannungsschutzgeräte.

einschließlich Aufhängung bestehend aus:
-2 Stück Halterungsstielen senkrecht bestehend aus 2 Vierkantrohren 40x40 mm, ca. 750 mm lang mit Fußflansch mit Bohrungen zur Befestigung auf der Betondecke des Drosselbauwerks
-2 Stück Endkappen für Vierkantrohr
-Befestigungsplatte (3mm stark) ca. 400 x 400mm mit 4 Bohrungen zur Befestigung des Klemmkastens zzgl. Dach ca. 400 x 200 mm
-Dach mit abgerundeten Ecken (Vermeidung von Verletzungsgefahr)
-Befestigungsplatte und Dach entgratet

Aufhängung und Befestigungsmaterial in Edelstahl rostfrei 1.4571
Menge: 1,000 St

**02.03.05.0007 Aufhängung/Gestell für Anschlusskasten der Vorposition**
Aufhängung/Gestell für Anschlusskasten der Vorposition
bestehend aus:
-2 Stück Halterungsstielen senkrecht bestehend aus 2 Vierkantrohren 40x40 mm, ca. 750 mm lang mit Fußflansch mit Bohrungen zur Befestigung auf der Betondecke des Drosselbauwerks
-2 Stück Endkappen für Vierkantrohr
-Befestigungsplatte (3mm stark) ca. 400 x 400mm mit 4 Bohrungen zur Befestigung des Klemmkastens zzgl. Dach ca. 400 x 200 mm
-Dach mit abgerundeten Ecken (Vermeidung von Verletzungsgefahr)
-Befestigungsplatte und Dach entgratet

Aufhängung und Befestigungsmaterial in Edelstahl rostfrei 1.4571
Menge: 1,000 St

##### Abschnitt 02.03.07 M10 + M11 Füllstandsmessung Pumpensumpf RBF Entleerungs-PW Drucksondenmessung

*Hinweis: ---M10 + M11 Füllstandsmessung Pumpensumpf RBF Entleerungs-PW Drucksondenmessung---*

*Hinweis: ---Hinweis, Trockenlaufschutz---*
Auf die Funktion Trockenlaufschutz mit einem Verriegelungskontakt im Strompfad der Pumpeneinschaltung wird verzichtet. Die Ausschalthöhe der Pumpen wird von ISN  so gewählt, dass sie den Vorgaben des Herstellers entsprechen.

*Hinweis: ---Funktion Messumformer der Drucksondenmessung, Funktion Erweiterungsgerät---*
Drucksondenmessung,mit Auswertegerät RMA 42 darauf
-Gerätestörung und
-MaxMax

Der Analogwert dient nur zur Überwachung und Anzeige in der Leittechnik.

Erweiterungsgeräte:

PR4116 Gerät 1, darauf zur Steuerung mit Hilfe der SPS
-VPS-Relaiskontakt für P1 Ein
-VPS-Relaiskontakt für P1 Aus

PR4116 Gerät 2 darauf, darauf zur Steuerung mit Hilfe der SPS
-VPS-Relaiskontakt für P2 Ein
-VPS-Relaiskontakt für P2 Aus

Die VPS-Steuerung SPS erfolgt nur, wenn die SPS ausgefallen ist.

Die zweite Pumpe wird über den höherliegenden VPS-Einschaltpunkt eingeschaltet. Die Ansteuerung der zweiten Pumpe dient nur der Sicherheit, falls die erste trotz Betrieb nicht fördert.

Sofern eine Pumpe gestört ist, wird die verbleibende zur Verfügung stehende Pumpe eingeschaltet.

Aufbau der Steuerung der Pumpen: Siehe Beispielplan Eppinghofener Straße.

MaxMax wird auf einem Pötteranzeiger angezeigt.

Die Drucksonden sind redundant ausgeführt. Die Messwerte sind in der SPS auf Abweichungen zu kontrollieren und bei Überschreitung eines Grenzwertes ist eine Plausibilitätsstörung auszugeben.

**02.03.07.0001 Elektronischer Geräteschutzschalter für 24V DC Stromkreise bis 2A**
-Sicherungstyp: elektronisch
-Art der Sicherung: Automat
-selektíve Absicherung von Stromkreisen hinter 24 V DC Schaltnetzteilen
-galvanische Trennung
-Fehlerstrombegrenzung auf max. 1,8 fache des Nennstroms
-Anzeige des Betriebs/-Fehlerzustands mit LED
-Schalter Ein/Aus/Reset
-dig. Ausgänge: Ein/Aus, Ausgelöst als Wechsler
Menge: 2,000 St

**02.03.07.0002 Auswertegerät für Drucksonde (nicht ex)**
-Bauform: Gehäuse für Hutschiene (45x115x118 mm)
-Hilfsenergie: 24 V-.230 V AC/DC 50/60 Hz (Weitbereichsnetzteil)
-Eingänge: 1 Universaleingang für Strom, Spannung, Widerstand, Widerstandsthermometer, Thermoelement
Ausgänge
-analog: 1 Analogausgang(0/4-20 mA, 0-10 V, 2-10 V, 0-5 V)
-Status: Open Collector zur Überwachung des Gerätestatus sowie Leitungsbruch
-Transmitterversorgung: 24 V DC, maximal 30 mA, kurzschluss- und überlastfest
-Linearisierung: 2 Linearisierungstabellen für Eingangssignale (bis zu 32 Stützstellen möglich)

-Anzeige: LC-Display 2-zeilig; schwarz/weiß/gelb;
-Zeile: 7 Segmente, 5-stellig
-Zeile: Dot-Matrix für Bargraph, Einheiten, Messstellenbezeichnung

-LED: 2x Gerätestatus, 2x Relaiszustand

-Software: interne Software für Berechnungen, Linearisierung, Grenzwertüberwachung, Überwachung der Sensorkabel entsprechend NAMUR NE43 Empfehlungen

-Bedienung: vor Ort über 3 Tasten, PC Konfiguration über Software Fieldcare

-Zulassung: ATEX II(1)GD [EX ia] IIC
-2 Relais (Wechsler)

Fabrikat: Endress + Hauser
Typ: RMA42
Menge: 2,000 St

**02.03.07.0003 Trennwandler**
Trennwandler AC/DC 24 V, 3-Wege-Trennung Eingang: 4-20 mA Ausgang: 4-20mA Schraubanschluss

Fabrikat: Siemens
Typ/Größe: Trennwandler AC/DC 24, 3RS7003-1DE00
Menge: 1,000 St

**02.03.07.0004 Universal Messumformer für VPS Steuerung**
Eingang für WTH, TE, Ohm, Potentiometer, mA und V
2-Draht-Versorgung > 16 V
FM-Zulassung für Installation in Div. 2
Ausgänge für Strom, Spannung, und 2 Relais
Universelle Versorgung mit AC oder DC

Fabrikat: PR electronics
Typ/Größe: 4116
Menge: 2,000 St

**02.03.07.0005 Programmierfront für Universal Messumformer**
Menge: 1,000 St

**02.03.07.0006 Überspannungsschutz, Einbau im Schaltschrank**
- geeignet für eigensichere Steuerstromkreise EEx ia IIC T6
- 12-36V DC, max 1 A
- Schutz für Geräte in Zweileitertechnik
- Einbau im Schaltschrank

passend zu vorgenannten Messungen
Menge: 2,000 St

**02.03.07.0007 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 80,000 m

**02.03.07.0008 Edelstahlschutzrohr DN 80**
Länge ca. 3,40 m passend zum obigen Druckaufnehmer zur Führung der Drucksonde bis zum Tiefpunkt des Beckens. Das Rohr ist bis unterhalb der Befestigungskonstruktion der Druckausgleichsdose zu führen, damit die Sonde ohne Abstieg in den Schacht abgelassen und gezogen werden kann (siehe Zeichnungsanlage).

Die Rohrabmessung und Wandstärke erfolgt nach Wahl und Verantwortung des Bieters.

Schutzrohr einschließlich passender Rohrschellen mit Schrauben und Abstandshalter im Abstand von max. 1 montieren.

Alle Materialien, auch die Befestigungselemente sind in Edelstahl 1.4571 auszuführen.
Menge: 2,000 Stk

**02.03.07.0009 Ex-Anschlussgehäuse**
aus glasfaserverstärktem Polyester mit Neoprene-Dichtung und V2A Deckelschrauben, Schutzart IP 67 mit Kabelverschraubungen mit Hutschiene für die Montage der Überspannungsableiter, einschl. Erdungsklemmen und Befestigungszubehör
Bei der Messstelle montieren

geeignet für Ex-Zone 1
Menge: 2,000 Stk

**02.03.07.0010 Hydrostatische Druckaufnehmer-Tauchsonde (ex)**
Füllstand-Messwertaufnehmer und Umformer ausgeführt als Druckaufnehmer zur kontinuierlichen, hydrostatischen Füllstandmessung in offenen Behältern.

Montage mittels Abspannklemme (Edelstahl 1.4435) zum Einhängen

Mit folgender Ausrüstung:
-kompaktes Zweidrahtgerät ohne Hilfsenergie
-Ausgang 4..20 mA HART
-Messbereich frei einstellbar-Messmembrane: CERAPHIRE, ölfreie keramische Messzelle trocken.
-Integrierter Überspannungsschutz
-Schutzkorb
-Automatische Dichtekompensation zur Erhöhung der Messgenauigkeit
-Zulassung ATEX II 2G Ex ia IIC T6
-Sondenrohr/Material : 316L, d=22mm

-Messbereich 0-10m
-Genauigkeit +/- 0,2 %
-Haken und Abspannklemme Material 316 L
-Kabellänge 20m

betriebsfertige Montage

Vor Bestellung ist die Ausführung der Messsonde anhand der örtlichen Situation zu bestimmen.

Fabrikat: Endress + Hauser, 79576 Weil am Rhein
Typ/Größe: FMX21
Menge: 1,000 St

**02.03.07.0011 Parametrieren der Füllstandsmessungen**
*** Pauschalposition
Kontrolle und Justierung der vorgenannten Messungen unter Betriebsbedingungen.

2 Stück Radarmessungen
Menge: 1,000 psch

##### Abschnitt 02.03.08 M12 Max-Alarm Schwimmschalter

*Hinweis: ---M12 Max Alarm---*
Für den Max-Alarm wird ein Schwimmschalter vorgesehen.

**02.03.08.0001 Leitungsschutzschalter, 1-pol. 230 VAC, 6A**
jeweils mit Hilfsschalter (Schließer)
Menge: 1,000 Stk

**02.03.08.0002 Trennschaltverstärker (Ex)**
Für die Ex ia eigensichere Speisung des Schwimmerschalters im explosionsgefährdeten Bereich.

Im Schaltschrank montieren und anschließen.

Füllstandgrenzschalter für NAMUR Kontakte mit folgender Ausführung:

-Füllstandauswertegerät, Grenzstand.
-zwei Relais, ein Grenzwert eine Störung
-Min Max Detektion Signalisierung
-Bauform: Hutschiene
ATEX II (1) GD EEx ia
Ausgang: 1/3-Kanal, 2-Leiter NAMUR.
Zulassung: ATEX II (1)GD (EEx ia) IIC
Gehäuse: Schienen Montage, 22.5mm, 1-Kanal
Hilfsenergie: 85-253VAC
Schaltausgang: 1x SPDT Füllstand + 1x SPST Alarm

Fabrikat: Endress + Hauser, 79576 Weil am Rhein, Tel. 0800-3434732

Typ/Größe: Nivotester FTL 325 N
Menge: 1,000 St

**02.03.08.0003 Ex-Überspannungsableiter**
für die oben aufgeführten Schwimmschalter

- Nennspannung24 VDC
- maximaler Betriebsspannung28 VDC
- maximaler Betriebsstrom0,5 A
- Schutzniveau Ader-Ader<36 V
- Nennableitstrom 8/2020 kA
- Grenzableitstrom 8/2030 kA
- maximaler Ableitwechselstrom50 A
- Ex-Zulassung: Zone 1
- BefestigungTragschiene

Montage im Schaltschrank.
Menge: 1,000 St

**02.03.08.0004 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 350,000 m

**02.03.08.0005 Ex-Anschlussgehäuse**
aus glasfaserverstärktem Polyester mit Neoprene-Dichtung und V2A Deckelschrauben, Schutzart IP 67 mit Kabelverschraubungen mit Hutschiene für die Montage der Überspannungsableiter, einschl. Erdungsklemmen und Befestigungszubehör
Bei der Messstelle montieren

geeignet für Ex-Zone 1
Menge: 1,000 Stk

**02.03.08.0006 Schwimmerschalter (Ex)**
Schwimmschalter, Grenzstanddetektion.
Anwendung: Flüssigkeiten.
2-Leiter nach EN60947-5-6 (NAMUR).
Einsatz mit Trennschaltverstärker.
ATEX II 2G EEx ia IIB T5.
Hülsenform für Montage durch G1.
Schwimmkörper: PP (Polypropylen).
Kabel: PVC.
Kabellänge: 5m.

Fabrikat: Endress+Hauser, 79576 Weil am Rhein, Tel. 0800-3434732

Typ/Größe: Liquifloat T FTS20 NAMUR PP/PVC, 5m

einschließlich Zubehör:

-Haken/Öse aus Edelstahl1.4571 in der Laibung der Montageöffnung befestigen
-Abspannklemme Edelstahl1.4571 zur Fixierung des Schwimmschalterkabels, zur unverlierbaren Befestigung am vorgenannten Haken/Öse
Menge: 1,000 St

**02.03.08.0007 Justierung Schwimmerschalter**
*** Pauschalposition
und Kontrolle der Messstelle unter Betriebsbedingungen für alle zuvor aufgeführten Schwimmschalter.
Menge: 1,000 psch

##### Abschnitt 02.03.09 M13 Stabsonde Abschlag aus RBF

*Hinweis: ---M13 Abschlagsmessung vor RBF Abschlag (Stabsondenmessung)---*
Ein konduktiver Füllstandsgrenzschalter in Verbindung mit einer Stabsonde aktiviert einen Eingang der SPS sobald der Wasserstand die Beckenüberlaufschwelle erreicht hat.

Die Sonde wird neben der Furth an einem Ausleger installiert.

**02.03.09.0001 Elektronischer Geräteschutzschalter für 24V DC Stromkreise bis 2A**
-Sicherungstyp: elektronisch
-Art der Sicherung: Automat
-selektíve Absicherung von Stromkreisen hinter 24 V DC Schaltnetzteilen
-galvanische Trennung
-Fehlerstrombegrenzung auf max. 1,8 fache des Nennstroms
-Anzeige des Betriebs/-Fehlerzustands mit LED
-Schalter Ein/Aus/Reset
-dig. Ausgänge: Ein/Aus, Ausgelöst als Wechsler
Menge: 1,000 St

**02.03.09.0002 Überspannungsschutzgerät im Schaltschrank**
Liefern und im Schaltschrank montieren und anschließen.

Steckbare Überspannungs-Schutzkaskade für EEx
ia-Stromkreise.
Für den Schutz von 2 unabhängig voneinander
betriebenen eigensicheren Stromkreisen.
Menge: 1,000 Stk

**02.03.09.0003 Auswertegerät (nicht ex)**
für die Speisung der konduktiven Stabsonde

Im Schaltschrank montieren und anschließen.

Bauform: Aufbaugehäuse für Hutschienenmontage
zwei Relais, ein Grenzwert eine Störung oder jeweils als Grenzschalter oder zur Zweipunktregelung einsetzbar
Min Max Detektion Signalisierung
Zulassung: nicht Ex
Ausgang: potentialfreier Wechsler
-Hilfsenergie 24 V DC

Fabrikat: Endress + Hauser, 79576 Weil am Rhein
Typ/Größe: Nivotester FTW 325
Menge: 1,000 St

**02.03.09.0004 Elektronikleitung Li2YCYv (TP) 2x2x0,5**
Zur störsicheren Übertragung von Signalen unter rauen
Umgebungsbedingungen, im Freien sowie bei Erdverlegung.

zur Übertragung des Signals des Füllstandssensors.
Menge: 30,000 m

**02.03.09.0005 Anschlusskasten 120 x 120**
Material: Polyesterharz
Schutzart: IP 66
Explosionsschutz: ohne
Größe: ca. 120 x 120 mm
einschließlich Klemmen und Kabeleinführungen
Menge: 1,000 St

**02.03.09.0006 Befestigungskonstruktion für die Stabsonde**
einschl. allem Zubehör und Befestigungsmaterial wie in der Prinzip-Zeichnung der beiliegenden Anlage dargestellt.

für die Stabsonde und das Anschlussgehäuse an Ausleger

bestehend im Wesentlichen aus:
- 1 x Dübelplatte/Fußflansch
- 1 x senkrechtes Rohrstück l ca. 1,00 m
- 1 x horizontaler Ausleger l ca. 500 mm mit Halter für den Sensor

Die Befestigungskonstruktion ist mit zugelassenen Edelstahl-Verbundankern auf Beton zu montieren.

Die Auslegung der Befestigungskonstruktion ist für den robusten Einsatz auszulegen und muß außerhalb des Fließweges neben der Furth einem Abschalgsereignis standhalten können.

In Messposition müssen die Befestigungskonstruktion sowie Anbauteile und Kabel außerhalb der Strömung liegen.

Der Anschlusskasten ist an der Befestigungskonstruktion zu befestigen

inkl. Schutzdach für den Anschlusskasten.

Material: Edelstahl 1.4301
Menge: 1,000 St

**02.03.09.0007 Ein-Stabsonde (nicht ex)**
PTFE-teilisolierte Ein-Stabsonde zur konduktiven
Grenzstanddetektion in leitenden Flüssigkeiten (Regenwasser)
Zulassung: ohne Ex

Stablänge ca. 1,50 m, kürzbar

Fabrikat: Endress + Hauser
Typ: 11375Z
Menge: 1,000 St

**02.03.09.0008 Parametrieren der Füllstandsmessung**
Kontrolle und Justierung der Messung unter Betriebsbedingungen.
Menge: 1,000 St

**02.03.09.0009 Anordnung- bzw. Einbauzeichnung für die Stabsonde**
Zeichnung (Höhenkotenplan) mit Angabe aller messstellenspezifischen Parameter wie z.B. Einbauhöhenlage, Schaltpunkte.

Die Messung ist in Abstimmung mit der Bauleitung auf die nivellierte Höhen zu montieren.
Menge: 1,000 St

##### Abschnitt 02.03.10 M14 Füllstandsmessung Norfbach Radarmessung

*Hinweis: ---M14 Füllstand Norfbach, HW-Betrieb---*
ab einem WSP von 36,96 m im Norfbach kann das gedrosselte Wasser aus dem RBF nicht mehr im Freigefälle ablaufen.

Ab einem WSP von 36,96 m - 0,05 m = 36,91 m, gemessen an der Brücke über den Norfbach wird der HW-Betrieb begonnen, d.h. der Betriebsschieber DN 300 zum HW-Pumpwerk wird geöffnet und der HW-Schieber DN 300 zum Norfbach geschlossen.

Anschließend läuft dem HW-PW bei einem Regenereignis aus der Mess- und Drosselstrecke Wasser zu, das dann füllstandsabhängig im Einzelbetrieb abgepumpt wird.

Ab einem WSP von <36,88 m im Norfbach wird der HW-Betrieb beendet. Der Betriebsschieber wird geschlossen und HW-Schieber wieder geöffnet.

Alle Grenzwerte sind auf dem Bedienpanel frei eingebbar zu gestalten und müssen vor Ort verifiziert werden.

**02.03.10.0001 Elektronischer Geräteschutzschalter für 24V DC Stromkreise bis 2A**
-Sicherungstyp: elektronisch
-Art der Sicherung: Automat
-selektíve Absicherung von Stromkreisen hinter 24 V DC Schaltnetzteilen
-galvanische Trennung
-Fehlerstrombegrenzung auf max. 1,8 fache des Nennstroms
-Anzeige des Betriebs/-Fehlerzustands mit LED
-Schalter Ein/Aus/Reset
-dig. Ausgänge: Ein/Aus, Ausgelöst als Wechsler
Menge: 1,000 St

**02.03.10.0002 Auswertegerät, Einbau im Schaltschrank (nicht Ex)**
zum Einbau im Freiluftschaltschrank
passend zu vorgenannter Radarsonde

Universeller Prozesstransmitter mit Steuereinheit, für Montage auf Hutschiene, zur Überwachung und Darstellung von analogen Messwerten

Technische Daten:

-Bauform: Gehäuse für Hutschiene
-Hilfsenergie: 24 V-.230 V AC/DC 50/60 Hz (Weitbereichsnetzteil)
Eingänge: 1 Universaleingang für Strom, Spannung, Widerstand, Widerstandsthermometer, Thermoelement
Ausgänge:
-analog: 1 Analogausgang 4-20 mA
-Status: Open Collector zur Überwachung des Gerätestatus sowie Leitungsbruch
-Transmitterversorgung: 24 V DC, maximal 30 mA, kurzschluss- und überlastfest
-Anzeige: LC-Display 2-zeilig; schwarz/weiß/gelb;
Zeile 1: 7 Segmente, 5-stellig
Zeile 2: Dot-Matrix für Bargraph, Einheiten, Messstellenbezeichnung
LED: 2x Gerätestatus, 2x Relaiszustand

Software:
-interne Software für Berechnungen, Linearisierung, Grenzwertüberwachung, -Überwachung der Sensorkabel entsprechend NAMUR NE43 Empfehlungen

-Bedienung: vor Ort über 3 Tasten, PC Konfiguration über Software Fieldcare

-Zulassung: nicht Ex
-Relais (Wechsler) als Meldekontakt für Störung
Menge: 1,000 St

**02.03.10.0003 Überspannungsschutz, Einbau im Schaltschrank**
- geeignet für eigensichere Steuerstromkreise EEx ia IIC T6
- 12-36V DC, max 1 A
- Schutz für Geräte in Zweileitertechnik
- Einbau im Schaltschrank

passend zu vorgenannten Messungen
Menge: 1,000 St

**02.03.10.0004 Kunststoffkabel OZ-BL-CY 3 x 1,0 mm2, blau**
Cu-Litze blank, nach DIN VDE 0295 Kl.5, feindrähtig,
BS 6360 cl.5, IEC 60228 cl.5 Aderisolation aus Spezial-PVC
Mischungstyp Z 7225 Aderkennzeichnung nach DIN VDE 0293
schwarze Adern mit fortlaufendem
weißem Ziffernaufdruck ohne Schutzleiter GN-GE Adern mit optimalen Schlaglängen in Lagen verseilt
Trennfolie Abschirmgeflecht aus verzinnten Cu-Drähten, Bedeckung ca. 85% Außenmantel aus Spezial-PVC
Mischungstyp TM2 nach DIN VDE 0207-363-4-1/DIN EN 50363-4-1 Mantelfarbe: blau

Verlegung in Kabelleerrohr zwischen Freiluftschaltanlage und Klemmkasten (Druckausgleichsdose) unter Montageöffnung
Menge: 150,000 m

**02.03.10.0005 Anschlussgehäuse**
aus glasfaserverstärktem Polyester mit Neoprene-Dichtung und V2A Deckelschrauben, Schutzart IP 67 mit Kabelverschraubungen mit Hutschiene für die Montage der Überspannungsableiter, einschl. Erdungsklemmen und Befestigungszubehör

Bei der Messstelle montieren.

geeignet für Ex-Zone 1
Menge: 1,000 Stk

**02.03.10.0006 Befestigungskonstruktion/ Ausleger für Radarsonde**
einschl. allem Zubehör und Befestigungsmaterial wie in der Prinzip-Zeichnung der beiliegenden Anlage dargestellt.

für den Radarsensor (Montage am Brückengeländer)

bestehend im Wesentlichen aus:
- 1 x Befestigungsplatte mit Halter für Lagerbuchse mit Nut zur Arretierung in Messposition
- 1 x Ausleger l ca. 450 mm mit Halter für den Sensor
- schwenkbar zu Wartungszwecken
-Befestigung für 1 Radarsensor mit Schutzdach
-Befestigungsgrundplatte zur Befestigung der Klemmkiste mit Schutzdach
- Reaktionsanker zur Befestigung in der Wand

Die Auslegung der Befestigungskonstruktion ist für den robusten Einsatz auszulegen.

Material: Edelstahl 1.4571
Menge: 1,000 Stk

**02.03.10.0007 Radarsonde (nicht Ex)**
Füllstand-Messwertaufnehmer und Umformer ausgeführt als Kompaktgerät zur kontinuierlichen Füllstandmessung in Pumpenschächten und Kanalsystemen. Unabhängig von wechselnden Medien, Temperaturänderungen, Gaspolstern und Dämpfen in Behältern.

-Radarmessgerät mit Bluetooth und HART Kommunikation, auch für den Ex-Bereich
-Einfacher, sicherer und verschlüsselter drahtloser Fernzugriff
-Inbetriebnahme, Bedienung und Wartung über eine iOS/Android App
-Vollständiges PVDF-Gehäuse, hermetisch dichte Verdrahtung und komplett vergossene Elektronik
-frei einstellbarer Messbereich
-Schutzart IP68/NEMA 4X/6P

mit folgender Ausrüstung:

Zulassung: nicht Ex

Prozessanschluss Rückseite: Gewinde G1 ISO228
Prozessanschluss Vorderseite: Gewinde ISO228 G1-1/2
Antenne: 40mm
Werkstoff:
Sensorgehäuse: PVDF
Dichtung: EPDM
Prozessanschluss Rückseite: PVDF
Kabelverschraubung: PA
O-Ring: EPDM
Gegenmutter: PA6.6
Designring: PBT-PC
Prozessanschluss Vorderseite: PVDF
Temperatur: -40 bis 80 °C
Prozessdruck: -1 bis 3 bar
Messbereich: 20 m
Kabellänge: 5m
Schutzart: IP68/NEMA 4X/6P
Versorgung: 2-Draht
Ausgang: 2-Draht; 4-20mA HART; HART Konfiguration
Genauigkeit: 2mm
Auflösung: 1 mm, digital

Fabrikat: Endress + Hauser
Typ: FMR20

mit Zubehör:
-Überflutungsschutzhülse
-Befestigungsmutter G1-1/2

Liefern und nach Herstellerangaben mit der nachfolgend ausgeschriebenen Befestigungskonstruktion auf der Bauwerkdecke, messend durch eine Kernbohrung, installieren.
Menge: 1,000 Stk

**02.03.10.0008 Parametrieren der Füllstandsmessung**
*** Pauschalposition
Kontrolle und Justierung der vorgenannten Messungen unter Betriebsbedingungen.
Menge: 1,000 psch

**02.03.10.0009 Einmessen des Nullpunkts der Radarmessung auf mNHN**
*** Pauschalposition
Die Messung so zu justieren, dass abhängig vom WSP im Norfbach der HW-Betrieb eingeleitet werden kann. Hierzu ist eine Vermessung notwendig, so dass der Bezug zur Einleitstelle 36,88 mNHN hergestellt werden kann.

Hierzu ist die UK Messsonde in mNHN einzumessen, so dass anschließend plausible Werte in mNHN und m eingestellt und angezeigt werden können.
Menge: 1,000 psch

*Hinweis: ---Brauchwasserschacht---*
im Brauchwasserschacht sind keine von der Pumpe unabhängigen Messungen vorgesehen.

Die Pumpe hat einen integrierten Trockenlaufschutz und einen integrierten Druckschalter.

*Hinweis: ---Grundwasserbrunnen---*
im Grundwasserbrunnen sind keine Messungen vorgesehen

*Hinweis: ---Einleitstelle Norfbach---*
keine Messungen vorgesehen

### Titel 03 Elektrotechnik

#### Bereich 03.01 Umbau RÜB (Rundbecken+MID Schacht-Freiluftschrank 1)

##### Abschnitt 03.01.01 Freiluftschaltschrank 1 (Neuaufbau der alten Schaltanlage an gleicher Position)

*Hinweis: ---Freiluftschaltschrank 1 an RÜB (neben der MW Mess- und Drosselstrecke) Schaltschrank-Einbauten---*
Haustechnik:
-CEE Steckdose 32A
-Schukosteckdose 16 A

-Beleuchtung

MW Mess- und Drosselstrecke:
-SR01 Drosselschieber (MW-Drosselstrecke)
-PK01 Kellerentwässerungspumpe (MW-Drosselstrecke)

RÜB:
-RW01 RÜB Rührwerk 1
-RW02 RÜB Rührwerk 2
-RW03 RÜB Rührwerk 3

RÜB-Entleerungspumpwerk:
-PE01 RÜB-Entleerungspumpe 1
-PE02 RÜB-Entleerungspumpe 2

Messtechnik
RÜB:
-MB01 RAIF L_01 Füllstand Pumpensumpf, Drucksonde (Teilerneuerung, bauseitige Sonde bleibt erhalten)
-MB02 RAIF L_02/-F_02 Niveau/Abschlagm. RÜB Ultraschall (Teilerneuerung, bauseitige Sonde bleibt erhalten)
-MB05 Füllstand RÜB, Radarmessung an Ausleger

MW Mess- und Drosselstrecke:
-MB03 RAIF F_0 Durchflussmenge zur KA, MID
-MB04 RAIF L_HH1 Überflutung M/D Schacht, 4-Stabsonde

dezentrale Peripheriebaugruppe, Visualisierung:
-ET 200 SP Baugruppen mit Profinetanbindung mit Lichtwelle
-Bedienpanel TP 1200 Comfort
Pötter-Anzeiger mit je 8 LED´s für alle Störungen und Betriebszustände

die SPS befindet sich in der Schaltanlage im Betriebsgebäude, Anbindung mit Profinet

*Hinweis: ---Ausführungsbeschreibung Freiluftschaltschrank---*
Der Schalt- und Steuerschrank ist in einem Freiluftschrank mit zwei separaten Feldern

Der Freiluftschaltschrank wird auf dem eingezäunten Gelände neben dem MID Schacht aufgestellt und ist über Kabelleerrohrverbindungen mit dem vorgelagerten Kabelzugschacht verbunden.

Die bauseitigen Kabelleerrohre sind in den Sockel des Schaltschranks einzuführen.

inkl. Leichtbetonsockel, ca. 1.000 mm hoch, obere Vorderwand des Sockels nach der Montage des Freiluftschaltschrankes abnehmbar.

Die Spannungsversorgung erfolgt aus der NS-Schaltanlage im Betriebsgebäude.

*Hinweis: ---Provisorischer Betrieb des Freiluftschaltschranks am RÜB (neben der MW Mess- und Drosselstrecke)---*
Sobald die Trafo-Kompaktstation und die Schaltanlage im Betriebsgebäude in Betrieb sind wird die neue Freiluftschaltanlagen für den Bereich RÜB im Bereich des Kabelzugschachtes provisorisch aufgestellt. Der Aufbau kann z.B. auf einer Palette erfolgen. Die Freiluftschaltanlage ist mit Gurten o.ä. gegen Umfallen zu sichern.

-PE02 RRB Entleerungs-Pumpe 02
-SR01 Drosselschieber 01
-PK01 Kellerentwässerungspumpe 01

-MB03 RAIF F_0 Durchflussmenge zur KA
-MB04 RAIF L_HH1 Überflutung M/D Schacht

**03.01.01.0001 Aluminiumschaltschrank (Schaltanlage) mit Eingrabsockel**
Das Freiluftgehäuse hat 2 nebeneinander angeordnete, separat zu verschließende, Felder mit je einer Montageplatte.

Die jeweiligen Türen sind abgedichtet, haben eine Dreipunkt-Verriegelung und sind über Gasdruckdämpfer im offenen Zustand feststellbar.

Im linken Feld (Feld 1) wird der Niederspannungsanschluss mit SLS-Schalter, ein 4-poliger Blitzstromableiter und eine Schaltschrankvorsicherung untergebracht.

Die Spannungsversorgung erfolgt aus der NS-Schaltanlage im Betriebsgebäude.

Im rechten Feld 2 werden die Steuerung, die Messtechnik, die SPS und die DFÜ-Unterstation sowie die Haustechnik (Licht und Steckdosen) montiert.

Die Tür des Einspeise-Feldes ist einflügelig und die Tür für das Feld der Steuerung ist zweilügelig.
Die Türen erhalten jeweils eine einfache Schließung mit einem Profilhalbzylinder.

Das Feld 1 verfügt über 1 Innentür, die die Montageplatte abdecken und so die Bauteile auf der Montageplatte bei Regenwetter schützt. In der Innentüre werden alle Bedienungs- und Anzeigeelemente eingebaut.

Das Feld 2 in dem die Steuerung untergebracht wird, verfügt über 2 Innentüren. In den Innentüren werden alle Bedienungs- und Anzeigeelemente eingebaut.

Im dazugehörigen Leichtbetonsockel sind eine Edelstahl-Kabelabfangschiene und eine Edelstahl- Potentialausgleichschiene, die mit dem Erdungsband verbunden wird, zu montieren. Es ist zu beachten, dass die obere Vorderwand des Sockels nach der Montage des Freiluftschaltschrankes abnehmbar ist.

Das Freiluftgehäuse ist wie folgt aufgebaut:

- aus robustem, verwindungsfreiem und seewasserbeständigen Aluminium-Hohlprofilen.
- Doppelwandige Bauweise.
- Wände, Türen u. Dach hinterlüftet
- Rundum 12 mm Abstand zwischen der inneren und
äußeren Wand.
- Im Innenraum ein umlaufendes gezahntes Rahmenprofil,
mit Ausfräsungen für weitere universelle Einbauten
- Werkstoff AlMg Si 0,5
- Schutzart IP 55
- Kranösen im Zwischendach, bei demontiertem Außendach
verwendbar
- Anstrich: Außen RAL 7035 lichtgrau, innen roh
- Integrierte Ein- Austrittsfilter in der inneren
Seitenwand bzw. der inneren Türwand und dem inneren Dachblech.
- Türen und Wände demontierbar.
- Gehäuse allseitig geschlossen.
- Edelstahlwinkel zur Betonsockelmontage
- Dach als Giebeldach ausgeführt

vorgesehene Gesamtabmessungen:

Breite: 2.400 mm
Tiefe: 500 mm
Höhe: 1.400 mm (ohne Sockel + ca. 75 mm Giebeldach)
Gehäusefarbe außen resedagrün (RAL 6011) Anti Graffitti Beschichtung

Aufbau linkes Feld 1 für Einspeisung aus dem Betriebsgebäude:

- ca. 600 mm breit
- 1-flügelige Tür, links angeschlagen.
- Schwenkhebelschloss für 1 Profilzylinder
- Türfeststeller mit Gasdruckdämpfer
- Innentür aus Aluminium für, Front in lichtgrau (RAL Farbe)  lackiert, ca. 600 mm breit
- Montageplatte aus verz. Stahlblech

- Geteiltes Bodenblech; im hinteren Blech sind die Kabel von unten durch Kabelverschraubungen einzuführen. Nach der Montage ist das Bodenblech mit Silikon abzudichten

Aufbau rechtes Feld 2 für die Steuerungen:

- ca. 1.800 mm breit
- 2-flügelige Tür
- Schwenkhebelschloss für 1 Profilzylinder.
- Türfeststeller mit Gasdruckdämpfer pro Tür
- 2-flügelige Innentür aus Aluminium für Bedienelemente und Anzeiger, Front in lichtgrau (RAL Farbe) lackiert, jeweils ca. 600 mm breit
- Montageplatte aus verz. Stahlblech.
- Geteiltes Bodenblech; im hinteren Blech sind die
Kabel von unten durch Kabelverschraubungen einzuführen.
Nach der Montage ist das Bodenblech mit Silikon abzudichten

inkl. Klimatisierung bestehend aus:
- Eintrittsfiltern in den Seitenwänden u. Türen, innen.
- Austrittfiltern im Zwischendach.
- Radiallüftern, Thermostat-gesteuert
- Schaltschrankheizungen, sep. von vorherigem Punkt
Thermostat-gesteuert

Die Klimatisierung ist unter Berücksichtigung der individuellen standortabhängigen Umgebungseinflüsse sowie der Verlustleistung der Einbauteile so zu dimensionierten, dass der zulässige Temperaturbereich der Einbauteile nicht über- bzw. unterschritten wird.
Eine entsprechende Berechnung ist vorzulegen.

mit
Leichtbetonsockel bzw. Aluminiumsockel
- ca. 1000 mm hoch
- obere Vorderwand des Sockels nach der Montage des Freiluftschaltschrankes abnehmbar.
- inkl. Edelstahl-Kabelabfangschiene

-bei Ausführung in Aluminium lackiert/ pulverbeschichtet in RAL Farbe des Schaltschrankgehäuses

Fabrikat:
'....................................................'
vom Bieter einzutragen

Typ:
'....................................................'
vom Bieter einzutragen
Menge: 1,000 St

**03.01.01.0002 Erdarbeiten für den oben aufgeführten Freiluftschaltschrank**
Mit dieser Position sind folgende Arbeiten anzubieten:

- erstellen einer ca. 80 cm tiefen und den
  Abmessungen des Freiluftschaltschrankes
  entsprechenden Grabens.

- das in ein Kiesbett fachgerechte Setzen des
  Sockels / Freiluftschaltschrankes.

- das Einführen der Kabelleerrohre

- das fachgerechte Verfüllen und Verdichten
  des Grabens.

- inkl. Sockelfüller bis Höhe des Umgebungsniveaus zur
  Reduzierung von Kondenswasserbildung
Menge: 1,000 St

**03.01.01.0003 Schaltschrankbeleuchtungen, LED**
als LED, einschließlich automatischer Ein/Ausschaltung über den unten aufgeführten Tür-Positionsschalter des Freiluftschaltschrankes.

Mit integrierter Schukosteckdose.
Menge: 2,000 St

**03.01.01.0004 Tür-Positionsschalter**
für die Ein/Ausschaltung der oben aufgeführten Leuchtstofflampen und für eine Überwachung der Türen.
Menge: 2,000 St

**03.01.01.0005 provisorischer Betrieb der Freiluftschaltanlage**
*** Pauschalposition
wie in der Ausführungsbeschreibung beschrieben.
Menge: 1,000 psch

**03.01.01.0006 Demontage von 2 bauseitigen Freiluftschaltanlagen**
*** Pauschalposition
-Freischalten
-abklemmen aller Verbraucher und Messungen
-zurückziehen von Kabeln zu den Verbrauchern und Messungen
Demontage von 2 Glasfaser Verbundschaltschränken ca . je 1.400 mm x1400 mm x 500 mm einschl. Leichtbetonsockeln.
-Vor der Entsorgung sind die demontierten Schränke der ISN für 7 Tage zur Entnahme von ggf. Ersatzteilen zur Verfügung zu stellen (auf der Baustelle).
-Freilegen, Aufnehmen und Entsorgung des Sockels, der Schaltschränke und der Einbauten.

An Einbauten ist ein Schrank mit der EVU Einspeisung, Zähler und Peripherie sowie Überspannungsschutz ausgestattet.

Der weitere Schrank beinhaltet die Steuerungen von Verbrauchern, Messungen und SPS:

MW Mess- und Drosselstrecke:
-SR01 Drosselschieber (MW-Drosselstrecke)
-PK01 Kellerentwässerungspumpe (MW-Drosselstrecke)

RÜB:
-2 Wirbeljets

RÜB-Entleerungspumpwerk:
-PE01 RÜB-Entleerungspumpe 1
-PE02 RÜB-Entleerungspumpe 2

Messtechnik
RÜB:
-MB01 RAIF L_01 Füllstand Pumpensumpf, Drucksonde (Teilerneuerung, bauseitige Sonde bleibt erhalten)
-MB02 RAIF L_02/-F_02 Niveau/Abschlagm. RÜB Ultraschall (Teilerneuerung, bauseitige Sonde bleibt erhalten)

MW Mess- und Drosselstrecke:
-MB03 RAIF F_0 Durchflussmenge zur KA, MID
-MB04 RAIF L_HH1 Überflutung M/D Schacht, 4-Stabsonde
Menge: 1,000 psch

##### Abschnitt 03.01.02 Einspeisung aus dem Betriebsgebäude

*Hinweis: ---Einspeisung aus dem Betriebsgebäude---*
die Einspeisung erfolgt aus dem Betriebsgebäude

zwischen Schaltschrank (Einspeiseteil) und Betriebsgebäude wird bauseits eine Kabelleerrohrtrasse verlegt. Die Länge beträgt ca. 70 m

Zwischen dem Schaltschrank und dem Betriebshaus Schachtbauwerk werden 2 Kableerrohrtrassen verlegt.

Kabel siehe Elektroinstallationsmaterial.

*Hinweis: ---in Betriebsgebäude als Abgang---*

**03.01.02.0001 Leistungsschalter 400 V, 63 A, mit Sammelschienenadapter und Meldekontakt**
Leistungsschalter Baugröße S3 für den Anlagenschutz ohne Phasenausfallschutz A-Auslöser 45-63 A N-Auslöser 819 A Schraubanschluss Standardschaltvermögen

Fabrikat: Siemens
Typ: 3RV2
Menge: 1,000 St

*Hinweis: ---in Freiluftschaltanlage als Absicherung der Einspeisung---*

**03.01.02.0002 Leistungsschalter 400 V, 50 A, mit Sammelschienenadapter und Meldekontakt**
Leistungsschalter Baugröße S3 für den Anlagenschutz ohne Phasenausfallschutz A-Auslöser 36-50 A N-Auslöser 650 A Schraubanschluss, Standardschaltvermögen

Fabrikat: Siemens
Typ: 3RV2
Menge: 1,000 St

##### Abschnitt 03.01.03 Freiluftschaltschrank 1, Einbauten

**03.01.03.0001 FI-Schutzschalter, 4-polig, 63 A**
FI-Schutzschalter, 4-polig, Typ A, In: 63 A, 30 mA, Un AC: 400 V

Fabrikat: Siemens
Typ: FI-Schutzschalter, 4-polig, 5SV3346-6
Menge: 1,000 St

**03.01.03.0002 Erdungstrennklemme 230 V DC**
Erdungstrennklemme für 230 V DC, mit dauerhafter Klemmenbezeichnung.
Menge: 1,000 St

**03.01.03.0003 Hauptschalter 400 V, 3-polig, 63A**
- Bemessungseinschaltvermögen nach IEC 60947-3 800 A
- Hand-Frontantrieb rot/gelb (Not-Aus-Funktion)
- abschließbar mit Vorhängeschloss
- Schaltstellungsanzeige
- Kurzschlussschnellauslöser
- Überlastauslöser einstellbar
- Normalhilfsschalter
- Relativhilfsschalter
  (Wechsler potentialfrei auf Klemmenleiste)
- Aufbau (isolierstoffgekapselt) auf Montageplatte
Menge: 1,000 St

**03.01.03.0004 4-pol. Motorschutzschalter 400 V, kurzschlussfest**
mit Hilfskontakt, für die Spannungsüberwachung
Menge: 1,000 St

**03.01.03.0005 Spannungsmesser 72 mm x 72 mm mit Phasenumschalter**
Messbereich 0-500 V
mit integriertem Phasenumschalter mit 6 Schalterpositionen:
-L1L3
-L2L3
-L1L2
-L1N
-L2N
-L3N

in der Schaltschrankinnentür montieren und anschließen
Menge: 1,000 St

**03.01.03.0006 Netzausfallmeldung/Unterspannungsrelais**
Die Spannungsversorgung des Schaltschrankes wird mit einem Asymmetrierelais überwacht. Dazu wird die Steuerspannung über den Schaltkontakt des Asymmetrierelais auf das nachfolgend aufgeführte statische Zeitrelais geführt (Ruhestrom). Erkennt das Asymmetrierelais ein Spannungsausfall, wird dies dem DFÜ-System sofort gemeldet. Sollte die Spannung nach 10 Minuten immer noch fehlen, erfolgt zeitverzögert eine weitere Meldung über die SPS.

Netz-Überwachungsrelais mit Erkennung von:
- Spannungsasymmetrie
- falscher Phasenlage
- Phasenausfall
- Unterspannung

Ausstattung Netz-Überwachungsrelais:
- zwei Wechsler
- LED-Anzeige für Kontaktstellung
- einstellbarer Ansprechverzögerung ( 0,1 - 30 s)

Fabrikt: Dold
Typ: IK 9171
Menge: 1,000 St

*Hinweis: ---Haustechnik---*
Einbau nach dem Hauptschalter.

**03.01.03.0007 Lasttrennschalter für NEOZED-Sicherungseinsatz**
für die Elektroinstallation.

Baugröße: D02
Bemessungsspannung:  400 V
Bemessungsstrom für Sockel:  25A

Inkl. Sicherungen
Menge: 1,000 St

**03.01.03.0008 Fehlerstrom-(FI-)Schutzschalter, 400 V, 40/0,03 A**
für die Elektroinstallation 4 pol.
Menge: 1,000 St

**03.01.03.0009 Messtrennklemmen**
inkl. Zubehör zur Prüfung der vorgenannten Fehlerstromschutzschalter inkl. entsprechender Aufteilung der Verkabelung.
Menge: 4,000 St

**03.01.03.0010 Leitungsschutzschalter, 1-polig 230 V, 16A**
für Licht, Steckdose, Schaltschranklüftung und Heizung

Charakteristik B
Menge: 3,000 St

**03.01.03.0011 Leitungsschutzschalter, 3-pol., 400 V, 32 A**
für die CEE-Steckdose

Charakteristik C
Menge: 1,000 St

**03.01.03.0012 Schuko-Einbausteckdose (16 A)**
in der Innentür links montieren und anschließen.
Menge: 1,000 St

**03.01.03.0013 CEE-Einbausteckdose (32 A)**
in der Innentür links montieren und anschließen.
Menge: 1,000 St

*Hinweis: ---Einspeisung und Vorsicherung---*

*Hinweis: ---Einbauten für Steuerspannung 230 V---*

**03.01.03.0014 Leistungsschalter (Motorschutzschalter)**
Einstellbereich : 7-10 A
Nennstrom: 10 A
2 Stück Hilfsschalter 1s+1ö
Baugröße S00
Ausführung für Trafoschutz

Fabrikat: Siemens
Typ/Größe: 3RV2411-1JA15
Menge: 1,000 St

**03.01.03.0015 Steuertransformator**
TRANSFORMATOR SITAS; PHASEN:1; PN/PN(S6)(KVA):0,25 /0,85; UPRI(V):400+/-5%; USEC(V):230; ISEC(A):1,09; F(HZ):50-60; SCHALTGR./SCHIRMW.:II0 /0; TA/ISOKL:40 /B; IP00; ANSCHLUSS:SCHRAUB-/FLACHSTECK- ANSCHLUSS; MONTAGE:SCHRAUBEN / HUTSCHIENE; EN 61558-2-1, -2-2, -2-4 >UL/CSA-RECOGNIZED< >STEUERTRANSFORMATOR< >TRENNTRANSFORMATOR<

Fabrikat: Siemens
Typ/Größe: TRANSFORMATOR, 4AM4042-5AT10-0FA0
Menge: 1,000 St

**03.01.03.0016 2-poliger teilbarer Überspannungsableiter 230 V AC**
zum Schutz von Endgeräten der Industrieelektronik
mit Fernmeldekontakt für Überwachungseinrichtung
(potentialfreier Wechsler)
Ableiter Typ 3 nach EN 61643-11
Hohes Ableitvermögen durch leistungsfähige
Zinkoxidvaristor-/Funkenstreckenkombination
Basisteil mit gesteckten Schutzmodulen
Einfacher, werkzeugloser Schutzmodul-Wechsel durch
Modulverriegelungssystem mit Modulentriegelungstaste
Durchgangsverdrahtung
Höchste Dauerspannung: 255 V AC/DC
Gesamtableitstoßstrom: 5 kA
Schutzpegel L/N: < 1,25 kV
Vorsicherung: 25 A gL/gG oder B 25 A
Vibrations- und Schock-geprüft nach EN 60068-2
Sinus-Vibration:
5 g (11 Hz - 200 Hz)
4 g (200 Hz - 500 Hz)
Random-Vibration: 1,9 g (5 Hz - 500 Hz)
Schock: 30 g
Energetische Koordination nach DIN EN 62305-4
(VDE 0185-305-4) mit Typ 2-Ableiter und
Kombi-Ableiter Typ 1
Funktions- und Defektanzeige
Schutzmodulkodierung
Reiheneinbaugerät nach DIN 43880, 1 TE

Fabrikat: DEHN + SÖHNE
Typ: DR M 2P 255 FM
Menge: 1,000 St

**03.01.03.0017 FI-Schutzschalter 2-polig**
FI-Schutzschalter, 2-polig, Typ A, In: 16 A, 30 mA, Un AC: 230 V

Fabrikat: Siemens
Typ/Größe: FI-Schutzschalter 2-polig,
Menge: 1,000 St

**03.01.03.0018 Sicherungsautomat 230 V / 2A mit Hilfsschalter**
Nennstrom : 2 A
2 Stück Hilfsschalter  2s
Charakteristik B

siehe Bauteilliste
Menge: 1,000 St

*Hinweis: ---Einbauten für die Steuerspannung 24V DC---*

**03.01.03.0019 Steuersicherungsautomat, 1-pol. 230 V AC, 16A**
mit Hilfsschalter (Schließer), für:

-USV Anlange
Menge: 1,000 St

**03.01.03.0020 Überspannungsschutzgerät 230 V AC**
für die Einspeisung der nachfolgenden USV Anlage

2-poliger Überspannungsableiter Typ 3 nach EN 61643-11 zum Schutz von Endgeräten der Industrieelektronik mit Fernmeldekontakt für Überwachungseinrichtung (potentialfreier Wechsler) als zweiteiliger Aufbau mit Stecker und Basiselement.

Technische Daten:

- optische Funktionsanzeige grün
- optische Defektanzeige rot
- Nennspannung:  230 V AC
- Nennstrom: 26 A
- Höchste Dauerspannung:  253 V AC/DC
- Nennableitstoßstrom (8/20):  3 kA
- Schutzpegel L-N:  < 1100 V
- Schutzpegel L/N-PE:  < 600 V
Menge: 1,000 St

**03.01.03.0021 USV-Anlage 24 V DC**
Die Spannungsversorgung der Messtechnik, der SPS und der Steuerung wird durch eine unterbrechungsfreie Spannungsversorgungsanlage (USV-Anlage) mit parallelgeschalteten Batterie gepuffert. Die Batterie wird bei gleichzeitiger Versorgung parallelgeschalteter Verbraucher mit einem konstanten Strom geladen. Bei Erreichen der Ladeschlussspannung erfolgt ein selbsttätiger Übergang zur Konstantspannungsladung.

mit Batterie: wartungsfreie Bleibatterie extern
12 Ah
und Sicherung

Fabrikat: Phoenix Contact
Typ/Größe: QUINT4-PS/1AC/24DC/5, 5 A mit UPS-BAT/VRLA/24DC/12AH
Menge: 1,000 St

**03.01.03.0022 Spannungsmesser 72 x 72 mm, Messbereich 0-30 V DC**
Messbereich 0-30 V DC, in der Schaltschranktüre montieren, für die Spannung der USV-Anlage.
Menge: 1,000 St

**03.01.03.0023 Erdungstrennklemme 24 V DC**
Erdungstrennklemme für 24 V DC, mit dauerhafter Klemmenbezeichnung.

Technische Daten:
Bemessungsstoßspannung: 4 kV
Verschmutzungsgrad: 3
Überspannungskategorie: III
Isolierstoffgruppe: I
Nennstrom In:41 A
Nennspannung Un:24 V

Im Schaltschrank montieren und anschließen.
Menge: 1,000 St

**03.01.03.0024 Überspannungsschutzgerät 24 V DC**
für die Steuerspannung 24 V DC

2-poliger Überspannungsableiter Typ 3 nach EN 61643-11zum Schutz von Endgeräten der Industrieelektronik mit Fernmeldekontakt für Überwachungseinrichtung (potentialfreier Wechsler) als zweiteiliger Aufbau mit Stecker und Basiselement.

Technische Daten:
- optische Funktionsanzeige: grün
- optische Defektanzeige: rot
- Nennspannung: 24 V AC
- Nennstrom: 26 A
- Höchste Dauerspannung: 34 V AC
- Nennableitstoßstrom (8/20):1 kA
- Schutzpegel L-N:< 180 V
- Schutzpegel L/N-PE:< 550 V
Menge: 1,000 St

**03.01.03.0025 Leitungsschutzschalter, 1-pol. 24 VDC, bis 6A**
mit Hilfsschalter (Schließer) für:

- Steuerspannung allgemein
- Füllstandsmessung Pumpensumpf
- Schwimmerschalter
- SPS, Touchpanel und E/A Baugruppen
- Fernwirkunterstation
Menge: 7,000 St

*Hinweis: ---Ausführungshinweis LED Meldetableaus---*
die Meldetableaus werden vom Hersteller mit roten LEDs bezogen. Aus betrieblichen Anforderungen sind diverse LEDs gegen andersfarbige LEDs zu tauschen. Die LEDs sind steckbar. Die LEDs in von rot abweichenden anderen Farben werden vom AG beigestellt und müssen ausgetauscht werden.

Der Austausch ist in die Einheitspreise einzurechnen.

*Hinweis: ---Ausführungshinweis Beschriftung Meldetableaus---*
LED Beschriftung:

Pötter 1 (alle LEDs rot)
-Spannungsausfall 400 V
-Spannungsausfall StSpg 24V DC
-Spannungsausfall StSpg 230V DC
-Störung USV
-Überspannungsschutz
-PW-L01 Max-Max (gelb)

Pötter 2 (alle LEDs rot):
-Gerätestörung Durchfluss F01
-Störung Sicherungsfall Durchfluss F01
-Störung Drahtbruch/Überlauf Durchfluss F01
-Gerätestörung Überflutung M/D Schacht L HH1
-Störung Sicherungsfall Überflutung M/D Schacht L HH1
-Störung Drahtbruch/Überlauf Überflutung M/D Schacht L HH1

Pötter 3 (alle LEDs rot):
-Gerätestörung Füllstand PW-L01
-Störung Sicherungsfall Füllstand PW-L01
-Störung Drahtbruch/Überlauf Füllstand PW-L01
-Gerätestörung Füllstand Niveau/Abschlagm. RÜB L_02/-F_02
-Störung Sicherungsfall Füllstand Niveau/Abschlagm. RÜB L_02/-F_02
-Störung Drahtbruch/Überlauf Füllstand Niveau/Abschlagm. RÜB L_02/-F_02

Pötter 4 (alle LEDs rot):
-Gerätestörung Füllstand RÜB-L0x
-Störung Sicherungsfall Füllstand RÜB-L0x
-Störung Drahtbruch/Überlauf Füllstand RÜB-L0x
-Gerätestörung
-Störung Sicherungsfall
-Störung Drahtbruch/Überlauf

Pötter 5 (LEDs alle rot ausser anders angegeben):
-Betrieb Pumpe PE01 (grün)
-Vorrang Pumpe PE01 (gelb)
-Fern Pumpe PE01 (blau)
-Antrieb Störung Pumpe PE01
-Störung Temperatur Pumpe PE01
-Störung Feuchte Pumpe PE01
-
Pötter 6 (LEDs alle rot ausser anders angegeben):
-Betrieb Pumpe PE02 (grün)
-Vorrang Pumpe PE02 (gelb)
-Fern Pumpe PE02 (blau)
-Antrieb Störung Pumpe PE02
-Störung Temperatur Pumpe PE02
-Störung Feuchte Pumpe PE02

Pötter 7 (LEDs alle rot ausser anders angegeben):
-Betrieb öffnen Drosselschieber SR01 (grün)
-Betrieb schließen Drosselschieber SR01 (grün)
-Fern Drosselschieber SR01  (blau)
-Antrieb Störung Drosselschieber SR01
-Störung Drehmo auf Drosselschieber SR01
-Störung Drehmo zu Drosselschieber SR01
-Betrieb Kellerentwässerungspumpe PK01 (grün)
-Störung Kellerentwässerungspumpe PK01

Pötter 8 (LEDs alle rot ausser anders angegeben):
-Betrieb Rührwerk RW01 (grün)
-Fern  Rührwerk RW01 (blau)
-Antrieb Störung  Rührwerk RW01
-Störung Temperatur Rührwerk RW01
-Störung Feuchte Rührwerk RW01

Pötter 9 (LEDs alle rot ausser anders angegeben):
-Betrieb Rührwerk RW02 (grün)
-Fern  Rührwerk RW02 (blau)
-Antrieb Störung  Rührwerk RW02
-Störung Temperatur Rührwerk RW02
-Störung Feuchte Rührwerk RW02

Pötter 10 (LEDs alle rot ausser anders angegeben):
-Betrieb Rührwerk RW03 (grün)
-Fern  Rührwerk RW03 (blau)
-Antrieb Störung  Rührwerk RW03
-Störung Temperatur Rührwerk RW03
-Störung Feuchte Rührwerk RW03

**03.01.03.0026 Meldetableau für 8 optische Meldungen**
Gehäusegröße 96 x 96 mm
Anzahl Meldungen: 8
Front: Resopalscheibe
Standardhilfsspannung 24V AC/DC
Leistungsaufnahme 1VA bzw. W
Spannung 24V AC/DC
Eingangsstrom pro Kanal max. 55mA
Belastbarkeit "SM" 0,1A
LED-Größe 3mm, Farbe rot

Einschließlich maschineller Text-Beschriftung je LED

Fabrikat/ Typ:
Klaus Pötter, LMS 96-8.1 3mm 24V AC/D
Menge: 10,000 St

**03.01.03.0027 Umstecken von LEDs in Meldetableaus**
*** Pauschalposition
Beschreibung siehe Ausführungshinweise

für vorgenannte Anzeiger
Menge: 1,000 psch

*Hinweis: ---für SR01 Drosselschieber (MW-Drosselstrecke)---*

**03.01.03.0028 Steuerung für E-Schieber (ohne separate Vorort-Steuerstelle)**
für Antriebe mit integrierter Wendeschützsteuerung und Ortssteuerstelle (im Schieber).

Integration von:
-Störungsquittierschaltung (siehe separate Position)

Motorleistung AC-3 bei 400 V: bis 1 kW

- Motorschutzschalter mit Kurzschlussschnellauslösung und Überlastauslösung, mit Hilfskontakt
- ca. 6 Hilfsschütze (2Ö + 2S) für Motorüberwachung,

Ansteuerung:
- Zeitrelais
- Wendeschützkombination
- RC-Glieder für Leistungs- und Hilfsschütze
- Wahlschalter "H-0-A", mit Hilfskontakten 1Ö + 1S (in Türfront)
- Störmeldeleuchten 22,5 mm, rot, für:
 Motorschutz
 Drehmoment
- Drucktaster 22,5 mm, schwarz, für:
 Halt (Schwarz)
- Leuchtdrucktaster 22,5 mm für:
 Auf (Weiß)
 Zu (Weiß)
- Leuchtmelder 22,5 mm für:
 Vorort-Betrieb (gelb)
- Schalter Vorort-0-Fern in der integrierten Steuerstelle
- Strom-Anzeige 72 mm x 72 mm Zeigerinstrument
- Stellungsanzeige 72 mm x 72 mm Zeigerinstrument

- Auslösegerät zur thermischen Motorüberwachung
- separater Sicherungsautomat mit Meldekontakt für die Steuerspannung

Betriebsspannung: 400 V, 50 Hz
Motor-Nennleistung, P2: bis 1 kW

mit Überspannungsschutz Typ 3, Montage im Schaltschrank, geeignet für Leitungen, die zum Schieberantrieb geführt werden, im Wesentlichen für:

-die 4-20mA Stromschleife der Stellungsrückmeldung

und die digitalen Ausgänge des Schieberkopfes

-Rückmeldung Zu
-Rückmeldung Auf
-Rückmeldung Drehmofehler Zu
-Rückmeldung Drehmofehler Auf
-Rückmeldung Ort
-Rückmeldung Fern
-Rückmeldung Sammelstörung
-Rückmeldung Betriebsbereit
-Rückmeldung Blinkgeber
-Rückmeldung Thermoschalter

Alle Stör- bzw. Warnmeldungen sind einzeln auf die SPS aufzulegen (keine Sammelmeldungen).

- 1 Pötter LED Störmeldeanzeige 96x96 (24 V DC, 8 Einzelmeldungen LED 3mm mit Lampenprüftaster, incl. Gravur)

-quittierpflichtige Hardware Störmeldung

Die Störmeldungen sind, wie unter Pos. Z 3.3.5 der Technischen Hinweise beschrieben, als Blinkleuchten auszuführen. Nach Quittierung gehen die Störleuchten in Dauerleuchten über und nach Behebung der Störung erlischt die zugehörige Leuchte.
Menge: 1,000 Stk

*Hinweis: ---PK01 Kellerentwässerungspumpe (MW-Drosselstrecke)---*

**03.01.03.0029 Steuerung für Antrieb mit Direktanlauf bis 2,2 kW**
Die SPS ist im Automatik-Betrieb und Ferneingriff wirksam.

Im Handbetrieb vom Schaltschrank ist ein manuell kontrollierter Dauerlauf mittels Schütz/Relais-Steuerung zu gewährleisten, der auch bei Ausfall der SPS sicherzustellen ist.

Ausstattung für sicherungslose Steuerung der elektrischen Antriebe bestehend aus:

Integration von:
-Störungsquittierschaltung (siehe separate Position)

Liefern und montieren von im Wesentlichen:
- 3-poliger Leistungsschalter als Motorschutz (Atex 100a) mit Sammelschienenadapter mit Hilfskontakt 1 Öffner + 1 Schließer, eigenfest oder mit Strombegrenzer
- Leistungsschütz
- 1 Sicherungsautomat 2 A, 230 V AC, C mit Meldekontakten (1S, 1Ö) für die Steuerspannung
- 2 Hilfsschütze mit 4 Kontakten
- 1 Koppelrelais mit 2 Wechslern
- 1 Pötter LED Störmeldeanzeige 96x96 (24 V DC, 8 Einzelmeldungen LED 3mm mit Lampenprüftaster, incl. Gravur)
- 1 quittierpflichtige Hardware Störmeldung

liefern und montieren in Türblatt:
- Nocken-/Steuerschalter Auto-0-Hand-Hand ein (tastend) incl. Schildträger und zusätzlicher Beschriftung mit AKS und Langtext
-Ansteuerung der Betriebs- und Störmeldeleuchten

Die Störmeldungen sind, wie unter Pos. Z 3.3.5 der Technischen Hinweise beschrieben, als Blinkleuchten auszuführen. Nach Quittierung gehen die Störleuchten in Dauerleuchten über und nach Behebung der Störung erlischt die zugehörige Leuchte.
Menge: 1,000 St

*Hinweis: ---für PE01+PE02 RÜB-Entleerungspumpe 1+2---*

**03.01.03.0030 Füllstandsabhängige Steuerung für Pumpen mit Sanftstarter bis Nennleistung 11,00 kW**
Steuerung für Antrieb der Tauchmotor-Pumpe

-Integration des Sanftstarters mit Reversierfunktion (siehe separate Position)
mit

Motorschutzschalter als Lasttrennschalter

Übernahme des SPS Steuerbefehls für "Pumpenantrieb ein"

Hand Steuerstelle in Schaltschranktür:
"Auto-0-Hand-Hand Start (tastend)"

Folgende Meldungen müssen je Antrieb an die
SPS/Fernwirkstation  übergeben werden:

-Rückmeldung ein
-Sammelstörung
-Strom

mit Hilfsschützen und Zeitrelais zur Erfüllung der Aufgabenstellung.

mit Zenerbarriere für Feuchteüberwachung aus der Pumpe

Die vom Schaltschrank abgehenden Kabel werden durch Kabelleerrohre in den Schacht auf einen Ex-Klemmkasten und dann zur Pumpe geführt.

Auf Montageplatte/Hutschiene aufgebaute Steuerung:
im Einzelnen bestehend aus den unter dem Punkt "Ausstattung der Steuerung für elektrische Antriebe" aufgeführten, der Leistung entsprechenden Schalt-, Schutz- und Meldegeräten zum Anlauf von Drehstrom-Asynchronmotoren

Alle Stör- bzw. Warnmeldungen sind einzeln auf die SPS
aufzulegen (keine Sammelmeldungen). Die Stromaufnahme ist als 4-20mA Stromschleife auf die SPS aufzulegen.

Die Störmeldungen sind, wie unter Pos. Z 3.3.5  der Technischen Hinweise beschrieben, als Blinkleuchten auszuführen. Nach Quittierung gehen die Störleuchten in Dauerleuchten über und nach Behebung der Störung erlischt die zugehörige Leuchte.

Für die Weitergabe der Schalterstellung Automatik ist zu beachten, dass die Hand-Automatik-Schalter über zwei getrennte Kontaktebene verfügen.

Hand- / Automatikbetrieb
Ein manueller Handbetrieb muss ohne SPS über einen Hand-Automatik Schalter und Taster für "Ein" und "Aus" am Schaltschrank möglich sein. Voraussetzung ist, dass die Pumpe störungsfrei ist und das Trockenlaufniveau nicht unterschritten ist.

Im Automatikbetrieb wird die Pumpe füllstandsabhängig mit Hilfe der SPS gesteuert. Die füllstandabhängigen Schaltpunkte werden im Bedienpanel der SPS eingestellt. Alle anderen Parameter/Zeiten müssen am Bedienpanel einstellbar sein.

Zusätzlich zu der füllstandabhängigen Steuerung sind folgende Überwachungseinrichtungen einzubinden:
-Stillstandzeitüberwachung (realisiert in SPS)
-Feuchteüberwachung
-Thermoschutz, mit Thermistorschutzrelais (Ex)
-Notsteuerung über Schaltkontakt der Füllstandsmessung

Bei Ausfall der SPS (Drucksondenmessung) wird die Pumpe nur über die Notsteuerung betrieben.

In Automatik wird der Trockenlaufschutz über die SPS realisiert.

Daten der Pumpe:
Nennleistung 7,5 kW (400 V)
Menge: 2,000 St

**03.01.03.0031 Sanftstarter 11 kW**
Nennstrom 25 A
Nennleistung: 11 kW
400 V
Umgebungstemperatur 40 °C
Leistungsspannung: AC 200-480 V
Steuerspannung: AC/DC 110-230 V
Schraubklemmen

Fabrikat: Siemens
Typ/Größe: SIRIUS Sanftstarter, 3RW4026-1BB14
Menge: 2,000 St

**03.01.03.0032 Max-Einstaumeldung und Notsteuerung**
*** Pauschalposition
Die Steuerung ist u.a. mit folgenden Bauteilen zu erstellen:

-2 Stück Hilfsschütze 24 VDC / 230 VAC (keine Relais!)
-1 Stück Meldeleuchte gelb "Max.-Einstau, Notsteuerung"
-1 Zeitrelais (verzögertes Einschalten der 2. Tauchmotorpumpe)

Die Notsteuerung ist in die Steuerungen der Tauchpotorpumpen einzubinden. Die Meldung ist mit der SPS / DFÜ zu verschalten.

Die Beschreibung im Abschnitt Messtechnik unter "Trockenlaufschutz und Max-Einstaumeldung/Notsteuerung" ist zu beachten und umzusetzen.
Menge: 1,000 psch

*Hinweis: ---für RW01 RÜB Rührwerk 1-3---*

**03.01.03.0033 Füllstandsabhängige Steuerung für Rührwerk bis Nennleistung 4,00 kW (mit Hybridmitorstarter)**
Steuerung für Antrieb der Tauchmotor-Rührwerke

-Integration des Hybrid-Motorstarters mit Reversierfunktion  (siehe separate Position)
-integration des Relaismoduls (siehe separate Position)

mit

Motorschutzschalter als Lasttrennschalter

Übernahme des SPS Steuerbefehls für "Pumpenantrieb ein"

Hand Steuerstelle in Schaltschranktür (linkes Feld):
"Auto-0-Hand-Hand Start (tastend)"

Folgende Meldungen müssen je Antrieb an die
SPS/Fernwirkstation  übergeben werden:

-Rückmeldung ein
-Sammelstörung
-Strom

mit Hilfsschützen und Zeitrelais zur Erfüllung der Aufgabenstellung.

mit Zenerbarriere für Feuchteüberwachung aus der Pumpe

Die vom Motorstarter abgehenden Leistungskabel der Pumpen werden ohne Zwischenklemmen zur Pumpe geführt.

Auf Montageplatte/Hutschiene aufgebaute Steuerung:
im Einzelnen bestehend aus den unter dem Punkt "Ausstattung der Steuerung für elektrische Antriebe" aufgeführten, der Leistung entsprechenden Schalt-, Schutz- und Meldegeräten zum Anlauf von Drehstrom-Asynchronmotoren

Alle Stör- bzw. Warnmeldungen sind einzeln auf die SPS
aufzulegen (keine Sammelmeldungen). Die Stromaufnahme ist als 4-20mA Stromschleife auf die SPS aufzulegen.

Die Störmeldungen sind, wie unter Pos. Z 3.3.5  der Technischen Hinweise beschrieben, als Blinkleuchten auszuführen. Nach Quittierung gehen die Störleuchten in Dauerleuchten über und nach Behebung der Störung erlischt die zugehörige Leuchte.

Für die Weitergabe der Schalterstellung Automatik ist zu beachten, dass die Hand-Automatik-Schalter über zwei getrennte Kontaktebene verfügen.

Hand- / Automatikbetrieb
Ein manueller Handbetrieb muss ohne SPS über einen Hand-Automatik Schalter und Taster für "Ein" und "Aus" am Schaltschrank möglich sein. Voraussetzung ist, dass die Pumpe störungsfrei ist und das Trockenlaufniveau nicht unterschritten ist.

Im Automatikbetrieb wird die Pumpe füllstandsabhängig mit Hilfe der SPS gesteuert. Die füllstandabhängigen Schaltpunkte werden im Bedienpanel der SPS eingestellt. Alle anderen Parameter/Zeiten müssen am Bedienpanel einstellbar sein.

Zusätzlich zu der füllstandabhängigen Steuerung sind folgende Überwachungseinrichtungen einzubinden:
-Trockenlaufschutz
-Stillstandzeitüberwachung (realisiert in SPS)
-Feuchteüberwachung
-Thermoschutz, mit Thermistorschutzrelais (Ex)
-Notsteuerung über Schaltkontakt der Füllstandsmessung

Bei Ausfall der SPS (Drucksondenmessung) wird die Pumpe nur über die Notsteuerung betrieben.

Planungs-Daten der Pumpe:
Nennleistung 1,5 kW (400 V)
Nennstrom 3,8 A
Menge: 3,000 St

**03.01.03.0034 Hybridmotorstarter ohne Reversierfunktion**
Hybridmotorstarter ohne Reversierfunktion

Hybridmotorstarter zum Reversieren von 3~ AC-Motoren bis 500 V AC und 9 A Ausgangsstrom, mit 230 V AC Steuerspannung, einstellbarer Überlastabschaltung, Not-Halt-Funktion bis SIL 3/PL e und Schraubanschluss

Fabrikat: Phoenix Contact
Typ: ELR W3-230AC/500AC- 9I, 2297060
Menge: 3,000 St

*Hinweis: ---Ausführungshinweis zur Installation der Messtechnik---*
siehe Gliederungspunkt Messtechnik-Umbau RÜB (Rundbecken und MID-Schacht).

Die dort aufgeführten Auswertegeräte etc sind in den Freiluftschaltschrank einzubauen.

*Hinweis: ---sonstiges---*

**03.01.03.0035 Steuerung für Störmeldequittierung**
bestehend aus
-Abgriff des Störung Quittieren Tasters in Feld 6
-2 Hilfsschütze für Störmeldequittierung
Nennspannung:  230V AC
Kontakte 8s
Menge: 1,000 St

##### Abschnitt 03.01.04 Freiluftschaltanlage 1, SPS+Automatisierung

*Hinweis: für Versorgung SPS der Baugruppen der SPS/ET200SP*

**03.01.04.0001 Sicherungsautomaten 24V DC, C 10A**
für Steuerspannungsversorgung des SPS

Nennstrom 10 A
Charakteristik C
2 Stück Hilfsschalter 2S
Schaltvermögen 10 kA

siehe Bauteilliste
Menge: 1,000 St

**03.01.04.0002 Sicherungsautomaten 24V DC, B 2A**
für Steuerspannungsversorgung des Touchpanels

Nennstrom 2 A
Charakteristik B
2 Stück Hilfsschalter 2S
Schaltvermögen 10 kA

siehe Bauteilliste
Menge: 1,000 St

**03.01.04.0003 Sicherungsautomaten 24V DC, A 1A**
für Steuerspannungsversorgung der Eingangskarten der SPS

Nennstrom 1 A
Charakteristik A
2 Stück Hilfsschalter 2S
Schaltvermögen 10 kA

siehe Bauteilliste
Menge: 2,000 St

**03.01.04.0004 Sicherungsautomaten 24V DC, B 2A**
für Steuerspannungsversorgung der Ausgangskarten der SPS

Nennstrom 2 A
Charakteristik B
2 Stück Hilfsschalter 2S
Schaltvermögen 10 kA

siehe Bauteilliste
Menge: 2,000 St

**03.01.04.0005 Sicherungsautomaten 24V DC, B 2A**
für Steuerspannungsversorgung der Digitalanzeiger

Nennstrom 2 A
Charakteristik B
2 Stück Hilfsschalter 2S
Schaltvermögen 10 kA

siehe Bauteilliste
Menge: 2,000 St

*Hinweis: ---SPS Baugruppen---*

**03.01.04.0006 Touchpanel Bilderstellung für Aggregate und Messungen auf TP1200**
Auf den Touchpanels sind Prozessbilder in Anlehnung/ Verwendung der bei der ISN Neuss AöR verwendeten PCS 7 Abwasserbibliothek anzufertigen

Sie beinhalten dynamische und statische Anteile sowie Meldungen/ Störungen usw. Die Menüführung und Bildhierarchie ist ebenfalls zu erstellen.

Der Bildaufbau orientiert sich im Wesentlichen an den Bildern auf dem PCS7-PLS der OS Ebene.

Die Teilebereiche

-Abluftbehandlung (AB)
-Einlaufpumpwerk (EPW)
-Sandfang (SF)
-Rechenanlage (RA)
-Ballastwasser (BWS)
-Regenwasserbehandlung (RWB)
-Einlaufkontrolle (EK)

sollen als Gesamtübersicht und als Detailbilder dargestellt werden.

Die Bilder sind in Abstimmung mit dem Betrieb zu entwickeln und in Planungsgesprächen abzustimmen und zur Freigabe vorzulegen.

Es sind je Teilbereich ein Übersichtsbild und dazugehörig bis zu 4 Detailbilder zu erstellen

Es sind bis zu 30 Bilder zu erstellen.

In mehreren Touchpanels (betrifft die beiden Touchpanels in RÜPW F37 und EK) verwendete identische Bilder werden nur einmal abgerechnet.
Menge: 5,000 Stk

*Hinweis: ---Anbindung an Leittechnik---*
die Anbindung erfolgt über die SPS im Betriebsgebäude

*Hinweis: ---SPS Komponenten---*
Im Betriebsgebäude wird eine SPS der S7-1500 Serie installiert

**03.01.04.0007 Bedienpanel TP1200 Comfort**
Touchbedienung, 15" Widescreen-TFT-Display, 16 MIO Farben, PROFINET Schnittstelle, MPI/PROFIBUS-DP Schnittstelle, 24MByte Projektierungsspeicher, WEC 2013, projektierbar ab WinCC Comfort V14 SP1 mit HSP, Umgebungstemperatur bis zu 45°C

Typ/Größe: SIMATIC HMI TP1500 Comfort, Comfort Panel, 6AV2124-0QC02-0AX2
Menge: 1,000 St

**03.01.04.0008 Switch, unmanaged**
Unmanaged IE Switch LED-Diagnose, Fehlermelde- Kontakt mit Set-Taster, redundante Spannungsversorgung Handbuch als Download verfügbar

Fabrikat: Siemens
Typ/Größe: SCALANCE XCM108 (6x100/1000 Mbit/s RJ45 2x100/1000 Mbit/s SFP), 6GK5108-2GS00-2AC2
Menge: 1,000 St

**03.01.04.0009 Profilschiene**
Normprofilschiene 35mm, L. 483mm

Fabrikat: Siemens
Typ/Größe: 6ES5710-8MA11
Menge: 1,000 St

**03.01.04.0010 SIMATIC ET 200SP, PROFINET, 2-Port Interface-Modul IM**
SIMATIC ET 200SP, PROFINET, 2-Port Interface-Modul IM 155-6PN/2 High Feature, 1 Steckplatz für BusAdapter, max. 64 Peripheriemodule und 16 ET 200AL Module, S2-Redundanz, Multi Hot Swap, 0,25ms, taktsynchroner Betrieb, optionale PN-Zugentlastung, inklusive Server-Modul

Fabrikat: Siemens
Typ/Größe: ET 200SP, IM155-6PN/2 HF, 6ES7155-6AU01-0CN
Menge: 1,000 St

**03.01.04.0011 PROFINET Zugentlastung**
SIMATIC Kabel Zugentlastung für SIMATIC BusAdapter, 5 Stück

Packungsinhalt: 5 Stück

Fabrikat: Siemens
Typ/Größe: 5 Stück PROFINET Zugentlastung, 6ES7193-6RA00-1AN0
Menge: 1,000 St

**03.01.04.0012 Analoges Eingangsmodul, 8 AI**
SIMATIC ET 200SP, analoges Eingangsmodul, AI 8XI 2-/4-Wire Basic, passend für BU-Typ A0, A1, Farbcode CC01, Modul-Diagnose, 16 Bit

Typ/Größe: ET 200SP, AI 8XI 2-/4-Wire Basic, 6ES7134-6GF00-0AA1
Menge: 2,000 St

**03.01.04.0013 Base-Unit BU15-P16+A0+2D/T, BU-Typ A1**
SIMATIC ET 200SP, Base-Unit BU15-P16+A0+2D/T, BU-Typ A1, Push-In-Klemmen, ohne AUX-Klemmen, neue Lastgruppe, BxH: 15x 117mm, mit Temperatur-Erfassung.

Fabrikat: Siemens
Typ/Größe: BaseUnit Typ A1, BU15-P16+A0+2D/T, 6ES7193-6BP00-0DA1
Menge: 1,000 St

**03.01.04.0014 Base-Unit BU15-P16+A0+2D/T, BU-Typ A1**
SIMATIC ET 200SP, Base-Unit BU15-P16+A0+2B/T, BU-Typ A1, Push-In-Klemmen, ohne AUX-Klemmen, nach links gebrückt, BxH: 15x 117mm, mit Temperatur-Erfassung

Fabrikat: Siemens
Typ/Größe: BaseUnit Typ A1, BU15-P16+A0+2B/T, 6ES7193-6BP00-0BA1
Menge: 1,000 St

**03.01.04.0015 Digitales Eingangsmodul, DI 8 x24 VDC**
SIMATIC ET 200SP, digitales Eingangsmodul, DI 8x DC 24V High Feature, Eingangstyp 3 (IEC 61131), Sink Input, (PNP, P-lesend), Verpackungseinheit: 1 Stück, passend für BU-Typ A0, Farbcode CC01, Eingangsverzögerung 0,05..20ms; Kanal-Diagnose für: Kurzschluss Geberversorgung, Drahtbruch, Versorgungsspannung, Kanalfehler-LED

Fabrikat: Siemens
Typ/Größe: ET 200SP, DI 8x24VDC HF, VPE 1, 6ES7131-6BF00-0CA0
Menge: 10,000 St

**03.01.04.0016 BaseUnit BU15-P16+A0+2D, BU-Typ A0**
SIMATIC ET 200SP, BaseUnit BU15-P16+A0+2D, BU-Typ A0, Push-In-Klemmen, ohne AUX-Klemmen, neue Lastgruppe, BxH: 15x 117mm

Fabrikat: Siemens
Typ/Größe: BaseUnit Typ A0, BU15-P16+A0+2D, 6ES7193-6BP00-0DA0
Menge: 3,000 St

**03.01.04.0017 Base-Unit BU15-P16+A0+2B, BU-Typ A0,**
SIMATIC ET 200SP, Base-Unit BU15-P16+A0+2B, BU-Typ A0, Push-In-Klemmen, ohne AUX-Klemmen, nach links gebrückt, BxH: 15x 117mm

Typ/Größe: BaseUnit Typ A0, BU15-P16+A0+2B, 6ES7193-6BP00-0BA0
Menge: 7,000 St

**03.01.04.0018 Digitales Ausgangsmodul, DI 16 x24 VDC**
SIMATIC ET 200SP, Digitales Ausgangsmodul, DQ 16x 24VDC/0,5A High Feature, Source Output PNP, P-schaltend, Verpackungseinheit: 1 Stück, passend für BU-Typ A0, Farbcode CC00, Kanal-Diagnose für: Kurzschluss und Drahtbruch, Versorgungsspannung, Kanalfehler-LED

Fabrikat: Siemens
Typ/Größe: ET 200SP, DQ 16x24VDC/0,5A HF, VPE 1, 6ES7132-6BH00-0CA0
Menge: 5,000 St

**03.01.04.0019 BaseUnit BU15-P16+A0+2D, BU-Typ A0,**
SIMATIC ET 200SP, BaseUnit BU15-P16+A0+2D, BU-Typ A0, Push-In-Klemmen, ohne AUX-Klemmen, neue Lastgruppe, BxH: 15x 117mm

Typ/Größe: BaseUnit Typ A0 BU15-P16+A0+2D, 6ES7193-6BP00-0DA0
Menge: 3,000 St

**03.01.04.0020 Base-Unit BU15-P16+A0+2B, BU-Typ A0,**
SIMATIC ET 200SP, Base-Unit BU15-P16+A0+2B, BU-Typ A0, Push-In-Klemmen, ohne AUX-Klemmen, nach links gebrückt, BxH: 15x 117mm

Typ/Größe: BaseUnit Typ A0, BU15-P16+A0+2B6, ES7193-6BP00-0BA0
Menge: 2,000 St

##### Abschnitt 03.01.05 Bereich RÜB+MW-M/D-Schacht, Außenbeleuchtung, Schachtbeleuchtung

*Hinweis: -- M/D-Schacht Beleuchtung --*

**03.01.05.0001 Leitungsschutzschalter, 1-polig 230 V, 16A**
für
-die Beleuchtung

mit Hilfsschallter
Menge: 1,000 St

**03.01.05.0002 Fehlerstrom-(FI-)Schutzschalter, 230 V, 16/0,03 A**
2 pol..
Ohne Hilfsschalter

für die Beleuchtung
Menge: 1,000 St

**03.01.05.0003 Feuchtraum-Wippenausschalter/-taster**
Ausstattung der Steuerung:

Feuchtraum-Wippenausschalter bzw. Taster (je nach Erfordernis)

mit Kontrollleuchte für Aufputzmontage, 16 A, 230 V
AC, im Betriebsgebäude für die Beleuchtung montieren
und anschließen

-für die Innenbeleuchtung
-für die Außenbeleuchtung

inkl. Beschriftung
Menge: 2,000 St

**03.01.05.0004 Deckenaufbauleuchte LED mit Notleuchtenfunktion**
LED-Notleuchte, 30 W, 4240 lm, 141 lm/W, Einzelbatterie, Selbsttest, Brenndauer 3 h, 890 lm, SKI, IP65, symmetrisch-breitstrahlend, 4000 K, Ra= 80, Ta 0 °C/+30 °C, L70>100000 h (@ Ta max), L80>70000 h (@ Ta max), L90>50000 h (@ Ta 25°C), Wanne PMMA satiniert, Verschluss Kunststoff, Gehäuse glasfaserverstärktes Polyester, Farbe grau. Robuste LED-Feuchtraum-Notleuchte mit Einzelbatterie und automatischer Selbstüberwachung gemäß EN62034. Hochschlagfestes glasfaserverstärktes Polyestergehäuse und satinierte Abschlusswanne mit hoher Schlagfestigkeit. Mehrteilige unverlierbare Verschlussklammern, davon zwei Sicherheitsverschlüsse, Silikondichtung. Lackierter Aluminiumreflektor mit EVG, hocheffizienten Zhaga-konformen LED-Modulen und Abdeckung der LED-Module (Berührungsschutz). NiCd-Batterie mit elektronischem Ladesystem, kurzschlussfestem Akku-Anschluss, Verpolungsschutz und Tiefentladeschutz. Automatische Funktionsüberwachung mit optischer Anzeige der Prüfergebnisse. Ressourcenschonend und umweltfreundlich durch Austauschbarkeit der Komponenten (keine Einwegleuchte). Länge 1272,00 mm, Breite/Durchmesser 116,00 mm, Höhe 125,00 mm, Gewicht 3,60 kg.

Im Betriebsgebäude nach Angabe der Bauleitung auf der Wand/ unter der Decke montieren und anschließen.
Menge: 1,000 St

**03.01.05.0005 Deckenleuchte LED IP 65, ca. 1200 mm lang**
Feuchtraumwannenleuchte für LED-Röhre.
Kurzschlussschutz dank eingebauter Feinsicherung.
Leuchtenunterteil aus glasfaserverstärktem Polyester,
hellgrau, schwer entflammbar. Wanne aus UV-beständigem
Polymethylmethacrylat (PMMA), geperlt.
Kunststoff-Clip-Verschlüsse. Multifunktionale
Schnellmontage mit Befestigungsklammer aus Edelstahl
(Leuchte einklipsbar). Ausrichten der Leuchte durch den
variablen Verschiebebereich um 60 mm.
Lichtquelle: LEDtube
Dimmbarkeit: nicht dimmbar
Netzspannung: 230V/50Hz
Spannungsart: AC
Schutzart: IP65
Schlagfestigkeit: IK03
Lichtstrom: 2500 lm
Abmessung ca.: Länge/Durchmesser 1200 mm, Breite 140 mm,
Höhe 105 mm

Im Drosselschacht an der Wand montieren und anschließen.
Menge: 0,000 St

*Hinweis: -- Lichtmasten --*
Standort:

neben dem RÜB (siehe Lageplan)

Schlüsseltaster am Tor für Zufahrt zum Betriebshaus

An den Einfahrtstoren können die Mastleuchten zusätzlich zu den Wippenausschaltern im Betriebsgebäude und am Freiluftschrank 1 und 2 mit einem Knebelschalter eingeschaltet werden.

*Hinweis: ---für Außenbeleuchtung---*
An den Einfahrtstoren werden die Mastleuchten zusätzlich zu den Feuchtraumschaltern im Betriebsgebäude mit Schlüsseltastern eingeschaltet, so dass die Zufahrt zum Betriebsgebäude bzw. zum RBF Drosselschacht und RBF HW-PW beleuchtet ist.

**03.01.05.0006 Türkontaktschalter außen, Haupteingangstor**
Zur Detektion des offenen Tores

als Näherungsschalter/Initiator

Verdrahtung am Näherungsschalter, keine separate externe Klemmkiste

Montage an Zaunpfosten am Haupt-Eingangstor.

Mit allem erforderlichen Montagematerial in Edelstahl 1.4301
Menge: 1,000 St

**03.01.05.0007 Leitungsschutzschalter, 1-polig 230 V, 16A**
für
-die Beleuchtung

mit Hilfsschallter
Menge: 1,000 St

**03.01.05.0008 Fehlerstrom-(FI-)Schutzschalter, 230 V, 16/0,03 A**
2 pol..
Ohne Hilfsschalter

für die Beleuchtung
Menge: 1,000 St

**03.01.05.0009 Überspannungsschutzgerät 230 V AC**
für
-die Stromversorgung der Beleuchtung 230 V AC

2-poliger Überspannungsableiter Typ 3 nach EN 61643-11 zum Schutz von Endgeräten der Industrieelektronik mit Fernmeldekontakt für Überwachungseinrichtung (potentialfreier Wechsler) als zweiteiliger Aufbau mit Stecker und Basiselement.

Technische Daten:

- optische Funktionsanzeige:  grün
- optische Defektanzeige:  rot
- Nennspannung:  230 V AC
- Nennstrom:  26 A
- Höchste Dauerspannung:  253 V ac/dc
- Nennableitstoßstrom (8/20):  3 kA
- Schutzpegel L-N:  < 1100 V
- Schutzpegel L/N-PE:  < 600 V

z.B. Fabrikat:  Phoenix GmbH, 32825 Blomberg

Typ/Größe:  PT 2-PE/S-230AC-ST, mit
  PT-BE/FM

oder gleichwertig und voll kompatibel
liefern, betriebsfertig montieren und anschließen
Menge: 1,000 St

**03.01.05.0010 Feuchtraum-Wippenausschalter für Lichtmasten**
Ausstattung der Steuerung:

1 Stück Feuchtraum-Wippenausschalter im Betriebsgebäude

mit Kontrollleuchte für Aufputzmontage, 16 A, 230 V AC, im Betriebsgebäude für die Beleuchtung montieren und anschließen

inkl. Beschriftung
Menge: 1,000 St

**03.01.05.0011 Lichtmastfundament**
Einbetonieren des Lichtmastes im bauseitigen Hülsrohr nach den statisch-konstruktiven Erfordernissen.

Anschluss an die Blitzschutz- und Erdungsanlage.
Menge: 1,000 Stk

**03.01.05.0012 Lichtmast mit Mastaufsatz, in Hülsrohr**
geeignet zur Aufnahme der in der folgenden Position ausgeschriebenen Mastaufsatzleuchten, mit integriertem Übergangskasten 1,00 m über Gelände und kompletter Innenverkabelung von der Leuchte bis auf die Klemmen des Übergangskastens.

Höhe über Flur: ca. 4,00 m
Werkstoff: Stahlrohr, St 37
Konservierung: feuerverzinkt im Tauchbad
Befestigung: Fuß-Flansch

einschliesslich Mastaufsatz

-Zopf mit 2 Auslegern je ca. 250mm lang 15 Grad Der Lichtmast ist in einem bauseitig vorbereiteteten Hülsrohr mit von unten eingeführten Kabelleerrohr zu installieren.
Der Lichtmast und die Konsole sind am Erdungssystem anzuschließen.
Menge: 1,000 St

**03.01.05.0013 Mastaufsatzleuchte**
für vorgenannten Lichtmast mit Mastaufsatz

-für Mastaufsatz
-Zopf Durchmesser 60-76 mm
-Einstecktiefe 75 mm

Mit allem erforderlichen Zubehör einschließlich Lampenbestückung liefern und auf Masten der vorhergehenden Position montieren und elektrisch anschließen.

Gehäuse:
-Aluminiumdruckguss, zweiteilig
-pulverlackiert DB 702N (eisenglimmer).
-Oberteil mit LED-Modul, Optik,
-Abdeckglas und EVG, aufklapp- und abnehmbar
-Unterteil mit Mastbefestigungssystem, Neigungsverstellung, Kabeleinführung, Zugentlastung und Druckausgleichsystem

Glas:
-Flaches Sicherheitsglas, Schlagfestigkeit IK 09

Optik:
-Linsenoptiken mit asymmetrisch breitstrahlender Lichtverteilung
-gleichmäßige Ausstrahlung durch Multi-Layer-Technologie

Elektroblock:
-Mit allen elektrischen Komponenten
Netzanschlussklemme als Trennsteckverbindung komplett herausnehmbar

Mastbefestigung:
-Aluminiumdruckguss,
-universell für vorgenannten Mastaufsatz Ø 60
-Neigungswinkelverstellung: Ansatzmontage 0°, -5°, -10° und -15° in Abhängigkeit von der Neigung des Auslegerarms.

LED:
-Hochleistungs-LED, neutralweiß 4.000K, Ra > 70
-Lebensdauer bis zu 100.000 Std.
-Verwendung Zhaga konformer LED-Module
-ca. 6.200 lm
-ca. 50W

EVG:
-220-240V, 50-60Hz
-Lebensdauer 100.000 Std.
-mit integriertem Überspannungsschutz Stoßspannungsfestigkeit 10kV
-Übertemperatur-, Überlast- und Kurzschlussschutz sowie Temperaturüberwachung der LED-Module
-schnelle Umrüstung bei technischer Weiterentwicklung durch einfachen Tausch des Gehäuseoberteils.
Menge: 2,000 St

##### Abschnitt 03.01.06 Elektroinstallationsmaterial

*Hinweis: Ausführungshinweise sind den Technischen Hinweisen zur*
Ausführungshinweise sind den Technischen Hinweisen zur Elektrotechnik, Pos. Z 3.0 zu entnehmen. Im Wesentlichen bestehend aus:

*Hinweis: KABEL UND LEITUNGEN*
Kunststoffkabel (0,6/1 kV) und Leistungs- und Steuerkabel liefern und überwiegend, in Teillängen in Schutzrohr, Kabelgraben, Kabelkanal, Kabelbühnen, o. ä. einziehen und anschließen. Weitere Ausführungshinweise sind den Technische Hinweise zur Elektrotechnik, Pos. Z 3.4 zu entnehmen.

*Hinweis: ---Einspeisung, Zuleitung Betriebsgebäude-Freiluftschrank---*

**03.01.06.0001 NYY-J 5 x 25 mm2, Cu, 0,6/1 kV**
für die Einspeisung des Freiluftschaltschranks
Menge: 90,000 m

*Hinweis: ---für Messungen---*

**03.01.06.0002 Kunststoffkabel NYCY 2 x 1,5 mm2, Cu, 0,6/1 kV, blau bzw. blau markiert**
für die Füllstandsmessungen mit 4-20 mA Stromschleife
Menge: 127,300 m

**03.01.06.0003 LiYCY 4x1,00**
Datenleitung Niederfrequenz; 4X1; Ader-Farbcode: DIN 47100; PVC; Geschirmt; flexibel
Menge: 20,000 m

*Hinweis: ---für E-Schieber---*
FÜR Drosselschieber in M/D Schacht

**03.01.06.0004 Kunststoffkabel NYY-J 4 x 2,5 mm2, Cu, 0,6/1 kV**
für den Leistungsstrom der E-Schieber
Menge: 20,600 m

**03.01.06.0005 Kunststoffkabel NYY-J 14 x 1,5 mm2, Cu, 0,6/1 kV**
für die Überwachungseinrichtungen der E-Schieber
Menge: 20,600 m

*Hinweis: ---für Kellerentwässerungspumpe---*

**03.01.06.0006 Kunststoffkabel NYY-J 4 x 2,5 mm2, Cu, 0,6/1 kV**
Menge: 18,600 m

*Hinweis: ---für die Rührwerke---*

**03.01.06.0008 Kunststoffkabel NYY-J 4 x 2,5 mm2, Cu, 0,6/1 kV**
Menge: 158,700 m

**03.01.06.0009 Kunststoffkabel NYY-J 5 x 1,5 mm2, Cu, 0,6/1 kV**
Menge: 158,700 m

*Hinweis: ---für RÜB-Entleerungspumpen---*

**03.01.06.0010 Kunststoffkabel NYY-J 4 x 4 mm2, Cu, 0,6/1 kV**
für die RÜB Entleerungspumpen
Menge: 28,400 m

**03.01.06.0011 Kunststoffkabel NYY-J 7 x 1,5 mm2, Cu, 0,6/1 kV**
für die Überwachungseinrichtungen der Pumpen
Menge: 28,400 m

*Hinweis: ---für Beleuchtung---*

**03.01.06.0012 Kunststoff-Erdkabel NYY-J 3 x 2,5 mm²**
für Beleuchtung
Menge: 8,000 m

*Hinweis: ---Kabelanschlüsse---*
Zu diesen Positionen gehört das Ablängen des Kabels auf die erforderliche Kabellänge, das Abisolieren der Kabelenden und der Einzeladern sowie das betriebsfertige Anschließen. Das Kabel ist mit einem unverlierbaren Beschriftungssystem und die Einzeladern mit Aderendhülsen auszustatten. Pro Kabel wird ein Anschluss abgerechnet.

**03.01.06.0013 Kabelanschlüsse 3 x 2,5 bis 4 x 35 mm2**
sonst wie vor.

für Leistungskabel
Menge: 9,000 St

**03.01.06.0014 Kabelanschlüsse 2 x 1,5 bis 14 x 1,5 mm2**
sonst wie vor.

für Signalkabel, Stromversorgung Steckdosen,
Außenleuchten, Betriebsgebäude
Menge: 10,000 St

**03.01.06.0015 Kabelanschlüsse 1 x 10 bis 1 x 50 mm2**
sonst wie vor.

für Erdung/-Potentialausgleich
Menge: 5,000 St

*Hinweis: ---Kabeldurchführungen---*

**03.01.06.0016 Kernlochbohrungen Durchmesser bis 150 mm**
als Kabeldurchführungslöcher, nach Angaben der Bauleitung in bis zu 400 mm dicken Betonwänden (max. B45) herstellen.

In dieser Position ist die maßgenaue Einrichtung der Kernbohrgeräteausstattung und die Lieferung und Entsorgung des erforderlichen Spülwassers und des Bohrkerns einzurechnen sowie das Verschließen der Dübellöcher.
Menge: 5,000 St

**03.01.06.0017 Kabeldurchführung bis D=150 mm**
zur gas- und wasserdichten Durchführung von Kabeln durch eine bauseitige Kernbohrung oder zur Abdichtung der Kabelleerrohre.
Geteilte Dichtung, zur Durchführung mehrerer Kabel durch eine einzige Öffnung.
Pressringe mind. 5 mm stark.
2 EPDM/NBR-Gummieinlagen, je mind. 30 mm stark.
Schrauben, U-Scheiben und Muttern aus Edelstahlkombination 1.4571/1.4301.

Vor der Bestellung beim Hersteller hat der AN die genauen Durchmesser der Leerrohre bzw. der Kernlochbohrungen und der Kabel zu ermitteln. Schäden, insbesondere auch Folgeschäden durch Wasser- oder Gaseinbruch, infolge falscher Dichtungsabmessungen gehen zu Lasten des AN.

Fachgerecht genau nach Herstellerangaben gas- und wasserdicht montieren.

lichter Durchmesser der Bohrung / Kabelleerrohr: bis 150 mm
Menge: 8,000 Stk

**03.01.06.0018 Enddeckel für Kabelschutzrohre Durchmesser 110 mm**
Die Kabelschutzrohre enden im Sockel des Schaltschranks. Das Rohr ist entsprechend zu kürzen, mit einem Deckel zu versehen und die Kabel durch im Deckel eingebaute Kabelverschraubungen zu führen.
Menge: 7,000 St

*Hinweis: ---Kabelabdichtungen in Sohle des RÜB---*

**03.01.06.0019 Kabeldurchführung in der Sohle des RÜB**
zur Innen-Abdichtung der im Regenbecken in der Einführung in die Sohle abzudichtenden Kabelleerrohre DA110.

Für die Kabeleinführungen in das Betriebsgebäude

mit bis 1-2 Kabeldurchführungen (für Rührwerke)

druckdicht bis mindestens 1 bar

Die Anzahl der Durchführungen sowie der Durchmesser sind vor Ort aufzunehmen, die angegebenen Daten dienennur als Planungsgrundlage.
Menge: 3,000 St

*Hinweis: ---Anschlussgehäuse---*

**03.01.06.0020 Klemmkasten 125x125 für Kellerentwässerungspumpe**
für die Kellerentwässerungspumpe

ca 125x125mm

einschliesslich Klemmen

einschliesslich Kabelverschraubungen
Schutzart IP 66/67

Die Position ist mit dem AG/ der Bauleitung abzustimmen.

im Drosselschacht betriebsfertig montieren.
Menge: 1,000 Stk

**03.01.06.0021 Ex-Anschlusskasten 120 x 120, mit Aufhängung, für Rührwerke**
Material: Polyesterharz
Schutzart: IP 66
Explosionsschutz: EEx e II T6
Größe: ca. 120 x 120 mm

einschließlich Klemmen und Kabeleinführungen

Zubehör (wie in Hinweis zu Kabelführung, Ausführungshinweis beschrieben):
Aufhängung bestehend aus -2 Wandhaken (Schlitzhaken-Schraube/ Schlitzhaken-Winkelschraube)-Grundplatte für Klemmkasten ausgeführt als Blech mit 2 Bohrungen zum Einhängen in die 2 Wandhaken

Zubehör in Edelstahl rostfrei 1.4571

Prinzip: siehe Anlage Prinzip Aufhängung Klemmkiste
Menge: 3,000 St

**03.01.06.0022 Ex-Anschlusskasten 200 x 200, mit Aufhängung, für Pumpen**
Material  Polyesterharz
Schutzart  IP 66
Explosionsschutz  EEx e II T6
Größe  ca. 200 x 200 mm
einschließlich Klemmen und Kabeleinführungen

Zum Anschluss von Pumpen im Ex-Bereich

Zubehör (wie in Hinweis zu Kabelführung, Ausführungshinweis beschrieben):
Aufhängung bestehend aus -2 Wandhaken (Schlitzhaken-Schraube/ Schlitzhaken-Winkelschraube)-Grundplatte für Klemmkasten ausgeführt als Blech mit 2 Bohrungen zum Einhängen in die 2 Wandhaken

Zubehör in Edelstahl rostfrei 1.4571

Prinzip: siehe Anlage Prinzip Aufhängung Klemmkiste
Menge: 2,000 St

*Hinweis: ---Kunststoffpanzerrohr---*
nach DIN 49016, Material PVC-U, verstärkte Wandung, mit allem Zubehör wie Steckbögen und -muffen, Befestigungsschellen und Schrauben aus 1.4571, in Stangen zu 3 m, grau nach RAL 7035.

Zur Installation in NICHT von Wasser durchflossenen Bereichen.

**03.01.06.0023 Kunststoff-Panzerrohr Nenngröße 16**
sonst wie vor.
Menge: 5,000 m

**03.01.06.0024 Kunststoff-Panzerrohr Nenngröße 48**
sonst wie vor.
Menge: 5,000 m

*Hinweis: ---Edelstahl-Schutzrohr---*
Zur Installation in von Wasser durchflossenen Bereichen.

**03.01.06.0025 Edelstahl-Schutzrohr D=20 mm aus W 1.4571**
mit allem Zubehör wie Steckbögen und -muffen, Befestigungsschellen und Schrauben aus Edelstahl für die Kabelverlegung in Teillängen innerhalb des Schachtes mit Klebeanker montieren.
Menge: 20,000 m

**03.01.06.0026 Edelstahl-Schutzrohr D=50 mm aus W 1.4571**
mit allem Zubehör wie Steckbögen und -muffen, Befestigungsschellen und Schrauben aus Edelstahl für die Kabelverlegung in Teillängen innerhalb des Schachtes mit Klebeanker montieren.
Menge: 10,000 m

**03.01.06.0027 Flach- oder Winkeleisen (Edelstahl)**
aus Edelstahl 1.4571, für die Anfertigung von Sonder-Halterungen, die nicht für die Befestigung von Kabelbühnen oder -leitern benötigt werden.

Im Einheitspreis sind die betriebsfertige Herstellung der Halterungen mit allen Lohn- und Nebenkosten und die Befestigung mit dem erforderlichen Zubehör aus rostfreiem Edelstahl zu berücksichtigen.
Menge: 5,000 kg

*Hinweis: ---sonstiges Installationsmaterial---*

**03.01.06.0028 Abspannhaken aus rostfreiem Edelstahl**
aus Edelstahl 1.4571, einschließlich Dübel, für die Befestigung der Kabel.
Menge: 2,000 St

**03.01.06.0029 Meldeleuchten als LED-Element**
einschließlich Verdrahtung wie vor beschrieben, für
folgende Funktionen:

- Sammelstörung (rot)
- Störung Messtechnik (rot)
- Warnung Wassereinbruch
- USV Sammelstörung + Automatenfall USV (rot)

(Andere Meldeleuchten sind in der Ausstattung der
Steuerung gefordert und dort einzurechnen.)
Menge: 4,000 St

**03.01.06.0030 Hilfsschütze 230 V AC**
einschließlich Verdrahtung für weitere Funktionen.

Technische Daten:

Nennspannung: 230 V AC, 50/60 Hz

Anzahl der Kontakte: 2 x Schließer / 2 x Wechsler

(Andere Hilfsschütze sind in der Ausstattung der Steuerung gefordert und dort einzurechnen)
Menge: 2,000 St

**03.01.06.0031 Hilfsschütze 24 V DC**
einschließlich Verdrahtung für weitere Funktionen.

Technische Daten:

Nennspannung: 24 V DC

Anzahl der Kontakte: 2 x Schließer / 2 x Wechsler

(Andere Hilfsschütze sind in der Ausstattung der Steuerung gefordert und dort einzurechnen)
Menge: 2,000 St

**03.01.06.0032 Koppelrelais 6,2 mm breit, 230 VAC**
mit sichere Trennung zwischen Spule und Kontaktsatz nach VDE0160 / EN50178 inkl. LED-Signalisierung.

Eingangskreis
Nennspannung: 230 VAC

Ausgangskreis (Relais)
Anzahl der Kontakte: 1 Wechsler
Nennspannung: 250 VAC
Max. Dauerstrom: 6 A

Die Koppelrelais sind so zu montieren, dass eine getrennte Kabelverlegung zum zu schützenden Gerät ermöglicht wird.
Menge: 4,000 St

**03.01.06.0033 Koppelrelais 6,2 mm breit, 24 VDC**
mit sichere Trennung zwischen Spule und Kontaktsatz nach VDE0160 / EN50178 inkl. LED-Signalisierung.

Eingangskreis Nennspannung: 24 VDC

Ausgangskreis (Relais)
Anzahl der Kontakte: 1 Wechsler
Nennspannung: 250 VAC
Max. Dauerstrom: 6 A

Die Koppelrelais sind so zu montieren, dass eine getrennte Kabelverlegung zum zu schützenden Gerät ermöglicht wird.
Menge: 4,000 St

##### Abschnitt 03.01.07 Erdung

*Hinweis: ---Erdung---*

*Hinweis: Ausführungsbeschreibung*
Ausführungshinweise sind den Technische Hinweise zur Elektrotechnik, Pos. Z3.0 zu entnehmen. Im Wesentlichen bestehend aus:

**03.01.07.0001 Banderder, rostfrei (Edelstahl 1.4571)**
aus Bandstahl 30 mm x 4 mm (rostfreier Edelstahl), einschließlich der erforderlichen Anschlüsse aus korrosionssicherem Material, im Erdreich verlegen und auf der Potentialausgleichsschiene anschließen, sofern erforderlich.
Menge: 30,000 m

**03.01.07.0002 Edelstahl-Tiefenerder, 1,50 m lang**
25 mm Durchmesser, einschl. Einschlagspitze ins Erdreich einrammen und mit den zuliefernden Erdungsklemmen an das Erdungsband anschließen.
Ist nur auf ausdrückliche Anordnung der Bauleitung des AG auszuführen, sofern die Prüfung von Erdung und Potentialausgleich ergeben hat, dass Tiefenerder erforderlich sind.
Menge: 2,000 Stk

**03.01.07.0003 Rundstahl 8 mm (Edelstahl 1.4571)**
Material 1.4571, nach DIN EN 50164, 8 mm Durchmesser, in Teillängen im geschlossenen Schacht und nach Erfordernis, einschl. Leitungshalter aus 1.4571, montieren.
Menge: 5,000 m

**03.01.07.0004 Anschluss Rundstahl 8 mm (Edelstahl 1.4571)**
Material 1.4571, Anschluss an Erdungsfestpunkt mit Edelstahlschraube M12, U-Scheibe und Anschlussklemme 8 mm.
Menge: 2,000 Stk

**03.01.07.0005 Verbindung Rundstahl 8 mm (Edelstahl 1.4571)**
Material 1.4571, Verbindungsklemme für Kreuz- oder Parallelanschluss von 2 Rundstähle 8 mm.
Menge: 2,000 Stk

**03.01.07.0006 Prüfung der Erdungsanlage**
*** Pauschalposition
Prüfung und Durchmessen der Anlage einschl. der Erstellung eines Messprotokolls nach TRBS, sowie Einsatz der erforderlichen Messgeräte nach ABB bzw. VDE 0185-305 (DIN EN 62305).
Menge: 1,000 psch

##### Abschnitt 03.01.08 Potentialausgleich

*Hinweis: ---Potentialausgleich---*

*Hinweis: Potentialausgleich Ausführungsbeschreibung*
Ausführung nach VDE 0165 für die Errichtung elektrischer Anlagen in explosionsgefährdeten Betriebsstätten und den anerkannten Regeln der Technik

**03.01.08.0001 Edelstahl-Potential-Ausgleichsschienen**
Material V2A

mit Anschlussklemmen für Bandstahl 30 x 3,5 mm, Rundleiter 50 mm2 und weiteren 7 Leitungen bis 16 mm2

Schrauben und Überleger aus V2A
blitzstromtragfähig für 100 kA (10/350)

Liefern, montieren und anschließen.
Menge: 2,000 Stk

**03.01.08.0002 Edelstahl-Anschlussschellen 1.4571**
für die Potentialausgleichsleitungen an Edelstahlrohren bis ø 100 mm und Einstiegsleitern
Menge: 2,000 Stk

**03.01.08.0003 Edelstahlbolzen M 10 x 30 mm**
in Abstimmung mit den Lieferanten der Rohrleitungen, Aggregate und sonstiger Schlosserarbeiten, mit einem Bolzenschweißgerät anbringen. Die Schweißstellen sind anschließend nachzuarbeiten. Zum Lieferumfang gehören 2 Edelstahlmuttern, 2 Unterlegscheiben und 2 Zahnscheiben. Zum Anbringen der Potentialausgleichsleitungen.
Menge: 10,000 Stk

**03.01.08.0004 Kunststoffkabel NYY 1 x 16**
zur Montage in NICHT von Wasser durchflossenen Bereichen

auf Putz in Schutzrohren verlegen, als Potentialausgleichsleitung
Menge: 20,000 m

**03.01.08.0005 Kunststoffkabel NYY 1 x 25**
zur Montage in NICHT von Wasser durchflossenen Bereichen

auf Putz in Schutzrohren verlegen oder in Kabelleerrohr einziehen, als Potentialausgleichsleitung an der Potentialausgleichsschiene anschließen
Menge: 20,000 m

**03.01.08.0006 Edelstahlseil 10 mm**
zur Montage in von Wasser durchflossenen Bereichen

Edelstahldrahtseil, Werkstoff 1.4401, drallarm und spannungsfrei

Konstruktion 7x19
Durchmesser 10 mm

auf Putz in Schutzrohren verlegen, inkl. Anschlüsse an Metallteile, in Teillängen als Potentialausgleichsleitung an die Potentialausgleichsschienen anschließen.
Menge: 200,000 m

**03.01.08.0007 Edelstahlkabelschuh 70 mm², M8-16**
Edelstahlkabelschuh 70 mm², M8-16

zum Anschluss des Edelstahlseils, zum Anschluss von Konstruktionen wie z.B. Einstiege, Geländer, Tauchwände, Rohre, etc. und zum Anschrauben an Erdungsfestpunkte (EFP)

Werkstoff V2A
Klemmbereich Rd: 8-10 mm,
Menge: 30,000 Stk

**03.01.08.0008 Endstücke**
Endstücke

zum Anschluss des Edelstahlseils, zum Anschluss von Konstruktionen wie z.B. Einstiege, Geländer, Tauchwände, Rohre, etc. und zum Anschrauben an Erdungsfestpunkte (EFP) für den Anschluss z.B. einer Potentialausgleichsschiene mit Vierkantlöchern 11x11 mm und Doppelüberleger

Werkstoff V2A
Klemmbereich Rd: 8-10 mm,
Menge: 30,000 Stk

**03.01.08.0009 Kabelanschlüsse 10 mm**
Kabelanschlüsse 10 mm

des Edelstahlseils. Zu diesen Positionen gehört das Ablängen des Edelstahlseils auf die erforderliche Kabellänge, das spleißen des Seilendes und der Einzeladern sowie das betriebsfertige Anschließen. Das Kabel/Seil ist mit einem unverlierbaren Beschriftungssystem zu kennzeichnen.

Pro Kabel wird ein Kabelanschluss vergütet.
Menge: 30,000 Stk

**03.01.08.0010 Prüfung des Potentialausgleichs**
*** Pauschalposition
Prüfung und Durchmessen der Anlage einschl. der Erstellung eines Messprotokolls sowie Einsatz der erforderlichen Messgeräte.
Menge: 1,000 psch

#### Bereich 03.02 Entlastungsbauwerk, Absperrbauwerk, RBF Beschickungsbauwerk

##### Abschnitt 03.02.01 Mittelspannungsanlage

*Hinweis: ---Ausführungsbeschreibung MS-Einspeisung---*
Die Stromversorgung erfolgt über den örtlichen Versorger Westnetz

Die Anlage befindet sich im Versorgungsgebiet der Westnetz GmbH.

Die Anfrage bei Westnetz ergab, dass eine zweiseitige Einspeisung aus demselben Ortsnetz möglich ist.

Nach Rücksprache mit dem Versorger ist eine zweiseitige Mittelspannungs-Einspeisung aus demselben Ortsnetz möglich.

Somit ist einspeiseseitig immer eine Seite zugeschaltet, die andere Seite ist abgeschaltet.

Bei Störung einer Einspeiseseite kann, sofern auf der anderen Seite Strombezug noch möglich ist, zugeschaltet werden.

**03.02.01.0001 Zählerantrag und Antrag zur Inbetriebsetzung - Mittelspannungsnetz**
*** Pauschalposition
mit allen Nebenleistungen wie z.B. Erstellung des
Zählerantrages, Beantragung der Inbetriebsetzung,
Absprache mit dem EVU, Ermittlung der
Anschlussleistung, Terminkoordination, Abholung und
Montage der Zähler bzw. der Zählerwechseltafel, HAK,
Wandler, usw..

Es ist zu beachten, dass ein Zähler mit Impulskontakt
zu beantragen ist. Die Impulswertigkeit ist mit dem
EVU und dem AG abzustimmen.
Menge: 1,000 psch

**03.02.01.0002 Fertigteil Beton Mittelspannungskompaktstation mit Trafo 250 kVA und MS Schaltanlage, SF6 frei**
als fabrikfertige, typgeprüfte und anschlussfertige Beton-Fertigteilstation in selbsttragender Bauweise für eine Trafoleistung von bis zu 630 kVA mit Mittelspannungs-, mit Transformator- und Niederspannungsraum

Mittelspannungsnetz:
Spannung: 10 kV
Netztopologie: Ringnetz / Ringleitung, 2-seitige Einspeisung aus demselben Ortsnetz

Die Mittelspannungsstation ist unter Beachtung der geltenden Rechtsvorschriften und behördlichen Verfügungen sowie nach den anerkannten Regeln der Technik, insbesondere nach den DIN VDE Normen, nach den Bedingungen der BDEW-Richtlinie "Technische Anschlussbedingungen Mittelspannung" und den Technischen Anschlussbedingungen des Netzbetreibers (Westnetz GmbH) zu erstellen.

Die Position ist einschließlich Transport und Kranhub zu kalkulieren.

Geplante Abmessungen der Station:
Länge: ca. 2.550 mm
Tiefe: ca. 2.400 mm
Höhe: ca. 3.000 mm über Erdniveau
Trafoabmessungen ca..: 1.100 x 750 x 1.190 mm (LxBxH)

Außenfassade:
Kunstharzputze: BB 29011 ä. RAL 9001
Sockel/Attika: BB 19182 ä. RAL 9018
Türen:
Aluminiumtüren, E6EV
Stationskörper und Dach in Normalbeton C 35/45
Beleuchtung:
IP22 Innenraum LED ca. 450 lm
für den Einsatz in Kompaktstation bestehend je Abteil aus:
1 St. LED Lichtleiste ca. 450lm IP20
1 St. Türkontaktschalter,
Anschlussleitung NYM-J 3 x 1,5 qmm,
in Kunststoffpanzerrohr Aufputz liefern und montieren,
einschl. Klein-, Hilfs- und Befestigungsmaterial.

Sicherheitstechnische Einrichtung bestehend aus:
-1 Absperrholm rot mit Schild "Hochspannung Lebensgefahr",
-1 Schild "5 Sicherheitsregeln",
-1 Schild "Anleitung zur Ersten Hilfe",
-3 Schilder "Nicht schalten",
-3 Schilder "geerdet und kurzgeschlossen"
-1 Türschild "Hochspannung Lebensgefahr"

Erdung und Potentialausgleich:
bestehend aus einer verzinnten, isoliert aufgebauten Erdungsschiene, mit bis zu 7 Anschlussmöglichkeiten. Sichtbare Verbindung aller zum Hauptstromkreis zugehörigen Betriebsmittel (MS-Anlage, NS-Anlage, Trafo, Erdungsdurchführung, usw.) sowie der Stationsbewehrung mit der Erdungsschiene, vorzugsweise mit Leitungsmaterial NYY-J 1x 70mm2, sternförmig hergestellt.

Inkl. einseitiger Zielbezeichnung der Abgänge an der Erdungsschiene, sowie Klein-, Hilfs- und Befestigungsmaterial.

Einbindung aller anderen metallischen Teile, im Bereich Spannungsführender Bauteile, mittels Schraubverbindungen an die Bewehrung (min. M12 oder 1x M8) oder mit Leitungsmaterial NYY-J bzw. PVC-Aderleitung H07V-K in den Potentialausgleich.

Montage einer Mittelspannungsanlage:

SF6-frei-gasisoliert oder luftisoliert
(Einheben und Befestigen einer Transporteinheit)

Montage eines Trafos
(Einheben einer Transporteinheit)

Trafo-Schwingungsdämpfer:
rot
75 x 150mm:
Schwingungsdämpfer für Transformatoren
bis 3,5 t Gesamtgewicht. Weitere Informationen

Montage einer Niederspannngsverteilung
(Einheben und Befestigen einer Transporteinheit)

MS-Kabel 12/20kV, N2XSY 1x50 RM/16 liefern, 30 m und in Teillängen verlegen und anschließen

Steckendverschlüsse 12/20kV, 250A für Aussenkonus:
System als Winkelstecker ohne Metallkapselung liefern und an MS-Kabel N2XSY 50qmm montieren,
2 Set2 mit je 3 Stück

Innenraum-Aufschiebeendverschlüsse 12/20kV, aus Silikonkautschuk liefern und an MS-Kabel N2XSY 50qmm montieren, 2 Set s mit je 3 Stück

Montage einer MS-Kabelverbindung:
10 / 20kV incl. beidseitigem Anschluss.

NS-Einleiterkabel NSGAFÖU 1x240mm2:
in Kompaktstation liefern und in Teillängen verlegen und anschließen, 10 m.

Anschluss von NS-Einleiterkabel 240qmm an der Niederspannungshauptverteilung, einschl. Kabelschuh M12 liefern und montieren.

Trafoanschluss NS-seitig:
mit Zweileiterklemme M20 für 2x Kabel bis 240qmm, je Phase, mit Berührungsschutzhauben, 1Set=4St, liefern und montieren.

Lieferung einer Niederspannungsanlage: mit folgender Spezifikation
Energie-Schaltgerätekombination gem. DIN EN 61439, Teil 1+2 zum Einbau in Transformatorstationen geeignet

Tafelbauform, verzinkt und pulverbeschichtet Typ: 910NSL - 8 /K /M

Abmessungen: HxB = 1.350 mm x1.300 mm
Nennstrom: 910A
Sammelschienen: E-Cu 50x10
Anschluss Trafo: oben hinten
über max. 2 Kabelschuhe bis 240mm# nach DIN 46235 / 46239 pro Phase
Schutzklasse: I
Schutzart: IP00 mit erhöhtem Berührungsschutz nach BGV A2
Bedienseite: IP20
Oberflächen: Blechteile pulverbeschichtet RAL 7032 (Kieselgrau)
Bemessungsbetriebsspannung Ue: 400V
Bemessungsisolationsspannung Ui: 1000V
Bemessungsstoßstromfestigkeit Ipk: 52,5kA
Bemessungskurzzeitstromfestigkeit Icw: 25kA (1s)
aufgebaut aus den folgenden Komponenten:

Einspeiseschalter vom/zum Transformator:
NH-Sicherungs-Lastschaltleiste Gr. 3 /630kVA, 3-polig schaltbar

7 NH-Sicherungslastschaltleiste Gr. 2 /400A, einpolig schaltbar, V-Prägung

7 Satz V-Rahmenklemme
Klemmbereich: 25mm# - 300mm# (sm, se, rm, re)

incl. V-Anschlusslasche für PEN-Schiene

3 Aufsteck-Stromwandler, Primär-Nennstrom umklemmbar 1000A-600A-400A
Sekundär-Nennstrom 5A
Bemessungsleistung 10VA-5VA-2,5VA
Genauigkeitsklasse 1
montieren und auf Wandlerklemmen verdrahten

1 Spannungspfadsicherungen 3x D01 / E14 für Spannungsmesser oder Multimessgerät
montieren und auf Klemmen verdrahten.
1 Multimessgerät PQ Plus UMD 97 E mit 1x digitaler Eingang, 2x digitaler Ausgang, Speicher 512 MB, Uhr, RS485, Ethernet, Modbus (Master), USB
1 Softwaremodul/Zusatzfunktion
für UMD 97, UMD 705. UMD 807
DIN EN 50160

3 Synchronisationsbuchsen incl. Absicherung mit Schmelzsicherung D01

1 Trafoschutz- / Mitnahmesteuerung
incl. Absicherung mit Schmelzsicherung D01

4 Schmelzsicherung D01 auf Klemme verdrahtet

1 Service-Steckdose 230V
Klemmen für Stationsbeleuchtung
incl. Absicherung mit Schmelzsicherung D01

Spannungspfadsicherungen für Verrechnungsmessung, plombierbar

Lieferung einer Mittelspannungsanlage SF6 frei, gas- oder luftisoliert mit folgender Spezifikation:

Zwei Ringkabelabzweige und ein Transformatorabzweig in einem Anlagenbehälter, Sammelschiene nicht erweiterbar, bestehend aus:
2x Dreistellungslasttrennschalter
mit handbetätigtem Sprung-Antrieb mit den Schaltstellungen ""EIN-AUS-ERDEN"", mit Einschaltsperre zur Verhinderung des Schaltens des Dreistellungsschalters von AUS nach EIN bei abgenommener Kabelraumabdeckung, mit Kabelanschluß  über eingeschweißte Außenkonus-Durchführungen 630A, 1x Dreistellungslasttrennschalter mit handbetätigtem Sprung-Speicher-Antrieb mit den Schaltstellungen ""EIN-AUS- ERDE""

mit einpolig gekapselten HH-Sicherungsanbau (mit Stichmaß 292mm bei 10kV und 442mm bei 20kV) und dreipoliger mechanischer Schalterauslösung durch die HH-Sicherungen, mit Enterdungssperre zur Verhinderung des Schaltens bei geöffneter Kabelraumabdeckung, mit Kabelanschluß  über eingeschweißte Außenkonus-Durchführungen 250A (Durchführung nach vorn, für Winkelstecker 250A für Kabelführung nach unten),
alle Abgänge:
mit kapazitiver Spannungsanzeige (LRM-System), mit Abschließvorrichtung zum Verschliessen der Antriebsöffnungen des Dreistellungsschalters - für Vorhängeschloss - für die Funktionen TRENNEN und ERDEN in drei Stellungen: keine Betätigung möglich, nur TRENNEN EIN-AUS möglich, nur ERDEN EIN-AUS möglich, mit Kabeltrageisen und C-Schiene zur Montage von Kabelschellen, mit Betätigungsöffnungen der Dreistellungsschalter für unterschiedliche Betätigungshebel für TRENNEN und ERDEN (gem. FNN-Empfehlung)"
ALS OPTION - IST NICHT GEFORDERT BEI 250KVA
Hilfsschalterblock am Antrieb des Dreistellungsschalters zur Auswertung der Schaltstellung, Funktion TRENNEN:
1 S + 1 Ö + 2 W, Funktion ERDEN: 1 S + 1 Ö + 2 W
zur elektrischen Fernauslösung des Sprung-Speicher-Antriebs in T-Feldern, inklusive Hilfsschalter zur Absteuerung des Auslösers
Arbeitsstromauslöser, incl. 1 Mehrphasensensor an den Abzweigdurchführungen (für 310mm Feldbreite) oder incl. 3x Einphasensensor an den Abzweigdurchführungen (für 430/500mm Feldbreite), Fernmeldekontakt, Rückstellung und

Kurzschlussstrom: kundenseitige Einstellung, Kurzschluss- und Erdschlussanzeiger, Typ SIGMA F+E 2.0 (mit Batterie) mit Kurzschluss, mit Erdkurzschluss ohne Verdrahtung der Fernmelde-/Hilfsversorgungskontakte auf externe Klemmen

Messfeld Anschluss Kabel - Kabel

Lieferung eines Transformators:
mit folgender Spezifikation:
Drehstromverteiltransformator in Hermetikausführung mit Mineralölfüllung.
Ausführung nach DIN EN 50588 "EU-Öko-Design-Richtlinie" für Innenraumaufstellung, mit Aluminiumwicklung
Verlustklasse: AKAA0
Nennleistung: 250 kVA
Nennoberspannung:: 10 kV
Nennunterspannung: 0,4 kV
Nennfrequenz: 50 Hz
Anzapfung: +/- 2x 2,5 %
Schaltgruppe: Dyn5
Leerlaufverluste (Po): bis 270 W
Kurzschlussverluste (Pk): 2350 W
Kurzschlussspannung (uk): 4 %
Schallleistungspegel Lw(A) dB: max. 37+-3
Schalldruckpegel Lp(A)(0,3m) dB: 29
Material Wicklungen: Al/Al
Abmessungen (l x b x h in mm) 1.100x750x1.190
Gewicht (kg): 1.190 kg

Zubehör: mit Rollen
OS-Steckanschluss/ Außenkonus
Zeigerthermometer mit 2 Kontakten

Weiteres:
Türen mit Schwenkhebelverschlüsse aus Metall, vorgesehen für den Einbau von Profilzylindern. Die Profilzylinder sind durch Regenschutzkappen abgedeckt. Die Türen, zu denen der VNB Zutritt haben muss, sind mit Schlössern für jeweils zwei Schließzylinder auszustatten. Der VNB stellt Schließzylinder mit seiner Schließung zur Verfügung. Es sind Schließzylinder mit einer Schließseite (Halbzylinder) nach DIN 18252 mit einer Baulänge von 31,5 mm zu verwenden. Alle Türen sind gemäß DIN EN 61936-1 (VDE 0101-1) zu errichten.

Die Türen zum MS- und NS-Raum besitzen eine 4-fach-Verriegelung. Alle Türen können sowohl links, als auch rechts angeschlagen werden. Die Türen sind bei 90° und 135° Öffnungswinkel rastbar.

Schutzart:
MS- und NS- Raum: IP 54
Transformatorraum: IP 33 DH

Die Station kann komplett ausgerüstet an der Fundamentwanne angehoben und transportiert werden.

Sämtliche installierte Metallteile sind elektrisch leitend miteinander verbunden. Sie werden an einem zentralen Erdungspunkt im NS-Raum geerdet.

Lüftungsrahmen mit feststehenden Lamellen vom MS-Raum Lüftungstür mit Drehgriff für Profil-Halbzylinder (Schließzylinder wird zum Einbau bauseits gestellt).

Erdungsanlage einschl. Trennstelle.

Trennwand zwischen MS- und Traforaum.
Fundamentwanne Tiefe 740 mm inkl. 2 Stück Verschlussplatten an den Kabelanschlussbereichen.

Störlichtbogenqualifikation: IAC AFL 20 kA 1 s
(Der Nachweis der Einhaltung ist dem VNB auf Deutsch vorzulegen.)

Aufbau Kabel-Trafofeld:
- 1 Stück Manometer zur Überprüfung der lsoliergasfüllung (bei Isoliergasfüllung).

inkl. folgende allgemeine Zubehörteile für die MS-Schaltanlage:
-Bedienungsanleitung
-Varioschaltkurbel
-Halterung für Varioschaltkurbel
-Schaltsperre mit Warnschild

Die Mittelspannungsstation ist im Außenbereich an bauseits vorgegebener Stelle aufzustellen und nach Vorgaben des zuständigen EVU anzuschließen.
Menge: 1,000 Stk

*Hinweis: Hinweis zu Erdung der MS-Anlage*
Außerhalb geschlossener Bebauung ist die Einhaltung der vorgegebenen Erdungsimpedanz vor Inbetriebnahme der Übergabestation messtechnisch mit einer Erdungsmessbrücke nachzuweisen. Die Erdungsimpedanz der Hochspannungsschutzerdung muss ZE = 2,67 Ohm (bei 60 A Erdschlussreststrom) betragen. Damit sind die Anforderungen des vorgelagerten Mittelspannungsnetzes der Westnetz erfüllt.

Der Nachweis ist Westnetz zu übergeben"

Positionen zum Aufbau der Erdung sind am Ende des LV aufgeführt.

##### Abschnitt 03.02.02 Doppelbodenanlage

**03.02.02.0001 Unterkonstruktion Niederspannungsraum**
*** Pauschalposition
selbsttragend, bestehend aus:
Rohrstützen, Anzahl entsprechend den statischen Erfordernissen, mit Trägerkreuzen für die Aufnahme von Vierkantrohren 60 x 60 mm, zu einem Rasterrahmen verschraubt, einschließlich der Wand- und Bodenbefestigung. Die Stützen sind in der Höhe zum Ausgleich von Bodenunebenheiten +/- 30 mm verstellbar und zu arretieren. Sie stehen fest in auf dem Rohboden verschraubten Kalotten. Gegebenenfalls sind Diagonalverspannungen vorgesehen.

Rastermaß 600 x 600 mm
Rohboden - OK Doppelboden ca. ca. 820 mm
lichtes Raummaß ca.  2.780 mm x 6.980 mm
Flächenlast mind. 20.000 N/m2

Das Rastermaß ist im Schaltschrankbereich den Fußmaßen der Schaltschränke angepasst. Dabei ist von ca. 20 Schrankfeldern mit einer Gesamtbreite von ca. 15.000 mm auszugehen. Die Schaltschränke stehen hierbei in 3 separaten Reihen.
Alle Bauteile sind feuerverzinkt. Die Befestigungselemente sind aus 1.4571 gefertigt.

Die Anzahl, die Abmessungen und die Lage der Schaltanlage sind mit einem anderen Unternehmen während der Werkplanung abzustimmen.

Es ist zu berücksichtigen, dass an der Unterkonstruktion Kabelbühnen angeschraubt werden.
Menge: 1,000 psch

**03.02.02.0002 Aufprofil- Konstruktionen**
*** Pauschalposition
als zusätzlicher, feuerverzinkter Grundrahmen im Bereich der Schaltschrankstellflächen, zum höhengleichen Übergang zwischen Stellfläche und Gangbereich, mit Querverstrebungen im Bereich der Schaltschrankübergänge Ausführung als 3 Rahmenkonstruktionen (6 x 4,8 m x 1,2 m / 1 x 2,4 m x 1,2 m / 1 x1,2 m x 0,6 m).

Die genauen Abmessungen sind über die Bauüberwachung beim Auftragnehmer für die Niederspannungsschaltanlage zu erfragen.
Menge: 1,000 psch

**03.02.02.0003 Verblendung**
*** Pauschalposition
Die Doppelbodenanlage ist zur Treppenanlage mit Platten, ähnlich der Doppelbodenplatten, vertikal zu verblenden.
Menge: 1,000 psch

**03.02.02.0004 Doppelbodenplatten 600 mm x 600 mm**
geschnitten und schablonengefräst auf das Raster der oben beschriebenen Unterkonstruktion. Das Rastermaß ist im Schaltschrankbereich den Fußmaßen der Schaltschränke angepasst. Die Verlegung erfolgt fugenlos. Die Kanten sind mit PVC- Umleimer versehen.
Platten-Unterseite mit Alu-Feinblech.
Platten-Oberseite mit 2 mm PVC-Belag, grau, antistatisch.

Ableitwiderstand  10^6 bis 10^8 Ohm

Rastermaß 600 x 600 mm
Flächenlast 15.000 N/m2
Einzellast  4.000 N/m2

Ausführung: schwerentflammbar nach DIN 4102, Kl. B1.
Gegen Fäulnis, Feuchtigkeit, Feuer allseitig heißwasserbeständig isoliert. Geeignet für lose Verlegung auf obiger Unterkonstruktion.
Menge: 21,000 m2

**03.02.02.0005 Saugheber**
einschließlich Wandhalterung
Menge: 1,000 St

**03.02.02.0006 Anstrich des Rohfußbodens**
*** Pauschalposition
Vor Montage der Unterkonstruktion ist der Rohfußboden zu säubern und mit einer staubbindenden Kunststoffversiegelung zur Erzielung einer begehbaren, abriebfesten Oberfläche bei gleichzeitiger Verfestigung des Untergrundes zu streichen. Die Versiegelung muss eine Feuchtreinigung zulassen und nach einer Aushärtezeit von 1 Woche geruchlos und ungiftig sein. Nach Montage der Konstruktion ist nochmals zu reinigen und ggfls. nachzustreichen.
Menge: 1,000 psch

##### Abschnitt 03.02.03 NEA Anschluss (in Schaltraum)

*Hinweis: ---Ausführungsbeschreibung Netzersatzanlage Einspeisung---*
Die Netzersatzaggregat Einspeisung besteht aus folgenden Verbindungen:

-1 CEE Stecker
-Erdungsfestpunkt

Die zugehöre Wandgerätesteckdose im Schaltraum befindet sich vor dem Hauptschalter innen auf der Bauwerkwand im Bereich des Eingangs des Schaltraums.

Um einen Drosselbetrieb zu gewährleisten, müsste die Steuerspannung der SPS und Messtechnik sowie der Drosselschieber und das MID (Mischwasserdrosselstrecke) weiter mit Strom versorgt werden. Hierzu wäre eine Leistung von ca. 8,3 kVA erforderlich, die mit einem kleinen mobilen Notstromaggregat bereitgestellt werden kann.

Die Notstromberechtigung kann durch entsprechende Freigaben im SPS-Programm anhand der Schalterstellung des Netz-0-Notstrom-Schalters gewährleistet werden.

Der Netz- und der Notstromeinspeiseschalter befinden sich in Feld 1.

Die Schalter sind mechanisch gegeneinander zu verriegeln, so dass keine Fehlfunktion/-Fehlschaltung durch gleichzeitiges Zuschalten beider Schalter möglich ist.

*Hinweis: ---Notstromberechtigte Verbraucher---*
-PM01 RRB Entleerungspumpe 01
-SR01 Regelschieber (MW-Ness- und Drosselstrecke)
-Schaltanlagen-Grundversorgung

Die notwendige Leistung beträgt 8,3 kVA.

Alle weiteren Verbraucher sind nicht Notstromberechtigt.

**03.02.03.0001 Lasttrennschalter für NEOZED-Sicherungseinsatz**
wie in der als Anlage beiliegenden Zeichnung dargestellt, für den Anschluss des Notstromaggregates inkl. Sicherungen.

Polzahl: 3
Baugröße: D02
Bemessungsspannung: 400 V
Bemessungsstrom für Sockel: 63 A

Inkl. Sicherungen.
Menge: 1,000 Stk

**03.02.03.0002 Leistungsschalter 400 V, bis 32 A, 4-polig, mit mechanischer Verriegelung zum Netz-Einspeiseschalter**
4-poliger Leistungsschalter für 32 A,

Baugröße des Leistungsschalters: S0

Betriebsstrom bei AC-3 bei 400 V: 36 A

Betriebsleistung bei AC-3 bei 400 V: 18,5 kW

einstellbarer Ansprechwert Strom des stromabhängigen Überlastauslösers: 30 bis 36 A

Ansprechwert Strom des unverzögerten Kurzschlussauslösers: 432 A

Ausschaltvermögen Grenzkurzschlussstrom (Icu) bei AC bei 400 V: 20 kA

Auslöseklasse: CLASS 10

Ausführung des elektrischen Anschlusses für Hauptstromkreis: Schraubanschluss

Derating-Faktor für Bemessungswert des Betriebsstroms bis 60 °C: 1

anschließbarer Leiterquerschnitt für Hauptkontakte eindrähtig oder mehrdrähtig maximal: 10 mm2

mit mechanischer Verriegelung zum Netz-Einspeiseschalter

4-polig (Erweiterung)
Menge: 1,000 St

**03.02.03.0003 Feuchtraum CEE-Wandgerätestecker, 32 A**
inkl. Gehäuse für die Notstromeinspeisung im Freiluftschaltschrank montieren.

Spannung: 400 V
Polzahl: 5
Codierung: 6h
Farbe: rot
Stromstärke: 32 A
Schutzart: IP 67

mit Verriegelungsbügel *) und Beschriftung "nur für Netzersatzaggregat"

*) Der Verriegelungsbügel soll eine versehentliche Nutzung des Wandgerätesteckers für Belange des Haustechnik vermeiden.
Menge: 1,000 Stk

**03.02.03.0004 N-Klemme, 1-polig, 32 A**
für den Anschluss des Notstromaggregates.
Menge: 1,000 Stk

**03.02.03.0005 Erdungsfestpunkt**
inkl. Edelstahl-Grundplatte (ca. 100 mm x 100 mm) für die Notstromeinspeisung, als Gewindebolzen M12, mit Flügelmutter und Unterlegscheiben.
Menge: 1,000 Stk

**03.02.03.0006 Hinweisschild**
mit Angabe über die erforderliche Leistung in KVA sowie eine Auflistung der Notstromberechtigten bzw. nicht berechtigen Verbraucher ist vorzusehen.

- Ausführung aus Polycarbonat
- Grundfarbe "weiß"
- schwarze Schrift

Schriftgröße: 10 mm
Menge: 1,000 Stk

##### Abschnitt 03.02.04 Stahlblech Schaltschrankfelder

*Hinweis: ---Stahlblech Anreih Gehäuse, Aufbau auf Doppelboden----*
Zur Aufnahme der Niederspannungsschalt- und Steuertechnik der folgenden Kapitel

Die Felder werden mit 2 Reihen von 6+2 Feldern nebeneinander aufgestellt.

Bei der Wahl des Schaltschrank ist zu beachten dass der Aufbau auf einenm Doppelboden erfolgt und die Tür ohne Berührung mit dem Doppelboden geöffnet werden muss.

*Hinweis: ---Aufteilung der Felder---*
Feld 1:
-Netz-Einspeisung
-Notstrom-Einspeisung
-Steuerspannung 230 V AC
-Steuerspannung 24 VDC USV gepuffert
-Haustechnik
-Außenbeleuchtung
-Abgang 400 V nach Freiluftschaltschrank 1
-Abgang 400 V nach Freiluftschaltschrank 2

Feld 2:
RÜB-Absperrbauwerk
-SB01 Absperrschieber 01

RÜB Entlastungsbauwerk
-SB02 Betriebsschieber 02

Grundwasserbrunnen
-PW01 Grundwasserpumpe

Feld 3:
Betriebsgebäude Schaltraum:
-VE01 Zuluftventilator NS-Schaltraum
-PW01 Abgang Brauchwasserpumpe
Beschickungs-Pumpwerk-Maschinenraum:
-PK02 Kellerentwässerungspumpe 02
-VE02 Zuluftventilator RBF-Besch.-PW

Feld 4
-PB01 RBF Beschickungspumpe 1 mit Frequenzumrichter

Feld 5
-PB02 RBF Beschickungspumpe 2 mit Frequenzumrichter

Feld 6
-PB03 RBF Beschickungspumpe 3 mit Frequenzumrichter

Hinweis:
im Notstrombetrieb sind die Beschickungspumpen nicht in Betrieb.
Ein Netzfilter ist nicht vorgesehen/-erforderlich, da keine Störungen aufgrund des vorgelagerten Trafos zu erwarten sind.

Feld 7
-SPS
-Bedienpanel 15 Zoll Touch
-Fernwirkunterstation TIM/Telecontrol
-Scalance LWL Anbindung zu Freiluftschrank 1 und 2 (ET200SP)

Feld 8
Messtechnik, siehe vorausgegangenes Kapitel
-M01-M06

**03.02.04.0001 Schalt- und Steuerschrank als Standgehäuse 2000x800x600, ohne Sockel**
Schalt- und Steuerschrank als Standgehäuse 2000x800x600

Transporteinheit: 1 Einheiten (1 Einzelfelder).

Schaltschrankgehäuse (2000x800x600, hxbxt)
 in stahlblechgekapselter Ausführung, Schutzart IP 54,
 mit vorderseitiger Türe mit Schaltplantaschen und Seitenwänden,
 als Anreihschrank.

Eine Platzreserve von 20 % ist bei der Bestimmung der
 Gehäusegröße zu berücksichtigen.
Die Be- und Entlüftung der Schaltschrankgehäuse ist entsprechend der Verlustleistungen der eingebauten Geräte ausgelegt.
Die Türen sind rechts bzw. links mit Scharnieren versehen und mit Schlössern gleicher Schließung aus-gestattet.
Alle Geräte, mit Ausnahme der Türeinbaugeräte, werden auf Montageplatten montiert. Als Gerätebelastung wird maximal 80 % der Nennbelastung zugelassen.

Die Platzierung der Anzeige- und Bedienungsgeräte
 in den Schaltschranktüren ist mit dem Auftraggeber abzustimmen.

Die Bezeichnungsschilder (Resopalschilder) werden die Fronttüren dauerfest aufgeklebt..

Es ist zu beachten, dass der Schalt- und Steuerschrank nach den
 EMV-Vorschriften aufzubauen ist. Alle Teile die hierfür benötigt
 werden, (wie z. B. Clipse für Montageplatten, Türen, Dach, Seitenwand
 und Rückwand, EMV-Flachbanderder, EMV-Kabelverschraubungen,
 EMV-Dichtungen usw.) sind in dieser Position einzurechnen.

Abmessungen Planung:
Breite 800 mm
Tiefe 600 mm
Höhe 2.000 mm
Sockel, ohne

Farbe Standard-Grau, RAL 7035

Der Schalt- und Steuerschrank ist im Schaltraum Einlaufpumpwerk an bauseits vorgegebener Stelle nach Angaben der Bauleitung aufzustellen.

Das Standgehäuse ist gegen Kippen und Verschieben auf dem Doppelboden oder an der Wandfläche zu sichern.

Betriebsfertig auf Doppelboden in Schaltanlage installieren

Die Einbauteile der weiter aufgeführten Positionen und der Messumformer sind zu liefern, im Schalt- und Steuerschrank zu montieren und betriebsfertig anzuschließen. Die Verdrahtung und Verkabelung innerhalb des Schalt- und Steuerschrankes ist in die Einheitspreise der entsprechenden Einbauteile einzurechnen.
Menge: 8,000 St

**03.02.04.0002 Seitenwand für 600 mm tiefe Felder**
Seitenwand aus Stahlblech für vorbeschriebene Felder.
Menge: 4,000 St

*Hinweis: ---Hinweis Dacherhöhung---*
Die Dacherhöhung ist für die Felder mit Frequenzumrichtern vorgesehen.

**03.02.04.0003 Schaltschrank Dacherhöhung**
zur Wärmeabfuhr über die zentrale Klimatisierung.

passend zum Schaltschranksystem mit 4 Distanzbolzen, ca. 20 mm, einschliesslich allem Zubehör
Menge: 4,000 St

**03.02.04.0004 Verteilersammelschiene 125 A, 5-Leiter**
horizontales Hauptsammelschienensystem für L1, L2, L3, N, PE, für die komplette Verteilerfeldkombination.
Einschließlich aller Stützer, Verbinder, Abdeckungen, Anschlussstücke, usw.
Bemessungsbetriebsstrom Ie:bis 125 A
Menge: 6,400 m

**03.02.04.0005 Komplette Anschlussverschienung, Verdrahtung, Querverdrahtung**
*** Pauschalposition
aller Leistungs- und Lasttrennschalter vom jeweiligen Sammelschienensystem zum Schalter bzw. Trenner und weiter zum Kabelanschluss- bzw. Sammelschienensystem für die gesamte Verteilerfeldkombination, einschließlich des Sammelschienenkupplungsfeldes.
Einschließlich aller Stützer, Verbinder, Abdeckungen, Anschlussstücke, usw.
Menge: 1,000 psch

**03.02.04.0006 Schaltschrankbeleuchtung**
LED Technik, funkentstörteinschließlich automatische Ein/Ausschaltung über Tür-Positionsschalter und Steckdose, nicht geschaltet., mit Sicherungsautomat mit Meldekontakt

Einbau in Feld 1-8
Menge: 8,000 St

**03.02.04.0007 Klima-Modulkonzept Klimatüren zum Einbau von Kühlmodulen**
Klima-Modulkonzept Klimatüren zum Einbau von Kühlmodulen

Klimatüren aus Stahlblech zur Aufnahme von Klimamodulen der Typen SK 3307.7XX bis 3310.7XX.

Material: Stahlblech
Farbe: RAL 7035
Passend für vorgenannte Gehäuse,

einschliesslich Sicherungsautomat mit Meldekontakt.
Menge: 2,000 St

**03.02.04.0008 Klima-Modulkonzept Kühlmodul**
Klima-Modulkonzept Kühlmodul Blue e Gesamtkühlleistung

Einbau in vorgenannte Klimatür. Kühlmodule ausgestattet mit der energieeffizienten Blue e Technologie mit standardmäßig integriertem e-Comfortcontroller und elektrischer Kondensatverdunstung.

Verflüssiger mit hydrophober RiNano-Beschichtung
Kühlmodul vorbereitet zum Einbau in Klimatür
Integrierte elektrische Kondensatverdunstung
Anschlussfertig verdrahtet (steckbare Anschlussklemmleiste)

Bemessungsstrom max: bei 50 Hz: 3,5 A
Nennleistung Pel 50/60 Hz L35 L35: 1,41 kW/1,82 kW
Nennleistung Pel 50/60 Hz L35 L50: ,54 kW/2,08 kW
Temperaturregelung: e-Comfortcontroller (werkseitige Einstellung +35 °C)

Luftleistung (freiblasend) :Außenkreislauf: 1.100 m³/h, Innenkreislauf: 1.100 m³/h
Kältemittel/Kühlmedium: Kältemittel: R-513A

Energy efficiency ratio (EER) 50/60 Hz L35 L35, Kälteleistungszahl L35 L35 (EER) 50 Hz: 1,91

Betriebstemperaturbereich 10 °C-54 °C
Zulässiger Betriebsdruck (p max.) 30 bar
Einstellbereich 20 °C-53 °C
Gesamtkühlleistung nach DIN EN 14511:
-Kühlleistung L35 L35/50 Hz: 2,7 kW
-Kühlleistung L35 L35/60 Hz: 2,75 kW
-Kühlleistung L35 L50/50 Hz: 1,76 kW
-Kühlleistung L35 L50/60 Hz: 1,9 kW
-Bemessungsbetriebsspannung400 V, 3~, 50 Hz
Menge: 2,000 St

*Hinweis: ---Hinweis Sammelschienenadapter---*
Sammelschienenadapter sind in die Einzelpreis von Steuerungen, Abgängen, MS-Schaltern, Leitungsschutzschaltern etc. einzurechnen auch wenn sie nicht bei jeder Position einzeln erwähnt werden---

*Hinweis: ---Ausführungshinweis LED Meldetableaus---*
die Meldetableaus werden vom Hersteller mit roten LEDs bezogen. Aus betrieblichen Anforderungen sind diverse LEDs gegen andersfarbige LEDs zu tauschen. Die LEDs sind steckbar. Die LEDs in von rot abweichenden anderen Farben werden vom AG beigestellt und müssen ausgetauscht werden.

Der Austausch ist in die Einheitspreise einzurechnen.

*Hinweis: ---Ausführungshinweis Beschriftung Meldetableaus---*
LED Beschriftung:

Feld 1:

Pötter 1 (alle LEDs rot)
-Spannungsausfall 400 V
-Spannungsausfall StSpg 24V DC
-Spannungsausfall StSpg 230V DC
-Störung USV
-Überspannungsschutz
-M13 Abschlag aus RBF (gelb)
-Störung Abgang Freiluftschrank 1
-Störung Abgang Freiluftschrank 2

Feld 2:

Pötter 2 (LEDs alle rot ausser anders angegeben):
-Betrieb öffnen Absperrschieber 01 SB01 (grün)
-Betrieb schließen Absperrschieber 01 SB01 (grün)
-Fern  Absperrschieber 01 SB01 (blau)
-Antrieb Störung  Absperrschieber 01 SB01
-Störung Drehmo auf  Absperrschieber 01 SB01
-Störung Drehmo zu  Absperrschieber 01 SB01

Pötter 3 (LEDs alle rot ausser anders angegeben):
-Betrieb öffnen Betriebsschieber 02 SB02 (grün)
-Betrieb schließen Betriebsschieber 02 SB02 (grün)
-Fern Betriebsschieber 02 SB02 (blau)
-Antrieb Störung Betriebsschieber 02 SB02
-Störung Drehmo auf Betriebsschieber 02 SB02
-Störung Drehmo zu Betriebsschieber 02 SB02

Feld 3:

Pötter 4 (LEDs alle rot ausser anders angegeben):
-Betrieb Zuluftventilator NS-Schaltraum VE01 (grün)
-Antrieb Störung Zuluftventilator NS-Schaltraum VE01
-Betrieb Brauchwasserpumpe PW01 (grün)
-Antrieb Störung Brauchwasserpumpe PW01
-Betrieb Kellerentwässerungspumpe 02 PK02 (grün)
-Antrieb Störung Kellerentwässerungspumpe 02 PK02
-Betrieb Zuluftventilator RBF-Besch.-PW VE02 (grün)
-Antrieb Störung Zuluftventilator RBF-Besch.-PW VE02

Feld 4-6:
Pötter 5 (LEDs alle rot ausser anders angegeben):
-Antrieb Störung RBF-Beschickungspumpe PB01
-Störung Temperatur RBF-Beschickungspumpe PB01
-Störung Feuchte Pumpe RBF-Beschickungspumpe PB01
-Fern Pumpe PB01 (blau)
-Antrieb Störung RBF-Beschickungspumpe PB02
-Störung Temperatur RBF-Beschickungspumpe PB02
-Störung Feuchte Pumpe RBF-Beschickungspumpe PB02
-Fern Pumpe PB02 (blau)

Pötter 6 (LEDs alle rot ausser anders angegeben):
-Antrieb Störung RBF-Beschickungspumpe PB03
-Störung Temperatur RBF-Beschickungspumpe PB03
-Störung Feuchte Pumpe RBF-Beschickungspumpe PB03
-Fern Pumpe PB03 (blau)

Feld 8:

Pötter 7 (alle LEDs rot):
-Gerätestörung, M01 Abschlaghöhe/ -menge
-Störung Sicherungsfall, M01 Abschlaghöhe/ -menge
-Störung Drahtbruch/Überlauf, M01 Abschlaghöhe/ -menge
-Gerätestörung, M02 Füllstand Pumpensumpf (1)
-Störung Sicherungsfall, M02 Füllstand Pumpensumpf (1)
-Störung Drahtbruch/Überlauf, M02 Füllstand Pumpensumpf (1)

Pötter 8 (alle LEDs rot):
-Gerätestörung, M03 Füllstand Pumpensumpf (2)
-Störung Sicherungsfall, M03 Füllstand Pumpensumpf (2)
-Störung Drahtbruch/Überlauf, M03 Füllstand Pumpensumpf (2)
-Gerätestörung, M04 Max-Alarm
-Störung Sicherungsfall, M04 Max-Alarm
-Störung Drahtbruch/Überlauf, M04 Max-Alarm

Pötter 9 (alle LEDs rot):
-Gerätestörung, M05 Füllstand Pumpenraum
-Störung Sicherungsfall, M05 Füllstand Pumpenraum
-Störung Drahtbruch/Überlauf, M05  Füllstand Pumpenraum
-Gerätestörung, M06 Füllstand RBF Retentionsraum
-Störung Sicherungsfall, M06 Füllstand RBF Retentionsraum
-Störung Drahtbruch/Überlauf, M06 Füllstand RBF Retentionsraum

**03.02.04.0009 Meldetableau für 8 optische Meldungen**
Gehäusegröße 96 x 96 mm
Anzahl Meldungen: 8
Front: Resopalscheibe
Standardhilfsspannung 24V AC/DC
Leistungsaufnahme 1VA bzw. W
Spannung 24V AC/DC
Eingangsstrom pro Kanal max. 55mA
Belastbarkeit "SM" 0,1A
LED-Größe 3mm, Farbe rot

Einschließlich maschineller Text-Beschriftung je LED

Fabrikat/ Typ:
Klaus Pötter, LMS 96-8.1 3mm 24V AC/D
Menge: 9,000 St

**03.02.04.0010 Umstecken von LEDs in Meldetableaus**
*** Pauschalposition
Beschreibung siehe Ausführungshinweise

für vorgenannte Anzeiger
Menge: 1,000 psch

##### Abschnitt 03.02.05 NS-Schaltanlage, Feld 1 Netz-/Not-Einspeisung, StSpg, Notaus, Beleuchtung, Haustechnik

*Hinweis: ---Ausführungsbeschreibung Feld 1---*
-Netz-Einspeisung
-Notstrom-Einspeisung
-Steuerspannung 230 V AC
-Steuerspannung 24 VDC USV gepuffert
-Haustechnik
-Außenbeleuchtung (Positionen hierzu siehe Beleuchtung)
-Abgang 400 V nach Freiluftschaltschrank 1 (Positionen hierzu siehe Freiluftschaltschrank 1)
-Abgang 400 V nach Freiluftschaltschrank 2 (Positionen hierzu siehe Freiluftschaltschrank 2)

*Hinweis: ---Einspeisung aus dem NS Teil des Trafos der Kompaktstation---*

**03.02.05.0001 Selektiv-Leistungsschalter 400 V, bis 400 A, 3-polig**
3-poliger Leistungsschalter für 400 A,
in Festeinbau

Norm: IEC 60947
Anwendungsbereich: Anlagenschutz
Baugröße: 400 A
Polzahl: 3-polig
Nennstrom In/A: 400 A
Anlagenschutz ETU850, LSI
Überlastschutz Ir=160A-400A Kurzschlussschutz
Bemessungsbetriebsspannung Ue/Vac: 380/415
Schaltvermögen Icu/Ics/kA: 110/110
Schaltvermögensklasse: C
Hauptleiteranschluss: Frontseitiger Schraubenflachanschluss
Spezialausprägungen: Standard
Auslösertyp: ETU850
Schutzfunktion: LSI
Einstellknopf:-
LCD Display: ja
Kommunikationsfähigkeit: Ethernet
Messfunktion: ja

Fabrikat: Siemens
Typ/Größe: Kompaktleistungsschalter 3VA2

mit folgendem Zubehör Fabrikat Siemens:
-1 Stück TUERKUPPLUNGSDREHANTR., STANDARD, mit 24 V Beleuchtung, 3VA9467-0FK23
-1 Stück VERLAENGERUNGSWELLE 600MM, 8X8MM, 8UD1900-2WB00
-1 Stück ZWISCHENSTUECK, 8X8, 8UD1900-2DA00
-1 Stück HALTEBUEGEL, 3VA9487-0GA80
-3 Stück ANSCHLUSSVERLAENGERUNG FRONTSEITIG, 3VA9483-0QB00
-1 Stück ISOLATIONSPLATTE VERLAENGERT, 3VA9481-0WJ30
-3 Stück ANSCHLUSSVERBREITERUNG FRONTSEITIG, 3VA9483-0QC00
-1 Stück ISOLATIONSPLATTE VERBREITERT, 3VA9481-0WK30
-1 Stück UVR 24 V DC Unterspannungsauslöser, 3VA9908-0BB11
-3 Stück HILFSSCHALTER / TYP HQ, 3VA9988-0AA12

-1 Stück KOMMUNIKATIONSMODUL COM060 (Kommunikation zum Datenkonzentrator) incl. 1 Stück T-Abzweig für 3VA line, 3VA9387-0TB10

-einschliesslich Berührungsschutzabdeckungen

-Einbinden der mechanischen Verriegelung zum Netz-Einspeiseschalter
Menge: 1,000 St

*Hinweis: --Hinweis NEA Anschluss---*
siehe sep. Gliederungspunkt zuvor (NEA Anschluss)

*Hinweis: ---für Kommunikation mit dem externen Display---*

**03.02.05.0002 Verbindungskabel für Kommunikation mit Leistungsschalter Panel 2m**
Verbindungskabel für Kommunikation mit Leistungsschalter Panel

3VA-line Verbindungskabel 2,0m Zubehör für: COM800
/COM100 Länge 2m

Fabrikat: Siemens
Typ/Größe: 3VA-line Verbindungskabel 2,0m, 3VA9987-0TC30
Menge: 1,000 St

**03.02.05.0003 Datenkonzentrator für Leistungsschalter**
Datenkonzentrator zum Anschluss
-von 1 Leistungsschalter der Baureihe 3VA an Modbus TCP
-an das Panel DSP800
-mit 2 Stück Busabschlusswiderstand
-mit Erweiterungsmodul 7KM PAC Switched Ethernet PROFINET

Fabrikat: Siemens
Typ/Größe: Datenkonzentrator COM100, 3VA9987-0TA20
 mit Erweiterungsmodul 7KM PAC PROFIBUS DP, 7KM9300-0AB01-0AA0
Menge: 1,000 St

**03.02.05.0004 externes Display für Leistungsschalter für bis zu 8 Leistungsschalter**
Display für COM800 Modul
als Türeinbaugehäuse
für bis zu 8 Leistungsschalter
Anschluss an COM800

Fabrikat: Siemens
Typ/Größe: DSP800, 3VA9977-0TD10
Menge: 1,000 St

**03.02.05.0005 Busanschlussstecker**
3VA-line Busanschlussstecker

Fabrikat: Siemens
Typ/Größe: 3VA-line Busanschlussstecker, 3VA9987-0TE10
Menge: 1,000 St

*Hinweis: ---Überspannungsschutz---*

**03.02.05.0006 NH Trenner 00 mit Stromschienenadapter**
NH Trenner 00 mit Stromschienenadapter

mit Sicherungseinsätzen: 3x NH00 100A
passend zum vorgenannten Stromschinensystem
Mit Sicherungsüberwachung, Potentialfreie Hilfskontakte 1 Öffner/ 1 Schließer

Der Hilfskontakt ist mit dem Überspannungsschutz Hilfskontakt in Reihe zu verschalten.

Fabrikat: Klöckner Moeller
Typ: NH00 160 A 3-Polig
Menge: 1,000 St

**03.02.05.0007 Modularer Kombi-Ableiter**
Modularer Kombi-Ableiter DEHNventil M TNS 255 FM
4-poliger, modularer, steckbarer Kombi-Ableiter für
230/400 V- TN(C)-S-Systeme, Breite 8TE
mit Fernmeldekontakt
Ableiter Typ 1 + Typ 2 nach EN 61643-11
RADAX-Flow-Funkenstrecken-Technologie
zur Folgestrombegrenzung
Höchste Dauerspannung: 264 V ac
Schutzpegel: <= 1,5 kV
Blitzstoßstrom (10/350): 100 kA
Folgestromlöschfähigkeit: bis 100 kAeff.
Energetische Koordination nach DIN EN 62305-4
Ableiter der Red/Line-Familie, sowie direkt zum Endgerät

Fabrikat: Dehn
Typ/Größe: DV M TNS 255 FM
Menge: 1,000 St

*Hinweis: ---für Spannungsüberwachung und Phasenwächter---*
für Spannungsüberwachung und Phasenwächter

Die Ausfallmeldung des folgenden Überwachungsrelais ist in die Verriegelung der Einspeisung und auf die SPS aufzulegen

für L1, L2, L3 hinter Einspeiseschalter

**03.02.05.0008 Stromwandler 300 / 1 A 15 VA**
Stromwandler zum Einbau auf Tragschiene/-Montageplatte,
300 / 1A, Klasse 1, nicht eichfähig.
Wandlerleistung: 15 VA

einschl. Befestigung und Abdeckung
Menge: 3,000 St

**03.02.05.0009 Leistungsschalter (Motorschutzschalter)**
Einstellbereich :  0,16-0,25 A
Nennstrom :  0,25 A
2 Stück Hilfsschalter  1s+1ö

siehe Bauteilliste
Menge: 1,000 St

**03.02.05.0010 Überwachungsrelais Asymmetrie und Phasenausfall**
Digitales Überwachungsrelais für
-Asymmetrie 0-20%
-zuschaltbare Phasenfolge
-Phasenausfall 3 x 160 bis 690 V AC 50 bis 60Hz
-Unterspannung 160-690 V
-Hysterese 1-20 V
-Ein- und Abschaltverzög. 0-20 s
-2 Wechsler
Menge: 1,000 St

**03.02.05.0011 Spannungsmessumschalter**
Funktion: L3-L1/L2-L3/L1-L2/0/L1-N/L2-N/L3-N
Mit Frontschild: 61 x 61 mm, Farbe weiß, Schrift schwarz
Menge: 1,000 St

**03.02.05.0012 Spannungsmesser 72 x 72 mm, 250V AC**
Abmessungen: 72 x 72 mm
Klasse: 1,5
Messbereichsendwert: 500 V
Menge: 1,000 St

**03.02.05.0013 Amperemeter 72 x 72 mm, 300/ 600 A**
Frontabmessung 72 x 72 mm
Frontrahmenfarbe  schwarz
Anzeige: 0- 300/600 A
Spannung: 230 V AC
Menge: 3,000 St

*Hinweis: ---für Schaltschrankbeleuchtung---*

**03.02.05.0014 Einspeisung für Schaltschrankbeleuchtung und Steckdosen**
-mit Leistungsschalter 3 polig bis 25 A mit Hilfsschalter
(der Leistungsschalter ist entsprechend der angeschlossenen Verbraucher auszulegen)

-zur Versorgung der Komponenten im Feld 1-7 ist von den vorgesehenen Potentialstützpunkten die Einspeisung der Versorgungsspannung für Schaltschrankbeleuchtung und Steckdosen zu montieren

Die Spannungsversorgung erfolgt aus der UV Licht L2

-einschließlich Klemmen und Verbindungskabel
Menge: 1,000 St

**03.02.05.0015 Schaltschrankbeleuchtung**
LED Technik, funkentstört, einschließlich automatische Ein/Ausschaltung über Tür-Positionsschalter und Steckdose, nicht geschaltet.

Einbau in Feld  1-7
Menge: 7,000 St

*Hinweis: ---für Steuerspannung Notaus Kreis---*

**03.02.05.0016 Sammelschienenadapter für Leistungsschalter (Motorschutzschalter)**
Sammelschienenadapter für Leistungsschalter (Motorschutzschalter) der Folgeposition
Menge: 1,000 St

**03.02.05.0017 Leistungsschalter (Motorschutzschalter)**
Einstellbereich :  7-10 A
Nennstrom :  10 A
2 Stück Hilfsschalter  1s+1ö
Menge: 1,000 St

**03.02.05.0018 Sicherungsautomat 230 V / 2A mit Hilfsschalter**
für Spannungsversorgung 230V AC

Nennstrom :  2 A
2 Stück Hilfsschalter  2s
Charakteristik C

siehe Bauteilliste
Menge: 1,000 St

**03.02.05.0019 Not-Aus-Taster für Fronteinbau**
als Pilzdrucktaster überlistsicher, mit Schutzkragen.

Mit Hilfsschalter zur Rückmeldung.

Komplettgeräte für den Fronteinbau
- 2 Kontaktelemente, etc.
- IP 65
- Steuerschalter zum Einbau in die Schaltschranktür
Menge: 1,000 St

**03.02.05.0020 Koppelrelais 1W**
Nennspannung: 24V AC/DC
Kontakt: 1W

Fabrikat: Phoenix
Typ: EMG 17-REL/KSR-24/21
Menge: 1,000 St

*Hinweis: ---für Steuerspannung 230 V---*
Die Steuerspannung 230V AC wird aus der Niederspannung  400 VAC mittels Netzteil zur Verfügung gestellt.

**03.02.05.0021 Sammelschienenadapter für Leistungsschalter (Motorschutzschalter)**
der Folgeposition
Menge: 1,000 St

**03.02.05.0022 Leistungsschalter (Motorschutzschalter)**
Einstellbereich : 7-10 A
Nennstrom: 10 A
2 Stück Hilfsschalter 1s+1ö
Baugröße S00
Ausführung für Trafoschutz

Fabrikat: Siemens
Typ/Größe: 3RV2411-1JA15
Menge: 1,000 St

**03.02.05.0023 Steuertransformator 230 V AC**
- 400 V AC / 230 V AC
 galvanisch getrennte Wicklungen,
- Primäranzapfungen+- 5 %
- Leerlaufspannungmax. 104 % der Nennspannung
- Nennleistung 1000 VA
- Nenneingangsspannung 400 V AC, 50 Hz
- Nennausgangsspannung 230 V AC, 50 Hz
Menge: 1,000 St

**03.02.05.0024 2-poliger teilbarer Überspannungsableiter 230 V AC**
zum Schutz von Endgeräten der Industrieelektronik
mit Fernmeldekontakt für Überwachungseinrichtung
(potentialfreier Wechsler)
Ableiter Typ 3 nach EN 61643-11
Hohes Ableitvermögen durch leistungsfähige
Zinkoxidvaristor-/Funkenstreckenkombination
Basisteil mit gesteckten Schutzmodulen
Einfacher, werkzeugloser Schutzmodul-Wechsel durch
Modulverriegelungssystem mit Modulentriegelungstaste
Durchgangsverdrahtung
Höchste Dauerspannung: 255 V AC/DC
Gesamtableitstoßstrom: 5 kA
Schutzpegel L/N: < 1,25 kV
Vorsicherung: 25 A gL/gG oder B 25 A
Vibrations- und Schock-geprüft nach EN 60068-2
Sinus-Vibration:
5 g (11 Hz - 200 Hz)
4 g (200 Hz - 500 Hz)
Random-Vibration: 1,9 g (5 Hz - 500 Hz)
Schock: 30 g
Energetische Koordination nach DIN EN 62305-4
(VDE 0185-305-4) mit Typ 2-Ableiter und
Kombi-Ableiter Typ 1
Funktions- und Defektanzeige
Schutzmodulkodierung
Reiheneinbaugerät nach DIN 43880, 1 TE

Fabrikat: DEHN + SÖHNE
Typ: DR M 2P 255 FM
Menge: 1,000 St

**03.02.05.0025 Sicherungsautomat 230 V / 10A mit Hilfsschalter**
Nennstrom :  10 A
2 Stück Hilfsschalter  2s
Charakteristik C

siehe Bauteilliste
Menge: 1,000 St

**03.02.05.0026 Spannungsmesser 72 x 72 mm, 250V AC**
für den Sekundärkreis der Steuerspannung 230 V AC,

Abmessungen: 72 x 72 mm
Klasse: 1,5
Messbereichsendwert: 500 V

für Steuertrafo
Menge: 1,000 St

**03.02.05.0027 Amperemeter 72 x 72 mm, 230V AC, 10 A**
Frontabmessung 72 x 72 mm
Frontrahmenfarbe  schwarz
Nennstrom :  10 A
Spannung: 230 V AC
Menge: 1,000 St

*Hinweis: ---Einbauten für die Steuerspannung USV 24V DC---*

**03.02.05.0028 Steuersicherungsautomat, 1-pol. 230 V AC, 16A**
mit Hilfsschalter (Schließer), für:

-USV Anlange
Menge: 1,000 St

**03.02.05.0029 Überspannungsschutzgerät 230 V AC**
für die Einspeisung der nachfolgenden USV Anlage

2-poliger Überspannungsableiter Typ 3 nach EN 61643-11 zum Schutz von Endgeräten der Industrieelektronik mit Fernmeldekontakt für Überwachungseinrichtung (potentialfreier Wechsler) als zweiteiliger Aufbau mit Stecker und Basiselement.

Technische Daten:

- optische Funktionsanzeige grün
- optische Defektanzeige rot
- Nennspannung:  230 V AC
- Nennstrom: 26 A
- Höchste Dauerspannung:  253 V AC/DC
- Nennableitstoßstrom (8/20):  3 kA
- Schutzpegel L-N:  < 1100 V
- Schutzpegel L/N-PE:  < 600 V
Menge: 1,000 St

**03.02.05.0030 USV-Anlage 24 V DC**
Die Spannungsversorgung der Messtechnik, der SPS und der Steuerung wird durch eine unterbrechungsfreie Spannungsversorgungsanlage (USV-Anlage) mit parallelgeschalteten Batterie gepuffert. Die Batterie wird bei gleichzeitiger Versorgung parallelgeschalteter Verbraucher mit einem konstanten Strom geladen. Bei Erreichen der Ladeschlussspannung erfolgt ein selbsttätiger Übergang zur Konstantspannungsladung.

mit Batterie: wartungsfreie Bleibatterie extern
12 Ah
und Sicherung

Fabrikat: Phoenix Contact
Typ/Größe: QUINT4-PS/1AC/24DC/5, 5 A mit UPS-BAT/VRLA/24DC/12AH
Menge: 1,000 St

**03.02.05.0031 Spannungsmesser 72 x 72 mm, Messbereich 0-30 V DC**
Messbereich 0-30 V DC, in der Schaltschranktüre montieren, für die Spannung der USV-Anlage.
Menge: 1,000 St

**03.02.05.0032 Erdungstrennklemme 24 V DC**
Erdungstrennklemme für 24 V DC, mit dauerhafter Klemmenbezeichnung.

Technische Daten:
Bemessungsstoßspannung: 4 kV
Verschmutzungsgrad: 3
Überspannungskategorie: III
Isolierstoffgruppe: I
Nennstrom In:41 A
Nennspannung Un:24 V

Im Schaltschrank montieren und anschließen.
Menge: 1,000 St

**03.02.05.0033 Überspannungsschutzgerät 24 V DC**
für die Steuerspannung 24 V DC

2-poliger Überspannungsableiter Typ 3 nach EN 61643-11zum Schutz von Endgeräten der Industrieelektronik mit Fernmeldekontakt für Überwachungseinrichtung (potentialfreier Wechsler) als zweiteiliger Aufbau mit Stecker und Basiselement.

Technische Daten:
- optische Funktionsanzeige: grün
- optische Defektanzeige: rot
- Nennspannung: 24 V AC
- Nennstrom: 26 A
- Höchste Dauerspannung: 34 V AC
- Nennableitstoßstrom (8/20):1 kA
- Schutzpegel L-N:< 180 V
- Schutzpegel L/N-PE:< 550 V
Menge: 1,000 St

**03.02.05.0034 Leitungsschutzschalter, 1-pol. 24 VDC, bis 6A**
mit Hilfsschalter (Schließer) für:

- Steuerspannung allgemein
- Füllstandsmessung Pumpensumpf
- Schwimmerschalter
- SPS, Touchpanel und E/A Baugruppen
- Fernwirkunterstation
Menge: 7,000 St

*Hinweis: ---Hinweis Abgänge zu Freiluftschaltschrank 1+2*
siehe Gliederungspunkt Freiluftschaltschrank 1 + 2

*Hinweis: ---sonstiges---*

**03.02.05.0036 Steuerung für Störmeldequittierung**
Steuerung für Störmeldequittierung

bestehend aus
-Abgriff des Störung Quittieren Tasters in Feld 6
-2 Hilfsschütze für Störmeldequittierung
Nennspannung:  230V AC
Kontakte 8s
Menge: 1,000 St

##### Abschnitt 03.02.06 NS-Schaltanlage, Feld 2 RÜB Absperr-und Entlastungsbauwerk+GW-Brunnen

*Hinweis: ---Ausführungsbeschreibung Feld 2---*
RÜB-Absperrbauwerk:
-SB01 Absperrschieber 01

-SB02 Betriebsschieber 02

*Hinweis: ---RÜB-Absperrbauwerk, SB01 Absperrschieber 01-.--*
RÜB-Absperrbauwerk:
-SB01 Absperrschieber 01

**03.02.06.0001 Steuerung für E-Schieber (ohne separate Vorort-Steuerstelle)**
für Antriebe mit integrierter Wendeschützsteuerung und Ortssteuerstelle (im Schieber).

Integration von:
-Störungsquittierschaltung (siehe separate Position)

Motorleistung AC-3 bei 400 V: bis 1 kW

- Motorschutzschalter mit Kurzschlussschnellauslösung und Überlastauslösung, mit Hilfskontakt
- ca. 6 Hilfsschütze (2Ö + 2S) für Motorüberwachung,

Ansteuerung:
- Zeitrelais
- Wendeschützkombination
- RC-Glieder für Leistungs- und Hilfsschütze
- Wahlschalter "H-0-A", mit Hilfskontakten 1Ö + 1S (in Türfront)
- Störmeldeleuchten 22,5 mm, rot, für:
 Motorschutz
 Drehmoment
- Drucktaster 22,5 mm, schwarz, für:
 Halt (Schwarz)
- Leuchtdrucktaster 22,5 mm für:
 Auf (Weiß)
 Zu (Weiß)
- Leuchtmelder 22,5 mm für:
 Vorort-Betrieb (gelb)
- Schalter Vorort-0-Fern in der integrierten Steuerstelle
- Strom-Anzeige 72 mm x 72 mm Zeigerinstrument
- Stellungsanzeige 72 mm x 72 mm Zeigerinstrument

- Auslösegerät zur thermischen Motorüberwachung
- separater Sicherungsautomat mit Meldekontakt für die Steuerspannung

Betriebsspannung: 400 V, 50 Hz
Motor-Nennleistung, P2: bis 1 kW

mit Überspannungsschutz Typ 3, Montage im Schaltschrank, geeignet für Leitungen, die zum Schieberantrieb geführt werden, im Wesentlichen für:

-die 4-20mA Stromschleife der Stellungsrückmeldung

und die digitalen Ausgänge des Schieberkopfes

-Rückmeldung Zu
-Rückmeldung Auf
-Rückmeldung Drehmofehler Zu
-Rückmeldung Drehmofehler Auf
-Rückmeldung Ort
-Rückmeldung Fern
-Rückmeldung Sammelstörung
-Rückmeldung Betriebsbereit
-Rückmeldung Blinkgeber
-Rückmeldung Thermoschalter

Alle Stör- bzw. Warnmeldungen sind einzeln auf die SPS aufzulegen (keine Sammelmeldungen).

- 1 Pötter LED Störmeldeanzeige 96x96 (24 V DC, 8 Einzelmeldungen LED 3mm mit Lampenprüftaster, incl. Gravur)

-quittierpflichtige Hardware Störmeldung

Die Störmeldungen sind, wie unter Pos. Z 3.3.5 der Technischen Hinweise beschrieben, als Blinkleuchten auszuführen. Nach Quittierung gehen die Störleuchten in Dauerleuchten über und nach Behebung der Störung erlischt die zugehörige Leuchte.
Menge: 1,000 Stk

*Hinweis: ---RÜB Entlastungsbauwerk SB02 Betriebsschieber 02---*
RÜB Entlastungsbauwerk:
-SB02 Betriebsschieber 02

**03.02.06.0002 Steuerung für E-Schieber (ohne separate Vorort-Steuerstelle)**
für Antriebe mit integrierter Wendeschützsteuerung und Ortssteuerstelle (im Schieber).

Integration von:
-Störungsquittierschaltung (siehe separate Position)

Motorleistung AC-3 bei 400 V: bis 1 kW

- Motorschutzschalter mit Kurzschlussschnellauslösung und Überlastauslösung, mit Hilfskontakt
- ca. 6 Hilfsschütze (2Ö + 2S) für Motorüberwachung,

Ansteuerung:
- Zeitrelais
- Wendeschützkombination
- RC-Glieder für Leistungs- und Hilfsschütze
- Wahlschalter "H-0-A", mit Hilfskontakten 1Ö + 1S (in Türfront)
- Störmeldeleuchten 22,5 mm, rot, für:
 Motorschutz
 Drehmoment
- Drucktaster 22,5 mm, schwarz, für:
 Halt (Schwarz)
- Leuchtdrucktaster 22,5 mm für:
 Auf (Weiß)
 Zu (Weiß)
- Leuchtmelder 22,5 mm für:
 Vorort-Betrieb (gelb)
- Schalter Vorort-0-Fern in der integrierten Steuerstelle
- Strom-Anzeige 72 mm x 72 mm Zeigerinstrument
- Stellungsanzeige 72 mm x 72 mm Zeigerinstrument

- Auslösegerät zur thermischen Motorüberwachung
- separater Sicherungsautomat mit Meldekontakt für die Steuerspannung

Betriebsspannung: 400 V, 50 Hz
Motor-Nennleistung, P2: bis 1 kW

mit Überspannungsschutz Typ 3, Montage im Schaltschrank, geeignet für Leitungen, die zum Schieberantrieb geführt werden, im Wesentlichen für:

-die 4-20mA Stromschleife der Stellungsrückmeldung

und die digitalen Ausgänge des Schieberkopfes

-Rückmeldung Zu
-Rückmeldung Auf
-Rückmeldung Drehmofehler Zu
-Rückmeldung Drehmofehler Auf
-Rückmeldung Ort
-Rückmeldung Fern
-Rückmeldung Sammelstörung
-Rückmeldung Betriebsbereit
-Rückmeldung Blinkgeber
-Rückmeldung Thermoschalter

Alle Stör- bzw. Warnmeldungen sind einzeln auf die SPS aufzulegen (keine Sammelmeldungen).

- 1 Pötter LED Störmeldeanzeige 96x96 (24 V DC, 8 Einzelmeldungen LED 3mm mit Lampenprüftaster, incl. Gravur)

-quittierpflichtige Hardware Störmeldung

Die Störmeldungen sind, wie unter Pos. Z 3.3.5 der Technischen Hinweise beschrieben, als Blinkleuchten auszuführen. Nach Quittierung gehen die Störleuchten in Dauerleuchten über und nach Behebung der Störung erlischt die zugehörige Leuchte.
Menge: 1,000 Stk

*Hinweis: ---PG01 Brauchwasserpumpe, Steuerung/Abgang---*

**03.02.06.0003 Steuerung/ Abgang für Brauchwasserpumpe bis 1,5 kW**
Die Pumpe befindet sich im Brunnenschacht

bis 1,5 kW Motorleistung, Ausstattung der Steuerung wie unter der Pos. Z 3.3.6 (Ausstattung der Steuerung elektrischer Antriebe (zum Beispiel Pumpenmotore) der Technischen Hinweise zur Elektrotechnik beschrieben.

Für die Pumpe wird überflur eine abschließbare Steckdose vorgesehen, die am Schaltschrank eingeschaltet werden kann. Die Steckdose wird an einem ca. 80 cm über GOK an die Außenseite des Brunnenschachtes montierten Stahlrohrhalter mit Wetterschutzdach befestigt. Steckdose + Halter siehe Folgeposition.
Menge: 1,000 St

*Hinweis: ---Außen-Kombisteckdose---*
Für die Pumpe wird überflur eine abschließbare Steckdose vorgesehen, die am Schaltschrank eingeschaltet werden kann. Die Steckdose wird in der Tür eines Edelstahlgehäuses installiert. Das Außengehäuse mit der Steckdose wird an einem ca. 80 cm über GOK hohen an die Außenseite des Brunnenschachtes montierten Stahlrohrhalter installiert. Die Pumpe wird im Betriebsgebäude geschaltet.

Zusätzlich ist die Steckdose vor Ort abschließbar (Vorhängeschloss).

**03.02.06.0004 Stahlrohrhalter Außengehäude/-Steckdose**
aus rostfreiem Edelstahl 1.4301
Höhe 0,80 m
abgerundete Ecken
mit Befestigungsflansch und Befestigungsplatte zur Montage der Steckdose
Bohrungen nach Erfordernis
incl. Befestigungsmaterial aus rostfreiem Edelstahl 1.4301
Montage an die Außenwand des GW-Brunnenschachtes
Menge: 1,000 St

**03.02.06.0005 Edelstahl Außengehäuse/-Klemmenkasten**
Klemmenkasten Rittal HD 1674.600 - 300 x 200 x 120

Abmessungen hinten (B x H x T): 327 x 227 x 120 mm
Abmessungen vorne (B x H x T): 300 x 200 x 120 mm
Gehäuseneigung: 3°
Material Gehäuse: Edelstahl 1.4301 (AISI 304)
Farbe: Strichschliff Korn 400
Material Dichtung: Silikon
Schutzart: IP66/IPX9
Inkl. Dichtung und Verschlussschrauben

mit Befestigungsmaterial Edelstahl 1.4301
Menge: 1,000 St

**03.02.06.0006 Anbau CEE Steckdose 16 A, abschliessbar**
Anbau Steckdose Anbausteckdose

mindestens IP44
CEE 16 A
abschaltbar, mit Vorhängeschloss abschließbar
5 polig
Horizontalbauweise

Einbau in Edelstahlgehäuse.

mit Befestigungsmaterial

z.B. oder gleichwertig

Hersteller: Mennkes
Typ/Größe: Anbausteckdose 7507
Menge: 1,000 St

*Hinweis: ---sonstiges---*

**03.02.06.0007 Steuerung für den Lampentest**
*** Pauschalposition
Durch das einmalige Drücken eines Drucktasters werden alle Meldeleuchten für die Dauer des Tastendrucks eingeschaltet.

Der Drucktaster und alle weiteren Bauteile für diese Funktion sind in dieser Position einzurechnen.
Menge: 1,000 psch

**03.02.06.0008 Steuerung für die Störmeldeanzeige inkl. der Quittierung**
*** Pauschalposition
der Leuchtmelder wie unter Pos. Z 3.3.5 beschrieben.

Der Drucktaster und alle weiteren Bauteile für diese Funktion sind in dieser Position einzurechnen.

Die Störungen sind selbsthaltend zu installieren. Bei Tastendruck Störung quittieren wird das Stör-Signal wieder gelöscht.
Menge: 1,000 psch

**03.02.06.0009 Steuerung für Störmeldequittierung**
Steuerung für Störmeldequittierung

bestehend aus
-Abgriff des Störung Quittieren Tasters in Feld 6
-2 Hilfsschütze für Störmeldequittierung
Nennspannung:  230V AC
Kontakte 8s
Menge: 1,000 St

##### Abschnitt 03.02.07 NS-Schaltanlage, Feld 3, Betriebsgeb., Beschickungs-PW

*Hinweis: ---Ausführungsbeschreibung Feld 3---*
Betriebsgebäude Schaltraum
-VE01 Zuluftventilator NS-Schaltraum
-PW01 Abgang Brauchwasserpumpe

-PK02 Kellerentwässerungspumpe 02
-VE02 Zuluftventilator RBF-Besch.-PW

*Hinweis: ---VE01 Zuluftventilator NS-Schaltraum---*
der Ventilator ist zeitabhängig zu schalten (automatisch über die SPS, so dass ein 6- facher Luftwechsel gewährleistet wird.

**03.02.07.0001 Steuerung für Antrieb mit Direktanlauf bis 1,5 kW**
Die SPS ist im Automatik-Betrieb und Ferneingriff wirksam.

Im Handbetrieb vom Schaltschrank ist ein manuell kontrollierter Dauerlauf mittels Schütz/Relais-Steuerung zu gewährleisten, der auch bei Ausfall der SPS sicherzustellen ist.

Ausstattung für sicherungslose Steuerung der elektrischen Antriebe bestehend aus:

Integration von:
-Störungsquittierschaltung (siehe separate Position)

Liefern und montieren von im Wesentlichen:
- 3-poliger Leistungsschalter als Motorschutz mit Sammelschienenadapter mit Hilfskontakt 1 Öffner + 1 Schließer, eigenfest oder mit Strombegrenzer
- Leistungsschütz
- 1 Sicherungsautomat 2 A, 230 V AC, C mit Meldekontakten (1S, 1Ö) für die Steuerspannung
- 2 Hilfsschütze mit 4 Kontakten
- 1 Koppelrelais mit 2 Wechslern
- 1 quittierpflichtige Hardware Störmeldung

- Nocken-/Steuerschalter Auto-0-Hand-ein (tastend) incl. Schildträger und zusätzlicher Beschriftung mit AKS und Langtext
-Ansteuerung der Betriebs- und Störmeldeleuchte

Einbinden des Raumtemperaturreglers der Folgeposition. In Betriebsart Auto soll der Ventilator eingeschaltet werden, wenn die Raumtemperatur die eingestellte Grenztemperatur überschreitet.
Menge: 1,000 St

**03.02.07.0002 Raumtemperaturregler**
Montage: Aufputz
Technik: Bimetall
Farbe: Polarweiß (ähnlich RAL 9010)
Temperaturbereich: 5-30°C
Betriebsspannung: AC 230 V 50/60 Hz
Kontakt: Wechsler
Bereichseinengung: im Einstellknopf
Maße (H x B x T): 75 x 75 x 25,5 mm
Schutzart: IP 30
Hysterese: ~ 0,5 K
Menge: 1,000 St

*Hinweis: ---PW01 Brauchwasserpumpe, Steuerung/Abgang---*

**03.02.07.0003 Steuerung/ Abgang für Brauchwasserpumpe bis 1,5 kW**
Motorschutzschalter für Brauchwasserpumpe

die Brauchwasserpumpe wird mit einem integrierten Druckschalter ausgestattet, so dass sie nur mir Strom versorgt werden muss.

Bei Entnahme von Waser an einer der Zapfstellen wird der Betrieb der Pumpe automatisch selbsttätig in Gang gesetzt..

Zusätzlich ist in die Versorgung der Brauchwasserpumpe ein Schwimmschalter zu integrieren. SOllte der Wasserstand unter den minimalen Wasserstand fallen muss der Leistungsstrom mit einem Lasstschütz weggeschaltet werden.
Menge: 1,000 St

*Hinweis: ---PK02 Kellerentwässerungspumpe 02---*

**03.02.07.0004 Steuerung für Kellerentwässerungspumpe 400 V**
Die Pumpe befindet sich im Pumpenschacht

bis 1,5 kW Motorleistung, Ausstattung der Steuerung wie unter der Pos. Z 3.3.6 (Ausstattung der Steuerung elektrischer Antriebe (zum Beispiel Pumpenmotore) der Technischen Hinweise zur Elektrotechnik beschrieben.

Ausführung:

-Die Steuerung ist hardwaremäßig unter Verwendung der Wassereinbruchmeldung (Stabsonde) zu realisieren.
-Ohne FI Schalter
Menge: 1,000 Stk

*Hinweis: ---VE02 Zuluftventilator RBF-Besch.-PW---*

**03.02.07.0005 Steuerung für Antrieb mit Direktanlauf bis 1,5 kW**
Die SPS ist im Automatik-Betrieb und Ferneingriff wirksam.

Im Handbetrieb vom Schaltschrank ist ein manuell kontrollierter Dauerlauf mittels Schütz/Relais-Steuerung zu gewährleisten, der auch bei Ausfall der SPS sicherzustellen ist.

Ausstattung für sicherungslose Steuerung der elektrischen Antriebe bestehend aus:

Integration von:
-Störungsquittierschaltung (siehe separate Position)

Liefern und montieren von im Wesentlichen:
- 3-poliger Leistungsschalter als Motorschutz (Atex 100a) mit Sammelschienenadapter mit Hilfskontakt 1 Öffner + 1 Schließer, eigenfest oder mit Strombegrenzer
- Leistungsschütz
- 1 Sicherungsautomat 2 A, 230 V AC, C mit Meldekontakten (1S, 1Ö) für die Steuerspannung
- 2 Hilfsschütze mit 4 Kontakten
- 1 Koppelrelais mit 2 Wechslern
- 1 Pötter LED Störmeldeanzeige 96x96 (24 V DC, 8 Einzelmeldungen LED 3mm mit Lampenprüftaster, incl. Gravur)
- 1 quittierpflichtige Hardware Störmeldung

liefern und montieren in Feld 33 unter/in Fließbild:
- Nocken-/Steuerschalter Auto-0-Hand-ein (tastend) incl. Schildträger und zusätzlicher Beschriftung mit AKS und Langtext
-Ansteuerung der Betriebs- und Störmeldeleuchte im Fließbild Feld 33 (separate Position für Fließbild)
Menge: 2,000 St

*Hinweis: ---sonstiges---*

**03.02.07.0006 Steuerung für die Störmeldeanzeige inkl. der Quittierung**
*** Pauschalposition
der Leuchtmelder wie unter Pos. Z 3.3.5 beschrieben.

Der Drucktaster und alle weiteren Bauteile für diese Funktion sind in dieser Position einzurechnen.

Die Störungen sind selbsthaltend zu installieren. Bei Tastendruck Störung quittieren wird das Stör-Signal wieder gelöscht.
Menge: 1,000 psch

**03.02.07.0007 Steuerung für Störmeldequittierung**
Steuerung für Störmeldequittierung

bestehend aus
-Abgriff des Störung Quittieren Tasters in Feld 6
-2 Hilfsschütze für Störmeldequittierung
Nennspannung:  230V AC
Kontakte 8s
Menge: 1,000 St

##### Abschnitt 03.02.08 NS-Schaltanlage, Feld 4-6, Beschickungspumpe 1-3

*Hinweis: ---Ausführungsbeschreibung Feld 5-7--*
-PB01 RBF Beschickungspumpe 1 mit Frequenzumrichter
-PB02 RBF Beschickungspumpe 2 mit Frequenzumrichter
-PB03 RBF Beschickungspumpe 3 mit Frequenzumrichter

Hinweis:
im Notstrombetrieb sind die Beschickungspumpen nicht in Betrieb.
Ein Netzfilter ist nicht vorgesehen/-erforderlich, da keine Störungen aufgrund des vorgelagerten Trafos zu erwarten sind.

*Hinweis: ---für PB01, -02, 03 Beschickungspumpe ---*
im Notstrombetrieb ist die Pumpe nicht in Betrieb.

*Hinweis: ---Hinweis Leistungsschalter---*
die Leistungsschalter der Folgeposition sind zur Absicherung der Frequenzumrichter-Einspeisung vorgesehen.

**03.02.08.0001 Leistungsschalter 100A**
passend zu Frequenzumrichter 37 kW der Folgeposition

Einstellbereich : 70-100 A
Nennstrom :  100 A
Kipphebel

2 Stück Hilfsschalter  1s+1ö
mit Sammelschienenadapter mit Hilfskontakt

siehe Bauteilliste
Menge: 3,000 St

**03.02.08.0002 NH Trenner mit Halbleitersicherungen gG 200 A**
passend zu Frequenzumrichter der Folgeposition
Größe 00

mit Halbleiter-Sicherungseinsätzen:
-Nennstrom: 200 A
-Charakteristik gG
-mit Hilfsschalter
Menge: 3,000 St

**03.02.08.0003 Steuerung / Modul-Frequenzumrichter bis 37 kW, Pumpe 01, o. Netzfilter**
Steuerung / Modul-Frequenzumrichter bis 37 kW

mit

Motorschutzschalter mit Sammelschienenadapter als Lasttrennschalter zum Anschluss an das bestehende Sammelschienensystem

Lastschütz, geschaltet Startbefehl verzögert nach Hochlaufen des Leistunsteils (die 24 V DC Versorgung kommt über eine separate Option des FUs, sodass die Betriebsbereitschaft des Logikteils immer gewährleistet ist.

Sicherungsautomaten für Steuerspannung 230V AC und 24 V DC.

Auswertung Störungen Frequenzumrichter,
Ansteuerung Startfreigabe des Frequenzumrichters.

Koppelrelais (für Vorortsteuerstelle: Fern, Rückmeldung ein, Sammelstörung).

Übernahme des SPS Steuerbefehls für "Pumpe ein".

Einbinden der Vor-Ort Steuerstelle (Knebelschalter örtlich/0/Fern, Leuchtdruck-Taster ein, Taster aus)

Folgende Meldungen müssen je Antrieb an die SPS übergeben werden:
-Fernfreigabe (von der Vorort-Steuerstelle)
-Rückmeldung ein
-Sammelstörung

zu übernehmende Befehle von der SPS
-Pumpe ein

Hilfsschütze und Zeitrelais zur Erfüllung der Aufgabenstellung

Als Anzeige- und Bedienelement ist eine numerische Bedieneinheit des Frequenzumrichters in die Schaltschranktür zu integrieren. Bedieneinheiten mit Befestigungselementen, 3-m-Kabel und Dichtung für die Frequenzumrichter.

Hand-0-Auto Schalter

Es sind keine weiteren Bedien- und Anzeigeelemente im Türblatt zu installieren. Die Bedienung in Betriebmodus "Hand" erfolgt am Display.

Auf Montageplatte/Hutschiene aufgebaute Steuerung:
für sicherungslosen Frequenzumrichterantrieb bis 37 kW im Einzelnen bestehend aus den unter dem Punkt "Ausstattung der Steuerung für elektrische Antriebe" aufgeführten, der Leistung entsprechenden Schalt-, Schutz- und Meldegeräten sowie für den nachfolgenden Frequenzumrichter zum stufenlosen Anlauf von Drehstrom-Asynchronmotoren für eine Nennleistung 37 kW (400 V)

ohne Netzfilter

Der Frequenzumrichter ist so zu parametrieren, dass bei Start auch in Hand eine Mindesfrequenz von min. 35 Hz (im FU als Parameter eingestellt) anliegt, so dass eine Förderung stattfindet.

Im Probebetrieb ist zu prüfen, ob 35 Hz für eine Förderung ausreicht. Ggf. ist eine Anpassung notwendig.
Menge: 3,000 Stk

**03.02.08.0004 Frequenzumrichter 37 kW, mit graph. Bedieneinheit, Pumpe 1/-2, Profinet, Display in Tür**
Frequenzumrichter 37kW IP20
Frequenzumrichter für Motorwellenleistung HO/NO 30/37 kW
geeignet für Netzspannung 380-480V, ±10%, 50/60Hz

Ausgangsscheinleistung bei 400V HO/NO: 42,3/50,6kVA
Motorvolllastdauerstrom HO/NO: 61,0/73,0A
max. Motorstrom(60s) HO/NO: 91,5/80,3A
Bemessungseingangsstrom HO/NO: 55,0/66,0A
max. Eingangsstrom HO/NO: 82,5/72,6A

Wirkungsgrad gem. EN50598-2, Klasse IE2 97,6/97,4%
Gehäuseschutzart IP20
max. Abmessungen (HxBxT) 595 x 230 x 242mm
max. Masse 23,5kg
max. Verlustwärmelast 998/1052W

liefern und betriebsfertig montieren

Bedieneinheit: graphische Anzeige, mit Montage- und Kabelsatz mit Steckern, Dichtungen (IP65) zur Montage in Schaltschranktür.

Mit Schirmungsverbindungen mit einer möglichst großen Kontaktfläche (Schirmbügel), Einschließlich allem EMV-Zubehör montieren und anschließen

Fabrikat: Danfoss GmbH
Typ/Größe: VLT AQUA Drive
Menge: 3,000 Stk

**03.02.08.0005 Reparaturschalter, abschließbar**
Reparaturschalter (Lasttrennschalter)

Türeinbau
Front IP 65
3 polig, Nutzung für Steuerstromkreis des 2 kanaligen Sicherheitsrelais
schwarzer Griff
schwarzer Sperrkranz
abschließbar in 0-Stellung für Vorhängeschloss
1 Öffner, 1 Schliesser (Meldekontakt für SPS)

Resopal Bezeichnungsschild 2 zeilig ca. 72mm breit Schrifthöhe 10 mm

mit Text "Reparaturschalter" "Aggregatename in Klartext mit AKZ" (z.B. Abluftventilator 1  & AKS Bezeichnung)
Menge: 3,000 St

**03.02.08.0006 Sicherheitsrelais**
für den Reparaturschalter zum 2 kanaligen Wegschalten der Steuerspannung bei Wartungsarbeiten

- 230 V AC
- Sicherheitskategorie 4
- Ausgang 3 Schließer, 1 Öffner
- LED-Anzeige
- Überspannungs- und Kurzschlussschutz
- Baubreite 45 mm

- selbstquittierend bei Wiedereinschalten des Reparaturschalters
- automatische Ein-Funktion nach Spannungsausfall- und wiederkehr, wenn Reparaturschalter nicht betätigt war.
Menge: 3,000 St

*Hinweis: ---TLS und Notsteuerung, Vorotsteuerstelle PB01-03---*

**03.02.08.0007 Trockenlaufschutz für 3 Beschickungspumpen**
*** Pauschalposition
Die Steuerung ist u.a. mit folgenden Bauteilen zu erstellen:

-1 Stück Hilfsschütze 24 VDC / 230 VAC (keine Relais!)
-1 Stück Schlüsseltaster als Nockenschalter inkl. Beschriftung
-1 Stück Meldeleuchte gelb "Trockenlaufschutz"

Der Trockenlaufschutz ist in die Steuerungen der Tauchpotorpumpen einzubinden. Die Meldung ist mit der SPS / DFÜ zu verschalten.

Die Beschreibung im Abschnitt Messtechnik unter "Ausführungsbeschreibung Trockenlaufschutz und Max-Einstaumeldung/Notsteuerung" ist zu beachten und umzusetzen.
Menge: 1,000 psch

**03.02.08.0008 Max-Einstaumeldung und Notsteuerung für 3 Pumpen**
*** Pauschalposition
Die Steuerung ist u.a. mit folgenden Bauteilen zu erstellen:

-2 Stück Hilfsschütze 24 VDC / 230 VAC (keine Relais!)
-1 Stück Meldeleuchte gelb "Max.-Einstau, Notsteuerung"
-1 Zeitrelais (verzögertes Einschalten der 2. Tauchmotorpumpe)

Die Notsteuerung ist in die Steuerungen der Tauchpotorpumpen einzubinden. Die Meldung ist mit der SPS / DFÜ zu verschalten.

Die Beschreibung im Abschnitt Messtechnik unter "Trockenlaufschutz und Max-Einstaumeldung/Notsteuerung" ist zu beachten und umzusetzen.
Menge: 1,000 psch

**03.02.08.0009 Vorort-Steuerstelle auf Bedienständer, nicht Ex**
in Kunsttoffgehäuse auf einem Halter neben dem Pumpenantrieb 20 cm über der Ausschalthöhe bei Überflutung.

-Knebelschalter Vorort-0-Fern
-Taster schneller
-Taster langsamer
-Leuchtdruck-Taster Ein
-Taster Aus

-Integration des Notaus-Tasters/-meldeleuchte (siehe Not-Aussteuerung der Folgeposition)

Schutzklasse IP 67

Bedienständer:
aus Rechteckrohr  30x30, ca 1,50 m lang, 2 Stück Befestigungsflansche zur Montage am Pumpenfundament und für das Kunststoffgehäuse einschl. Befestigungsmaterial  Material 1.4301.
Menge: 3,000 St

*Hinweis: ---sonstiges---*

**03.02.08.0010 Steuerung für die Störmeldeanzeige inkl. der Quittierung**
*** Pauschalposition
der Leuchtmelder wie unter Pos. Z 3.3.5 beschrieben.

Der Drucktaster und alle weiteren Bauteile für diese Funktion sind in dieser Position einzurechnen.

Die Störungen sind selbsthaltend zu installieren. Bei Tastendruck Störung quittieren wird das Stör-Signal wieder gelöscht.
Menge: 1,000 psch

**03.02.08.0011 Steuerung für Störmeldequittierung**
Steuerung für Störmeldequittierung

bestehend aus
-Abgriff des Störung Quittieren Tasters in Feld 6
-2 Hilfsschütze für Störmeldequittierung
Nennspannung:  230V AC
Kontakte 8s
Menge: 1,000 St

##### Abschnitt 03.02.09 NS-Schaltanlage, Feld 8, Messtechnik ab RB bis Ende BeschPW

*Hinweis: ---Ausführungsbeschreibung Feld 8---*
Messtechnik, siehe vorausgegangenen Gliederungspunkt Messtechnik für M01-M06

*Hinweis: ---sonstiges---*

**03.02.09.0001 Steuerung für Störmeldequittierung**
Steuerung für Störmeldequittierung

bestehend aus
-Abgriff des Störung Quittieren Tasters in Feld 6
-2 Hilfsschütze für Störmeldequittierung
Nennspannung:  230V AC
Kontakte 8s
Menge: 1,000 St

##### Abschnitt 03.02.10 NS-Schaltanlage, Feld 10, SPS und Fernwirktechnik

*Hinweis: ---für Versorgung der SPS-Baugruppen---*

**03.02.10.0001 Sicherungsautomaten 24V DC, C 10A**
für Steuerspannungsversorgung des SPS

Nennstrom 10 A
Charakteristik C
2 Stück Hilfsschalter 2S
Schaltvermögen 10 kA

siehe Bauteilliste
Menge: 1,000 St

**03.02.10.0002 Sicherungsautomaten 24V DC, B 2A**
für Steuerspannungsversorgung des Touchpanels

Nennstrom 2 A
Charakteristik B
2 Stück Hilfsschalter 2S
Schaltvermögen 10 kA

siehe Bauteilliste
Menge: 1,000 St

**03.02.10.0003 Sicherungsautomaten 24V DC, A 1A**
für Steuerspannungsversorgung der Eingangskarten der SPS

Nennstrom 1 A
Charakteristik A
2 Stück Hilfsschalter 2S
Schaltvermögen 10 kA

siehe Bauteilliste
Menge: 5,000 St

**03.02.10.0004 Sicherungsautomaten 24V DC, B 2A**
für Steuerspannungsversorgung der Ausgangskarten der SPS

Nennstrom 2 A
Charakteristik B
2 Stück Hilfsschalter 2S
Schaltvermögen 10 kA

siehe Bauteilliste
Menge: 5,000 St

**03.02.10.0005 Sicherungsautomaten 24V DC, B 2A**
für Steuerspannungsversorgung der Digitalanzeiger

Nennstrom 2 A
Charakteristik B
2 Stück Hilfsschalter 2S
Schaltvermögen 10 kA

siehe Bauteilliste
Menge: 5,000 St

*Hinweis: ---SPS Baugruppen---*

**03.02.10.0006 Profilschiene**
SIMATIC S7-1500, Profilschiene 245 mm (ca. 9,6 inch); inkl. Erdungsschraube, integrierte Hutprofilschiene zum Montieren von Kleinmaterial wie z.B. Klemmen, Sicherungs- Automaten und Relais

Fabrikat: Siemens
Typ/Größe: S7-1500, Profilschiene 245 mm (9,6"), 6ES7590-1AC40-0AA0
Menge: 1,000 St

**03.02.10.0007 SPS**
SIMATIC S7-1500, CPU 1513-1 PN, Zentralbaugruppe mit Arbeitsspeicher 600 KB für Programm und 2,5 MB für Daten, 1. Schnittstelle: PROFINET IRT mit 2 Port Switch, 6 ns Bit-Performance, SIMATIC Memory Card notwendig

Typ/Größe: CPU 1513-1 PN, 600KB Prog., 2,5MB Daten, 6ES7513-1AM03-0AB0
Menge: 1,000 St

**03.02.10.0008 SIMATIC S7, Memory Card für S7-1x 00 CPU/SINAMICS, 3,**
SIMATIC S7, Memory Card für S7-1x 00 CPU/SINAMICS, 3, 3V Flash, 4 MByte

Fabrikat: Siemens
Typ/Größe: SIMATIC S7 Memory Card, 4 MB, 6ES7954-8LC04-0AA0
Menge: 1,000 St

**03.02.10.0009 Analogeingabemodul AI 8x**
SIMATIC S7-1500, Analogeingabemodul AI 8xU/I HF, bis zu 24 Bit Auflösung, Genauigkeit 0,1%, 8 Kanäle in Gruppen zu 1, Gleichtaktspannung: 30V AC/60V DC, Diagnose; Prozessalarme Messwerte skalierbar, Messbereichsanpassung, Kalibrieren im RUN; Lieferung inklusive Einspeiseelement, Schirmbügel und Schirmklemme.

Fabrikat: Siemens
Typ/Größe: S7-1500, AI 8xU/I HF, 6ES7531-7NF00-0AB0
Menge: 2,000 St

**03.02.10.0010 Digitaleingabemodul, DI 32xDC 24V**
SIMATIC S7-1500, Digitaleingabemodul DI 32xDC 24V HF, 32 Kanäle in Gruppen zu 16; davon 2 Eingänge als Zähler nutzbar; Eingangsverzögerung 0,05..20ms Eingangstyp 3 (IEC 61131); Diagnose; Prozessalarme:

Fabrikat: Siemens
Typ/Größe: S7-1500, S7-1500, DI 32x24VDC HF, 6ES7521-1BL00-0AB0
Menge: 3,000 St

**03.02.10.0011 Digitalausgabemodul, DA 32xDC 24V**
SIMATIC S7-1500, Digitalausgabemodul DQ 32xDC 24V/0,5A HF; 32 Kanäle in Gruppen zu 8; 4A pro Gruppe; Einzelkanaldiagnose; Ersatzwert, Schaltspielzähler für angeschlossene Aktoren. Baugruppe unterstützt das sicherheitsgerichtete Abschalten von Lastgruppen bis zu SIL2 gemäß EN IEC 62061:2021 und Category 3 / PL d gemäß EN ISO 13849-1:2015

Typ/Größe: S7-1500, S7-1500, S7-1500, DQ 32x24VDC/0.5A HF
Menge: 3,000 St

**03.02.10.0012 Frontstecker Schraubklemme, 40-polig**
SIMATIC S7-1500, Frontstecker Schraubklemmentechnik, 40-polig für 35mm Breite Baugruppen inkl. 4 Potentialbrücken, und Kabelbinder

Fabrikat: Siemens
Typ/Größe: Frontstecker Schraube (35mm BGR.), 6ES7592-1AM00-0XB0
Menge: 8,000 St

**03.02.10.0013 PROFINET Zugentlastung**
SIMATIC Kabel Zugentlastung für SIMATIC BusAdapter, 5 Stück

Packungsinhalt: 5 Stück

Fabrikat: Siemens
Typ/Größe: 5 Stück PROFINET Zugentlastung, 6ES7193-6RA00-1AN0
Menge: 1,000 St

*Hinweis: ---Ausführungshinweis Einbau SPS Komponenten---*
die Sonderbauwerke werden an ein PCS 7 V9.0 via TeleControl angebunden

Der AN benötigt zur Parametrierung der AS das Softwarepaket PCS 7 TeleControl V9.0. Sollte der AN dieses Softwarepaket nicht haben, kann er die TIM 3V-IE (6NH7800-3BA00) nicht in die HW-Konfig einfügen.

Die Kosten für das vorgenannte Softwarepaket ist in die Einheitspreise einzukalkulieren und wird nicht gesondert vergütet.

**03.02.10.0014 SPS-Pflichtenheft**
*** Pauschalposition
für
-SPS
-1 TP1500 Touchpanels

Erstellung eines Pflichtenheftes. Es müssen für alle Prozessvariablen Beschreibungen, Tabellen, o.ä. erstellt werden, aus denen ersichtlich ist, welche Funktionen und Aufgaben die einzelnen Prozessvariablen haben.

Vor Beginn der Arbeiten ist vom Auftragnehmer ein Pflichtenheft auf Basis der Leistungsbeschreibung zu erstellen und dem Auftraggeber vorzulegen, bzw. mit ihm abzustimmen. Umfang des Pflichtenheftes:
-Funktionsbeschreibung für jeden Anlagenteil mit Parametern und Abläufen
-Prozessbild Dynamisierung: Anordnung und Aufbau der Prozessbilder, Aufbau -Bedienmasken für Steuer- und Regelungen, Aufbau, Integration und Beschreibung der Bedienungsphilosophie, Struktur der Anzeigensymbolik, z.B. rot Störung, grün Betrieb, etc.
-Benennung des Projektleiters und dessen Stellvertreters
-digitaler Zeitplan der Projektabwicklung (MS Projekt)
-Grafischer Systemkonfigurator (Visio)
-Beschreibungen der geplanten eingesetzten Software
-Handbücher, Beschreibungen der geplanten eingesetzten Hardware
-Erstellung eines Bedien- und Beobachtungskonzeptes
-Erstellung eines Meldekonzeptes
-Beschreibung des Ablaufes der Inbetriebnahme und Hinweise auf eventuelle Unterbrechungszeiten des Anlagenprozesses während der Inbetriebnahmephase

Das Pflichtenheft ist abschnittweise zur Prüfung vorzulegen. Es ist von mehreren Abschnitten und je Abschnitt von 3 Revisionen auszugehen. Vororttermine für die Besprechung des Pflichtenheftes sind mit einzuberechnen. Das Pflichtenheft wird vom Auftraggeber geprüft. Die Arbeiten dürfen erst nach Freigabe des Pflichtenhefts erfolgen.

Das Pflichtenheft ist nach Abschluss der Inbetriebnahme in revidierter Form vorzulegen.
Menge: 1,000 psch

**03.02.10.0015 Softwaremodul SPS**
Programmierung aller Funktionen wie im Lastenheft beschrieben sowie aus der Analyse der Bestands-SPSen ermittelt.

ca. Anzahl E/A Ebene:

Der Umfang der Signale ist wie folgt:
SPS:
-Analogeingangskarten AI8, 2 Stück
-Analogausgangskarten AO8, 0 Stück
-Digitalausgangskarten DO 32, 3 Stück
-Digitalausgangskarten DI 32, 3 Stück

Der Umfang der Signale ist wie folgt:
ET 200SP Freiluftschrank 1:
-Analogeingangskarten AI8, 2 Stück
-Analogausgangskarten AO8, 0 Stück
-Digitalausgangskarten DO 16, 8 Stück
-Digitalausgangskarten DI 16, 7 Stück

Der Umfang der Signale ist wie folgt:
ET 200SP Freiluftschrank 2
-Analogeingangskarten AI8, 2 Stück
-Analogausgangskarten AO8, 0 Stück
-Digitalausgangskarten DO 32, 8 Stück
-Digitalausgangskarten DI 32, 8 Stück

Programmierung aller Funktionen wie vor und Lastenheft beschrieben

Programmieren der SPS und von 2 Bedienpanels TP1200 und einem Bedienpanel TP1500, je 5 Bilder.

Integration der ET200SP´s in Freiluftschrank 1+2

Bereitstellen der Schnittstellensignale für die Leittechnik.

mit dem Ausführenden für die Leittechnik:
-Abstimmen der Übergabe der Signale, Signalumfang
-mehrere Abstimmungsgespräche
-Datenpunktest für die Leittechnik, unabhängig von der Inbetriebnahme vor Ort

Die genaue Steuerung/Regelung ist detailliert mit der Bauleitung des Auftraggebers abzustimmen und im Pflichtenheft niederzuschreiben.
Menge: 1,000 Stk

**03.02.10.0016 Touchpanel Bilderstellung für Aggregate und Messungen auf TP1500**
Auf den Touchpanels sind Prozessbilder in Anlehnung/ Verwendung der bei der ISN Neuss AöR verwendeten PCS 7 Abwasserbibliothek anzufertigen

Sie beinhalten dynamische und statische Anteile sowie Meldungen/ Störungen usw. Die Menüführung und Bildhierarchie ist ebenfalls zu erstellen.

Der Bildaufbau orientiert sich im Wesentlichen an den Bildern auf dem PCS7-PLS der OS Ebene.

für alle Teilebereiche

sollen als Gesamtübersicht und als Detailbilder dargestellt werden.

Die Bilder sind in Abstimmung mit dem Betrieb zu entwickeln und in Planungsgesprächen abzustimmen und zur Freigabe vorzulegen.

In mehreren Touchpanels identische Bilder werden nur einmal abgerechnet.
Menge: 5,000 Stk

**03.02.10.0017 Datenpunkttest für die Gesamtanlage incl. Freiluftsschaltschrank 1+2**
*** Pauschalposition
für 1 angeschlossene SPS-Stationen und 2 ET200SP in den Freiluftschaltschränken 1+2

wie unter Allgemeine Hinweise und Besondere Vertragsbedingungen Neuss Süd Pos. 1.3.9 beschrieben.

Schrittweise in Teilschritten für die o.g. Teilbereiche.

Als Grundlage für die Erstellung der Anlagenbilder zur dynamischen Darstellung von Betriebszuständen dienen Datenpunklisten die vom AN zu erstellen sind. Für die Dynamisierung der PLS-Bilder sind die Informationspunkte gemeinsam mit dem AG festzulegen.

Der AN erstellt anhand der von ihm durchgeführten Anlagenplanung (diese aufgrund der Datenübernahme aus dem Altsystem und der zusätzlichen Informationen durch den AG) die vollständig ausgefüllten Informationspunktlisten / Datenpunktlisten mit Angaben des Messbereichs, der Dimension und der verfahrenstechnischen Klartextbezeichnung.

Der AG führt in Zusammenarbeit mit dem AN einen Datenpunkttest auf Grundlage der Parametrier- und Datenlisten durch, der vor der VOB-Abnahme von beiden Beteiligten abgezeichnet wird. Eine Kenntnisnahme wird durch das planende Büro bestätigt.

Vorstehend beschriebene Parametrier- und Testlisten erstellen, incl. aller notwendigen technischen Klärungen und Systemdienstleistungen, Führen und Abgleichen von Testlisten, Datentest durchführen.
Menge: 1,000 psch

**03.02.10.0018 Einweisung und Schulung des Betriebspersonals**
*** Pauschalposition
Unterrichtung und Einweisung des zuständigen Betriebspersonals in die Hard- und Softwarefunktionen einschl. sämtlicher Komponenten der SPS (Automatisierung bezüglich Funktion, Aufbau, Bedienung, Parametrierung, Lokalisierung und Behebung von Fehlern und Störungen, Ablauf und Funktion der Steuer- und Regelprogramme, Strukturierung und Bedienung der Applikationssoftware).

Die Einweisung muss vor Fertigstellung der Teilanlagen zum Probebetrieb abgeschlossen sein und vom zuständigen Betriebs- und Servicepersonal als abgeschlossen bestätigt werden.

Es ist von einer Einweisung von mind. 8 Personen auszugehen.

Die Dauer der Einweisung erstreckt sich über die komplette Abwicklungszeit des Projektes.

Es ist somit von Unterbrechungen der Einweisung auszugehen.

Mindestens jedoch 2 komplette Tage mit Zeitaufwand von insgesamt 8 Stunden.

Eine stattfindende Einweisung ist grundsätzlich zuvor beim AG anzumelden.
Menge: 1,000 psch

*Hinweis: ---Bedienpanel---*

**03.02.10.0019 Bedienpanel TP1500 Comfort**
Touchbedienung, 15" Widescreen-TFT-Display, 16 MIO Farben, PROFINET Schnittstelle, MPI/PROFIBUS-DP Schnittstelle, 24MByte Projektierungsspeicher, WEC 2013, projektierbar ab WinCC Comfort V14 SP1 mit HSP, Umgebungstemperatur bis zu 45°C

Typ/Größe: SIMATIC HMI TP1500 Comfort, Comfort Panel, 6AV2124-0QC02-0AX2
Menge: 1,000 St

*Hinweis: ---LWL-Anbindung an dezentr. Peripherie (Freiluftschaltschrank 1+2 ET 200 SP)---*
die Glas LWL Verbindung ist als Ring vom Betriebsgebäude und zurück zu verlegen.

**03.02.10.0020 Switch, unmanaged**
Unmanaged IE Switch LED-Diagnose, Fehlermelde- Kontakt mit Set-Taster, redundante Spannungsversorgung Handbuch als Download verfügbar

Fabrikat: Siemens
Typ/Größe: SCALANCE XCM108 (6x100/1000 Mbit/s RJ45 2x100/1000 Mbit/s SFP), 6GK5108-2GS00-2AC2
Menge: 1,000 St

**03.02.10.0021 Stecktransceiver Glas LWL**
SCALANCE X Zubehör; Stecktransceiver SFP991-1; 1x 100 Mbit/s LC-Port, optisch; Multimode Glas bis max. 5 km (mit OM2++ Faser)

Fabrikat: Siemens
Typ/Größe: SFP991-1, 6GK5991-1AD00-8AA0
Menge: 2,000 St

*Hinweis: ---Anbindung an Leittechnik---*

**03.02.10.0022 Kommunikationsbaugruppe für SIMATIC**
TIM 1531 IRC Kommunikationsbaugruppe für SIMATIC S7-1500, S7-400, S7-300 und ET200SP mit SINAUT ST7, DNP3 und IEC 60870-5-101/104 mit drei RJ45-Schnittstellen für Kommunikation über IP-basierte Netze (WAN / LAN) und eine RS-232/RS-485- Schnittstelle für Kommunikation über klassische WAN-Netze.

Typ/Größe: TIM 1531 IRC, 6GK7543-1MX00-0XE0
Menge: 1,000 St

**03.02.10.0023 SCALANCE MUM853-1 (A1) 5G- Router, IP30, für die**
Router, IP30, für die drahtlose IP-Kommunikation von Ethernet-basierten Applikationen über öffentliche 3/4/5G-Mobilfunk-Netze und private 5G-Netze, VPN, Firewall, NAT, IPv6, Anbindung an SINEMA RC via CLP, 4 SMA- Anschlüsse, 1x Micro SIM Slot, eSIM, 4x10/100/1000 Mbit/s RJ45-Port, Redundant DC 24V, -30 bis +60°C, CLP-Schacht, 1x DI und 1x DO

Fabrikat: Siemens
Typ/Größe: SCALANCE MUM853-1 (A1)  5G, 6GK5853-2EA10-2AA1
Menge: 1,000 St

**03.02.10.0024 Wechselmedium**
für vorgenannten Switch/Router

Fabrikat: Siemens
Typ/Größe: SCALANCE CLP 2GB SINEMA RC, 6GK5908-0UA00-0AA0
Menge: 1,000 St

*Hinweis: ---Hinweis Antenne---*
die hierzu notwendige Antenne wird in Absprache mit dem AG auf die Außenfassade des Betriebgebäudes installiert. Hierzu iust die Wand zu durchbohren und nach Durchführen des Kabels mit Dichtmasse/Mörtel zu verschliessen.

Die vorgenannten Tätigkeiten sind in den Preis der Position der Wand/mastantenne einzurechnen.

**03.02.10.0025 Wand-/Mastantenne GSM, UMTS, LTE, 5G**
2x2 MIMO Richtantenne für 2G, 3G und 4G-Netze (Volle Kompatibilität: LTE, UMTS, HSDPA, GPRS, EDGE)
Zwei getrennte Breitbandelemente in einem einzigen Gehäuse, erlauben den Betrieb sowohl im MIMO als auch Diversity-Mode
Das robuste, wetterfeste und UV-beständige Gehäuse ist für eine Wand- und Mastmontage optimiert (Entsprechende Halterungen sind im Lieferumfang enthalten)
Ein 5 Meter langes, doppelt geschirmtes (low loss) Twin-Kabel, mit hochwertigen Verbindungssteckern, erlaubt eine einfache Montage und Kabelführung

Fabrikat: Wittenberg
Typ/Größe: Wand-/Mastantenne GSM, UMTS, LTE, 5G, Wittenberg Antennen WB 24
Menge: 1,000 St

**03.02.10.0026 Verlängern des Antennenkabels**
mit Steckern und Kabeln, je m
Menge: 1,000 m

*Hinweis: ---LWL Verbindung zu den Freiluftschaltanlagen (dezentr. Peripherie)---*

**03.02.10.0027 Glas LWL Kabel**
LWL-Außenkabel mit zentraler Bündelader, metallfreie Zugentlastung mit Nagetierschutz, längs- und querwasserdicht, robuster und halogenfreier Außenmantel

Anordnung: Zentrale gelgefüllte Bündelader mit 4 Fasern, verstärkte Glasgarne als Zugentlastungselemente, Reißfaden, Außenmantel
Innenmantel: -
Außenmantel: Polyethylen (PE) Außenmantel, halogenfrei, UV- und Wasser-resistent
Farbe Außenmantel Schwarz (RAL 9005)
Farbe Bündelader: Neutral
mit Farbkodierung der Fasern
z.B. Lappkabel
Hitronic HQN 1500 Außenkabel, A-DQ(ZN)B2Y 4 G50 /125µ OM4

In Doppelboden, Kabellerrohren, Kabelzugschachten und innerhalb der Kabelkanäle der Schaltanlage in Teillängen verlegen
Menge: 400,000 m

**03.02.10.0028 Prüfung der LWL Verbindungen**
*** Pauschalposition
2 Kabelstrecken mit 4 Einzelfasern
mit Prüfprotokoll je Strecke und Faser
Menge: 1,000 psch

##### Abschnitt 03.02.11 Betriebsgebäude, Beleuchtung und Heizung

*Hinweis: ---Beleuchtung im Betriebsgebäude---*
Schaltraum: 3 Stück
Lagerraum: 2 Stück
WC: 1 Stück

**03.02.11.0001 Leitungsschutzschalter, 1-polig 230 V, 16A**
für
-die Beleuchtung

mit Hilfsschallter
Menge: 1,000 St

**03.02.11.0002 Fehlerstrom-(FI-)Schutzschalter, 230 V, 16/0,03 A**
2 pol..
Ohne Hilfsschalter

für die Beleuchtung
Menge: 1,000 St

**03.02.11.0003 Feuchtraum-Wippenausschalter Innenleuchten**
Ausstattung der Steuerung:

1 Stück Feuchtraum-Wippenausschalter im Betriebsgebäude

mit Kontrollleuchte für Aufputzmontage, 16 A, 230 V AC, im Betriebsgebäude für die Beleuchtung montieren und anschließen

inkl. Beschriftung
Menge: 3,000 St

**03.02.11.0004 Deckenaufbauleuchte LED mit Notleuchtenfunktion**
LED-Notleuchte, 30 W, 4240 lm, 141 lm/W, Einzelbatterie, Selbsttest, Brenndauer 3 h, 890 lm, SKI, IP65, symmetrisch-breitstrahlend, 4000 K, Ra= 80, Ta 0 °C/+30 °C, L70>100000 h (@ Ta max), L80>70000 h (@ Ta max), L90>50000 h (@ Ta 25°C), Wanne PMMA satiniert, Verschluss Kunststoff, Gehäuse glasfaserverstärktes Polyester, Farbe grau. Robuste LED-Feuchtraum-Notleuchte mit Einzelbatterie und automatischer Selbstüberwachung gemäß EN62034. Hochschlagfestes glasfaserverstärktes Polyestergehäuse und satinierte Abschlusswanne mit hoher Schlagfestigkeit. Mehrteilige unverlierbare Verschlussklammern, davon zwei Sicherheitsverschlüsse, Silikondichtung. Lackierter Aluminiumreflektor mit EVG, hocheffizienten Zhaga-konformen LED-Modulen und Abdeckung der LED-Module (Berührungsschutz). NiCd-Batterie mit elektronischem Ladesystem, kurzschlussfestem Akku-Anschluss, Verpolungsschutz und Tiefentladeschutz. Automatische Funktionsüberwachung mit optischer Anzeige der Prüfergebnisse. Ressourcenschonend und umweltfreundlich durch Austauschbarkeit der Komponenten (keine Einwegleuchte). Länge 1272,00 mm, Breite/Durchmesser 116,00 mm, Höhe 125,00 mm, Gewicht 3,60 kg.

Im Betriebsgebäude nach Angabe der Bauleitung auf der Wand/ unter der Decke montieren und anschließen.
Menge: 9,000 St

*Hinweis: ----Heizung---*

**03.02.11.0005 Leitungsschutzschalter, 1-polig 230 V, 16A**
für
-die Beleuchtung

mit Hilfsschallter
Menge: 2,000 St

**03.02.11.0006 Fehlerstrom-(FI-)Schutzschalter, 230 V, 16/0,03 A**
2 pol..
Ohne Hilfsschalter

für die Beleuchtung
Menge: 1,000 St

**03.02.11.0007 Feuchtraum-Schukosteckdose**
für Aufputzmontage, 16 A, 230 V AC, im Betriebsgebäude montieren und anschließen

-für die Wandkonvektoren

inkl. Beschriftung
Menge: 2,000 St

**03.02.11.0008 Wandkonvektor**
ANWENDUNG: Kompakter, wandhängender Konvektor als effiziente Übergangsheizung und für zusätzlichen Wärmebedarf in Arbeitsräumen.

AUSTATTUNG/KOMFORT:
Elektronisch geregelter Konvektor mit gut ablesbarem Display und einfacher Programmierung für eine geräuschlose und gradgenaue Erwärmung der Raumluft. Die gewünschte Raumtemperatur ist am Bedienteil von + 5 bis + 30 Grad GradC in 0,5 Grad Celsius Schritten einstellbar.

Frostschutzstellung 7GradC. All-poliger Ein-/Ausschalter.

Edelstahl-Rohrheizkörper mit Aluminiumbeschichteten Stahllamellen. Widerstandsfähiges Metallgehäuse.
Optimale Bedienfreundlichkeit durch oben angebrachtes Bedienfeld und großem, gut ablesbarem Display.
Einstellbare Kindersicherung gegen unbeabsichtigtes oder unbefugtes Verstellen am Bedienteil.

INSTALLATION/SERVICE:
Wandhalterung wird getrennt vom Gerät an der Wand angebracht und kann nachjustiert werden. Gerät muss nur noch eingehängt werden.

Das Gerät besitzt eine ca. 1m lange Anschlussleitung
mit Winkelstecker. Wartungsfrei.

SICHERHEIT:
TÜV/GS, Funkschutz, Schutzart IP 24, Schutzklasse I,
integrierter Sicherheitstemperaturwächter.

Technische Daten:
Anschlussleistung: 2,0 kW
Einstellbereich: 5-30 Grad Celsius
Frostschutzstellung: 7 Grad Celsius
Netzanschluss: 1/N/PE AC 230V
Ausführung: Wandgerät
Höhe: ca. 450 mm, Breite: ca. 738 mm, Tiefe: ca. 100 mm
Gewicht: ca.  7,7 kg
Schutzart (IP): IP24
Schutzklasse: I,
Farbe: alpineweiß

Im Betriebsgebäude unterhalb der Gitterrostebene montieren und anschließen. Die Position ist der Zeichnung in der Anlage zu entnehmen.
Menge: 2,000 St

##### Abschnitt 03.02.12 Bereich RBF Beschickungs-PW, Außenbeleuchtung

*Hinweis: -- Lichtmast+Schlüsseltaster am Tor --*
Standort:

-neben RBF Beschickungs-Pumpwerk

Schlüsseltaster an dem Tor für Zufahrt zum Betriebsgebäude

An den Einfahrtstoren können die Mastleuchten zusätzlich zu den Wippenausschaltern im Betriebsgebäude mit einem Schlüsseltaster eingeschaltet werden.

**03.02.12.0001 Leitungsschutzschalter, 1-polig 230 V, 16A**
für
-die Beleuchtung

mit Hilfsschallter
Menge: 1,000 St

**03.02.12.0002 Fehlerstrom-(FI-)Schutzschalter, 230 V, 16/0,03 A**
2 pol..
Ohne Hilfsschalter

für die Beleuchtung
Menge: 1,000 St

**03.02.12.0003 Überspannungsschutzgerät 230 V AC**
für
-die Stromversorgung der Beleuchtung 230 V AC

2-poliger Überspannungsableiter Typ 3 nach EN 61643-11 zum Schutz von Endgeräten der Industrieelektronik mit Fernmeldekontakt für Überwachungseinrichtung (potentialfreier Wechsler) als zweiteiliger Aufbau mit Stecker und Basiselement.

Technische Daten:

- optische Funktionsanzeige:  grün
- optische Defektanzeige:  rot
- Nennspannung:  230 V AC
- Nennstrom:  26 A
- Höchste Dauerspannung:  253 V ac/dc
- Nennableitstoßstrom (8/20):  3 kA
- Schutzpegel L-N:  < 1100 V
- Schutzpegel L/N-PE:  < 600 V

z.B. Fabrikat:  Phoenix GmbH, 32825 Blomberg

Typ/Größe:  PT 2-PE/S-230AC-ST, mit
  PT-BE/FM

oder gleichwertig und voll kompatibel
liefern, betriebsfertig montieren und anschließen
Menge: 1,000 St

**03.02.12.0004 Schlüsseltaster inkl. Gehäuse und Bedienständer**
zum Einbau eines BKS-Profilhalbzylinders. Es ist zu gewährleisten, dass der bei der BRW verwendete Schließzylinder für den Schlüsseltaster eingesetzt werden kann.

- Gehäuse: Aluguss-Aufputzgehäuse mit Edelstahlblende
- Schutzart für das Gehäuse: IP 55
- Bedienständer: Vierkantrohr 120 mm x 120 mm, bis zu 2.000 mm lang, Material Edelstahl 1.4301 Das Vierkantrohr ist oben mit einer Edelstahlplatte wasserdicht zu verschließen.
  Für den Ablauf von Kondenswasser ist unten ein kleines Loch
  vorzusehen
- Inkl. Fundament aus Beton
-das bauseitige Kabelleerrohr ist un das Fundament zu integrieren

Der Bedienständer mit den Schlüsseltaster ist nach Angabe der Bauleitung bei der Toranlage der Umzäunung von der Betriebsfläche zu montieren.
Menge: 1,000 St

**03.02.12.0005 Feuchtraum-Wippenausschalter für Lichtmasten**
Ausstattung der Steuerung:

1 Stück Feuchtraum-Wippenausschalter im Betriebsgebäude

mit Kontrollleuchte für Aufputzmontage, 16 A, 230 V AC, im Betriebsgebäude für die Beleuchtung montieren und anschließen

inkl. Beschriftung
Menge: 1,000 St

**03.02.12.0006 Lichtmastfundament**
Einbetonieren des Lichtmastes im bauseitigen Hülsrohr nach den statisch-konstruktiven Erfordernissen.

Anschluss an die Blitzschutz- und Erdungsanlage.
Menge: 1,000 Stk

**03.02.12.0007 Lichtmast mit Mastaufsatz, in Hülsrohr**
geeignet zur Aufnahme der in der folgenden Position ausgeschriebenen Mastaufsatzleuchten, mit integriertem Übergangskasten 1,00 m über Gelände und kompletter Innenverkabelung von der Leuchte bis auf die Klemmen des Übergangskastens.

Höhe über Flur: ca. 4,00 m
Werkstoff: Stahlrohr, St 37
Konservierung: feuerverzinkt im Tauchbad
Befestigung: Fuß-Flansch

einschliesslich Mastaufsatz

-Zopf mit 2 Auslegern je ca. 250mm lang 15 Grad Der Lichtmast ist in einem bauseitig vorbereiteteten Hülsrohr mit von unten eingeführten Kabelleerrohr zu installieren.
Der Lichtmast und die Konsole sind am Erdungssystem anzuschließen.
Menge: 1,000 St

**03.02.12.0008 Mastaufsatzleuchte**
für vorgenannten Lichtmast mit Mastaufsatz

-für Mastaufsatz
-Zopf Durchmesser 60-76 mm
-Einstecktiefe 75 mm

Mit allem erforderlichen Zubehör einschließlich Lampenbestückung liefern und auf Masten der vorhergehenden Position montieren und elektrisch anschließen.

Gehäuse:
-Aluminiumdruckguss, zweiteilig
-pulverlackiert DB 702N (eisenglimmer).
-Oberteil mit LED-Modul, Optik,
-Abdeckglas und EVG, aufklapp- und abnehmbar
-Unterteil mit Mastbefestigungssystem, Neigungsverstellung, Kabeleinführung, Zugentlastung und Druckausgleichsystem

Glas:
-Flaches Sicherheitsglas, Schlagfestigkeit IK 09

Optik:
-Linsenoptiken mit asymmetrisch breitstrahlender Lichtverteilung
-gleichmäßige Ausstrahlung durch Multi-Layer-Technologie

Elektroblock:
-Mit allen elektrischen Komponenten
Netzanschlussklemme als Trennsteckverbindung komplett herausnehmbar

Mastbefestigung:
-Aluminiumdruckguss,
-universell für vorgenannten Mastaufsatz Ø 60
-Neigungswinkelverstellung: Ansatzmontage 0°, -5°, -10° und -15° in Abhängigkeit von der Neigung des Auslegerarms.

LED:
-Hochleistungs-LED, neutralweiß 4.000K, Ra > 70
-Lebensdauer bis zu 100.000 Std.
-Verwendung Zhaga konformer LED-Module
-ca. 6.200 lm
-ca. 50W

EVG:
-220-240V, 50-60Hz
-Lebensdauer 100.000 Std.
-mit integriertem Überspannungsschutz Stoßspannungsfestigkeit 10kV
-Übertemperatur-, Überlast- und Kurzschlussschutz sowie Temperaturüberwachung der LED-Module
-schnelle Umrüstung bei technischer Weiterentwicklung durch einfachen Tausch des Gehäuseoberteils.
Menge: 2,000 St

*Hinweis: ---für Außenbeleuchtung---*
An den Einfahrtstoren werden die Mastleuchten zusätzlich zu den Feuchtraumschaltern im Betriebsgebäude mit Schlüsseltastern eingeschaltet, so dass die Zufahrt zum Betriebsgebäude bzw. zum RBF Drosselschacht und RBF HW-PW beleuchtet ist.

**03.02.12.0009 Dämmerungsschalter**
Einstellbereich 1 - 75 Lux
IP54
Menge: 1,000 St

**03.02.12.0010 Türkontaktschalter außen, Haupteingangstor**
Zur Detektion des offenen Tores

als Näherungsschalter/Initiator

Verdrahtung am Näherungsschalter, keine separate externe Klemmkiste

Montage an Zaunpfosten am Haupt-Eingangstor.

Mit allem erforderlichen Montagematerial in Edelstahl 1.4301
Menge: 1,000 St

**03.02.12.0011 Steuerung für Außenbeleuchtung für 3 Lichtmasten**
die Außen-Beleuchtung (Lichtmast und Wandleuchte soll sowohl von den Eingangstoren, von den Freiluftschränken 1+2 und mit dem geöffneten Tor, wie auch vom Betriebsgebäude (Wippentaster) aus eingeschaltet werden.

Sobald der Dämmerungsschalter wieder Tageslicht ermittelt wird die Zuschaltung beendet.Die Zuschaltung über die Tore wird unterbunden wenn es nicht dunkel ist.

Aufbau der Steuerung mit allem erforderlichen Relais auch in den beiden Freiluftschaltschränken etc. unter Verwendung der Komponenten der Vorposition:
-Feuchtraum Wippenausschalter/-taster im Betriebsgebäude
-Knebeltaster Beleuchtung ein/aus im Freiluftschaltschrank 1
-Knebeltaster Beleuchtung ein/aus im Freiluftschaltschrank 2
-Dämmerungsschalter
-Integration von 3 Türkontaktschaltern

Die Logik für die Beleuchtung der 3 Lichtmasten und der Wandleuchte über dem Eingang zum Betriebshaus wird zur Vereinfachung mit der SPS und Koppelrelais umgesetzt.
Menge: 3,000 St

##### Abschnitt 03.02.13 Erdung

*Hinweis: ---Erdung---*

*Hinweis: Ausführungsbeschreibung*
Ausführungshinweise sind den Technische Hinweise zur Elektrotechnik, Pos. Z3.0 zu entnehmen. Im Wesentlichen bestehend aus:

**03.02.13.0001 Banderder, rostfrei (Edelstahl 1.4571)**
aus Bandstahl 30 mm x 4 mm (rostfreier Edelstahl), einschließlich der erforderlichen Anschlüsse aus korrosionssicherem Material, im Erdreich verlegen und auf der Potentialausgleichsschiene anschließen, sofern erforderlich.
Menge: 30,000 m

**03.02.13.0002 Edelstahl-Tiefenerder, 1,50 m lang**
25 mm Durchmesser, einschl. Einschlagspitze ins Erdreich einrammen und mit den zuliefernden Erdungsklemmen an das Erdungsband anschließen.
Ist nur auf ausdrückliche Anordnung der Bauleitung des AG auszuführen, sofern die Prüfung von Erdung und Potentialausgleich ergeben hat, dass Tiefenerder erforderlich sind.
Menge: 2,000 Stk

**03.02.13.0003 Rundstahl 8 mm (Edelstahl 1.4571)**
Material 1.4571, nach DIN EN 50164, 8 mm Durchmesser, in Teillängen im geschlossenen Schacht und nach Erfordernis, einschl. Leitungshalter aus 1.4571, montieren.
Menge: 5,000 m

**03.02.13.0004 Anschluss Rundstahl 8 mm (Edelstahl 1.4571)**
Material 1.4571, Anschluss an Erdungsfestpunkt mit Edelstahlschraube M12, U-Scheibe und Anschlussklemme 8 mm.
Menge: 2,000 Stk

**03.02.13.0005 Verbindung Rundstahl 8 mm (Edelstahl 1.4571)**
Material 1.4571, Verbindungsklemme für Kreuz- oder Parallelanschluss von 2 Rundstähle 8 mm.
Menge: 2,000 Stk

**03.02.13.0006 Prüfung der Erdungsanlage**
*** Pauschalposition
Prüfung und Durchmessen der Anlage einschl. der Erstellung eines Messprotokolls nach TRBS, sowie Einsatz der erforderlichen Messgeräte nach ABB bzw. VDE 0185-305 (DIN EN 62305).
Menge: 1,000 psch

##### Abschnitt 03.02.14 Potentialausgleich

*Hinweis: ---Potentialausgleich---*

*Hinweis: Potentialausgleich Ausführungsbeschreibung*
Ausführung nach VDE 0165 für die Errichtung elektrischer Anlagen in explosionsgefährdeten Betriebsstätten und den anerkannten Regeln der Technik

**03.02.14.0001 Edelstahl-Potential-Ausgleichsschienen**
Material V2A

mit Anschlussklemmen für Bandstahl 30 x 3,5 mm, Rundleiter 50 mm2 und weiteren 7 Leitungen bis 16 mm2

Schrauben und Überleger aus V2A
blitzstromtragfähig für 100 kA (10/350)

Liefern, montieren und anschließen.
Menge: 2,000 Stk

**03.02.14.0002 Edelstahl-Anschlussschellen 1.4571**
für die Potentialausgleichsleitungen an Edelstahlrohren bis ø 100 mm und Einstiegsleitern
Menge: 2,000 Stk

**03.02.14.0003 Edelstahlbolzen M 10 x 30 mm**
in Abstimmung mit den Lieferanten der Rohrleitungen, Aggregate und sonstiger Schlosserarbeiten, mit einem Bolzenschweißgerät anbringen. Die Schweißstellen sind anschließend nachzuarbeiten. Zum Lieferumfang gehören 2 Edelstahlmuttern, 2 Unterlegscheiben und 2 Zahnscheiben. Zum Anbringen der Potentialausgleichsleitungen.
Menge: 10,000 Stk

**03.02.14.0004 Kunststoffkabel NYY 1 x 16**
zur Montage in NICHT von Wasser durchflossenen Bereichen

auf Putz in Schutzrohren verlegen, als Potentialausgleichsleitung
Menge: 20,000 m

**03.02.14.0005 Kunststoffkabel NYY 1 x 25**
zur Montage in NICHT von Wasser durchflossenen Bereichen

auf Putz in Schutzrohren verlegen oder in Kabelleerrohr einziehen, als Potentialausgleichsleitung an der Potentialausgleichsschiene anschließen
Menge: 20,000 m

**03.02.14.0006 Edelstahlseil 10 mm**
zur Montage in von Wasser durchflossenen Bereichen

Edelstahldrahtseil, Werkstoff 1.4401, drallarm und spannungsfrei

Konstruktion 7x19
Durchmesser 10 mm

auf Putz in Schutzrohren verlegen, inkl. Anschlüsse an Metallteile, in Teillängen als Potentialausgleichsleitung an die Potentialausgleichsschienen anschließen.
Menge: 200,000 m

**03.02.14.0007 Edelstahlkabelschuh 70 mm², M8-16**
Edelstahlkabelschuh 70 mm², M8-16

zum Anschluss des Edelstahlseils, zum Anschluss von Konstruktionen wie z.B. Einstiege, Geländer, Tauchwände, Rohre, etc. und zum Anschrauben an Erdungsfestpunkte (EFP)

Werkstoff V2A
Klemmbereich Rd: 8-10 mm,
Menge: 30,000 Stk

**03.02.14.0008 Endstücke**
Endstücke

zum Anschluss des Edelstahlseils, zum Anschluss von Konstruktionen wie z.B. Einstiege, Geländer, Tauchwände, Rohre, etc. und zum Anschrauben an Erdungsfestpunkte (EFP) für den Anschluss z.B. einer Potentialausgleichsschiene mit Vierkantlöchern 11x11 mm und Doppelüberleger

Werkstoff V2A
Klemmbereich Rd: 8-10 mm,
Menge: 30,000 Stk

**03.02.14.0009 Kabelanschlüsse 10 mm**
Kabelanschlüsse 10 mm

des Edelstahlseils. Zu diesen Positionen gehört das Ablängen des Edelstahlseils auf die erforderliche Kabellänge, das spleißen des Seilendes und der Einzeladern sowie das betriebsfertige Anschließen. Das Kabel/Seil ist mit einem unverlierbaren Beschriftungssystem zu kennzeichnen.

Pro Kabel wird ein Kabelanschluss vergütet.
Menge: 30,000 Stk

**03.02.14.0010 Prüfung des Potentialausgleichs**
*** Pauschalposition
Prüfung und Durchmessen der Anlage einschl. der Erstellung eines Messprotokolls sowie Einsatz der erforderlichen Messgeräte.
Menge: 1,000 psch

##### Abschnitt 03.02.15 Elektroinstallationsmaterial

*Hinweis: Ausführungshinweise sind den Technischen Hinweisen zur*
Ausführungshinweise sind den Technischen Hinweisen zur Elektrotechnik, Pos. Z 3.0 zu entnehmen. Im Wesentlichen bestehend aus:

*Hinweis: KABEL UND LEITUNGEN*
Kunststoffkabel (0,6/1 kV) und Leistungs- und Steuerkabel liefern und überwiegend, in Teillängen in Schutzrohr, Kabelgraben, Kabelkanal, Kabelbühnen, o. ä. einziehen und anschließen. Weitere Ausführungshinweise sind den Technische Hinweise zur Elektrotechnik, Pos. Z 3.4 zu entnehmen.

*Hinweis: ---Einspeisung, Zuleitung Trafokompaktstation-Betriebsgebäude---*

**03.02.15.0001 NYY 3 x 120/120 mm2, Cu, 0,6/1 kV**
für die Einspeisung des Schaltschranks im Betriebsgebäude
Menge: 15,000 m

*Hinweis: ---für Messungen---*

**03.02.15.0002 Kunststoffkabel NYCY 2 x 1,5 mm2, Cu, 0,6/1 kV, blau bzw. blau markiert**
für die Füllstandsmessungen mit 4-20 mA Stromschleife
Menge: 228,900 m

*Hinweis: ---für E-Schieber---*
FÜR ENTLEERUNGSSCHIEBER RKB

**03.02.15.0003 Kunststoffkabel NYY-J 4 x 2,5 mm2, Cu, 0,6/1 kV**
für den Leistungsstrom der E-Schieber
Menge: 32,400 m

**03.02.15.0004 Kunststoffkabel NYY-J 14 x 1,5 mm2, Cu, 0,6/1 kV**
für die Überwachungseinrichtungen der E-Schieber
Menge: 32,400 m

*Hinweis: ---für Beschickungspumpen---*
Kabel für Pumpen sind geschirmt auszuführen, und müssen für Betrieb mit Frequenzumrichtern zugelasssen sein

**03.02.15.0005 Kunststoff-Erdkabel NYY-J 10 x 1,5 mm²**
für Pumpensignale
Menge: 102,300 m

**03.02.15.0006 geschirmte ölbeständige Leitung Servo 2YSLCYK-JB 4 x 16,0 mm2**
flexible ölbeständige Servo 2YSLCYK-JB 4 x 16 mm2

schwarze Ausführung

EMV-optimiert und doppelt geschirmt.

als Motorzuleitung der Beschickungspumpen geeignet für Servobetrieb
Menge: 102,300 m

*Hinweis: ---für Beleuchtung+Kombisteckdose---*

**03.02.15.0007 Kunststoff-Erdkabel NYY-J 3 x 2,5 mm²**
für Beleuchtung
Menge: 88,800 m

**03.02.15.0008 Kunststoff-Erdkabel NYY-J 5 x6,0 mm²**
für Kombisteckdose
Menge: 91,800 m

**03.02.15.0009 Kunststoff-Erdkabel NYY-J 3 x 1,5 mm²**
für Näherungssschalter am Tor für Beleuchtung
Menge: 134,420 m

*Hinweis: ---für Kellerentwässerungspumpe---*

**03.02.15.0010 Kunststoffkabel NYY-J 4 x 2,5 mm2, Cu, 0,6/1 kV**
für die KEP
Menge: 34,460 m

*Hinweis: ---für Ventilator---*
-VE02

**03.02.15.0011 Kunststoffkabel NYY-J 4 x 2,5 mm2, Cu, 0,6/1 kV**
für den Ventilator
Menge: 34,460 m

*Hinweis: ---Kabelanschlüsse---*
Zu diesen Positionen gehört das Ablängen des Kabels auf die erforderliche Kabellänge, das Abisolieren der Kabelenden und der Einzeladern sowie das betriebsfertige Anschließen. Das Kabel ist mit einem unverlierbaren Beschriftungssystem und die Einzeladern mit Aderendhülsen auszustatten. Pro Kabel wird ein Anschluss abgerechnet.

**03.02.15.0012 Kabelanschlüsse 4 x 2,5 bis 4 x 35 mm2**
sonst wie vor.

für Leistungskabel
Menge: 14,000 St

**03.02.15.0013 Kabelanschlüsse 2 x 1,5 bis 14 x 1,5 mm2**
sonst wie vor.

für Signalkabel, Stromversorgung Steckdosen,
Außenleuchten, Betriebsgebäude
Menge: 10,000 St

**03.02.15.0014 Kabelanschlüsse 1 x 10 bis 1 x 50 mm2**
sonst wie vor.

für Erdung/-Potentialausgleich
Menge: 5,000 St

*Hinweis: ---Kabeldurchführungen---*

**03.02.15.0015 Kabeldurchführung Hauff HRD 100**
zur gas- und wasserdichten Durchführung von Kabeln
durch eine bauseitige Kernbohrung oder zur Abdichtung
der Kabelleerrohre.
Geteilte Dichtung, zur Durchführung mehrerer Kabel
durch eine einzige Öffnung.
Pressringe mind. 5 mm stark.
2 EPDM/NBR-Gummieinlagen, je mind. 30 mm stark.
Schrauben, U-Scheiben und Muttern aus
Edelstahlkombination 1.4571/1.4301.

Vor der Bestellung beim Hersteller hat der AN die genauen Durchmesser der Leerrohres und der Kabel zu ermitteln. Schäden, insbesondere auch Folgeschäden durch Wasser- oder Gaseinbruch, infolge falscher Dichtungsabmessungen gehen zu Lasten des AN.

Fachgerecht genau nach Herstellerangaben gas- und
wasserdicht montieren.
Menge: 5,000 St

**03.02.15.0016 Kernlochbohrungen Durchmesser bis 150 mm**
als Kabeldurchführungslöcher, nach Angaben der Bauleitung in bis zu 400 mm dicken Betonwänden (max. B45) herstellen. Die Abdichtung erfolgt durch die oben ausgeschriebenen Abdichtungselemente, lichter Lochdurchmesser: 110-125 mm.

In dieser Position ist die maßgenaue Einrichtung der Kernbohrgeräteausstattung und die Lieferung und Entsorgung des erforderlichen Spülwassers und des Bohrkerns einzurechnen sowie das Verschließen der Dübellöcher.
Menge: 5,000 St

**03.02.15.0017 Kabelleerrohrdurchführung Hauff HRD 150**
zur gas- und wasserdichten Durchführung von Kabelleerrohren durch eine Kernbohrung.

Geteilte Dichtung.
Pressringe mind. 5 mm stark.
2 EPDM/NBR-Gummieinlagen, je mind. 30 mm stark.
Schrauben, U-Scheiben und Muttern aus
Edelstahlkombination 1.4571/1.4301.

Vor der Bestellung beim Hersteller hat der AN die genauen Durchmesser der Leerrohres und der Kabel zu ermitteln. Schäden, insbesondere auch Folgeschäden durch Wasser- oder Gaseinbruch, infolge falscher Dichtungsabmessungen gehen zu Lasten des AN.

Fachgerecht genau nach Herstellerangaben gas- und
wasserdicht montieren.
Menge: 7,000 St

**03.02.15.0018 Enddeckel für Kabelschutzrohre Durchmesser 110 mm**
Die Kabelschutzrohre enden im Sockel des Schaltschranks. Das Rohr ist entsprechend zu kürzen, mit einem Deckel zu versehen und die Kabel durch im Deckel eingebaute Kabelverschraubungen zu führen.
Menge: 7,000 St

*Hinweis: ---Kunststoffpanzerrohr---*
nach DIN 49016, Material PVC-U, verstärkte Wandung, mit allem Zubehör wie Steckbögen und -muffen, Befestigungsschellen und Schrauben aus 1.4571, in Stangen zu 3 m, grau nach RAL 7035.

Zur Installation in NICHT von Wasser durchflossenen Bereichen.

**03.02.15.0019 Kunststoff-Panzerrohr Nenngröße 16**
sonst wie vor.
Menge: 20,000 m

**03.02.15.0020 Kunststoff-Panzerrohr Nenngröße 48**
sonst wie vor.
Menge: 20,000 m

*Hinweis: ---Edelstahl-Schutzrohr---*
Zur Installation in von Wasser durchflossenen Bereichen.

**03.02.15.0021 Edelstahl-Schutzrohr D=20 mm aus W 1.4571**
mit allem Zubehör wie Steckbögen und -muffen, Befestigungsschellen und Schrauben aus Edelstahl für die Kabelverlegung in Teillängen innerhalb des Schachtes mit Klebeanker montieren.
Menge: 20,000 m

**03.02.15.0022 Edelstahl-Schutzrohr D=50 mm aus W 1.4571**
mit allem Zubehör wie Steckbögen und -muffen, Befestigungsschellen und Schrauben aus Edelstahl für die Kabelverlegung in Teillängen innerhalb des Schachtes mit Klebeanker montieren.
Menge: 10,000 m

**03.02.15.0023 Flach- oder Winkeleisen (Edelstahl)**
aus Edelstahl 1.4571, für die Anfertigung von Sonder-Halterungen, die nicht für die Befestigung von Kabelbühnen oder -leitern benötigt werden.

Im Einheitspreis sind die betriebsfertige Herstellung der Halterungen mit allen Lohn- und Nebenkosten und die Befestigung mit dem erforderlichen Zubehör aus rostfreiem Edelstahl zu berücksichtigen.
Menge: 5,000 kg

*Hinweis: ---sonstiges Installationsmaterial---*

**03.02.15.0024 Abspannhaken aus rostfreiem Edelstahl**
aus Edelstahl 1.4571, einschließlich Dübel, für die Befestigung der Kabel.
Menge: 2,000 St

**03.02.15.0025 Meldeleuchten als LED-Element**
einschließlich Verdrahtung wie vor beschrieben, für
folgende Funktionen:

- Sammelstörung (rot)
- Störung Messtechnik (rot)
- Warnung Wassereinbruch
- USV Sammelstörung + Automatenfall USV (rot)

(Andere Meldeleuchten sind in der Ausstattung der
Steuerung gefordert und dort einzurechnen.)
Menge: 4,000 St

**03.02.15.0026 Hilfsschütze 230 V AC**
einschließlich Verdrahtung für weitere Funktionen.

Technische Daten:

Nennspannung: 230 V AC, 50/60 Hz

Anzahl der Kontakte: 2 x Schließer / 2 x Wechsler

(Andere Hilfsschütze sind in der Ausstattung der Steuerung gefordert und dort einzurechnen)
Menge: 2,000 St

**03.02.15.0027 Hilfsschütze 24 V DC**
einschließlich Verdrahtung für weitere Funktionen.

Technische Daten:

Nennspannung: 24 V DC

Anzahl der Kontakte: 2 x Schließer / 2 x Wechsler

(Andere Hilfsschütze sind in der Ausstattung der Steuerung gefordert und dort einzurechnen)
Menge: 2,000 St

**03.02.15.0028 Koppelrelais 6,2 mm breit, 230 VAC**
mit sichere Trennung zwischen Spule und Kontaktsatz nach VDE0160 / EN50178 inkl. LED-Signalisierung.

Eingangskreis
Nennspannung: 230 VAC

Ausgangskreis (Relais)
Anzahl der Kontakte: 1 Wechsler
Nennspannung: 250 VAC
Max. Dauerstrom: 6 A

Die Koppelrelais sind so zu montieren, dass eine getrennte Kabelverlegung zum zu schützenden Gerät ermöglicht wird.
Menge: 4,000 St

**03.02.15.0029 Koppelrelais 6,2 mm breit, 24 VDC**
mit sichere Trennung zwischen Spule und Kontaktsatz nach VDE0160 / EN50178 inkl. LED-Signalisierung.

Eingangskreis Nennspannung: 24 VDC

Ausgangskreis (Relais)
Anzahl der Kontakte: 1 Wechsler
Nennspannung: 250 VAC
Max. Dauerstrom: 6 A

Die Koppelrelais sind so zu montieren, dass eine getrennte Kabelverlegung zum zu schützenden Gerät ermöglicht wird.
Menge: 4,000 St

*Hinweis: ---Außen-Kombisteckdose---*
neben der Gittertür zum Pumpensumpf

**03.02.15.0030 Stahlrohrhalter für Steckdose mit Wetterschutz**
aus rostfreiem Edelstahl 1.4301
Höhe 0,80 m
mit Wetterschutzdach
abgerundete Ecken
mit Befestigungsflansch und Befestigungsplatte zur Montage der Steckdose
Bohrungen nach Erfordernis
incl. Befestigungsmaterial aus rostfreim Edelstahl 1.4301
Montage an die Außenwand des GW-Brunnenschachtes
Menge: 1,000 St

**03.02.15.0031 Feuchtraum CEE Kombisteckdose**
Kombi-Wandsteckdose
1xCEE Steckdose 5-pol, 32 A, 400 V AC
1xCEE Steckdose 5-pol, 16 A, 400 V AC
2xSchuko Steckdose 16 A, 230 V AC
IP44
Kunststoff
1 Stichleitung als Zuleitung

Absicherung

1 FI 40 A, 4 p, 0,03 A
-1 LS 32 A, 3 p, C
-1 LS 16 A, 3 p, C
-2 LS 16 A, 1 p, C

Höhe 390 mm
Breite 225 mm

mit Befestigungsmaterial

Hersteller: Mennkes
Typ/Größe: 930013
Menge: 1,000 St

#### Bereich 03.03 RBF Retentionsbodenfilterbecken (Freiluftschaltschrank 2)

##### Abschnitt 03.03.01 Freiluftschaltschrank 2

*Hinweis: ---Freiluftschaltschrank an RBF Ablauf Schaltschrank-Einbauten---*
Haustechnik:
-CEE Steckdose 32A
-Schukosteckdose 16 A

-SR02 Drosselschieber 02
-VE03 Zuluftventilator 03
-PK02 Kellerentwässerungspumpe 03

-SH01 HW-Schieber 01
-SB03 Betriebsschieber 03
-PH01 HW-Pumpe 1 (mit Hybridmotorstarter)
-PH02 HW-Pumpe 2 (mit Hybridmotorstarter)

-M07 Füllstand RBF Drainage, Radarmessung, Vorschacht des Mess und Drosselschachtes
-M08 Füllstand Mess- und Drosselschacht, 4-Stabsonde in Kellerentwässerungssumpf

-ET 200 SP Baugruppen mit Profinetanbindung mit Lichtwelle
-Bedienpanel TP 1200 Comfort
-Pötter-Anzeiger mit je 8 LED´s für alle Störungen und Betriebszustände

*Hinweis: ---Ausführungsbeschreibung Freiluftschaltschrank---*
Der Schalt- und Steuerschrank ist in einem Freiluftschrank mit zwei separaten Feldern

Der Freiluftschaltschrank wird auf dem eingezäunten Gelände neben dem RBF-Filterablaufbauwerk aufgestellt und ist über Kabelleerrohrverbindungen mit dem vorgelagerten Kabelzugschacht verbunden.

Die bauseitigen Kabelleerrohre sind in den Sockel des Schaltschranks einzuführen.

inkl. Leichtbetonsockel, ca. 1.000 mm hoch, obere Vorderwand des Sockels nach der Montage des Freiluftschaltschrankes abnehmbar.

Die Spannungsversorgung erfolgt aus der NS-Schaltanlage im Betriebsgebäude.

**03.03.01.0001 Aluminiumschaltschrank (Schaltanlage) mit Eingrabsockel**
Das Freiluftgehäuse hat 2 nebeneinander angeordnete, separat zu verschließende, Felder mit je einer Montageplatte.

Die jeweiligen Türen sind abgedichtet, haben eine Dreipunkt-Verriegelung und sind über Gasdruckdämpfer im offenen Zustand feststellbar.

Im linken Feld (Feld 1) wird der Niederspannungsanschluss mit SLS-Schalter, ein 4-poliger Blitzstromableiter und eine Schaltschrankvorsicherung untergebracht.

Die Spannungsversorgung erfolgt aus der NS-Schaltanlage im Betriebsgebäude.

Im rechten Feld 2 werden die Steuerung, die Messtechnik, die SPS und die DFÜ-Unterstation sowie die Haustechnik (Licht und Steckdosen) montiert.

Die Tür des Einspeise-Feldes ist einflügelig und die Tür für das Feld der Steuerung ist zweilügelig.
Die Türen erhalten jeweils eine einfache Schließung mit einem Profilhalbzylinder.

Das Feld 1  verfügt über 1 Innentür, die die Montageplatte abdeckt und so die Bauteile auf der Montageplatte bei Regenwetter schützt. In der Innentüre werden alle Bedienungs- und Anzeigeelemente eingebaut.

Das Feld 2 in dem die Steuerung untergebracht wird, verfügt über 2 Innentüren. In den Innentüren werden alle Bedienungs- und Anzeigeelemente eingebaut.

Im dazugehörigen Leichtbetonsockel sind eine Edelstahl-Kabelabfangschiene und eine Edelstahl- Potentialausgleichschiene, die mit dem Erdungsband verbunden wird, zu montieren. Es ist zu beachten, dass die obere Vorderwand des Sockels nach der Montage des Freiluftschaltschrankes abnehmbar ist.

Das Freiluftgehäuse ist wie folgt aufgebaut:

- aus robustem, verwindungsfreiem und seewasserbeständigen Aluminium-Hohlprofilen.
- Doppelwandige Bauweise.
- Wände, Türen u. Dach hinterlüftet
- Rundum 12 mm Abstand zwischen der inneren und
äußeren Wand.
- Im Innenraum ein umlaufendes gezahntes Rahmenprofil,
mit Ausfräsungen für weitere universelle Einbauten
- Werkstoff AlMg Si 0,5
- Schutzart IP 55
- Kranösen im Zwischendach, bei demontiertem Außendach
verwendbar
- Anstrich: Außen RAL 7035 lichtgrau, innen roh
- Integrierte Ein- Austrittsfilter in der inneren
Seitenwand bzw. der inneren Türwand und dem inneren Dachblech.
- Türen und Wände demontierbar.
- Gehäuse allseitig geschlossen.
- Edelstahlwinkel zur Betonsockelmontage
- Dach als Giebeldach ausgeführt

vorgesehene Gesamtabmessungen:

Breite: 2.400 mm
Tiefe: 500 mm
Höhe: 1.400 mm (ohne Sockel + ca. 75 mm Giebeldach)
Gehäusefarbe außen resedagrün (RAL 6011) Anti Graffitti Beschichtung

Aufbau linkes Feld 1 für Einspeisung aus dem Betriebsgebäude:

- ca. 600 mm breit
- 1-flügelige Tür, links angeschlagen.
- Schwenkhebelschloss für 1 Profilzylinder
- Türfeststeller mit Gasdruckdämpfer
- Innentür aus Aluminium für, Front in lichtgrau (RAL Farbe)  lackiert, ca. 600 mm breit
- Montageplatte aus verz. Stahlblech

- Geteiltes Bodenblech; im hinteren Blech sind die Kabel von unten durch Kabelverschraubungen einzuführen. Nach der Montage ist das Bodenblech mit Silikon abzudichten

Aufbau rechtes Feld 2 für die Steuerungen:

- ca. 1.800 mm breit
- 2-flügelige Tür
- Schwenkhebelschloss für 1 Profilzylinder.
- Türfeststeller mit Gasdruckdämpfer pro Tür
- 2-flügelige Innentür aus Aluminium für Bedienelemente und Anzeiger, Front in lichtgrau (RAL Farbe) lackiert, jeweils ca. 600 mm breit
- Montageplatte aus verz. Stahlblech.
- Geteiltes Bodenblech; im hinteren Blech sind die
Kabel von unten durch Kabelverschraubungen einzuführen.
Nach der Montage ist das Bodenblech mit Silikon abzudichten

inkl. Klimatisierung bestehend aus:
- Eintrittsfiltern in den Seitenwänden u. Türen, innen.
- Austrittfiltern im Zwischendach.
- Radiallüftern, Thermostat-gesteuert
- Schaltschrankheizungen, sep. von vorherigem Punkt
Thermostat-gesteuert

Die Klimatisierung ist unter Berücksichtigung der individuellen standortabhängigen Umgebungseinflüsse sowie der Verlustleistung der Einbauteile so zu dimensionierten, dass der zulässige Temperaturbereich der Einbauteile nicht über- bzw. unterschritten wird.
Eine entsprechende Berechnung ist vorzulegen.

mit
Leichtbetonsockel bzw. Aluminiumsockel
- ca. 1000 mm hoch
- obere Vorderwand des Sockels nach der Montage des Freiluftschaltschrankes abnehmbar.
- inkl. Edelstahl-Kabelabfangschiene

-bei Ausführung in Aluminium lackiert/ pulverbeschichtet in RAL Farbe des Schaltschrankgehäuses

Fabrikat:
'....................................................'
vom Bieter einzutragen

Typ:
'....................................................'
vom Bieter einzutragen
Menge: 1,000 St

**03.03.01.0002 Erdarbeiten für den oben aufgeführten Freiluftschaltschrank**
Mit dieser Position sind folgende Arbeiten anzubieten:

- erstellen einer ca. 80 cm tiefen und den
  Abmessungen des Freiluftschaltschrankes
  entsprechenden Grabens.

- das in ein Kiesbett fachgerechte Setzen des
  Sockels / Freiluftschaltschrankes.

- das Einführen der Kabelleerrohre

- das fachgerechte Verfüllen und Verdichten
  des Grabens.

- inkl. Sockelfüller bis Höhe des Umgebungsniveaus zur
  Reduzierung von Kondenswasserbildung
Menge: 1,000 St

**03.03.01.0003 Schaltschrankbeleuchtungen, LED**
als LED, einschließlich automatischer Ein/Ausschaltung über den unten aufgeführten Tür-Positionsschalter des Freiluftschaltschrankes.

Mit integrierter Schukosteckdose.
Menge: 2,000 St

**03.03.01.0004 Tür-Positionsschalter**
für die Ein/Ausschaltung der oben aufgeführten Leuchtstofflampen und für eine Überwachung der Türen.
Menge: 2,000 St

##### Abschnitt 03.03.02 Einspeisung aus dem Betriebsgebäude

*Hinweis: ---Einspeisung aus dem Betriebsgebäude---*
die Einspeisung erfolgt aus dem Betriebsgebäude

zwischen Schaltschrank (Einspeiseteil) und Betriebsgebäude wird bauseits eine Kabelleerrohrtrasse verlegt. Die Länge beträgt ca. 160 m

Zwischen dem Schaltschrank und dem Betriebshaus Schachtbauwerk werden 2 Kableerrohrtrassen verlegt.

Kabel siehe Elektroinstallationsmaterial.

*Hinweis: ---in Betriebsgebäude als Abgang---*

**03.03.02.0001 Leistungsschalter 400 V, 63 A, mit Sammelschienenadapter und Meldekontakt**
Leistungsschalter Baugröße S3 für den Anlagenschutz ohne Phasenausfallschutz A-Auslöser 45-63 A N-Auslöser 819 A Schraubanschluss Standardschaltvermögen

Fabrikat: Siemens
Typ: 3RV2
Menge: 1,000 St

*Hinweis: ---in Freiluftschaltanlage als Absicherung der Einspeisung---*

**03.03.02.0002 Leistungsschalter 400 V, 50 A, mit Sammelschienenadapter und Meldekontakt**
Leistungsschalter Baugröße S3 für den Anlagenschutz ohne Phasenausfallschutz A-Auslöser 36-50 A N-Auslöser 650 A Schraubanschluss, Standardschaltvermögen

Fabrikat: Siemens
Typ: 3RV2
Menge: 1,000 St

##### Abschnitt 03.03.03 Freiluftschaltanlage 2, Einbauten

**03.03.03.0001 FI-Schutzschalter, 4-polig, 63 A**
FI-Schutzschalter, 4-polig, Typ A, In: 63 A, 30 mA, Un AC: 400 V

Fabrikat: Siemens
Typ: FI-Schutzschalter, 4-polig, 5SV3346-6
Menge: 1,000 St

**03.03.03.0002 Erdungstrennklemme 230 V DC**
Erdungstrennklemme für 230 V DC, mit dauerhafter Klemmenbezeichnung.
Menge: 1,000 St

**03.03.03.0003 Hauptschalter 400 V, 3-polig, 63A**
- Bemessungseinschaltvermögen nach IEC 60947-3 800 A
- Hand-Frontantrieb rot/gelb (Not-Aus-Funktion)
- abschließbar mit Vorhängeschloss
- Schaltstellungsanzeige
- Kurzschlussschnellauslöser
- Überlastauslöser einstellbar
- Normalhilfsschalter
- Relativhilfsschalter
  (Wechsler potentialfrei auf Klemmenleiste)
- Aufbau (isolierstoffgekapselt) auf Montageplatte
Menge: 1,000 St

**03.03.03.0004 4-pol. Motorschutzschalter 400 V, kurzschlussfest**
mit Hilfskontakt, für die Spannungsüberwachung
Menge: 1,000 St

**03.03.03.0005 Spannungsmesser 72 mm x 72 mm mit Phasenumschalter**
Messbereich 0-500 V
mit integriertem Phasenumschalter mit 6 Schalterpositionen:
-L1L3
-L2L3
-L1L2
-L1N
-L2N
-L3N

in der Schaltschrankinnentür montieren und anschließen
Menge: 1,000 St

**03.03.03.0006 Netzausfallmeldung/Unterspannungsrelais**
Die Spannungsversorgung des Schaltschrankes wird mit einem Asymmetrierelais überwacht. Dazu wird die Steuerspannung über den Schaltkontakt des Asymmetrierelais auf das nachfolgend aufgeführte statische Zeitrelais geführt (Ruhestrom). Erkennt das Asymmetrierelais ein Spannungsausfall, wird dies dem DFÜ-System sofort gemeldet. Sollte die Spannung nach 10 Minuten immer noch fehlen, erfolgt zeitverzögert eine weitere Meldung über die SPS.

Netz-Überwachungsrelais mit Erkennung von:
- Spannungsasymmetrie
- falscher Phasenlage
- Phasenausfall
- Unterspannung

Ausstattung Netz-Überwachungsrelais:
- zwei Wechsler
- LED-Anzeige für Kontaktstellung
- einstellbarer Ansprechverzögerung ( 0,1 - 30 s)

Fabrikt: Dold
Typ: IK 9171
Menge: 1,000 St

*Hinweis: ---Haustechnik---*
Einbau nach dem Hauptschalter.

**03.03.03.0007 Lasttrennschalter für NEOZED-Sicherungseinsatz**
für die Elektroinstallation.

Baugröße: D02
Bemessungsspannung:  400 V
Bemessungsstrom für Sockel:  25A

Inkl. Sicherungen
Menge: 1,000 St

**03.03.03.0008 Fehlerstrom-(FI-)Schutzschalter, 400 V, 40/0,03 A**
für die Elektroinstallation 4 pol.
Menge: 1,000 St

**03.03.03.0009 Messtrennklemmen**
inkl. Zubehör zur Prüfung der vorgenannten Fehlerstromschutzschalter inkl. entsprechender Aufteilung der Verkabelung.
Menge: 4,000 St

**03.03.03.0010 Leitungsschutzschalter, 1-polig 230 V, 16A**
für Licht, Steckdose, Schaltschranklüftung und Heizung

Charakteristik B
Menge: 3,000 St

**03.03.03.0011 Leitungsschutzschalter, 3-pol., 400 V, 32 A**
für die CEE-Steckdose

Charakteristik C
Menge: 1,000 St

**03.03.03.0012 Schuko-Einbausteckdose (16 A)**
in der Innentür links montieren und anschließen.
Menge: 1,000 St

**03.03.03.0013 CEE-Einbausteckdose (32 A)**
in der Innentür links montieren und anschließen.
Menge: 1,000 St

*Hinweis: ---Einspeisung und Vorsicherung---*

*Hinweis: ---Einbauten für Steuerspannung 230 V---*

**03.03.03.0014 Leistungsschalter (Motorschutzschalter)**
Einstellbereich : 7-10 A
Nennstrom: 10 A
2 Stück Hilfsschalter 1s+1ö
Baugröße S00
Ausführung für Trafoschutz

Fabrikat: Siemens
Typ/Größe: 3RV2411-1JA15
Menge: 1,000 St

**03.03.03.0015 Steuertransformator**
TRANSFORMATOR SITAS; PHASEN:1; PN/PN(S6)(KVA):0,25 /0,85; UPRI(V):400+/-5%; USEC(V):230; ISEC(A):1,09; F(HZ):50-60; SCHALTGR./SCHIRMW.:II0 /0; TA/ISOKL:40 /B; IP00; ANSCHLUSS:SCHRAUB-/FLACHSTECK- ANSCHLUSS; MONTAGE:SCHRAUBEN / HUTSCHIENE; EN 61558-2-1, -2-2, -2-4 >UL/CSA-RECOGNIZED< >STEUERTRANSFORMATOR< >TRENNTRANSFORMATOR<

Fabrikat: Siemens
Typ/Größe: TRANSFORMATOR, 4AM4042-5AT10-0FA0
Menge: 1,000 St

**03.03.03.0016 2-poliger teilbarer Überspannungsableiter 230 V AC**
zum Schutz von Endgeräten der Industrieelektronik
mit Fernmeldekontakt für Überwachungseinrichtung
(potentialfreier Wechsler)
Ableiter Typ 3 nach EN 61643-11
Hohes Ableitvermögen durch leistungsfähige
Zinkoxidvaristor-/Funkenstreckenkombination
Basisteil mit gesteckten Schutzmodulen
Einfacher, werkzeugloser Schutzmodul-Wechsel durch
Modulverriegelungssystem mit Modulentriegelungstaste
Durchgangsverdrahtung
Höchste Dauerspannung: 255 V AC/DC
Gesamtableitstoßstrom: 5 kA
Schutzpegel L/N: < 1,25 kV
Vorsicherung: 25 A gL/gG oder B 25 A
Vibrations- und Schock-geprüft nach EN 60068-2
Sinus-Vibration:
5 g (11 Hz - 200 Hz)
4 g (200 Hz - 500 Hz)
Random-Vibration: 1,9 g (5 Hz - 500 Hz)
Schock: 30 g
Energetische Koordination nach DIN EN 62305-4
(VDE 0185-305-4) mit Typ 2-Ableiter und
Kombi-Ableiter Typ 1
Funktions- und Defektanzeige
Schutzmodulkodierung
Reiheneinbaugerät nach DIN 43880, 1 TE

Fabrikat: DEHN + SÖHNE
Typ: DR M 2P 255 FM
Menge: 1,000 St

**03.03.03.0017 FI-Schutzschalter 2-polig**
FI-Schutzschalter, 2-polig, Typ A, In: 16 A, 30 mA, Un AC: 230 V

Fabrikat: Siemens
Typ/Größe: FI-Schutzschalter 2-polig,
Menge: 1,000 St

**03.03.03.0018 Sicherungsautomat 230 V / 2A mit Hilfsschalter**
Nennstrom : 2 A
2 Stück Hilfsschalter  2s
Charakteristik B

siehe Bauteilliste
Menge: 1,000 St

*Hinweis: ---Einbauten für die Steuerspannung 24V DC---*

**03.03.03.0019 Steuersicherungsautomat, 1-pol. 230 V AC, 16A**
mit Hilfsschalter (Schließer), für:

-USV Anlange
Menge: 1,000 St

**03.03.03.0020 Überspannungsschutzgerät 230 V AC**
für die Einspeisung der nachfolgenden USV Anlage

2-poliger Überspannungsableiter Typ 3 nach EN 61643-11 zum Schutz von Endgeräten der Industrieelektronik mit Fernmeldekontakt für Überwachungseinrichtung (potentialfreier Wechsler) als zweiteiliger Aufbau mit Stecker und Basiselement.

Technische Daten:

- optische Funktionsanzeige grün
- optische Defektanzeige rot
- Nennspannung:  230 V AC
- Nennstrom: 26 A
- Höchste Dauerspannung:  253 V AC/DC
- Nennableitstoßstrom (8/20):  3 kA
- Schutzpegel L-N:  < 1100 V
- Schutzpegel L/N-PE:  < 600 V
Menge: 1,000 St

**03.03.03.0021 USV-Anlage 24 V DC**
Die Spannungsversorgung der Messtechnik, der SPS und der Steuerung wird durch eine unterbrechungsfreie Spannungsversorgungsanlage (USV-Anlage) mit parallelgeschalteten Batterie gepuffert. Die Batterie wird bei gleichzeitiger Versorgung parallelgeschalteter Verbraucher mit einem konstanten Strom geladen. Bei Erreichen der Ladeschlussspannung erfolgt ein selbsttätiger Übergang zur Konstantspannungsladung.

mit Batterie: wartungsfreie Bleibatterie extern
12 Ah
und Sicherung

Fabrikat: Phoenix Contact
Typ/Größe: QUINT4-PS/1AC/24DC/5, 5 A mit UPS-BAT/VRLA/24DC/12AH
Menge: 1,000 St

**03.03.03.0022 Spannungsmesser 72 x 72 mm, Messbereich 0-30 V DC**
Messbereich 0-30 V DC, in der Schaltschranktüre montieren, für die Spannung der USV-Anlage.
Menge: 1,000 St

**03.03.03.0023 Erdungstrennklemme 24 V DC**
Erdungstrennklemme für 24 V DC, mit dauerhafter Klemmenbezeichnung.

Technische Daten:
Bemessungsstoßspannung: 4 kV
Verschmutzungsgrad: 3
Überspannungskategorie: III
Isolierstoffgruppe: I
Nennstrom In:41 A
Nennspannung Un:24 V

Im Schaltschrank montieren und anschließen.
Menge: 1,000 St

**03.03.03.0024 Überspannungsschutzgerät 24 V DC**
für die Steuerspannung 24 V DC

2-poliger Überspannungsableiter Typ 3 nach EN 61643-11zum Schutz von Endgeräten der Industrieelektronik mit Fernmeldekontakt für Überwachungseinrichtung (potentialfreier Wechsler) als zweiteiliger Aufbau mit Stecker und Basiselement.

Technische Daten:
- optische Funktionsanzeige: grün
- optische Defektanzeige: rot
- Nennspannung: 24 V AC
- Nennstrom: 26 A
- Höchste Dauerspannung: 34 V AC
- Nennableitstoßstrom (8/20):1 kA
- Schutzpegel L-N:< 180 V
- Schutzpegel L/N-PE:< 550 V
Menge: 1,000 St

**03.03.03.0025 Leitungsschutzschalter, 1-pol. 24 VDC, bis 6A**
mit Hilfsschalter (Schließer) für:

- Steuerspannung allgemein
- Füllstandsmessung Pumpensumpf
- Schwimmerschalter
- SPS, Touchpanel und E/A Baugruppen
- Fernwirkunterstation
Menge: 7,000 St

*Hinweis: ---Ausführungshinweis LED Meldetableaus---*
die Meldetableaus werden vom Hersteller mit roten LEDs bezogen. Aus betrieblichen Anforderungen sind diverse LEDs gegen andersfarbige LEDs zu tauschen. Die LEDs sind steckbar. Die LEDs in von rot abweichenden anderen Farben werden vom AG beigestellt und müssen ausgetauscht werden.

Der Austausch ist in die Einheitspreise einzurechnen.

*Hinweis: ---Ausführungshinweis Beschriftung Meldetableaus---*
LED Beschriftung:

Pötter 1 (alle LEDs rot)
-Spannungsausfall 400 V
-Spannungsausfall StSpg 24V DC
-Spannungsausfall StSpg 230V DC
-Störung USV
-Überspannungsschutz
-M13 Abschlag aus RBF (gelb)

Pötter 2 (alle LEDs rot):
-Gerätestörung M07 Füllstand Drainage
-Störung Sicherungsfall M07 Füllstand Drainage
-Störung Drahtbruch/Überlauf M07, Füllstand Drainage
-Gerätestörung
-Störung Sicherungsfall,
-Störung Drahtbruch/Überlauf,

Pötter 3 (alle LEDs rot):
-Gerätestörung M08 Überflutung M/D Schacht L HH1
-Störung Sicherungsfall M08 Überflutung M/D Schacht L HH1
-Störung Drahtbruch/Überlauf M08 Überflutung M/D Schacht L HH1
-Gerätestörung Durchfluss F02
-Störung M09 Sicherungsfall Durchfluss F02
-Störung M09 Drahtbruch/Überlauf Durchfluss F02

Pötter 4 (alle LEDs rot):
-Gerätestörung M10, Füllstand 1 Pumpensumpf, PW-L0x
-Störung Sicherungsfall M10, Füllstand 1 Pumpensumpf, PW-L0x
-Störung Drahtbruch/Überlauf M10, Füllstand 1 Pumpensumpf, PW-L0x
-Gerätestörung Füllstand M11, Füllstand 2 Pumpensumpf, PW-L0x
-Störung Sicherungsfall M11, Füllstand 2 Pumpensumpf, PW-L0x
-Störung Drahtbruch/Überlauf M11, Füllstand 2 Pumpensumpf, PW-L0x

Pötter 5 (LEDs alle rot ausser anders angegeben):
-Gerätestörung M08 Überflutung M/D Schacht L HH1
-Störung Sicherungsfall M08 Überflutung M/D Schacht L HH1
-Störung Drahtbruch/Überlauf M08 Überflutung M/D Schacht L HH1
-Antrieb Störung Pumpe PH01
-Störung Temperatur Pumpe PH01
-Störung Feuchte Pumpe PH01
-
Pötter 6 (LEDs alle rot ausser anders angegeben):
-Betrieb Pumpe PH02 (grün)
-Vorrang Pumpe PH02 (gelb)
-Fern Pumpe PH02 (blau)
-Antrieb Störung Pumpe PK03
-Störung Temperatur Pumpe PK03
-Störung Feuchte Pumpe PK03
Pötter 7 (LEDs alle rot ausser anders angegeben):
-Betrieb öffnen Drosselschieber SR02 (grün)
-Betrieb schließen Drosselschieber SR02 (grün)
-Fern Drosselschieber SR02 (blau)
-Antrieb Störung Drosselschieber SR02
-Störung Drehmo auf Drosselschieber SR02
-Störung Drehmo zu Drosselschieber SR02

Pötter 8 (LEDs alle rot ausser anders angegeben):
-Betrieb öffnen Drosselschieber SH01 (grün)
-Betrieb schließen Drosselschieber SH01 (grün)
-Fern Drosselschieber SH01 (blau)
-Antrieb Störung Drosselschieber SH01
-Störung Drehmo auf Drosselschieber SH01
-Störung Drehmo zu Drosselschieber SH01

Pötter 9 (LEDs alle rot ausser anders angegeben):
-Betrieb öffnen Drosselschieber SB03 (grün)
-Betrieb schließen Drosselschieber S03 (grün)
-Fern Drosselschieber SB03 (blau)
-Antrieb Störung Drosselschieber SB03
-Störung Drehmo auf Drosselschieber SB03
-Störung Drehmo zu Drosselschieber SB03

Pötter 10 (LEDs alle rot ausser anders angegeben):
-Betrieb Ventilator VE03 (grün)
-Antrieb Störung Ventilator VE03 (grün)

**03.03.03.0026 Meldetableau für 8 optische Meldungen**
Gehäusegröße 96 x 96 mm
Anzahl Meldungen: 8
Front: Resopalscheibe
Standardhilfsspannung 24V AC/DC
Leistungsaufnahme 1VA bzw. W
Spannung 24V AC/DC
Eingangsstrom pro Kanal max. 55mA
Belastbarkeit "SM" 0,1A
LED-Größe 3mm, Farbe rot

Einschließlich maschineller Text-Beschriftung je LED

Fabrikat/ Typ:
Klaus Pötter, LMS 96-8.1 3mm 24V AC/D
Menge: 10,000 St

**03.03.03.0027 Umstecken von LEDs in Meldetableaus**
*** Pauschalposition
Beschreibung siehe Ausführungshinweise

für vorgenannte Anzeiger
Menge: 1,000 psch

*Hinweis: ---für SR02 Drosselschieber (RBF-Drosselstrecke)---*

*Hinweis: ---für SH01 Hochwasserschieber 1 (RBF-Auslaufbauwerk-Nachschacht)---*

*Hinweis: ---für SB03 Betriebsschieber 3 (RBF-Auslaufbauwerk-Nachschacht)---*

**03.03.03.0028 Steuerung für E-Schieber (ohne separate Vorort-Steuerstelle)**
für Antriebe mit integrierter Wendeschützsteuerung und Ortssteuerstelle (im Schieber).

Integration von:
-Störungsquittierschaltung (siehe separate Position)

Motorleistung AC-3 bei 400 V: bis 1 kW

- Motorschutzschalter mit Kurzschlussschnellauslösung und Überlastauslösung, mit Hilfskontakt
- ca. 6 Hilfsschütze (2Ö + 2S) für Motorüberwachung,

Ansteuerung:
- Zeitrelais
- Wendeschützkombination
- RC-Glieder für Leistungs- und Hilfsschütze
- Wahlschalter "H-0-A", mit Hilfskontakten 1Ö + 1S (in Türfront)
- Störmeldeleuchten 22,5 mm, rot, für:
 Motorschutz
 Drehmoment
- Drucktaster 22,5 mm, schwarz, für:
 Halt (Schwarz)
- Leuchtdrucktaster 22,5 mm für:
 Auf (Weiß)
 Zu (Weiß)
- Leuchtmelder 22,5 mm für:
 Vorort-Betrieb (gelb)
- Schalter Vorort-0-Fern in der integrierten Steuerstelle
- Strom-Anzeige 72 mm x 72 mm Zeigerinstrument
- Stellungsanzeige 72 mm x 72 mm Zeigerinstrument

- Auslösegerät zur thermischen Motorüberwachung
- separater Sicherungsautomat mit Meldekontakt für die Steuerspannung

Betriebsspannung: 400 V, 50 Hz
Motor-Nennleistung, P2: bis 1 kW

mit Überspannungsschutz Typ 3, Montage im Schaltschrank, geeignet für Leitungen, die zum Schieberantrieb geführt werden, im Wesentlichen für:

-die 4-20mA Stromschleife der Stellungsrückmeldung

und die digitalen Ausgänge des Schieberkopfes

-Rückmeldung Zu
-Rückmeldung Auf
-Rückmeldung Drehmofehler Zu
-Rückmeldung Drehmofehler Auf
-Rückmeldung Ort
-Rückmeldung Fern
-Rückmeldung Sammelstörung
-Rückmeldung Betriebsbereit
-Rückmeldung Blinkgeber
-Rückmeldung Thermoschalter

Alle Stör- bzw. Warnmeldungen sind einzeln auf die SPS aufzulegen (keine Sammelmeldungen).

- 1 Pötter LED Störmeldeanzeige 96x96 (24 V DC, 8 Einzelmeldungen LED 3mm mit Lampenprüftaster, incl. Gravur)

-quittierpflichtige Hardware Störmeldung

Die Störmeldungen sind, wie unter Pos. Z 3.3.5 der Technischen Hinweise beschrieben, als Blinkleuchten auszuführen. Nach Quittierung gehen die Störleuchten in Dauerleuchten über und nach Behebung der Störung erlischt die zugehörige Leuchte.
Menge: 3,000 Stk

*Hinweis: ---PK03 Kellerentwässerungspumpe (RBF-Drosselschacht)---*

**03.03.03.0029 Steuerung für Antrieb mit Direktanlauf bis 2,2 kW**
Die SPS ist im Automatik-Betrieb und Ferneingriff wirksam.

Im Handbetrieb vom Schaltschrank ist ein manuell kontrollierter Dauerlauf mittels Schütz/Relais-Steuerung zu gewährleisten, der auch bei Ausfall der SPS sicherzustellen ist.

Ausstattung für sicherungslose Steuerung der elektrischen Antriebe bestehend aus:

Integration von:
-Störungsquittierschaltung (siehe separate Position)

Liefern und montieren von im Wesentlichen:
- 3-poliger Leistungsschalter als Motorschutz (Atex 100a) mit Sammelschienenadapter mit Hilfskontakt 1 Öffner + 1 Schließer, eigenfest oder mit Strombegrenzer
- Leistungsschütz
- 1 Sicherungsautomat 2 A, 230 V AC, C mit Meldekontakten (1S, 1Ö) für die Steuerspannung
- 2 Hilfsschütze mit 4 Kontakten
- 1 Koppelrelais mit 2 Wechslern
- 1 Pötter LED Störmeldeanzeige 96x96 (24 V DC, 8 Einzelmeldungen LED 3mm mit Lampenprüftaster, incl. Gravur)
- 1 quittierpflichtige Hardware Störmeldung

liefern und montieren in Türblatt:
- Nocken-/Steuerschalter Auto-0-Hand-Hand ein (tastend) incl. Schildträger und zusätzlicher Beschriftung mit AKS und Langtext
-Ansteuerung der Betriebs- und Störmeldeleuchten

Die Störmeldungen sind, wie unter Pos. Z 3.3.5 der Technischen Hinweise beschrieben, als Blinkleuchten auszuführen. Nach Quittierung gehen die Störleuchten in Dauerleuchten über und nach Behebung der Störung erlischt die zugehörige Leuchte.
Menge: 1,000 St

*Hinweis: ---für PH01+PH02 HW-Pumpe 1+2---*

**03.03.03.0030 Füllstandsabhängige Steuerung für Hochwasserpumpe bis Nennleistung 4,00 kW (mit Hybridmitorstarter)**
Steuerung für Antrieb der Tauchmotorpumpen

-Integration des Hybrid-Motorstarters mit Reversierfunktion  (siehe separate Position)
-integration des Relaismoduls (siehe separate Position)

mit

Motorschutzschalter als Lasttrennschalter

Übernahme des SPS Steuerbefehls für "Pumpenantrieb ein"

Hand Steuerstelle in Schaltschranktür (linkes Feld):
"Auto-0-Hand-Hand Start (tastend)"

Folgende Meldungen müssen je Antrieb an die
SPS/Fernwirkstation  übergeben werden:

-Rückmeldung ein
-Sammelstörung
-Strom

mit Hilfsschützen und Zeitrelais zur Erfüllung der Aufgabenstellung.

mit Zenerbarriere für Feuchteüberwachung aus der Pumpe

Die vom Motorstarter abgehenden Leistungskabel der Pumpen werden ohne Zwischenklemmen zur Pumpe geführt.

Auf Montageplatte/Hutschiene aufgebaute Steuerung:
im Einzelnen bestehend aus den unter dem Punkt "Ausstattung der Steuerung für elektrische Antriebe" aufgeführten, der Leistung entsprechenden Schalt-, Schutz- und Meldegeräten zum Anlauf von Drehstrom-Asynchronmotoren

Alle Stör- bzw. Warnmeldungen sind einzeln auf die SPS
aufzulegen (keine Sammelmeldungen). Die Stromaufnahme ist als 4-20 mA Stromschleife auf die SPS aufzulegen.

Die Störmeldungen sind, wie unter Pos. Z 3.3.5  der Technischen Hinweise beschrieben, als Blinkleuchten auszuführen. Nach Quittierung gehen die Störleuchten in Dauerleuchten über und nach Behebung der Störung erlischt die zugehörige Leuchte.

Für die Weitergabe der Schalterstellung Automatik ist zu beachten, dass die Hand-Automatik-Schalter über zwei getrennte Kontaktebene verfügen.

Hand- / Automatikbetrieb
Ein manueller Handbetrieb muss ohne SPS über einen Hand-Automatik Schalter und Taster für "Ein" und "Aus" am Schaltschrank möglich sein. Voraussetzung ist, dass die Pumpe störungsfrei ist und das Trockenlaufniveau nicht unterschritten ist.

Im Automatikbetrieb wird die Pumpe füllstandsabhängig mit Hilfe der SPS gesteuert. Die füllstandabhängigen Schaltpunkte werden im Bedienpanel der SPS eingestellt. Alle anderen Parameter/Zeiten müssen am Bedienpanel einstellbar sein.

Zusätzlich zu der füllstandabhängigen Steuerung sind folgende Überwachungseinrichtungen einzubinden:
-Trockenlaufschutz
-Stillstandzeitüberwachung (realisiert in SPS)
-Feuchteüberwachung
-Thermoschutz, mit Thermistorschutzrelais (Ex)
-Notsteuerung über Schaltkontakt der Füllstandsmessung

Bei Ausfall der SPS (Drucksondenmessung) wird die Pumpe nur über die Notsteuerung betrieben.

Planungs-Daten der Pumpe:
Nennleistung 3,0 kW (400 V)
Nennstrom 6,3 A
Menge: 2,000 St

**03.03.03.0031 Hybridmotorstarter ohne Reversierfunktion**
Hybridmotorstarter ohne Reversierfunktion

Hybridmotorstarter zum Reversieren von 3~ AC-Motoren bis 500 V AC und 9 A Ausgangsstrom, mit 230 V AC Steuerspannung, einstellbarer Überlastabschaltung, Not-Halt-Funktion bis SIL 3/PL e und Schraubanschluss

Fabrikat: Phoenix Contact
Typ: ELR W3-230AC/500AC- 9I, 2297060
Menge: 2,000 St

**03.03.03.0032 Max-Einstaumeldung und Notsteuerung**
*** Pauschalposition
Die Steuerung ist u.a. mit folgenden Bauteilen zu erstellen:

-2 Stück Hilfsschütze 24 VDC / 230 VAC (keine Relais!)
-1 Stück Meldeleuchte gelb "Max.-Einstau, Notsteuerung"
-1 Zeitrelais (verzögertes Einschalten der 2. Tauchmotorpumpe)

Die Notsteuerung ist in die Steuerungen der Tauchpotorpumpen einzubinden. Die Meldung ist mit der SPS / DFÜ zu verschalten.

Die Beschreibung im Abschnitt Messtechnik unter "Trockenlaufschutz und Max-Einstaumeldung/Notsteuerung" ist zu beachten und umzusetzen.
Menge: 1,000 psch

*Hinweis: ---für Zuluft Ventilator RBF-Mess- und Drosselschacht-----*
der Ventilator ist zeitabhängig zu schalten (automatisch über die SPS, so dass ein 6- facher Luftwechsel gewährleistet wird.

**03.03.03.0033 Steuerung für Antrieb mit Direktanlauf bis 1,5 kW**
Die SPS ist im Automatik-Betrieb und Ferneingriff wirksam.

Im Handbetrieb vom Schaltschrank ist ein manuell kontrollierter Dauerlauf mittels Schütz/Relais-Steuerung zu gewährleisten, der auch bei Ausfall der SPS sicherzustellen ist.

Ausstattung für sicherungslose Steuerung der elektrischen Antriebe bestehend aus:

Integration von:
-Störungsquittierschaltung (siehe separate Position)

Liefern und montieren von im Wesentlichen:
- 3-poliger Leistungsschalter als Motorschutz mit Sammelschienenadapter mit Hilfskontakt 1 Öffner + 1 Schließer, eigenfest oder mit Strombegrenzer
- Leistungsschütz
- 1 Sicherungsautomat 2 A, 230 V AC, C mit Meldekontakten (1S, 1Ö) für die Steuerspannung
- 2 Hilfsschütze mit 4 Kontakten
- 1 Koppelrelais mit 2 Wechslern
- 1 quittierpflichtige Hardware Störmeldung

- Nocken-/Steuerschalter Auto-0-Hand-ein (tastend) incl. Schildträger und zusätzlicher Beschriftung mit AKS und Langtext
-Ansteuerung der Betriebs- und Störmeldeleuchte

Einbinden des Raumtemperaturreglers der Folgeposition. In Betriebsart Auto soll der Ventilator eingeschaltet werden, wenn die Raumtemperatur die eingestellte Grenztemperatur überschreitet.
Menge: 1,000 St

*Hinweis: ---Ausführungshinweis zur Installation der Messtechnik---*
siehe Gliederungspunkt Messtechnik-Umbau RÜB (Rundbecken und MID-Schacht).

Die dort aufgeführten Auswertegeräte etc sind in den Freiluftschaltschrank einzubauen.

*Hinweis: ---sonstiges---*

**03.03.03.0034 Steuerung für Störmeldequittierung**
bestehend aus
-Abgriff des Störung Quittieren Tasters in Feld 6
-2 Hilfsschütze für Störmeldequittierung
Nennspannung:  230V AC
Kontakte 8s
Menge: 1,000 St

##### Abschnitt 03.03.04 Freiluftschaltanlage 2, SPS+Automatisierung

*Hinweis: für Versorgung SPS der Baugruppen der SPS/ET200SP*

**03.03.04.0001 Sicherungsautomaten 24V DC, C 10A**
für Steuerspannungsversorgung des SPS

Nennstrom 10 A
Charakteristik C
2 Stück Hilfsschalter 2S
Schaltvermögen 10 kA

siehe Bauteilliste
Menge: 1,000 St

**03.03.04.0002 Sicherungsautomaten 24V DC, B 2A**
für Steuerspannungsversorgung des Touchpanels

Nennstrom 2 A
Charakteristik B
2 Stück Hilfsschalter 2S
Schaltvermögen 10 kA

siehe Bauteilliste
Menge: 1,000 St

**03.03.04.0003 Sicherungsautomaten 24V DC, A 1A**
für Steuerspannungsversorgung der Eingangskarten der SPS

Nennstrom 1 A
Charakteristik A
2 Stück Hilfsschalter 2S
Schaltvermögen 10 kA

siehe Bauteilliste
Menge: 2,000 St

**03.03.04.0004 Sicherungsautomaten 24V DC, B 2A**
für Steuerspannungsversorgung der Ausgangskarten der SPS

Nennstrom 2 A
Charakteristik B
2 Stück Hilfsschalter 2S
Schaltvermögen 10 kA

siehe Bauteilliste
Menge: 2,000 St

**03.03.04.0005 Sicherungsautomaten 24V DC, B 2A**
für Steuerspannungsversorgung der Digitalanzeiger

Nennstrom 2 A
Charakteristik B
2 Stück Hilfsschalter 2S
Schaltvermögen 10 kA

siehe Bauteilliste
Menge: 2,000 St

*Hinweis: ---SPS Baugruppen---*

**03.03.04.0006 Touchpanel Bilderstellung für Aggregate und Messungen auf TP1200**
Auf den Touchpanels sind Prozessbilder in Anlehnung/ Verwendung der bei der ISN Neuss AöR verwendeten PCS 7 Abwasserbibliothek anzufertigen

Sie beinhalten dynamische und statische Anteile sowie Meldungen/ Störungen usw. Die Menüführung und Bildhierarchie ist ebenfalls zu erstellen.

Der Bildaufbau orientiert sich im Wesentlichen an den Bildern auf dem PCS7-PLS der OS Ebene.

Die Teilebereiche

-Abluftbehandlung (AB)
-Einlaufpumpwerk (EPW)
-Sandfang (SF)
-Rechenanlage (RA)
-Ballastwasser (BWS)
-Regenwasserbehandlung (RWB)
-Einlaufkontrolle (EK)

sollen als Gesamtübersicht und als Detailbilder dargestellt werden.

Die Bilder sind in Abstimmung mit dem Betrieb zu entwickeln und in Planungsgesprächen abzustimmen und zur Freigabe vorzulegen.

Es sind je Teilbereich ein Übersichtsbild und dazugehörig bis zu 4 Detailbilder zu erstellen

Es sind bis zu 30 Bilder zu erstellen.

In mehreren Touchpanels (betrifft die beiden Touchpanels in RÜPW F37 und EK) verwendete identische Bilder werden nur einmal abgerechnet.
Menge: 5,000 Stk

*Hinweis: ---Anbindung an Leittechnik---*
die Anbindung erfolgt über die SPS im Betriebsgebäude

**03.03.04.0007 Switch, unmanaged**
Unmanaged IE Switch LED-Diagnose, Fehlermelde- Kontakt mit Set-Taster, redundante Spannungsversorgung Handbuch als Download verfügbar

Fabrikat: Siemens
Typ/Größe: SCALANCE XCM108 (6x100/1000 Mbit/s RJ45 2x100/1000 Mbit/s SFP), 6GK5108-2GS00-2AC2
Menge: 1,000 St

*Hinweis: ---SPS Komponenten---*
Im Betriebsgebäude wird eine SPS der S7-1500 Serie installiert

**03.03.04.0008 Bedienpanel TP1200 Comfort**
Touchbedienung, 15" Widescreen-TFT-Display, 16 MIO Farben, PROFINET Schnittstelle, MPI/PROFIBUS-DP Schnittstelle, 24MByte Projektierungsspeicher, WEC 2013, projektierbar ab WinCC Comfort V14 SP1 mit HSP, Umgebungstemperatur bis zu 45°C

Typ/Größe: SIMATIC HMI TP1500 Comfort, Comfort Panel, 6AV2124-0QC02-0AX2
Menge: 1,000 St

**03.03.04.0009 Profilschiene**
Normprofilschiene 35mm, L. 483mm

Fabrikat: Siemens
Typ/Größe: 6ES5710-8MA11
Menge: 1,000 St

**03.03.04.0010 SIMATIC ET 200SP, PROFINET, 2-Port Interface-Modul IM**
SIMATIC ET 200SP, PROFINET, 2-Port Interface-Modul IM 155-6PN/2 High Feature, 1 Steckplatz für BusAdapter, max. 64 Peripheriemodule und 16 ET 200AL Module, S2-Redundanz, Multi Hot Swap, 0,25ms, taktsynchroner Betrieb, optionale PN-Zugentlastung, inklusive Server-Modul

Fabrikat: Siemens
Typ/Größe: ET 200SP, IM155-6PN/2 HF, 6ES7155-6AU01-0CN
Menge: 1,000 St

**03.03.04.0011 PROFINET Zugentlastung**
SIMATIC Kabel Zugentlastung für SIMATIC BusAdapter, 5 Stück

Packungsinhalt: 5 Stück

Fabrikat: Siemens
Typ/Größe: 5 Stück PROFINET Zugentlastung, 6ES7193-6RA00-1AN0
Menge: 1,000 St

**03.03.04.0012 Analoges Eingangsmodul, 8 AI**
SIMATIC ET 200SP, analoges Eingangsmodul, AI 8XI 2-/4-Wire Basic, passend für BU-Typ A0, A1, Farbcode CC01, Modul-Diagnose, 16 Bit

Typ/Größe: ET 200SP, AI 8XI 2-/4-Wire Basic, 6ES7134-6GF00-0AA1
Menge: 1,000 St

**03.03.04.0013 Base-Unit BU15-P16+A0+2D/T, BU-Typ A1**
SIMATIC ET 200SP, Base-Unit BU15-P16+A0+2D/T, BU-Typ A1, Push-In-Klemmen, ohne AUX-Klemmen, neue Lastgruppe, BxH: 15x 117mm, mit Temperatur-Erfassung.

Fabrikat: Siemens
Typ/Größe: BaseUnit Typ A1, BU15-P16+A0+2D/T, 6ES7193-6BP00-0DA1
Menge: 1,000 St

**03.03.04.0014 Digitales Eingangsmodul, DI 8 x24 VDC**
SIMATIC ET 200SP, digitales Eingangsmodul, DI 8x DC 24V High Feature, Eingangstyp 3 (IEC 61131), Sink Input, (PNP, P-lesend), Verpackungseinheit: 1 Stück, passend für BU-Typ A0, Farbcode CC01, Eingangsverzögerung 0,05..20ms; Kanal-Diagnose für: Kurzschluss Geberversorgung, Drahtbruch, Versorgungsspannung, Kanalfehler-LED

Fabrikat: Siemens
Typ/Größe: ET 200SP, DI 8x24VDC HF, VPE 1, 6ES7131-6BF00-0CA0
Menge: 10,000 St

**03.03.04.0015 BaseUnit BU15-P16+A0+2D, BU-Typ A0**
SIMATIC ET 200SP, BaseUnit BU15-P16+A0+2D, BU-Typ A0, Push-In-Klemmen, ohne AUX-Klemmen, neue Lastgruppe, BxH: 15x 117mm

Fabrikat: Siemens
Typ/Größe: BaseUnit Typ A0, BU15-P16+A0+2D, 6ES7193-6BP00-0DA0
Menge: 3,000 St

**03.03.04.0016 Base-Unit BU15-P16+A0+2B, BU-Typ A0,**
SIMATIC ET 200SP, Base-Unit BU15-P16+A0+2B, BU-Typ A0, Push-In-Klemmen, ohne AUX-Klemmen, nach links gebrückt, BxH: 15x 117mm

Typ/Größe: BaseUnit Typ A0, BU15-P16+A0+2B, 6ES7193-6BP00-0BA0
Menge: 7,000 St

**03.03.04.0017 Digitales Ausgangsmodul, DI 16 x24 VDC**
SIMATIC ET 200SP, Digitales Ausgangsmodul, DQ 16x 24VDC/0,5A High Feature, Source Output PNP, P-schaltend, Verpackungseinheit: 1 Stück, passend für BU-Typ A0, Farbcode CC00, Kanal-Diagnose für: Kurzschluss und Drahtbruch, Versorgungsspannung, Kanalfehler-LED

Fabrikat: Siemens
Typ/Größe: ET 200SP, DQ 16x24VDC/0,5A HF, VPE 1, 6ES7132-6BH00-0CA0
Menge: 5,000 St

**03.03.04.0018 BaseUnit BU15-P16+A0+2D, BU-Typ A0,**
SIMATIC ET 200SP, BaseUnit BU15-P16+A0+2D, BU-Typ A0, Push-In-Klemmen, ohne AUX-Klemmen, neue Lastgruppe, BxH: 15x 117mm

Typ/Größe: BaseUnit Typ A0 BU15-P16+A0+2D, 6ES7193-6BP00-0DA0
Menge: 3,000 St

**03.03.04.0019 Base-Unit BU15-P16+A0+2B, BU-Typ A0,**
SIMATIC ET 200SP, Base-Unit BU15-P16+A0+2B, BU-Typ A0, Push-In-Klemmen, ohne AUX-Klemmen, nach links gebrückt, BxH: 15x 117mm

Typ/Größe: BaseUnit Typ A0, BU15-P16+A0+2B6, ES7193-6BP00-0BA0
Menge: 2,000 St

##### Abschnitt 03.03.05 Beleuchtung und Heizung M/D Schacht

*Hinweis: -- RBF-M/D-Schacht Beleuchtung --*

**03.03.05.0001 Leitungsschutzschalter, 1-polig 230 V, 16A**
für
-die Beleuchtung

mit Hilfsschallter
Menge: 1,000 St

**03.03.05.0002 Fehlerstrom-(FI-)Schutzschalter, 230 V, 16/0,03 A**
2 pol..
Ohne Hilfsschalter

für die Beleuchtung
Menge: 1,000 St

**03.03.05.0003 Feuchtraum-Wippenausschalter/-taster**
Ausstattung der Steuerung:

Feuchtraum-Wippenausschalter bzw. Taster (je nach Erfordernis)

mit Kontrollleuchte für Aufputzmontage, 16 A, 230 V
AC, im Betriebsgebäude für die Beleuchtung montieren
und anschließen

-für die Innenbeleuchtung
-für die Außenbeleuchtung

inkl. Beschriftung
Menge: 1,000 St

**03.03.05.0004 Deckenaufbauleuchte LED mit Notleuchtenfunktion**
LED-Notleuchte, 30 W, 4240 lm, 141 lm/W, Einzelbatterie, Selbsttest, Brenndauer 3 h, 890 lm, SKI, IP65, symmetrisch-breitstrahlend, 4000 K, Ra= 80, Ta 0 °C/+30 °C, L70>100000 h (@ Ta max), L80>70000 h (@ Ta max), L90>50000 h (@ Ta 25°C), Wanne PMMA satiniert, Verschluss Kunststoff, Gehäuse glasfaserverstärktes Polyester, Farbe grau. Robuste LED-Feuchtraum-Notleuchte mit Einzelbatterie und automatischer Selbstüberwachung gemäß EN62034. Hochschlagfestes glasfaserverstärktes Polyestergehäuse und satinierte Abschlusswanne mit hoher Schlagfestigkeit. Mehrteilige unverlierbare Verschlussklammern, davon zwei Sicherheitsverschlüsse, Silikondichtung. Lackierter Aluminiumreflektor mit EVG, hocheffizienten Zhaga-konformen LED-Modulen und Abdeckung der LED-Module (Berührungsschutz). NiCd-Batterie mit elektronischem Ladesystem, kurzschlussfestem Akku-Anschluss, Verpolungsschutz und Tiefentladeschutz. Automatische Funktionsüberwachung mit optischer Anzeige der Prüfergebnisse. Ressourcenschonend und umweltfreundlich durch Austauschbarkeit der Komponenten (keine Einwegleuchte). Länge 1272,00 mm, Breite/Durchmesser 116,00 mm, Höhe 125,00 mm, Gewicht 3,60 kg.

Im Betriebsgebäude nach Angabe der Bauleitung auf der Wand/ unter der Decke montieren und anschließen.
Menge: 1,000 St

*Hinweis: ---außen---*

**03.03.05.0005 Leitungsschutzschalter, 1-polig 230 V, 16A**
für
-die Beleuchtung

mit Hilfsschallter
Menge: 1,000 St

**03.03.05.0006 Fehlerstrom-(FI-)Schutzschalter, 230 V, 16/0,03 A**
2 pol..
Ohne Hilfsschalter

für die Beleuchtung
Menge: 1,000 St

*Hinweis: -- Lichtmast --*
Standort:

neben dem Freiluftschrank 2

Schlüsselschalter am Tor für Zufahrt zum RBF-Ablauf

An den Einfahrtstoren können die Mastleuchten zusätzlich zu den Wippenausschaltern im Betriebsgebäude und am Freiluftschrank 2 mit einem Schlüsselschalter eingeschaltet werden.

**03.03.05.0007 Leitungsschutzschalter, 1-polig 230 V, 16A**
für
-die Beleuchtung

mit Hilfsschallter
Menge: 1,000 St

**03.03.05.0008 Fehlerstrom-(FI-)Schutzschalter, 230 V, 16/0,03 A**
2 pol..
Ohne Hilfsschalter

für die Beleuchtung
Menge: 1,000 St

**03.03.05.0009 Überspannungsschutzgerät 230 V AC**
für
-die Stromversorgung der Beleuchtung 230 V AC

2-poliger Überspannungsableiter Typ 3 nach EN 61643-11 zum Schutz von Endgeräten der Industrieelektronik mit Fernmeldekontakt für Überwachungseinrichtung (potentialfreier Wechsler) als zweiteiliger Aufbau mit Stecker und Basiselement.

Technische Daten:

- optische Funktionsanzeige:  grün
- optische Defektanzeige:  rot
- Nennspannung:  230 V AC
- Nennstrom:  26 A
- Höchste Dauerspannung:  253 V ac/dc
- Nennableitstoßstrom (8/20):  3 kA
- Schutzpegel L-N:  < 1100 V
- Schutzpegel L/N-PE:  < 600 V

z.B. Fabrikat:  Phoenix GmbH, 32825 Blomberg

Typ/Größe:  PT 2-PE/S-230AC-ST, mit
  PT-BE/FM

oder gleichwertig und voll kompatibel
liefern, betriebsfertig montieren und anschließen
Menge: 1,000 St

**03.03.05.0010 Feuchtraum-Wippenausschalter für Lichtmasten**
Ausstattung der Steuerung:

1 Stück Feuchtraum-Wippenausschalter im Betriebsgebäude

mit Kontrollleuchte für Aufputzmontage, 16 A, 230 V AC, im Betriebsgebäude für die Beleuchtung montieren und anschließen

inkl. Beschriftung
Menge: 1,000 St

**03.03.05.0011 Lichtmastfundament**
Einbetonieren des Lichtmastes im bauseitigen Hülsrohr nach den statisch-konstruktiven Erfordernissen.

Anschluss an die Blitzschutz- und Erdungsanlage.
Menge: 1,000 Stk

**03.03.05.0012 Lichtmast mit Mastaufsatz, in Hülsrohr**
geeignet zur Aufnahme der in der folgenden Position ausgeschriebenen Mastaufsatzleuchten, mit integriertem Übergangskasten 1,00 m über Gelände und kompletter Innenverkabelung von der Leuchte bis auf die Klemmen des Übergangskastens.

Höhe über Flur: ca. 4,00 m
Werkstoff: Stahlrohr, St 37
Konservierung: feuerverzinkt im Tauchbad
Befestigung: Fuß-Flansch

einschliesslich Mastaufsatz

-Zopf mit 2 Auslegern je ca. 250mm lang 15 Grad Der Lichtmast ist in einem bauseitig vorbereiteteten Hülsrohr mit von unten eingeführten Kabelleerrohr zu installieren.
Der Lichtmast und die Konsole sind am Erdungssystem anzuschließen.
Menge: 1,000 St

**03.03.05.0013 Mastaufsatzleuchte**
für vorgenannten Lichtmast mit Mastaufsatz

-für Mastaufsatz
-Zopf Durchmesser 60-76 mm
-Einstecktiefe 75 mm

Mit allem erforderlichen Zubehör einschließlich Lampenbestückung liefern und auf Masten der vorhergehenden Position montieren und elektrisch anschließen.

Gehäuse:
-Aluminiumdruckguss, zweiteilig
-pulverlackiert DB 702N (eisenglimmer).
-Oberteil mit LED-Modul, Optik,
-Abdeckglas und EVG, aufklapp- und abnehmbar
-Unterteil mit Mastbefestigungssystem, Neigungsverstellung, Kabeleinführung, Zugentlastung und Druckausgleichsystem

Glas:
-Flaches Sicherheitsglas, Schlagfestigkeit IK 09

Optik:
-Linsenoptiken mit asymmetrisch breitstrahlender Lichtverteilung
-gleichmäßige Ausstrahlung durch Multi-Layer-Technologie

Elektroblock:
-Mit allen elektrischen Komponenten
Netzanschlussklemme als Trennsteckverbindung komplett herausnehmbar

Mastbefestigung:
-Aluminiumdruckguss,
-universell für vorgenannten Mastaufsatz Ø 60
-Neigungswinkelverstellung: Ansatzmontage 0°, -5°, -10° und -15° in Abhängigkeit von der Neigung des Auslegerarms.

LED:
-Hochleistungs-LED, neutralweiß 4.000K, Ra > 70
-Lebensdauer bis zu 100.000 Std.
-Verwendung Zhaga konformer LED-Module
-ca. 6.200 lm
-ca. 50W

EVG:
-220-240V, 50-60Hz
-Lebensdauer 100.000 Std.
-mit integriertem Überspannungsschutz Stoßspannungsfestigkeit 10kV
-Übertemperatur-, Überlast- und Kurzschlussschutz sowie Temperaturüberwachung der LED-Module
-schnelle Umrüstung bei technischer Weiterentwicklung durch einfachen Tausch des Gehäuseoberteils.
Menge: 2,000 St

*Hinweis: ---für Außenbeleuchtung---*
An den Einfahrtstoren werden die Mastleuchten zusätzlich zu den Feuchtraumschaltern im Betriebsgebäude mit Schlüsseltastern eingeschaltet, so dass die Zufahrt zum Betriebsgebäude bzw. zum RBF Drosselschacht und RBF HW-PW beleuchtet ist.

**03.03.05.0014 Türkontaktschalter außen, Haupteingangstor**
Zur Detektion des offenen Tores

als Näherungsschalter/Initiator

Verdrahtung am Näherungsschalter, keine separate externe Klemmkiste

Montage an Zaunpfosten am Haupt-Eingangstor.

Mit allem erforderlichen Montagematerial in Edelstahl 1.4301
Menge: 1,000 St

##### Abschnitt 03.03.06 Bereich RBF Beschickungs-PW, Außenbeleuchtung

*Hinweis: -- Lichtmasten + Schlüsselschalter --*
Standort:

-neben dem RBF Zulaufbauwerk (siehe Lageplan)
-neben dem RBF HW-Pumpwerk

-Schlüsselschalter an dem beiden Tor für Zufahrt zum RBF Zulaufbauwerk

-Schlüsselschalter an dem beiden Tor für Zufahrt zur RBF Mess- und Drosselbaustrecke

An den Einfahrtstoren können die Mastleuchten zusätzlich zu den Wippenausschaltern im Betriebsgebäude mit einem Schlüsselschalter eingeschaltet werden.

**03.03.06.0001 Leitungsschutzschalter, 1-polig 230 V, 16A**
für
-die Beleuchtung

mit Hilfsschallter
Menge: 1,000 St

**03.03.06.0002 Fehlerstrom-(FI-)Schutzschalter, 230 V, 16/0,03 A**
2 pol..
Ohne Hilfsschalter

für die Beleuchtung
Menge: 1,000 St

**03.03.06.0003 Überspannungsschutzgerät 230 V AC**
für
-die Stromversorgung der Beleuchtung 230 V AC

2-poliger Überspannungsableiter Typ 3 nach EN 61643-11 zum Schutz von Endgeräten der Industrieelektronik mit Fernmeldekontakt für Überwachungseinrichtung (potentialfreier Wechsler) als zweiteiliger Aufbau mit Stecker und Basiselement.

Technische Daten:

- optische Funktionsanzeige:  grün
- optische Defektanzeige:  rot
- Nennspannung:  230 V AC
- Nennstrom:  26 A
- Höchste Dauerspannung:  253 V ac/dc
- Nennableitstoßstrom (8/20):  3 kA
- Schutzpegel L-N:  < 1100 V
- Schutzpegel L/N-PE:  < 600 V

z.B. Fabrikat:  Phoenix GmbH, 32825 Blomberg

Typ/Größe:  PT 2-PE/S-230AC-ST, mit
  PT-BE/FM

oder gleichwertig und voll kompatibel
liefern, betriebsfertig montieren und anschließen
Menge: 1,000 St

**03.03.06.0004 Schlüsselschalter inkl. Gehäuse und Bedienständer**
zum Einbau eines BKS-Profilhalbzylinders. Es ist zu gewährleisten, dass der bei der BRW verwendete Schließzylinder für den Schlüsselschalter eingesetzt werden kann.

- Gehäuse: Aluguss-Aufputzgehäuse mit Edelstahlblende
- Schutzart für das Gehäuse: IP 55
- Bedienständer: Vierkantrohr 120 mm x 120 mm, bis zu 2.000 mm lang, Material Edelstahl 1.4301 Das Vierkantrohr ist oben mit einer Edelstahlplatte wasserdicht zu verschließen.
  Für den Ablauf von Kondenswasser ist unten ein kleines Loch
  vorzusehen
- Inkl. Fundament aus Beton
-das bauseitige Kabelleerrohr ist un das Fundament zu integrieren

Der Bedienständer mit den Schlüsselschalter ist nach Angabe der Bauleitung bei der Toranlage der Umzäunung von der Betriebsfläche zu montieren.
Menge: 2,000 St

**03.03.06.0005 Feuchtraum-Wippenausschalter für Lichtmasten**
Ausstattung der Steuerung:

1 Stück Feuchtraum-Wippenausschalter im Betriebsgebäude

mit Kontrollleuchte für Aufputzmontage, 16 A, 230 V AC, im Betriebsgebäude für die Beleuchtung montieren und anschließen

inkl. Beschriftung
Menge: 2,000 St

**03.03.06.0006 Lichtmastfundament**
Einbetonieren des Lichtmastes im bauseitigen Hülsrohr nach den statisch-konstruktiven Erfordernissen.

Anschluss an die Blitzschutz- und Erdungsanlage.
Menge: 2,000 Stk

**03.03.06.0007 Lichtmast mit Mastaufsatz, in Hülsrohr**
geeignet zur Aufnahme der in der folgenden Position ausgeschriebenen Mastaufsatzleuchten, mit integriertem Übergangskasten 1,00 m über Gelände und kompletter Innenverkabelung von der Leuchte bis auf die Klemmen des Übergangskastens.

Höhe über Flur: ca. 4,00 m
Werkstoff: Stahlrohr, St 37
Konservierung: feuerverzinkt im Tauchbad
Befestigung: Fuß-Flansch

einschliesslich Mastaufsatz

-Zopf mit 2 Auslegern je ca. 250mm lang 15 Grad Der Lichtmast ist in einem bauseitig vorbereiteteten Hülsrohr mit von unten eingeführten Kabelleerrohr zu installieren.
Der Lichtmast und die Konsole sind am Erdungssystem anzuschließen.
Menge: 2,000 St

**03.03.06.0008 Mastaufsatzleuchte**
für vorgenannten Lichtmast mit Mastaufsatz

-für Mastaufsatz
-Zopf Durchmesser 60-76 mm
-Einstecktiefe 75 mm

Mit allem erforderlichen Zubehör einschließlich Lampenbestückung liefern und auf Masten der vorhergehenden Position montieren und elektrisch anschließen.

Gehäuse:
-Aluminiumdruckguss, zweiteilig
-pulverlackiert DB 702N (eisenglimmer).
-Oberteil mit LED-Modul, Optik,
-Abdeckglas und EVG, aufklapp- und abnehmbar
-Unterteil mit Mastbefestigungssystem, Neigungsverstellung, Kabeleinführung, Zugentlastung und Druckausgleichsystem

Glas:
-Flaches Sicherheitsglas, Schlagfestigkeit IK 09

Optik:
-Linsenoptiken mit asymmetrisch breitstrahlender Lichtverteilung
-gleichmäßige Ausstrahlung durch Multi-Layer-Technologie

Elektroblock:
-Mit allen elektrischen Komponenten
Netzanschlussklemme als Trennsteckverbindung komplett herausnehmbar

Mastbefestigung:
-Aluminiumdruckguss,
-universell für vorgenannten Mastaufsatz Ø 60
-Neigungswinkelverstellung: Ansatzmontage 0°, -5°, -10° und -15° in Abhängigkeit von der Neigung des Auslegerarms.

LED:
-Hochleistungs-LED, neutralweiß 4.000K, Ra > 70
-Lebensdauer bis zu 100.000 Std.
-Verwendung Zhaga konformer LED-Module
-ca. 6.200 lm
-ca. 50W

EVG:
-220-240V, 50-60Hz
-Lebensdauer 100.000 Std.
-mit integriertem Überspannungsschutz Stoßspannungsfestigkeit 10kV
-Übertemperatur-, Überlast- und Kurzschlussschutz sowie Temperaturüberwachung der LED-Module
-schnelle Umrüstung bei technischer Weiterentwicklung durch einfachen Tausch des Gehäuseoberteils.
Menge: 4,000 St

##### Abschnitt 03.03.07 Elektroinstallationsmaterial

*Hinweis: Ausführungshinweise sind den Technischen Hinweisen zur*
Ausführungshinweise sind den Technischen Hinweisen zur Elektrotechnik, Pos. Z 3.0 zu entnehmen. Im Wesentlichen bestehend aus:

*Hinweis: KABEL UND LEITUNGEN*
Kunststoffkabel (0,6/1 kV) und Leistungs- und Steuerkabel liefern und überwiegend, in Teillängen in Schutzrohr, Kabelgraben, Kabelkanal, Kabelbühnen, o. ä. einziehen und anschließen. Weitere Ausführungshinweise sind den Technische Hinweise zur Elektrotechnik, Pos. Z 3.4 zu entnehmen.

*Hinweis: ---Einspeisung, Zuleitung Betriebsgebäude-Freiluftschrank---*

**03.03.07.0001 NYY-J 5 x 25 mm2, Cu, 0,6/1 kV**
für die Einspeisung des Freiluftschaltschranks
Menge: 157,650 m

*Hinweis: ---für Messungen---*

**03.03.07.0002 Kunststoffkabel NYCY 2 x 1,5 mm2, Cu, 0,6/1 kV, blau bzw. blau markiert**
für die Füllstandsmessungen mit 4-20 mA Stromschleife
Menge: 158,100 m

**03.03.07.0003 LiYCY 4x1,00**
Datenleitung Niederfrequenz; 4X1; Ader-Farbcode: DIN 47100; PVC; Geschirmt; flexibel
Menge: 20,000 m

*Hinweis: ---für E-Schieber---*
für
-SH01, HW-Schieber 01
-SB03, Betriebsschieber 03
-SR02, Drosselschieber 02

**03.03.07.0004 Kunststoffkabel NYY-J 4 x 2,5 mm2, Cu, 0,6/1 kV**
für den Leistungsstrom der E-Schieber
Menge: 105,300 m

**03.03.07.0005 Kunststoffkabel NYY-J 14 x 1,5 mm2, Cu, 0,6/1 kV**
für die Überwachungseinrichtungen der E-Schieber
Menge: 105,300 m

*Hinweis: ---für HW-Pumpen---*

**03.03.07.0006 Kunststoffkabel NYY-J 4 x 2,5 mm2, Cu, 0,6/1 kV**
für die HW-Pumpe
Menge: 25,800 m

**03.03.07.0007 Kunststoffkabel NYY-J 7 x 1,5 mm2, Cu, 0,6/1 kV**
für die Überwachungseinrichtungen der Pumpen
Menge: 25,800 m

*Hinweis: ---für Kellerentwässerungspumpe---*

**03.03.07.0008 Kunststoffkabel NYY-J 4 x 2,5 mm2, Cu, 0,6/1 kV**
für die KEP
Menge: 25,200 m

*Hinweis: ---für Ventilator---*
-VE02

**03.03.07.0009 Kunststoffkabel NYY-J 4 x 2,5 mm2, Cu, 0,6/1 kV**
für den Ventilator
Menge: 25,200 m

*Hinweis: ---für Beleuchtung---*

**03.03.07.0010 Kunststoff-Erdkabel NYY-J 3 x 2,5 mm²**
für Beleuchtung
Menge: 35,400 m

**03.03.07.0011 Kunststoff-Erdkabel NYY-J 3 x 1,5 mm²**
für Näherungssschalter am Tor für Beleuchtung
Menge: 31,400 m

*Hinweis: ---Kabelanschlüsse---*
Zu diesen Positionen gehört das Ablängen des Kabels auf die erforderliche Kabellänge, das Abisolieren der Kabelenden und der Einzeladern sowie das betriebsfertige Anschließen. Das Kabel ist mit einem unverlierbaren Beschriftungssystem und die Einzeladern mit Aderendhülsen auszustatten. Pro Kabel wird ein Anschluss abgerechnet.

**03.03.07.0012 Kabelanschlüsse 3 x 2,5 bis 4 x 35 mm2**
sonst wie vor.

für Leistungskabel
Menge: 8,000 St

**03.03.07.0013 Kabelanschlüsse 2 x 1,5 bis 14 x 1,5 mm2**
sonst wie vor.

für Signalkabel, Stromversorgung Steckdosen,
Außenleuchten, Betriebsgebäude
Menge: 6,000 St

**03.03.07.0014 Kabelanschlüsse 1 x 10 bis 1 x 50 mm2**
sonst wie vor.

für Erdung/-Potentialausgleich
Menge: 5,000 St

*Hinweis: ---Kabeldurchführungen---*

**03.03.07.0015 Kabeldurchführung Hauff HRD 100**
zur gas- und wasserdichten Durchführung von Kabeln
durch eine bauseitige Kernbohrung oder zur Abdichtung
der Kabelleerrohre.
Geteilte Dichtung, zur Durchführung mehrerer Kabel
durch eine einzige Öffnung.
Pressringe mind. 5 mm stark.
2 EPDM/NBR-Gummieinlagen, je mind. 30 mm stark.
Schrauben, U-Scheiben und Muttern aus
Edelstahlkombination 1.4571/1.4301.

Vor der Bestellung beim Hersteller hat der AN die genauen Durchmesser der Leerrohres und der Kabel zu ermitteln. Schäden, insbesondere auch Folgeschäden durch Wasser- oder Gaseinbruch, infolge falscher Dichtungsabmessungen gehen zu Lasten des AN.

Fachgerecht genau nach Herstellerangaben gas- und
wasserdicht montieren.
Menge: 5,000 St

**03.03.07.0016 Kernlochbohrungen Durchmesser bis 150 mm**
als Kabeldurchführungslöcher, nach Angaben der Bauleitung in bis zu 400 mm dicken Betonwänden (max. B45) herstellen. Die Abdichtung erfolgt durch die oben ausgeschriebenen Abdichtungselemente, lichter Lochdurchmesser: 110-125 mm.

In dieser Position ist die maßgenaue Einrichtung der Kernbohrgeräteausstattung und die Lieferung und Entsorgung des erforderlichen Spülwassers und des Bohrkerns einzurechnen sowie das Verschließen der Dübellöcher.
Menge: 5,000 St

**03.03.07.0017 Kabelleerrohrdurchführung Hauff HRD 150**
zur gas- und wasserdichten Durchführung von Kabelleerrohren durch eine Kernbohrung.

Geteilte Dichtung.
Pressringe mind. 5 mm stark.
2 EPDM/NBR-Gummieinlagen, je mind. 30 mm stark.
Schrauben, U-Scheiben und Muttern aus
Edelstahlkombination 1.4571/1.4301.

Vor der Bestellung beim Hersteller hat der AN die genauen Durchmesser der Leerrohres und der Kabel zu ermitteln. Schäden, insbesondere auch Folgeschäden durch Wasser- oder Gaseinbruch, infolge falscher Dichtungsabmessungen gehen zu Lasten des AN.

Fachgerecht genau nach Herstellerangaben gas- und
wasserdicht montieren.
Menge: 7,000 St

**03.03.07.0018 Enddeckel für Kabelschutzrohre Durchmesser 110 mm**
Die Kabelschutzrohre enden im Sockel des Schaltschranks. Das Rohr ist entsprechend zu kürzen, mit einem Deckel zu versehen und die Kabel durch im Deckel eingebaute Kabelverschraubungen zu führen.
Menge: 7,000 St

*Hinweis: ---Kunststoffpanzerrohr---*
nach DIN 49016, Material PVC-U, verstärkte Wandung, mit allem Zubehör wie Steckbögen und -muffen, Befestigungsschellen und Schrauben aus 1.4571, in Stangen zu 3 m, grau nach RAL 7035.

Zur Installation in NICHT von Wasser durchflossenen Bereichen.

**03.03.07.0019 Kunststoff-Panzerrohr Nenngröße 16**
sonst wie vor.
Menge: 2,000 m

**03.03.07.0020 Kunststoff-Panzerrohr Nenngröße 48**
sonst wie vor.
Menge: 2,000 m

*Hinweis: ---Edelstahl-Schutzrohr---*
Zur Installation in von Wasser durchflossenen Bereichen.

**03.03.07.0021 Edelstahl-Schutzrohr D=20 mm aus W 1.4571**
mit allem Zubehör wie Steckbögen und -muffen, Befestigungsschellen und Schrauben aus Edelstahl für die Kabelverlegung in Teillängen innerhalb des Schachtes mit Klebeanker montieren.
Menge: 20,000 m

**03.03.07.0022 Edelstahl-Schutzrohr D=50 mm aus W 1.4571**
mit allem Zubehör wie Steckbögen und -muffen, Befestigungsschellen und Schrauben aus Edelstahl für die Kabelverlegung in Teillängen innerhalb des Schachtes mit Klebeanker montieren.
Menge: 5,000 m

**03.03.07.0023 Flach- oder Winkeleisen (Edelstahl)**
aus Edelstahl 1.4571, für die Anfertigung von Sonder-Halterungen, die nicht für die Befestigung von Kabelbühnen oder -leitern benötigt werden.

Im Einheitspreis sind die betriebsfertige Herstellung der Halterungen mit allen Lohn- und Nebenkosten und die Befestigung mit dem erforderlichen Zubehör aus rostfreiem Edelstahl zu berücksichtigen.
Menge: 5,000 kg

*Hinweis: ---Kabelabdichtungen---*

**03.03.07.0024 Gummipressdichtung**
zur Innen-Abdichtung der im Regenbecken in der
Einführung in die Sohle abzudichtenden Kabelleerrohre
DA110.

Für die Kabeleinführungen in das Betriebsgebäude

mit bis 1-2 Kabeldurchführungen (für Rührwerke)

druckdicht bis 1 bar

Die Anzahl der Durchführungen sowie der Durchmesser
sind vor Ort aufzunehmen, die angegebenen Daten dienen
nur als Planungsgrundlage.
Menge: 6,000 St

*Hinweis: ---sonstiges Installationsmaterial---*

**03.03.07.0025 Abspannhaken aus rostfreiem Edelstahl**
aus Edelstahl 1.4571, einschließlich Dübel, für die Befestigung der Kabel.
Menge: 2,000 St

**03.03.07.0026 Meldeleuchten als LED-Element**
einschließlich Verdrahtung wie vor beschrieben, für
folgende Funktionen:

- Sammelstörung (rot)
- Störung Messtechnik (rot)
- Warnung Wassereinbruch
- USV Sammelstörung + Automatenfall USV (rot)

(Andere Meldeleuchten sind in der Ausstattung der
Steuerung gefordert und dort einzurechnen.)
Menge: 4,000 St

**03.03.07.0027 Hilfsschütze 230 V AC**
einschließlich Verdrahtung für weitere Funktionen.

Technische Daten:

Nennspannung: 230 V AC, 50/60 Hz

Anzahl der Kontakte: 2 x Schließer / 2 x Wechsler

(Andere Hilfsschütze sind in der Ausstattung der Steuerung gefordert und dort einzurechnen)
Menge: 2,000 St

**03.03.07.0028 Hilfsschütze 24 V DC**
einschließlich Verdrahtung für weitere Funktionen.

Technische Daten:

Nennspannung: 24 V DC

Anzahl der Kontakte: 2 x Schließer / 2 x Wechsler

(Andere Hilfsschütze sind in der Ausstattung der Steuerung gefordert und dort einzurechnen)
Menge: 2,000 St

**03.03.07.0029 Koppelrelais 6,2 mm breit, 230 VAC**
mit sichere Trennung zwischen Spule und Kontaktsatz nach VDE0160 / EN50178 inkl. LED-Signalisierung.

Eingangskreis
Nennspannung: 230 VAC

Ausgangskreis (Relais)
Anzahl der Kontakte: 1 Wechsler
Nennspannung: 250 VAC
Max. Dauerstrom: 6 A

Die Koppelrelais sind so zu montieren, dass eine getrennte Kabelverlegung zum zu schützenden Gerät ermöglicht wird.
Menge: 4,000 St

**03.03.07.0030 Koppelrelais 6,2 mm breit, 24 VDC**
mit sichere Trennung zwischen Spule und Kontaktsatz nach VDE0160 / EN50178 inkl. LED-Signalisierung.

Eingangskreis Nennspannung: 24 VDC

Ausgangskreis (Relais)
Anzahl der Kontakte: 1 Wechsler
Nennspannung: 250 VAC
Max. Dauerstrom: 6 A

Die Koppelrelais sind so zu montieren, dass eine getrennte Kabelverlegung zum zu schützenden Gerät ermöglicht wird.
Menge: 4,000 St

##### Abschnitt 03.03.08 Erdung

*Hinweis: ---Erdung---*

*Hinweis: Ausführungsbeschreibung*
Ausführungshinweise sind den Technische Hinweise zur Elektrotechnik, Pos. Z3.0 zu entnehmen. Im Wesentlichen bestehend aus:

**03.03.08.0001 Banderder, rostfrei (Edelstahl 1.4571)**
aus Bandstahl 30 mm x 4 mm (rostfreier Edelstahl), einschließlich der erforderlichen Anschlüsse aus korrosionssicherem Material, im Erdreich verlegen und auf der Potentialausgleichsschiene anschließen, sofern erforderlich.
Menge: 30,000 m

**03.03.08.0002 Edelstahl-Tiefenerder, 1,50 m lang**
25 mm Durchmesser, einschl. Einschlagspitze ins Erdreich einrammen und mit den zuliefernden Erdungsklemmen an das Erdungsband anschließen.
Ist nur auf ausdrückliche Anordnung der Bauleitung des AG auszuführen, sofern die Prüfung von Erdung und Potentialausgleich ergeben hat, dass Tiefenerder erforderlich sind.
Menge: 2,000 Stk

**03.03.08.0003 Rundstahl 8 mm (Edelstahl 1.4571)**
Material 1.4571, nach DIN EN 50164, 8 mm Durchmesser, in Teillängen im geschlossenen Schacht und nach Erfordernis, einschl. Leitungshalter aus 1.4571, montieren.
Menge: 5,000 m

**03.03.08.0004 Anschluss Rundstahl 8 mm (Edelstahl 1.4571)**
Material 1.4571, Anschluss an Erdungsfestpunkt mit Edelstahlschraube M12, U-Scheibe und Anschlussklemme 8 mm.
Menge: 2,000 Stk

**03.03.08.0005 Verbindung Rundstahl 8 mm (Edelstahl 1.4571)**
Material 1.4571, Verbindungsklemme für Kreuz- oder Parallelanschluss von 2 Rundstähle 8 mm.
Menge: 2,000 Stk

**03.03.08.0006 Prüfung der Erdungsanlage**
*** Pauschalposition
Prüfung und Durchmessen der Anlage einschl. der Erstellung eines Messprotokolls nach TRBS, sowie Einsatz der erforderlichen Messgeräte nach ABB bzw. VDE 0185-305 (DIN EN 62305).
Menge: 1,000 psch

##### Abschnitt 03.03.09 Potentialausgleich

*Hinweis: ---Potentialausgleich---*

*Hinweis: Potentialausgleich Ausführungsbeschreibung*
Ausführung nach VDE 0165 für die Errichtung elektrischer Anlagen in explosionsgefährdeten Betriebsstätten und den anerkannten Regeln der Technik

**03.03.09.0001 Edelstahl-Potential-Ausgleichsschienen**
Material V2A

mit Anschlussklemmen für Bandstahl 30 x 3,5 mm, Rundleiter 50 mm2 und weiteren 7 Leitungen bis 16 mm2

Schrauben und Überleger aus V2A
blitzstromtragfähig für 100 kA (10/350)

Liefern, montieren und anschließen.
Menge: 2,000 Stk

**03.03.09.0002 Edelstahl-Anschlussschellen 1.4571**
für die Potentialausgleichsleitungen an Edelstahlrohren bis ø 100 mm und Einstiegsleitern
Menge: 2,000 Stk

**03.03.09.0003 Edelstahlbolzen M 10 x 30 mm**
in Abstimmung mit den Lieferanten der Rohrleitungen, Aggregate und sonstiger Schlosserarbeiten, mit einem Bolzenschweißgerät anbringen. Die Schweißstellen sind anschließend nachzuarbeiten. Zum Lieferumfang gehören 2 Edelstahlmuttern, 2 Unterlegscheiben und 2 Zahnscheiben. Zum Anbringen der Potentialausgleichsleitungen.
Menge: 10,000 Stk

**03.03.09.0004 Kunststoffkabel NYY 1 x 16**
zur Montage in NICHT von Wasser durchflossenen Bereichen

auf Putz in Schutzrohren verlegen, als Potentialausgleichsleitung
Menge: 20,000 m

**03.03.09.0005 Kunststoffkabel NYY 1 x 25**
zur Montage in NICHT von Wasser durchflossenen Bereichen

auf Putz in Schutzrohren verlegen oder in Kabelleerrohr einziehen, als Potentialausgleichsleitung an der Potentialausgleichsschiene anschließen
Menge: 20,000 m

**03.03.09.0006 Edelstahlseil 10 mm**
zur Montage in von Wasser durchflossenen Bereichen

Edelstahldrahtseil, Werkstoff 1.4401, drallarm und spannungsfrei

Konstruktion 7x19
Durchmesser 10 mm

auf Putz in Schutzrohren verlegen, inkl. Anschlüsse an Metallteile, in Teillängen als Potentialausgleichsleitung an die Potentialausgleichsschienen anschließen.
Menge: 200,000 m

**03.03.09.0007 Edelstahlkabelschuh 70 mm², M8-16**
Edelstahlkabelschuh 70 mm², M8-16

zum Anschluss des Edelstahlseils, zum Anschluss von Konstruktionen wie z.B. Einstiege, Geländer, Tauchwände, Rohre, etc. und zum Anschrauben an Erdungsfestpunkte (EFP)

Werkstoff V2A
Klemmbereich Rd: 8-10 mm,
Menge: 30,000 Stk

**03.03.09.0008 Endstücke**
Endstücke

zum Anschluss des Edelstahlseils, zum Anschluss von Konstruktionen wie z.B. Einstiege, Geländer, Tauchwände, Rohre, etc. und zum Anschrauben an Erdungsfestpunkte (EFP) für den Anschluss z.B. einer Potentialausgleichsschiene mit Vierkantlöchern 11x11 mm und Doppelüberleger

Werkstoff V2A
Klemmbereich Rd: 8-10 mm,
Menge: 30,000 Stk

**03.03.09.0009 Kabelanschlüsse 10 mm**
Kabelanschlüsse 10 mm

des Edelstahlseils. Zu diesen Positionen gehört das Ablängen des Edelstahlseils auf die erforderliche Kabellänge, das spleißen des Seilendes und der Einzeladern sowie das betriebsfertige Anschließen. Das Kabel/Seil ist mit einem unverlierbaren Beschriftungssystem zu kennzeichnen.

Pro Kabel wird ein Kabelanschluss vergütet.
Menge: 30,000 Stk

**03.03.09.0010 Prüfung des Potentialausgleichs**
*** Pauschalposition
Prüfung und Durchmessen der Anlage einschl. der Erstellung eines Messprotokolls sowie Einsatz der erforderlichen Messgeräte.
Menge: 1,000 psch

### Titel 04 Sonstige Leistungen

#### Bereich 04.01 Dokumentation

##### Abschnitt 04.01.01 Prüfung und technische Dokumentation

**04.01.01.0001 Anlagenschaubild**
Der AN hat ein Anlagenschaubild von der Gesamtanlage zu erstellen, das dem Bedienungs- und Wartungspersonal einen Überblick über die Funktion der Gesamtanlage mit allen Einrichtungen verschafft.

Es ist eine maßstabgetreue Schema-Skizze der Gesamtanlage in Form einer Transparent-Zeichnung zu erstellen, mit allen Bauteilen, symbolisch dargestellt und nummeriert, deren Bezeichnung und Funktion numerisch geordnet aufgelistet ist.

Die Frontansicht des Schaltschrankes mit Anzeigen, Bedienungselementen, Meldeleuchten und Einbaugeräten ist einschließlich einer Legende für die einzelnen Bauteile darzustellen.

Alle Parameter wie Schaltpunkte, Höhen, Zeiten, die bei der Inbetriebnahme eingestellt wurden, sind mit Bezeichnung der Geräte in tabellarischer Form aufzuführen. Für spätere Parameteränderungen sind mindestens 3 Spalten für geänderte Werte, Änderungsdatum und Name des Ändernden vorzusehen.

Das laminierte Anlagenschaubild ist in revidierter Ausführung in den Abmessungen von mindestens L 600 mm x H 450 mm (ca. DIN A 2) in der Innenseite der Türe des Freiluftschaltschrankes zu befestigen und zusätzlich in der Dokumentation einzuheften.
Menge: 1,000 St

**04.01.01.0002 Ausführungsunterlagen und technische Dokumentation (Papier)**
*** Pauschalposition
Nähere Ausführung sind den Allgemeinen Hinweisen Pos. 1.0 ff zu entnehmen.

Die Erstellung der Zeichnungen für die elektrotechnische Ausrüstung ist mit dem CAE System EPLAN der Fa. Wiechers und Partner oder einem gleichwertigem ECAD-System durchzuführen.

Sämtliche Ausführungsunterlagen sind in Papierform, in Ordnern sortiert zu übergeben. Schalt- und Klemmenpläne und das SPS-Programm sind auf Diskette zu übergeben.

Wie dort ebenfalls beschrieben, hat der Bieter, neben der herstellerspezifischen Dokumentation, von ihm auszufüllende Checklisten mit technischen Angaben zu wichtigen Bauteilen der Anlage zu liefern.

Für folgende Anlagenbauteile werden von der Bauleitung Kopiervorlagen für Checklisten zur Verfügung gestellt:

- Messungen
- Pumpen
- Schieber
- sonstige Aggregate
Menge: 1,000 psch

**04.01.01.0003 Ausführungsunterlagen und technische Dokumentation (Digital)**
*** Pauschalposition
zusätzlich zu den üblichen digitalen Formaten (z.B. *.docx, *.xlsx, *.dwg usw.) sind sämtliche Ausführungsunterlagen auch als PDF-Format, lesbar für den Adobe Acrobat Reader, auf CD zu übergeben.

Die Dokumentation für die SPS muss folgende Inhalte in PDF-Format haben:
- SPS Übersicht
- Symbolik
- HW-Konfiguration
- Netzkonfiguration
- Querverweisliste
- SPS-Programmausdruck
Menge: 1,000 psch

**04.01.01.0004 Gutachterliche Stellungnahme**
*** Pauschalposition
Es wird eine Abnahme aller relevanten Einrichtungen der Anlage durch Sachverständige oder Sachkundige (z.B. TÜV) verlangt, deren Kosten der Bieter zu erfragen und einschließlich aller Genehmigungs- und Abnahmegebühren sowie der notwendigen Anträge und Unterlagen in einer separaten Position anzubieten hat.

Die Überprüfungen beziehen sich nur auf die vom AN gelieferten und/oder montierten Anlagenteile.

Die Prüfpflichten ergeben sich aus den einschlägigen staatlichen Arbeitsschutzvorschriften, Unfallverhütungsvorschriften (BGV A3-Prüfung), Richtlinien und allgemein anerkannten Regeln der Technik. Prüfpflichtig sind u.a.:
- elektrische Anlagen und Betriebsmittel
- Erdung, Potentialausgleich, Überspannungsschutz
- Ex-Schutz
- Druckbehälter
- Lastenaufnahmeeinrichtungen
- Winden
- Sicherheitseinrichtungen zur Verhütung oder Beseitigung von Gefahren, z.B.

 - Sicherheitsbeleuchtung, Notschalter,
 - Absaugeinrichtungen, Feuerlöscheinrichtungen,
 - Lüftungstechnische Anlagen, Feuerlöscher

Änderungen oder Ergänzungen, die vom Gutachter gefordert werden, sind vom AN ohne Mehrkosten auszuführen. Das Gutachten ist der technischen Dokumentation beizufügen.
Menge: 1,000 psch

#### Bereich 04.02 Sonstiges

##### Abschnitt 04.02.01 Sonstiges

**04.02.01.0001 Baustelleneinrichtung und -räumung**
*** Pauschalposition
Nähere Ausführung sind den Allgemeinen Hinweisen Pos. Z 1.0 ff zu entnehmen.
Menge: 1,000 psch

**04.02.01.0002 Endreinigung**
*** Pauschalposition
In der Regel ist der AN zur technischen Ausrüstung der letzte Unternehmer auf der Baustelle. Nach Abschluss seiner Arbeiten sind von ihm alle Räume und Schächte, in denen er seine Installationen vorgenommen hat, gründlich zu reinigen. Dazu gehört die Entfernung jeglicher Art von Schutt, Abfall und Staub, gleichgültig ob dieser von ihm oder durch einen anderen Unternehmer verursacht wurde. Alle Rohrleitungen, Armaturen, Treppen, Leitern, Böden usw. sind einer Nassreinigung (eventuell mit Hochdruckreiniger) zu unterziehen, damit alle Mörtelreste entfernt werden und der Staub gebunden ist. Die Reinigung ist unmittelbar vor der VOB-Abnahme vorzunehmen und ihre ordnungsgemäße Erledigung von der örtlichen Bauleitung des AG's zu bestätigen.
Menge: 1,000 psch

**04.02.01.0003 Stundenlohnarbeiten**
Es sind Stundenlohnarbeiten für zusätzliche Arbeiten anzubieten. Es werden nur Stundenlohnarbeiten vergütet, die
von der Bauleitung des AG 's ausdrücklich angeordnet worden sind. Den Umfang der Arbeiten und die Zeit ihrer Ausführung bestimmt der AG. Als Abrechnungsgrundlage dienen die von der Bauleitung des AG' s arbeitstäglich abgezeichneten
Stundennachweiszettel. Die vom Bieter im Leistungsverzeichnis anzugebenden Preise für die Stundenlohnarbeiten enthalten alle Lohnneben- und Gemeinkosten einschließlich Fahrgeld, Auslösung, Zeitzuschläge, Werkzeuggestellung usw. Sie sind als Mischkalkulationspreise gültig für Fach- bzw. Hilfskräfte aller ausgeschriebenen Gewerke.
Menge: 20,000 h

**04.02.01.0004 Inbetriebnahme**
*** Pauschalposition
Wie unter den Allgemeinen Hinweisen Pos. Z 1.0 ff beschrieben.
Menge: 1,000 psch

**04.02.01.0005 Einweisung**
*** Pauschalposition
Das Personal des Auftraggebers muss in die Bedienung, Funktion und Überwachung des Pumpwerks eingewiesen werden. Der Auftragnehmer hat sich davon zu überzeugen, dass das von ihm eingewiesene Personal seine Anweisungen verstanden hat und die Anlage ordnungsgemäß bedienen kann. Darüber hinaus hat der Auftragnehmer zu dokumentieren, dass eine Einweisung stattgefunden hat, wer eingewiesen wurde und welchen Umfang und Inhalt die Einweisung hatte.

Es ist davon auszugehen, dass hierzu eine separate Anreise erforderlich ist.
Menge: 1,000 psch

**04.02.01.0006 Probebetrieb**
*** Pauschalposition
Wie unter den Allgemeinen Hinweisen Pos. Z 1.0 ff beschrieben.

Die Zeit für den Probebetrieb beträgt 6 Wochen.

Reaktionszeit zur Behebung von Störungen beträgt: 24 h
Menge: 1,000 psch

**04.02.01.0007 Abnahme**
*** Pauschalposition
Wie unter den Allgemeinen Hinweisen Pos. Z 1.0 ff beschrieben, für beide Anlagen.

Voraussetzung für die Abnahme ist ein mängelfreier 6 wöchiger Probebetrieb.
Menge: 1,000 psch
